# AEV Freienhufen- Verwaltungsgebäude
Angebotsaufforderung (GAEB DA XML 3.0, DA83)
Projekt: 2024-0267
Währung: EUR
Auftraggeber: Abfallentsorgungsverband Schwarze Elster, Körperschaft des öffentlichen Rechts, Hüttenstraße 1c, 01979 Lauchhammer
Erstellt mit: GXML Toolbox V3.3 R20210630, iTWO_64 V12.0.427, 17.03.2026

## Allgemeine Vorbemerkungen
Allgemeine Vorbemerkungen

Projektname:
Neubau Bürogebäude AEV, Bergmannstraße 42, 01983 Freienhufen

Bauherr:
Abfallentsorgungsverband Schwarze Elster
Körperschaft des öffentlichen Rechts
Hüttenstraße 1c
01979 Lauchhammer

Art und Umfang der Leistung:
Im nachstehenden Leistungsverzeichnis werden die HLS-Arbeiten des Neubaus,
Verwaltungsstandort in Freienhufen beschrieben.

Für die Durchführung der ausgeschriebenen Leistungen gelten zusätzlich zur VOB Teil B und C jeweils in der zum Zeitpunkt der Auftragserteilung gütigen Ausgabe, alle entsprechenden DIN- und EN-Normen (oder gleichwertige), die anerkannten Regeln der Technik, die behördlichen Auflagen, die einschlägigen Unfallschutzbestimmungen der Bauberufsgenossenschaft, Einhaltung der Unfallverhütungsvorschriften, sowie die Richtlinien und Vorschriften der jeweiligen Fachverbände und Materialhersteller. Die Allgemeinen Vorbemerkungen und zusätzlichen technischen Vertragsbedingungen (ZTV) dieses Leistungsverzeichnis gelten in Ergänzung.

## Baubeschreibung Allgemein
1. Baubeschreibung Allgemein

1.1 Allgemein
Der Abfallentsorgungsverband AEV Schwarze-Elster möchte in Freienhufen ein neues Bürogebäude mit Garage und einem Lagerraum errichten lassen.
Das Gebäude ist eingeschossig. Garage und Lagerraum werden in massiver Bauweise errichtet. Das Bürogebäude ist als Holzkonstruktion mit aussteifenden massiven Wänden geplant.
Das Gebäude ist maximal ca. 58,3 m lang und maximal ca. 27,5 m breit. Das Objekt besitzt eine
Grundfläche von ca. 1265 m².
Das Gebäude wird mit einer Sole-Wasser-Wärmepumpe beheizt. Eine Feuerstätte ist nicht vorhanden.
Auf dem Dach wird eine PV-Anlage und RLT-Anlage angeordnet.

1.2. Art und Umfang
Die Leistung des vorliegenden Leistungsverzeichnisses umfasst nachfolgende Arbeiten:
- Herstellen der Sanitäranlagen, Trink- und Abwasseranlagen
- Herstellen der Wärmeversorgungsanlagen mit Sole-Wärmepumpe, Pufferspeicher und Fußbodenheizung
- Herstellen der Raumlufttechnischen Anlagen mit Zentrallüftungsgerät (Dachmontage), Klimasplitgeräten
- Bereitstellung Feuerlöschanlagen, Feuerlöscher

Die Anlage befindet sich im Verantwortungsbereich des AEV Schwarze Elster. Sind Leistungen des AN erforderlich, welche im Leistungsverzeichnis nicht aufgeführt sind, hat der AN den AG davon vor Baubeginn schriftlich in Kenntnis zu setzen.

1.3. Auftraggeberaufgaben nach Baustellenverordnung
Die Verordnung über den Sicherheits- und Gesundheitsschutz auf Baustellen (Baustellenverordnung - BaustellV) ist zu beachten. Der SiGeKo wird vom AG gestellt.
1.4 Erschließungssituation
Alle benötigten Medien liegen in ausreichender Dimensionierung am Grundstück an. Bauwasser- und Baustromanschlüsse werden durch die Zentrale Baustelleneinrichtung bereitgestellt. Übergabepunkte sind auf dem beiliegenden BE-Plan markiert.
Der Internetanschluss der Bestandsgebäude kann zur Bauphase nicht mitgenutzt werden. Sollte der AN Internet benötigen, muss dies selbst beschafft werden.

Die im Baufeld vorhandenen Bäume wurden in einer Vor-Ab-Maßnahme bereits entfernt.

1.5. Ausgeführte Vorarbeiten
Im Vorfeld der ausgeschriebenen Leistungen sind die Rohbauarbeiten für das neue Verwaltungsgebäude erfolgt.

1.6. Beweissicherung / Bestandsaufnahme
Vom AG wird keine Beweissicherung durchgeführt.
Der vorhandene Zustand von Anlagen jeglicher Art im Baustellenbereich ist durch den AN mit geeigneten Methoden zu sichern (ohne gesonderte Vergütung).

1.7. Vermessung
Durch den AG werden dem AN Hauptbezugsachsen und Höhenpunkte zur Verfügung gestellt. Diese sind durch den AN zu sichern. Alle weiteren Achsen und Höhen sind eigenverantwortlich herzustellen. Sämtliche
Vermessungsarbeiten, die beim AN notwendig werden, um seine Bauleistungen auszuführen, sind in den
Angebotspreisen zu berücksichtigen. Eine besondere Vergütung erfolgt nicht.

1.8. Kampfmittelbeseitigung
Die Kampfmittelabfrage wurde durch den AG gestellt. Das Baugrundstück befindet sich nicht in einer Kampfmittelverdachtsfläche.

1.9. Gleichzeitig laufende Bauarbeiten
Während der HLS-Installationsarbeiten werden Arbeiten anderer Gewerke zeitgleich/ parallel und zeitlich aufbauend stattfinden. Alle erforderlichen Abstimmungen und Koordinationen der eigenen Leistung mit der Leistung Dritter sind Sache des AN. Sofern der AN den Einsatz von Nachunternehmern vorsieht, hat der AN die Leistungen seiner Nachunternehmer stets zu koordinieren. Dies gilt auch für Leistungen mit Schnittstellen zu anderen Unternehmern des Auftraggebers.

1.10. Mindestanforderungen für Nebenangebote (soweit Nebenangebote zugelassen)
Nebenangebote sind nicht zugelassen.

## Angaben zur Baustelle
2. Angaben zur Baustelle

Der Bieter sollte sich vor Angebotsabgabe über die Art und den Umfang der auszuführenden Leistungen, einschließlich aller technologischen Besonderheiten sowie der örtlichen Verhältnisse des Baubereichs und den damit verbundenen preisbeeinflussenden Umständen (z.B. Baugelände, Transport und Umsetzen von Maschinen, Geräten und Anlagen, Zugänge und Zufahrten, Flächen für die Baustelleneinrichtung bzw. Lagerplätze) informieren und eventuelle Unklarheiten klären.

2.1 Lage der Baustelle
Das Grundstück befindet sich in der

Bergmannstraße 42
01983 Großräschen, Ortsteil Freienhufen.

2.2. Vorhandene öffentliche Verkehrswege
Die Baustelle ist über die  B96, Großräschener Straße und der Bergmannstraße zu erreichen.

2.3 Hinweise für die Angebotserarbeitung
Auf dem Baugelände wird bauseitig eine zentrale Baustelleneinrichtung errichtet. Über diese zentrale BE werden Sanitäreinrichtungen, Erste-Hilfe-Container und Anschlusspunkte für Verbrauchsmedien zur Verfügung gestellt. Die zentrale Baustelleneinrichtung enthält darüber hinaus eine zentrale Baustellenentsorgung.  Darüber können die Unternehmen Baumisch-sowie Holzabfälle entsorgen. Verpackunsgmaterialien werden durch die AN selbstständig entsorgt. Dies ist in die Einheitspreise einzukalkulieren. Über die bietereigene BE sind weiterhin die notwendigen Unterverteilungen der Verbrauchsmedien, die Zufahrten, Lagerflächen etc. sowie die Lager- und Bürocontainer zu kalkulieren.

Als Umlagen werden folgende Kosten mit den Abschlagszahlungen und mit der Schlussabrechnung
vom AG anteilig bei allen beteiligten Firmen in Abzug gebracht:
  => für die Baustromentnahme 0,2 % der Bruttoabrechnungssumme
  => für die Bauwasserentnahme 0,2 % der Bruttoabrechnungssumme
  => für die Bauwesenversicherung 0,2 % der Bruttoabrechnungssumme
  => für die zentrale Baustellenentsorgung 0,2 % der Bruttoabrechnungssumme
  => für die zentrale Baustelleneinrichtung 2 % der Bruttoabrechnungssumme

Aufstell-, Lagerplätze und Zufahrten der Baustelle sind in Absprache mit der Bauüberwachung und dem  AG festzulegen (siehe hierzu auch beiliegenden BE-Plan).
Flächen stehen im Baufeld nur im begrenzten Maß zur Verfügung. Zusätzlich benötigte Flächen sind  nach Absprache in Regie und auf Kosten des AN zu beschaffen. Die Beschaffung und Herrichtung von Zufahrtsmöglichkeiten ist Sache des AN, einschl. der laufenden Reinigung und Instandsetzung.

Verkehrsrechtliche Genehmigungen (z. B. für evtl. Straßensperrrungen) sind vom AN eigenständig zu  beantragen. Die Kosten / Gebühren trägt der AN.

Die Baustelle unterliegt witterungsbedingten Einflüssen. Die normalen, der Jahreszeit entsprechenden Auswirkungen dieser Einflüsse wie Niederschläge, Nebel, Wind, Frost und Schnee sind, soweit diese
die 20-jährigen Spitzenwerte nicht überschreiten, der Kalkulation zugrunde zu legen. Zu den
vertraglichen Pflichten, die mit den Preisen abgegolten sind, gehört die Beseitigung von Schnee und Eis im Bereich der unmittelbaren Arbeitsplätze sowie der Schutz der Bauteile vor witterungsbedingten
Schäden. Diese Behinderungen geben dem Auftragnehmer keinen Anspruch auf gesonderte Vergütung
bzw. Bauzeitverlängerung.

Genehmigungen, Zulassungen, Abnahmen u.ä. werden vom AN rechtzeitig eingeholt bzw. veranlasst. Im Besonderen vor der Herstellung  von Statisch relevanten Bauteilen ist vom AN die Abnahme durch den Prüfingenieur zur erwirken. Die örtliche Bauleitung des  AG ist von allen diesbezüglichen Maßnahmen rechtzeitig in Kenntnis zu setzen. Dafür anfallende Aufwendungen, Kosten, Gebühren u.ä. sind Bestandteil des Angebots.

Bautagebuch / Baubesprechungen:
Der AN händigt der Bauüberwachung des AG unaufgefordert wöchentliche Berichte über den Fortgang
der Arbeiten, Zahl der Beschäftigten, Witterungsverhältnisse sowie über besondere Vorkommnisse und
Anordnungen aus (Bautagebuch).
Ein bevollmächtigter Vertreter des AN nimmt an den wöchentlichen Baubesprechungen teil.

Zum Verhalten aller am Bau Beteiligten gelten folgende Bedingungen:
Auf dem Gelände ist das Parken von Privat-PKW nicht gestattet. Auch gewerbliche Fahrzeuge dürfen im  Baustellenbereich nicht geparkt werden. Das Befahren der Baustelle zum Be- und Entladen ist gestattet.
Zusätzliche Aufwendungen für das Parken im öffentlichen Raum sind in die Einheitspreise einzurechnen.
Bei An- und Abtransporten verpflichtet sich der Unternehmer die benachbarten Straßen unbedingt
frei von Verunreinigungen und Beschädigungen zu halten.
Die arbeitstägliche Reinigung der Arbeitsbereiche und Entsorgung von Schutt etc. ist durch den
Auftragnehmer sicherzustellen.
Flex- / Heißarbeiten sind nur mit entsprechendem Erlaubnisschein auszuführen.
Diesen stellt die BÜ des AG aus.
Sprossenleitern sind auf der kompletten Baustelle nicht gestattet. Es sind Stufenleitern
oder Rollrüstungen zu verwenden.

## Technische Vorbemerkungen
6 Technische Ausrüstung

6.1 KG 410 Abwasser-, Wasser-, Gasanlagen

6.1.1 KG 411 Abwasseranlagen
Im Gebäude fallen Abwässer aus WCs, Waschtischen, Teeküchen und Urinalen an. Diese
Abwässer sind als häusliche Abwässer ohne erforderliche Nachbehandlung einzustufen. Mit
Sonderabwässern ist, abgeleitet aus der Gebäudenutzung als Verwaltungsgebäude, nicht zu
rechnen.

Die Abwasseranlage umfasst die Entwässerung des Gebäudes bis zur Einleitung in den Straßenkanal bzw. zum Übergabepunkt zur Außenanlage (1m vor Gebäudeaußenwand).
Der Schmutzwasserabfluss (Spitzendurchfluss mit Abflusskennzahl K = 0,5) nach DIN 1986-100 beträgt nach den zugrunde gelegten Architekturplänen der Ausführungsplanung mit dem
Anschlusspunkt 3 mit 2,0 l/s, Anschlusspunkt 2 mit 0,8 l/s und Anschlusspunkt 1 mit 2,07 l/s.
Der Grundstücksanschluss für Schmutzwasser wird neu aus dem öffentlichen Bereich in das Flurstück 460 verlegt. Die Herstellung / betriebsfertige Herstellung der Grundstücksanschlüsse ist vom Grundstückseigentümer (Bauherrn) beantragt und wird auf Abruf vom WAL umgesetzt.

 Als Rohrleitungssystem für Schmutzwasser sind schalldämmende Kunststoffrohre vorgesehen. Bei Durchdringungen von Bauelementen mit Brandschutzanforderungen kommen Brandschutzmanschetten zum Einsatz. Die Hauptfallstränge werden über Dach entlüftet.

6.1.2 KG 412 Wasseranlagen
Der Trinkwasserspitzenvolumenstrom für das Gebäude wurde nach geltender DIN 1988-300 und den vorliegenden Architekturplänen ermittelt. Zur Ermittlung der Spitzenvolumenströme wurde die Verteilungskurve für Verwaltungsgebäude zugrunde gelegt.

Verwaltungsgebäude: Vs=0,97 l/s

Eine Druckerhöhungsanlage ist nach Versorgerauskunft nicht notwendig, der Versorgungsdruck liegt bei ca. 3,2 bar und ist somit für das Gebäude ausreichend. Trinkwasserseitig ist ein Anschluss an die TWL im Bereich der Bergmannstraße möglich. Der konkrete Anbindungspunkt ist in einem Vor-Ort-Termin bestimmt worden.

Für Löschwasser ist kein Wasser in den Gebäuden vorzuhalten.

Alle Sanitärausrüstungen im Gebäude erhalten eine Kaltwasserversorgung. Zusätzlich werden
nachfolgende Standorte dezentral über elektrische Durchlauf-Warmwassererhitzer mit Warmwasser versorgt:

Waschtische in den WCs
Duschen
Spülen in der Teeküche
Nachfolgende Anschlussleistungen für elektrische Durchlauf-Warmwasser-Bereiter sind vorgesehen:

Waschtisch 3,5 kW
Teeküchen  5,7 kW
Dusche  24 kW

Die Verbrauchszählung für Trinkwasser erfolgt über einen am Trinkwasserhausanschluss installierten Trinkwasserzähler. Außenwasseranschlüsse werden nicht zusätzlich gezählt.
Die Trinkwasserqualität gemäß Trinkwasserverordnung wird durch das Durchschleifen der Verrohrung und regelmäßige Nutzung der Verbrauchsstellen sichergestellt. An Endstellen
kommen programmierbare Auslaufarmaturen mit Systemspülfunktion zum Einsatz.
Zur Entnahme von Trinkwasserproben werden Probeentnahmeventile unmittelbar nach dem
Hauptzähler am Trinkwasserhausanschluss und vor der letzten Ausflussarmatur am Strangende vorgesehen.

Die Absperrung des Trinkwassersystems befindet sich in der Sanitärzentrale. Hinzu kommen Absperrvorrichtungen an den einzelnen Ausrüstungen (Waschtisch, WC, Ausgussbecken).
Das gesamte Trinkwassernetz wird mit Edelstahlrohr gepresst ausgeführt. Zur Absicherung
der Trinkwasserqualität werden die Leitungen neben warmgehenden Rohren gegen Erwärmung gedämmt. Zur Tauwasservermeidung wird eine diffusionsdichte alukaschierte Mineralwolledämmung aufgebracht. In besonders gefährdeten Bereichen erfolgt eine zusätzliche
Verblechung.

Durchführungen von Rohrleitungen durch Decken und Wände mit brandschutztechnischen Anforderungen sind entsprechend den aktuellen Vorschriften und dem jeweiligen gültigen Brandschutzkonzept mit Brandschottungen zu versehen. Diese müssen eine gültige, allgemein bauaufsichtliche Zulassung aufweisen.
Alle Rohrbefestigungen sind entsprechend der DIN 4109 auszuführen. Befestigungen im Bereich von Flucht- und Rettungswegen sind als geprüfte Befestigung im vorbeugenden Brandschutz mit bauaufsichtlicher Zulassung zu versehen. Befestigungen sind außerdem aus verzinktem Material mit Gummieinlage zu verarbeiten
In den bauseitig vorgesehenen Trockenbauvorwänden bzw. Ständerwänden werden Installationsblöcke montiert. Für jeden Sanitärgegenstand ist ein Installationsblock vorgesehen.
Im Einzelnen setzt sich die Sanitärausstattung wie folgt zusammen:

Waschtisch:
Waschtischinstallationselement
Waschtisch, aus Sanitärporzellan, weiß, mit
Hahnloch, mit Röhrengeruchverschluss
Einhebel-Mischbatterie-Waschtischarmatur (im Einzelfall geeignet für Trinkwasser-
Durchlauferhitzer)
Kristallspiegel hinterleuchtet 600 mm x 1000 mm
Seifenspender
Papierkorb
Abfallbehälter

WC:

WC- Installationselement (Betätigung von vorn bzw. von oben) mit Betätigungsplatte, Zweimengenspülkasten
Tiefspül-WC aus Sanitärporzellan, weiß
WC-Sitz, verstärkte Ausführung, mit Scharnieren aus Edelstahl und Absenkautomatik
WC-Bürstengarnitur
WC-Rollenhalter zuzgl. Reserverollenhalter
Hygiene-Abfallbehälter (Damen WC)

Urinale:
1 Installationselement
1 Urinalsteuerung mit elektronischer Auslösung
1 Wandurinal

Ausgussbecken:
1 Installationselement
2 Ausgussbecken, weiß
2 Geruchverschluss
2 Wand-Einhebel-Mischbatterie (geeignet für Trinkwasser-Durchlauferhitzer)

Dusche:
2 Installationselement
2 UP Thermostat-Brausearmatur (geeignet für Trinkwasser-Durchlauferhitzer)
2 Brausestangenset mit Duschschlauchgarnitur und Handbrause
4 Wandhaken, Handtuchhalter, Seifenschale
2 Duschelement mit Ablaufrinne
2 Duschabtrennung, einseitig, Einscheiben-Sicherheitsglas

Behinderten-WC:
1 Installationselement für Wand-WC barrierefrei
1 Installationselemente für Griffe
1 Abdeckplatte für WC-Betätigung
1 Funk-Elektronik für WC
1 Tiefspülklosett, barrierefrei, Ausladung 700 mm
1 Rückenstütze mit Wandstange
1 Stützklappgriff WC 850 mm Ausladung
1 Aufrüstsatz WC-Papier und Auslösung links / rechts / Ruf
1 Toilettenbürstengarnitur
1 Abfallkorb
1 Hygiene-Abfallbehälter mit integriertem Hygienebeutelspender
2 Wandhaken

Behinderten-WT:
1 Installationselement für Wand-WC barrierefrei
1 Installationselemente für Griffe
1 Handwaschbecken, barrierefrei, Ausladung, unterfahrbar
1 Waschtischarmatur mit IR-Sensor (geeignet für Trinkwasser-Durchlauferhitzer)
1 Stützklappgriff WT 700 mm Ausladung
1 Spiegel, Sicherheitsglas, 1000 mm x 600 mm
1 Seifenspender
1 Papierkorb

 Teeküche:
1 Trinkwasser- und Abwasseranschluss der bauseits beigestellten Einbauspüle, Eckventil
1 Trinkwasser- und Abwasseranschluss des bauseits beigestellten Geschirrspülers;
Kombieckventil

6.2 KG 420 Wärmeversorgungsanlagen

6.2.1 KG 421 Wärmeerzeugungsanlagen
Die ermittelte Heizlast beträgt 36 kW bei einer spezifischen Heizlast von 35 W/m². Die Wärmeversorgung erfolgt mittels einer der nachfolgend aufgeführten Varianten:

1 Sole-Wasser-Wärmepumpe.

Die Wärmepumpe speist die erzeugte Wärme in einen Pufferspeicher mit einem Volumen von
ca. 1.300 Litern ein. Um eine Taktung der Wärmepumpe zu vermeiden, erfolgt die Auslegung
des Pufferspeichers mit ca. 35 l / kW.

6.2.2 KG 422 Wärmeverteilnetze
Das Rohrnetz ist über Entlüftungen am zentralen Heizungsverteiler und überall dort, wo sich
durch Änderung der horizontalen Rohrführung Luft entgegen der Strömungsrichtung absetzen
kann, zu entlüften. Darüber hinaus sind manuelle Entlüfter an den Heizkörpern bzw. Heizkreisverteiler vorzusehen. Die Verlegung der Verteilleitungen erfolgt im Deckenbereich.

Rohrmaterial und Wärmedämmung:
Als Rohrwerkstoff für das Leitungsnetz wird C-Stahl (Nichttrinkwasser) eingesetzt. Die Verbindungstechnik ist das Presssystem. Rohr und Armaturenverbindungen erfolgen bis einschließlich DN 25 mit Gewinde, ab DN 32 mit Flanschverbindung. Alle Rohrleitungen sind gemäß
Energieeinsparverordnung (EnEV) gegen Wärmeverluste zu dämmen. Als Dämmmaterial
kommt Mineralwolle alukaschiert, nicht brennbar nach DIN 4102, zum Einsatz. Nicht sichtbare
Leitungen in Abhangdecken und Installationsschächten erhalten eine Dämmung mit Alu-Ka-
schierung. Für Armaturen sind Wärmedämmkappen zu verwenden. Durchführungen von Rohrleitungen durch Decken und Wände mit brandschutztechnischen Anforderungen sind entsprechend
den aktuellen Vorschriften und dem jeweiligen gültigen Brandschutzkonzept mit Brandschottungen zu versehen. Diese müssen eine gültige, allgemein bauaufsichtliche Zulassung aufweisen.
Schallschutz und Festpunkte:
Alle Befestigungen sind entsprechend der DIN 4109 auszuführen. Befestigungen im Bereich
von Flucht- und Rettungswegen sind als geprüfte Befestigung im vorbeugenden Brandschutz
mit bauaufsichtlicher Zulassung zu versehen. Befestigungen sind außerdem aus verzinktem
Material mit Gummieinlage zu verarbeiten. Bei allen Festpunkten sind Gummi – Metalldämpfer
für entsprechende Dehnkräfte zu verwenden.

6.2.3 KG 423 Raumheizflächen
Die Auslegung erfolgt für die mit dem Auftraggeber abgestimmten Raumtemperaturen vom 01.10.2024.
Die Beheizung der Räume erfolgt durch eine Fußbodenheizung. In den Duschräumen wird zusätzlich, zur schnellen Beheizung bei Nutzung, elektrische Badheizkörper montiert, die bei Bedarf
eingeschaltet werden können.

6.3 KG 430 Lufttechnische Anlage

6.3.1 KG 431 Lüftungsanlagen
Nachfolgend aufgeführte Räume werden maschinell be- und entlüftet:

8 WC-, Umkleide-, Putzmittel- und Duschräume.
3 Hausanschlussräume Elektro, Sanitär und Heizung.
1 Archiv.
1 Serverraum.
1 Küche.
1 Mitarbeiterpoint und angeschlossener Druckerraum.

 Die benötigten Luftmengen für diese Räume wurden auf Grundlage der DIN EN 16798-1 mit
4.800 m³/h ermittelt. Das Lüftungsgerät wird auf dem Dach aufgestellt und erhält ein Heizregister sowie einen Kreuzstromwärmeübertrager zur Wärmerückgewinnung. Eine freie Kühlung ist
mit der Geothermieanlage vorgesehen.

Der außenliegende Druckerraum erhält gemäß Abstimmung mit dem Auftraggeber vom
01.10.2024 aufgrund der geringen Raumnutzungszeit keine maschinelle Be- und Entlüftung,
es soll die Fensterlüftung genutzt werden.
Die Technikräume erhalten eine separate maschinelle Be- und Entlüftungsanlage

KG 434 Kälteanlagen
Im Gebäude befindet sich ein Serverraum und ein Raum für die Elektro-Unterverteilung, in
denen innere Wärmelasten abzuführen sind. Dafür kommen Klimasplitgeräte als Kompressionskälteanlage, bestehend aus einer Inneneinheit und einer Außeneinheit zum Einsatz. Die
Geräte werden nach Vorgabe des Auftraggebers redundant ausgelegt. Die Aufstellung der
Außeneinheit erfolgt auf dem Dach.
Die Raumkühlung erfolgt mit wandhängenden Umluftkühlgeräten (Inneneinheit). Diese sind
über den Türen angeordnet. Anfallendes Kondensat wird in die nächstgelegene Entwässerungsleitung abgeleitet. Die Kondensateinleitung erfolgt mittels eines Kugelsiphons. Dieser wird zur Verhinderung des Luftaustrittes aus dem Abwassernetz eingesetzt.

 Im Sommer wird durch die Freie Kühlung der Geothermie Anlage mittels der Fußbodenheizleitungen die Teilkühlung der Räumlichkeiten mit einer Spreizung 18°C/ 28°C erreicht.

## LOS 9: HLS
Datum: 17.03.2026
EP-Anteile: Löhne; Stoffe; Geräte; Sonstiges

### Bereich 1 KG 410 Abwasser-, Wasser-, Gasanlagen

DIN276-1_08: 410

#### Abschnitt 1.1 KG 411 Abwasseranlagen

DIN276-1_08: 411

*Hinweis: Abwasserleitungen Fall- und Sammelleitungen*

**1.1.10 Schmutzwasserleitung aus PP-Rohr, heißwasserbest. schallgedämmt, DN40, im Gebäude**
Abwasserrohrsystem schallgedämmt aus Polypropylen gemäß DIN EN 1451-1 bestehend aus Rohren und Formstücken der Abmessungen DN/OD 40 Geeignet zur Entwässerung innerhalb von Gebäuden als Schmutzwasserleitung, Regenwasserleitung im Gebäude, Lüftungsleitung (siehe auch Einsatzbereiche: DIN 1986-4) Verbindungstechnik: leistungsstarkes Dreifach-Dichtsystem gemäß DIN EN 681-1, vereinfachte Steckmontage
Ableitung chemisch aggressiver Abwässer im Bereich pH 1 bis pH 13, Systemanforderungen: heißwasserbeständig gemäß DIN EN 1451-1, Baustoffklasse: B1 gemäß DIN 4102-1, Messung der Geräusche von Abwasserinstallationen im Prüfstand gemäß DIN EN 14366 und in Anlehnung an DIN 4109, Auszug aus Prüfbericht P-BA 222/2016 des Fraunhofer-Instituts für Bauphysik IBP Stuttgart (Installations-Schallpegel im Raum UG hinten mit 21dB bei 4l/s Volumenstrom), Montagehöhe bis 3,50 m über Standfläche. Form- und Verbindungsstücke (z. B. Bögen, Abzweige, Reduzierungen) werden gesondert vergütet.
Menge: 5,000 m
Leistungsbereichkatalog: 044
DIN276-1_08: 411

**1.1.20 Schmutzwasserleitung aus PP-Rohr, heißwasserbest. schallgedämmt, DN50, im Gebäude**
Leistung wie vorstehend beschrieben, jedoch
DN 50.
Menge: 60,000 m

**1.1.30 Schmutzwasserleitung aus PP-Rohr, heißwasserbest. schallgedämmt, DN70, im Gebäude**
Leistung wie vorstehend beschrieben, jedoch
DN 70.
Menge: 30,000 m
Leistungsbereichkatalog: 044
DIN276-1_08: 411

**1.1.40 Schmutzwasserleitung aus PP-Rohr, heißwasserbest. schallgedämmt, DN90, im Gebäude**
Leistung wie vorstehend beschrieben, jedoch
DN 90.
Menge: 10,000 m
Leistungsbereichkatalog: 044
DIN276-1_08: 411

**1.1.50 Schmutzwasserleitung aus PP-Rohr, heißwasserbest. schallgedämmt, DN100, im Gebäude**
Leistung wie vorstehend beschrieben, jedoch
DN 100.
Menge: 80,000 m

**1.1.60 Bogen bis 45 Grad Abwasserleitung PP heißwasserbest. schallgedämmt DN40**
Bogen, bis 45 Grad, für Abwasserleitung, aus PP-Rohr, heißwasserbeständig und schallgedämmt, Dreifach-Dichtsystem gemäß DIN EN 681-1, vereinfachte Steckmontage, DN40.
Menge: 5,000 St
Leistungsbereichkatalog: 044
DIN276-1_08: 411

**1.1.70 Bogen bis 45 Grad Abwasserleitung PP heißwasserbest. schallgedämmt DN50**
Bogen, bis 45 Grad, für Abwasserleitung, aus PP-Rohr, heißwasserbeständig und schallgedämmt, DN50
Menge: 35,000 St
Leistungsbereichkatalog: 044
DIN276-1_08: 411

**1.1.80 Bogen bis 45 Grad Abwasserleitung PP heißwasserbest. schallgedämmt DN70**
Bogen, bis 45 Grad, für Abwasserleitung, aus PP-Rohr, heißwasserbeständig und schallgedämmt, DN70.
Menge: 12,000 St
Leistungsbereichkatalog: 044
DIN276-1_08: 411

**1.1.90 Bogen bis 45 Grad Abwasserleitung PP heißwasserbest. schallgedämmt DN90**
Bogen, bis 45 Grad, für Abwasserleitung, aus PP-Rohr, heißwasserbeständig und schallgedämmt, DN90.
Menge: 5,000 St
Leistungsbereichkatalog: 044
DIN276-1_08: 411

**1.1.100 Bogen bis 45 Grad Abwasserleitung PP heißwasserbest. schallgedämmt DN100**
Bogen, bis 45 Grad, für Abwasserleitung, aus PP-Rohr, heißwasserbeständig und schallgedämmt, DN100.
Menge: 27,000 St
Leistungsbereichkatalog: 044
DIN276-1_08: 411

**1.1.110 Bogen über 45 Grad Abwasserleitung PP heißwasserbest. schallgedämmt DN40**
Bogen, über 45 Grad, für Abwasserleitung, aus PP-Rohr, heißwasserbeständig und schallgedämmt, Dreifach-Dichtsystem gemäß DIN EN 681-1, vereinfachte Steckmontage, DN40.
Menge: 10,000 St

**1.1.120 Bogen über 45 Grad Abwasserleitung PP heißwasserbest. schallgedämmt DN50**
Bogen, über 45 Grad, für Abwasserleitung, aus PP-Rohr, heißwasserbeständig und schallgedämmt, DN50.
Menge: 12,000 St
Leistungsbereichkatalog: 044
DIN276-1_08: 411

**1.1.130 Bogen über 45 Grad Abwasserleitung PP heißwasserbest. schallgedämmt DN70**
Bogen, über 45 Grad, für Abwasserleitung, aus PP-Rohr, heißwasserbeständig und schallgedämmt, DN70.
Menge: 5,000 St

**1.1.140 Bogen über 45 Grad Abwasserleitung PP heißwasserbest. schallgedämmt DN90**
Bogen, über 45 Grad, für Abwasserleitung, aus PP-Rohr, heißwasserbeständig und schallgedämmt, DN90.
Menge: 8,000 St
Leistungsbereichkatalog: 044
DIN276-1_08: 411

**1.1.150 Bogen über 45 Grad Abwasserleitung PP heißwasserbest. schallgedämmt DN100**
Bogen, über 45 Grad, für Abwasserleitung, aus PP-Rohr, heißwasserbeständig und schallgedämmt, DN100.
Menge: 3,000 St

**1.1.160 Reduzierstück Abwasserleitung PP heißwasserbest. schallgedämmt DN70/DN50**
Reduzierstück, für Abwasserleitung, aus PP-Rohr, heißwasserbeständig und schallgedämmt, Dreifach-Dichtsystem gemäß DIN EN 681-1, vereinfachte Steckmontage, DN70/DN50
Menge: 12,000 St
Leistungsbereichkatalog: 044
DIN276-1_08: 411

**1.1.170 Reduzierstück Abwasserleitung PP heißwasserbest. schallgedämmt DN100/DN50**
Reduzierstück, für Abwasserleitung, aus PP-Rohr, heißwasserbeständig und schallgedämmt, DN100/DN50
Menge: 5,000 St
Leistungsbereichkatalog: 044
DIN276-1_08: 411

**1.1.180 Reduzierstück Abwasserleitung PP heißwasserbest. schallgedämmt DN100/DN70**
Reduzierstück, für Abwasserleitung, aus PP-Rohr, heißwasserbeständig und schallgedämmt, DN100/DN70
Menge: 8,000 St
Leistungsbereichkatalog: 044
DIN276-1_08: 411

**1.1.190 Reduzierstück Abwasserleitung PP heißwasserbest. schallgedämmt DN/OD100 DN90**
Reduzierstück, für Abwasserleitung, aus PP-Rohr, heißwasserbeständig und schallgedämmt, DN/OD 100, 2. DN/OD 90.
Menge: 6,000 St
Leistungsbereichkatalog: 044
DIN276-1_08: 411

**1.1.200 Abzweig 45Grad Abwasserleitung PP heißwasserbest. schallgedämmt DN40**
Abzweig, 45 Grad, für Abwasserleitung, aus PP-Rohr, heißwasserbeständig und schallgedämmt, Dreifach-Dichtsystem gemäß DIN EN 681-1, vereinfachte Steckmontage, DN40.
Menge: 1,000 St
Leistungsbereichkatalog: 044
DIN276-1_08: 411

**1.1.210 Abzweig 45Grad Abwasserleitung PP heißwasserbest. schallgedämmt DN50**
Abzweig, 45 Grad, für Abwasserleitung, aus PP-Rohr, heißwasserbeständig und schallgedämmt, DN50
Menge: 15,000 St
Leistungsbereichkatalog: 044
DIN276-1_08: 411

**1.1.220 Abzweig 45Grad Abwasserleitung PP heißwasserbest. schallgedämmt DN70**
Abzweig, 45 Grad, für Abwasserleitung, aus PP-Rohr, heißwasserbeständig und schallgedämmt, DN70.
Menge: 3,000 St

**1.1.230 Abzweig 45Grad Abwasserleitung PP heißwasserbest. schallgedämmt DN90**
Abzweig, 45 Grad, für Abwasserleitung, aus PP-Rohr, heißwasserbeständig und schallgedämmt, DN90.
Menge: 3,000 St

**1.1.240 Abzweig 45Grad Abwasserleitung PP heißwasserbest. schallgedämmt DN100**
Abzweig, 45 Grad, für Abwasserleitung, aus PP-Rohr, heißwasserbeständig und schallgedämmt, DN100.
Menge: 3,000 St

**1.1.250 Abzweig 45Grad Abwasserleitung PP heißwasserbest. schallgedämmt DN70/DN50**
Abzweig, 45 Grad, für Abwasserleitung, aus PP-Rohr, heißwasserbeständig und schallgedämmt, DN70/DN50.
Menge: 8,000 St
Leistungsbereichkatalog: 044
DIN276-1_08: 411

**1.1.260 Abzweig 45Grad Abwasserleitung PP heißwasserbest. schallgedämmt DN100/DN70**
Abzweig, 45 Grad, für Abwasserleitung, aus PP-Rohr, heißwasserbeständig und schallgedämmt, DN100/DN70.
Menge: 8,000 St
Leistungsbereichkatalog: 044
DIN276-1_08: 411

**1.1.270 Abzweig 88,5Grad Abwasserleitung PP heißwasserbest. schallgedämmt DN100**
Abzweig, 88,5 Grad, für Abwasserleitung, aus PP-Rohr, heißwasserbeständig und schallgedämmt, Dreifach-Dichtsystem gemäß DIN EN 681-1, vereinfachte Steckmontage DN100.
Menge: 3,000 St
Leistungsbereichkatalog: 044
DIN276-1_08: 411

**1.1.280 Doppelabzweig 88,5Grad Abwasserleitung PE heißwasserbest. schallgedämmt DN/OD90/100**
Doppelabzweig, 88,5 Grad, für Abwasserleitung, aus PP-Rohr, heißwasserbeständig und schallgedämmt, DN/OD 90/90 bis 110/110.
Menge: 1,000 St
Leistungsbereichkatalog: 044
DIN276-1_08: 411

**1.1.290 Stütz- Dehnmuffe Abwasserleitung PP heißwasserbest. schallgedämmt DN/OD70**
Stütz- und Dehnmuffe, für Abwasserleitung, aus PP-Rohr, heißwasserbeständig und schallgedämmt, DN/OD 70. inklusive Fallrohrstütze mit Befestigungsmaterial und zugelassene Rohrschelle.
Menge: 2,000 St
Leistungsbereichkatalog: 044
DIN276-1_08: 411

**1.1.300 Stütz- Dehnmuffe Abwasserleitung PP heißwasserbest. schallgedämmt DN/OD100**
Stütz- und Dehnmuffe, für Abwasserleitung, aus PP-Rohr, heißwasserbeständig und schallgedämmt, Dreifach-Dichtsystem gemäß DIN EN 681-1, vereinfachte Steckmontage,DN/OD 100. inklusive Fallrohrstütze mit Befestigungsmaterial und zugelassene Rohrschelle.
Menge: 3,000 St
Leistungsbereichkatalog: 044
DIN276-1_08: 411

**1.1.310 Steckmuffe PP heißwasserbest. schallgedämmt für Abwasserleitung DN50**
Steckmuffe / Schiebemuffe aus Polypropylen (PP) DN50 zur Verbindung von heißwasserbest. schallgedämmten Abwasserleitungen für häusliches Schmutzwasser, geeignet für Gebäudeentwässerung.
Mit vormontierter elastischer Dichtung, spannungsausgleichend, zur Längenausdehnung und nachträglichen Montage in bestehenden Rohrleitungen.

Geeignet für PE-Abwasserrohre mit erhöhter Schalldämmung
Lieferung ohne Rohr. Montage im Zuge der Rohrverlegung.
Menge: 25,000 St

**1.1.320 Steckmuffe PP heißwasserbest. schallgedämmt für Abwasserleitung DN70**
Leistung wie vorstehend beschrieben, jedoch
DN70.
Menge: 10,000 St

**1.1.330 Steckmuffe PP heißwasserbest. schallgedämmt für Abwasserleitung DN90**
Leistung wie vorstehend beschrieben, jedoch
DN 90.
Menge: 6,000 St

**1.1.340 Steckmuffe PP heißwasserbest. schallgedämmt für Abwasserleitung DN100**
Leistung wie vorstehend beschrieben, jedoch
DN100.
Menge: 15,000 St

**1.1.350 Enddeckel Abwasserleitung PP heißwasserbest. schallgedämmt DN/OD50/56**
Enddeckel, für Abwasserleitung, aus PP-Rohr,vereinfachte Steckmontage, heißwasserbeständig und schallgedämmt,  DN/OD 50/56.
Menge: 3,000 St
Leistungsbereichkatalog: 044
DIN276-1_08: 411

**1.1.360 Reinigungsrohr Abwasserleitung PP heißwasserbest. schallgedämmt DN70**
Reinigungsrohr mit Verschlussdeckel, Deckel rund, für Abwasserleitung, aus PP-Rohr, heißwasserbestäundig schallgedämmt, DN70.
Menge: 2,000 St
Leistungsbereichkatalog: 044
DIN276-1_08: 411

**1.1.370 Reinigungsrohr Abwasserleitung PP heißwasserbest. schallgedämmt DN100**
Reinigungsrohr mit Verschlussdeckel, Deckel rund, für Abwasserleitung, aus PE-Rohr, heißwasserbestäundig schallgedämmt, DN100.
Menge: 3,000 St
Leistungsbereichkatalog: 044
DIN276-1_08: 411

**1.1.380 Trichtersiphon DN50 für freier Auslauf**
Trichtersiphon zur Aufnahme von Sicherheitsventilen gemäß DIN EN 1717.

Ausführung:
Trichtersiphon aus Kunststoff (PP/PE)
Ablauf DN50,
mit freiem Auslauf zur sicheren Systemtrennung Trinkwasser / Abwasser,mit Geruchsverschluss
Leistungsumfang:
Lieferung und Montage des Trichtersiphons,
Anschluss der Rückspülleitung des Sicherheitsventile (DN 25–32),
Anschluss an die Schmutzwasserleitung DN 50,
inklusive aller Dichtungen, Übergangsstücke und Befestigungsmittel,

Ausrichtung und Funktionsprüfung.
Menge: 3,000 St

**1.1.390 Trichtersiphon DN70 für Rückspülfilter freier Auslauf**
Trichtersiphon zur Aufnahme des Rückspülwassers eines rückspülbaren Trinkwasserfilters gemäß DIN EN 1717.

Ausführung:
Trichtersiphon aus Kunststoff (PP/PE)
Ablauf DN70,
mit freiem Auslauf zur sicheren Systemtrennung Trinkwasser / Abwasser,mit Geruchsverschluss,geeignet für kurzzeitig erhöhten Volumenstrom beim Rückspülvorgang.

Leistungsumfang:
Lieferung und Montage des Trichtersiphons,
Anschluss der Rückspülleitung des Filters (DN 25–32),
Anschluss an die Schmutzwasserleitung DN 70,
inklusive aller Dichtungen, Übergangsstücke und Befestigungsmittel,

Ausrichtung und Funktionsprüfung.
Menge: 1,000 St

**1.1.400 flexibler Dunstrohranschluss DN 70**
Flexibler Dunstrohranschlusses DN 70
zur Verbindung der Schmutzwasser-Strangentlüftungsleitung mit dem bauseitig hergestellten Dunstrohr/Dachdurchführung.

Der Anschluss erfolgt innerhalb des Gebäudes bis zur bauseitigen Dunstrohrführung.
Die Montage umfasst den spannungsfreien Anschluss an die Schmutzwasserleitung, einschließlich erforderlicher Adapter, Übergangsstücke, Befestigungen und Dichtungen.

Die Dachdurchführung, Abdichtung der Dachhaut sowie die Montage des Dunstrohres auf dem Dach sind nicht Bestandteil dieser Leistung und erfolgen bauseits durch den Dachdecker.

Inklusive Lieferung, Montage, Ausrichtung und Fixierung.
Menge: 2,000 St
DIN276-1_08: 411

**1.1.410 flexibler Dunstrohranschluss DN 100**
Leistung wie vorstehend beschrieben, jedoch
DN 100.
Menge: 3,000 St
DIN276-1_08: 411

**1.1.420 Anschluss Schmutzwasserleitung PP DN100 an PP-Grundleitung DN100 inkl. Übergangsmuffe**
Anschluss der im Gebäude verlegten Schmutzwasserleitung aus schallgedämmtem PE-Rohrsystem, DN100,
an bauseits vorhandene Grundleitungsstutzen aus PVC, DN100.

Der Anschluss erfolgt mittels zugelassenem Übergangsstück / Übergangsmuffe PP DN100, einschließlich aller erforderlichen Dichtungen, Verbindungselemente und Montagematerialien.

Die Leistung umfasst:
fachgerechtes Herstellen der Rohrverbindung,
spannungsfreie Montage und exakte Ausrichtung,
Fixierung der Leitung im Anschlussbereich,
Herstellung einer dauerhaft dichten und schallentkoppelten Verbindung, Kontrolle des ordnungsgemäßen Sitzes der Dichtungen.

Die Ausführung erfolgt gemäß den anerkannten Regeln der Technik sowie den Herstellervorgaben der eingesetzten Rohrsysteme.
Die Grundleitung selbst sowie Erdarbeiten sind nicht Bestandteil dieser Position.
Menge: 8,000 St

*Hinweis: Kondensatleitungen*

**1.1.430 Kugelsiphon DN50 für Kondensatanschlüsse inkl. Anschluss**
Kugelsiphon für Kondensatleitungen, Nennweite DN50, aus Kunststoff (PP), geeignet für Kondensat aus Trinkwasser-, Heizungs-, Kälte- und Filteranlagen.

Ausführung als füllbarer Siphon mit integrierter Schwimmkugel zur Geruchsabdichtung und Rückschlagsicherung.
Geeignet für einen maximalen Überdruck von ≥ 2.000 Pa.
Sicherheitsfaktor ≥ 1,5.
Zulaufanschluss für Kondensatleitung (z. B. DN15–DN32 über Gummimanschette),

freiem Ablauf DN50 zur direkten Anbindung an die Schmutzwasserleitung,Reinigungs- und Wartungsöffnung mit Schraubdeckel,geringer Bauhöhe, geeignet für Wand- oder Bodenmontage.

Einschließlich:
Lieferung,Montage,Ausrichtung,dichten Anschluss an Kondensatleitung und Abwasserleitung,Funktionsprüfung.
Ausführung gemäß DIN EN 12056, DIN 1986-100.
Menge: 2,000 St
DIN276-1_08: 411

**1.1.440 Rohr Stahl niro geschweißt TW AD 22mm WD 1,mm**
Rohrleitung aus nichtrostenden Stahlrohren DVGW GW 541, geschweißt, Werkstoff-Nr 1.4401, für Trinkwasser, mit Eignungsnachweis DIN 1988-200, Außendurchmesser 22 mm, Wanddicke 1 mm, Verbindung durch Pressen, mit Verpresstkennzeichnung und Prüfsicherheit, einschl. Dichtungsmittel und Herstellen der Verbindungen, Form- und Verbindungsstücke werden gesondert vergütet, Rohrbefestigungen werden gesondert vergütet, Verlegung in Gebäuden, Montagehöhe über Gelände/Fußboden bis 3,5 m.
Menge: 20,000 m
Leistungsbereichkatalog: 042
DIN276-1_08: 412

**1.1.450 Rohr Stahl niro geschweißt TW AD 28mm WD 1,2-1,5mm**
Leistung wie vorstehend beschrieben, jedoch Außendurchmesser 28 mm, Wanddicke 1,2-1,5 mm, DN 25
Menge: 1,000 m
Leistungsbereichkatalog: 042
DIN276-1_08: 412

**1.1.460 Bogen Stahl niro AD 22mm**
Bogen, aus nichtrostendem Stahl, für Rohrleitung aus nichtrostendem Stahl, Werkstoff-Nr 1.4401, als Pressverbindung mit DVGW-Registrierung, mit Verpresstkennzeichnung und Prüfsicherheit, Außendurchmesser 22 mm.
Menge: 20,000 St
Leistungsbereichkatalog: 042
DIN276-1_08: 412

**1.1.470 Bogen Stahl niro AD 28mm**
Leistung wie vorstehend beschrieben, jedoch
 Außendurchmesser 28 mm, DN 25
Menge: 1,000 St
Leistungsbereichkatalog: 042
DIN276-1_08: 412

*Hinweis: Dämmung Schmutzwasser*
Gedämmt werden nur Strangentlüftungsleitungen im oberen Bereich des EG´s bis einschließlich Anbindung an die bauseitigen Dunstrohre. Alle anderen Leitungen werden mit Schallschutzisolierung ummantelt.

**1.1.480 Wärmedämmung Rohr D 9mm DN40**
Schutzschlauch PE Abfluss Isolierschlauch 9mm Dämmung | Rohrisolierung Abfluss für Abwasserleitungen reduziert die Geräuschbelastung durch Fließgeräusche bei Gussrohren (SML) und Kunststoffrohren (HT) im Sanitärbereich. ,verarbeitungsfreundliche Innengleitfolie, mit einer robusten Außenhaut versehen. Isolierschlauch aus geschlossenzelligem Weichschaum-Polyethylen
Temperatureinsatzbereich: bis +95°C (EN 14707)
Schalldruckpegel: bis 20 dB (A) (schalldämpfende Eigenschaften)
Brandverhalten: Euroklasse E (EN 13501-1)
Rohraußendurchmesser: 40 mm
Isolierstärke / Dämmstärke: 9 mm
Menge: 5,000 m
Leistungsbereichkatalog: 044
DIN276-1_08: 411

**1.1.490 Wärmedämmung Rohr D 9mm DN50**
Schutzschlauch PE Abfluss Isolierschlauch 9mm Dämmung | Rohrisolierung Abfluss für Abwasserleitungen reduziert die Geräuschbelastung durch Fließgeräusche bei Gussrohren (SML) und Kunststoffrohren (HT) im Sanitärbereich. ,verarbeitungsfreundliche Innengleitfolie, mit einer robusten Außenhaut versehen. Isolierschlauch aus geschlossenzelligem Weichschaum-Polyethylen
Temperatureinsatzbereich: bis +95°C (EN 14707)
Schalldruckpegel: bis 20 dB (A) (schalldämpfende Eigenschaften)
Brandverhalten: Euroklasse E (EN 13501-1)
Rohraußendurchmesser: 50 mm
Isolierstärke / Dämmstärke: 9 mm
Menge: 60,000 m
Leistungsbereichkatalog: 044
DIN276-1_08: 411

**1.1.500 Wärmedämmung Rohr D 9mm DN70**
Schutzschlauch PE Abfluss Isolierschlauch 9mm Dämmung | Rohrisolierung Abfluss für Abwasserleitungen reduziert die Geräuschbelastung durch Fließgeräusche bei Gussrohren (SML) und Kunststoffrohren (HT) im Sanitärbereich. ,verarbeitungsfreundliche Innengleitfolie, mit einer robusten Außenhaut versehen. Isolierschlauch aus geschlossenzelligem Weichschaum-Polyethylen
Temperatureinsatzbereich: bis +95°C (EN 14707)
Schalldruckpegel: bis 20 dB (A) (schalldämpfende Eigenschaften)
Brandverhalten: Euroklasse E (EN 13501-1)
Rohraußendurchmesser: 70 mm
Isolierstärke / Dämmstärke: 9 mm
Menge: 30,000 m
Leistungsbereichkatalog: 044
DIN276-1_08: 411

**1.1.510 Wärmedämmung Rohr D 9mm DN100**
Schutzschlauch PE Abfluss Isolierschlauch 9mm Dämmung | Rohrisolierung Abfluss für Abwasserleitungen reduziert die Geräuschbelastung durch Fließgeräusche bei Gussrohren (SML) und Kunststoffrohren (HT) im Sanitärbereich. ,verarbeitungsfreundliche Innengleitfolie, mit einer robusten Außenhaut versehen. Isolierschlauch aus geschlossenzelligem Weichschaum-Polyethylen
Temperatureinsatzbereich: bis +95°C (EN 14707)
Schalldruckpegel: bis 20 dB (A) (schalldämpfende Eigenschaften)
Brandverhalten: Euroklasse E (EN 13501-1)
Rohraußendurchmesser: 100 mm
Isolierstärke / Dämmstärke: 9 mm
Menge: 90,000 m
Leistungsbereichkatalog: 044
DIN276-1_08: 411

*Hinweis: Brandschott für brennbare Rohre Montagehöhe bis 3,5 m*

**1.1.520 Brandschutzabschottung Rohr PP R90 bis DN50 mm Gebäude**
Brandschutzabschottung von Rohrleitung aus PP, Baustoffklasse DIN 4102-1 B2 (normalentflammbar), mit allgemeinem bauaufsichtlichen Prüfzeugnis/allgemeiner bauaufsichtlicher Zulassung, Feuerwiderstandsklasse R 90 DIN 4102-11, einschl. Kennzeichnungsschild
Rohrleitung nicht gedämmt, für Wasser/Abwasser, Rohraußendurchmesser 50 mm, Verlegung im Gebäude, Oberkante Abschottung über Gelände/Fußboden bis 3,5 m, Decke aus Beton, Dicke bis 300 mm, runder Durchbruch, freier Ringspalt im Durchbruch über 15 bis 30 mm, Spalt füllen mit Mörtel V 18580, Mörtelgruppe III.
Menge: 1,000 St
Leistungsbereichkatalog: 047
DIN276-1_08: 411

**1.1.530 Brandschutzabschottung Rohr PP R90 bis DN70 mm Gebäude**
Brandschutzabschottung von Rohrleitung aus PP, Baustoffklasse DIN 4102-1 B2 (normalentflammbar), mit allgemeinem bauaufsichtlichen Prüfzeugnis/allgemeiner bauaufsichtlicher Zulassung, Feuerwiderstandsklasse R 90 DIN 4102-11, einschl. Kennzeichnungsschild
Rohrleitung nicht gedämmt, für Wasser/Abwasser, Rohraußendurchmesser 70 mm, Verlegung im Gebäude, Oberkante Abschottung über Gelände/Fußboden bis 3,5 m, Decke aus Beton, Dicke bis 300 mm, runder Durchbruch, freier Ringspalt im Durchbruch über 15 bis 30 mm, Spalt füllen mit Mörtel V 18580, Mörtelgruppe III.
Menge: 1,000 St
Leistungsbereichkatalog: 047
DIN276-1_08: 411

**1.1.540 Brandschutzabschottung Rohr PP R90 bis DN100 mm Gebäude**
Brandschutzabschottung von Rohrleitung aus PP, Baustoffklasse DIN 4102-1 B2 (normalentflammbar), mit allgemeinem bauaufsichtlichen Prüfzeugnis/allgemeiner bauaufsichtlicher Zulassung, Feuerwiderstandsklasse R 90 DIN 4102-11, einschl. Kennzeichnungsschild
Rohrleitung nicht gedämmt, für Wasser/Abwasser, Rohraußendurchmesser 100 mm, Verlegung im Gebäude, Oberkante Abschottung über Gelände/Fußboden bis 3,5 m, Decke aus Beton, Dicke bis 300 mm, runder Durchbruch, freier Ringspalt im Durchbruch über 15 bis 30 mm, Spalt füllen mit Mörtel V 18580, Mörtelgruppe III.
Menge: 1,000 St
Leistungsbereichkatalog: 047
DIN276-1_08: 411

#### Abschnitt 1.2 KG 412 Wasseranlagen

DIN276-1_08: 412

*Hinweis: Hausanschluss/Wasserzählergruppe*

**1.2.10 Übergangstück PE DN 40 x 1 1/4" AG**
Elektroschweißfittings oder auch Heizwendelstaschwißfittings aus PE 100 eignen sich für den Einsatz in Rohrleitungen für die Trinkwasserversorgung und sind entsprechend vom DVGW geprüft. Die Schweißfittings werden mit Rohre aus PE 100 verschweißt. Für das Verschweißen der Fittings mit dem Rohr wird ein Schweißgerät benötigt. Die Schweißmuffen sind mit einem 4 mm Standardstecker für die Elektroden ausgestattet, welcher eine Kombination mit den meisten gängigen Schweißgeräten für entsprechende Verbinder erlaubt. An allen Schweißverbindern ist ein Strichcode angebracht, der über den Lesestift des Schweißgerätes eingelesen werden kann, um die Schweißzeit und die Schweißdauer einzustellen.

Die Elektroschweißfittings können für einen Betriebsdruck von 16 bar bei Wasser als Medium und für einen Betriebsdruck von 10 bar bei Gas als Medium eingesetzt werden. Der Betriebsdruck bezieht sich dabei auf eine Wasser-/Gastemperatur von 20 °C. Alle Fittings befinden sich auf dem aktuellen Stand der Technik und sind nach den gängigen Normen gefertigt. Der Einsatzbereich liegt vor allem in der Trinkwasserversorgung. Die Heizwendelschweißfittings können sowohl oberirdisch als auch unterirdisch eingesetzt werden.

Die gute chemische Beständigkeit gegenüber verschiedenen Säuren und Basen erlauben den Einsatz des Werkstoffes PE 100 in verschiedenen Bereichen der Trinkwasserversorgung.
Lieferung und Montage
Menge: 1,000 St

**1.2.20 Zählerbrücke**
Lieferung und fachgerechte Montage einer Wasserzähler-Einbaugarnitur (Zählerbrücke) für den waagerechten Einbau, zur Aufnahme eines Hauswasserzählers Q3 4m³/h).
Ausführung: Festbügel/Zählerbrücke aus Edelstahl (korrosionsbeständig), inklusive höhenverstellbarer Wandbefestigung. Anschluss: DN 20.
Verschraubungen: 2 Stück Messing-Verschraubungen (gemäß TRVO/UBA-Liste), mit 3/4 Zoll Überwurfmutter (Zählerseite).
Dichtungen: EPDM-Dichtungen, trinkwasserkonform.
Funktion: Die Garnitur muss geeignet sein, mechanische Spannungen von der Rohrleitung fernzuhalten.
Abmessungen: Passend für Zählerbaulänge 190 mm.
Montage der Zählerbrücke durch einen konzessionierten Wasserinstallateur. Spannungsfreier Einbau in die vorhandene Trinkwasserleitung.Inklusive Erdungsschelle (Potentialausgleich).
Inklusive Funktionsprüfung und Übergabe der Anlage.
Werkstoff: Alle wasserberührten Teile müssen der aktuellen Trinkwasserverordnung (TrinkwV) und den KTW/W270-Richtlinien des Umweltbundesamtes entsprechen (UBA-Liste).
Normen: Der Einbau muss gemäß DIN 1988 und DVGW-Arbeitsblatt W406 erfolgen, um den spannungsfreien Einbau zu garantieren.
Abmessungen: Typischerweise für Zählerbaulänge 190 mm (DN 20) Lieferung und Montage.
Menge: 1,000 St

**1.2.30 Passstück**
Wasserzähler Paßstück
1 Passstück, verzinkt.Passstück für Wasserzähler zur Montage in die Rohrleitung, Nennweite : DN 20, Baulänge L : 190 mm
Nenndruck : PN 16 Lieferung und Montage.
Menge: 1,000 St

**1.2.40 Zulage Einbau Zähler QN4**
*** Pauschalposition
Einbau von einem bauseits gelieferten Wasserzähler QN 4 einschließlich Montage der Anschlussverschraubung einschließlich Dichtungsmaterial.
Menge: 1,000 psch

**1.2.50 Absperrventil Rotguss Schrägsitz Entleerungsanschluss PN10 AD DN32**
Absperrventil, Öffnungsdruck bis 10 mbar, für Trinkwasserleitung, mit Eignungsnachweis DIN 1988-200, Gehäuse und Oberteil aus Rotguss, Schrägsitzform, mit Entleerungsanschluss und -stopfen, mit wartungsfreier Spindelabdichtung mit EPDM-Lippendichtung, mit Schließfeder aus nichtrostendem Stahl, mit EPDM-Sitzdichtung, mit Handrad, beiderseits Pressverschraubung, PN 16, DN 32, mit Dämmschalen.
Menge: 1,000 St
Leistungsbereichkatalog: 042
DIN276-1_08: 412

**1.2.60 Absperrventil Rückflussverhinderer Rotguss Schrägsitz Entleerungsanschluss PN10 DN32**
Absperrventil mit Rückflussverhinderer, Öffnungsdruck bis 10 mbar, für Trinkwasserleitung, mit Eignungsnachweis DIN 1988-200, Gehäuse und Oberteil aus Rotguss, Schrägsitzform, mit Entleerungsanschluss und -stopfen, mit wartungsfreier Spindelabdichtung mit EPDM-Lippendichtung, mit Schließfeder aus nichtrostendem Stahl, mit EPDM-Sitzdichtung, mit Handrad, beiderseits Pressverschraubung, PN 10, DN 32, mit Dämmschalen.
Menge: 1,000 St
Leistungsbereichkatalog: 042
DIN276-1_08: 412

**1.2.70 Filter rückspülbar Qn 3,6m3/h Rotguss PN16 R/Rp 1**
Filter, rückspülbar, Nenndurchfluss Qn 3,6 m3/h, für Trinkwasserleitung, mit Eignungsnachweis DIN 1988-200, Filter DIN EN 13443-1, Filterfeinheit 80 bis 100 mym, mit Schallschutzprüfzeichen DIN EN ISO 3822-1 Klasse I, mit lichtundurchlässiger Filtertasse, Monatswartungsanzeige und differenzdruckgesteuerter Anzeige bei Verschmutzung, mit Anschlussverschraubung, Gehäuse aus Rotguss, mit integriertem Filter-Rückspülsystem, einem Druckmessgerät und Einrichtung zur Abführung des Rückspülwassers DIN 1988, Rückspülung automatisch, Wahlweise Einstellung des Rückspülintervalls von 7, 30, 60 und 90 Tagen mit LED-Anzeige
Durchflussoptimierter Druckminderer einstellbar, geformtes Druckminderer-Handrad zur Einstellung des gewünschten Leitungsdrucks, ablesbare Intervallanzeige für Filterregeneration. Filterelement aus Edelstahl für dauerhaften Einsatz. Rückstandslose Filterreinigung durch Wasserverwirbelung

Anschluss: 1" R
Durchflussleistung nach DIN EN 1567: 3,6 m³/h
Nenndruck: PN 16
Betriebsdruck: 2-16 bar
Wassertemperatur max.: 30 °C
Einbaulänge ohne Verschraubung: ca.100 mm
Einbaulänge mit Verschraubung:  ca. 182 mm
Gesamthöhe:  ca. 405 mm
Netzanschluss: 100-240 V / 50-60 Hz
Elektr. Leistungsaufnahme Betrieb max./Standby: 2/0,075 W
Schutzart/Schutzklasse: IP54/III
DVGW-Zertifikat: Zur Prüfung angemeldet (Automatikfilter mit Druckminderer nach DIN EN 13443-1, 19628 und DIN EN 1567)

Hersteller/Typ 'Grünbeck pureliQAD25'
oder gleichwertig,
Hersteller/Typ '....................................................'
vom Bieter einzutragen
Menge: 1,000 St
Leistungsbereichkatalog: 042
DIN276-1_08: 412

**1.2.80 Mediendurchführung einfach Bodenplatte ID 125mm AD 50-63mm geschlossen**
*** EP-Aufgliederung gefordert
STLB-Bau 2025-04 042
Mediendurchführung, einfach, rund,
in Bodenplatte gegen Erdreich, in vorh. Futterrohr, Innendurchmesser 125 mm, Außendurchmesser Medienrohr über 50 bis 63 mm, dicht gegen drückendes Wasser und Gas, geschlossene Ausführung.
Menge: 1,000 St
Leistungsbereichkatalog: 042
DIN276-1_08: 499

**1.2.90 Mediendurchführung einfach Bodenplatte AD 50-63mm geschlossen**
*** EP-Aufgliederung gefordert
STLB-Bau 2025-04 042
Mediendurchführung, einfach, rund,
in Bodenplatte gegen Erdreich, Außendurchmesser Medienrohr über 50 bis 63 mm, dicht gegen drückendes Wasser und Gas, geschlossene Ausführung.
Menge: 1,000 St
Leistungsbereichkatalog: 042
DIN276-1_08: 499

*Hinweis: Rohrleitungen/Formteile- Edelstahl gepresst*

**1.2.100 Rohrleitung aus nichtrostendem Stahl, gepresstes Rohrsystem, DN 12**
Rohrleitung aus nichtrostendem Edelstahl für Trinkwasserinstallation, gepresstes Rohrsystem, herstellerneutral.
Systemrohr aus austenitischem Edelstahl, DVGW-zugelassen, Werkstoff-Nr. 1.4401 / 1.4404, geeignet für Trinkwasser.
Verbindungstechnik als Presssystem mit systemgebundenem Presswerkzeug. Leckagefunktion unverpresst undicht.

Nennweite: DN 12
Verlegung in Gebäuden, auf Putz oder in Installationszonen, Montagehöhe bis 3,50 m über OKFF.

Im Einheitspreis enthalten sind:
– Rohrmaterial
– Rohrbefestigungen inkl. schallentkoppelter Rohrschellen
– Montage, Ausrichtung und Fixierung
– Schneiden, Entgraten und Pressen der Rohrenden
Nicht im Einheitspreis enthalten (separat ausgeschrieben):
– Formteile wie Muffen, Bögen, Übergänge, Kupplungen, Reduzierungen, T-Stücke und sonstige Formstücke
Menge: 50,000 m
Leistungsbereichkatalog: 042
DIN276-1_08: 412

**1.2.110 Rohrleitung aus nichtrostendem Stahl, gepresstes Rohrsystem, DN 15**
Leistung wie vorstehend beschrieben, jedoch  DN 15
Menge: 23,000 m
Leistungsbereichkatalog: 042
DIN276-1_08: 412

**1.2.120 Rohrleitung aus nichtrostendem Stahl, gepresstes Rohrsystem, DN 20**
Leistung wie vorstehend beschrieben, jedoch  DN 20
Menge: 17,000 m
Leistungsbereichkatalog: 042
DIN276-1_08: 412

**1.2.130 Rohrleitung aus nichtrostendem Stahl, gepresstes Rohrsystem, DN 25**
Leistung wie vorstehend beschrieben, jedoch  DN25
Menge: 55,000 m
Leistungsbereichkatalog: 042
DIN276-1_08: 412

**1.2.140 Rohrleitung aus nichtrostendem Stahl, gepresstes Rohrsystem, DN 32**
Leistung wie vorstehend beschrieben, jedoch  DN32
Menge: 135,000 m
Leistungsbereichkatalog: 042
DIN276-1_08: 412

**1.2.150 Rohrleitung aus nichtrostendem Stahl, gepresstes Rohrsystem, DN 40**
Leistung wie vorstehend beschrieben, jedoch  DN40
Menge: 8,000 m
Leistungsbereichkatalog: 042
DIN276-1_08: 412

**1.2.160 Bogen DN 12, Edelstahl, gepresst**
Rohrbogen DN 12, normaler Bogen (90°),aus nichtrostendem Edelstahl, geeignet für Trinkwasserinstallationen,
mit Pressverbindung (konturkompatibel), passend zur vorhandenen Trinkwasserleitung, einschließlich Pressfitting, Dichtelemente und aller erforderlichen Nebenleistungen,
nach DIN EN 806 und DIN 1988, Lieferung und Montage.
Menge: 75,000 St
Leistungsbereichkatalog: 042
DIN276-1_08: 412

**1.2.170 Bogen DN 15, Edelstahl, gepresst**
Leistung wie vorstehend beschrieben, jedoch DN 15
Menge: 40,000 St
Leistungsbereichkatalog: 042
DIN276-1_08: 412

**1.2.180 Bogen DN 20, Edelstahl, gepresst**
Leistung wie vorstehend beschrieben, jedoch DN20
Menge: 28,000 St
Leistungsbereichkatalog: 042
DIN276-1_08: 412

**1.2.190 Bogen DN 25, Edelstahl, gepresst**
Leistung wie vorstehend beschrieben, jedoch DN25
Menge: 58,000 St
Leistungsbereichkatalog: 042
DIN276-1_08: 412

**1.2.200 Bogen DN 32, Edelstahl, gepresst**
Leistung wie vorstehend beschrieben, jedoch DN32
Menge: 73,000 St
Leistungsbereichkatalog: 042
DIN276-1_08: 412

**1.2.210 Bogen DN 40, Edelstahl, gepresst**
Leistung wie vorstehend beschrieben, jedoch DN40
Menge: 3,000 St
Leistungsbereichkatalog: 042
DIN276-1_08: 412

**1.2.220 T-Stück gleich DN 12**
T-Stück, gleich, DN 12, für Trinkwasserinstallation, aus nichtrostendem Edelstahl, gepresste Ausführung, alle drei Anschlüsse DN 12, geeignet für Trinkwasser nach DIN EN 806 und DIN 1988, inkl. Pressverbindungen, Dichtelemente,
Lieferung und Montage.
Menge: 4,000 St
Leistungsbereichkatalog: 042
DIN276-1_08: 412

**1.2.230 T-Stück gleich DN 15**
Leistung wie vorstehend beschrieben, jedoch DN15
Menge: 2,000 St
Leistungsbereichkatalog: 042
DIN276-1_08: 412

**1.2.240 T-Stück gleich DN 20**
Leistung wie vorstehend beschrieben, jedoch DN20
Menge: 3,000 St
Leistungsbereichkatalog: 042
DIN276-1_08: 412

**1.2.250 T-Stück gleich DN 25**
Leistung wie vorstehend beschrieben, jedoch DN25
Menge: 7,000 St
Leistungsbereichkatalog: 042
DIN276-1_08: 412

**1.2.260 T-Stück gleich DN 32**
Leistung wie vorstehend beschrieben, jedoch DN32
Menge: 4,000 St
Leistungsbereichkatalog: 042
DIN276-1_08: 412

**1.2.270 Reduziertes T-Stück DN 12 / DN 15, Edelstahl gepresst**
T-Stück, reduziert, für Trinkwasserinstallation,
aus nichtrostendem Edelstahl, gepresste Ausführung,
Haupt- und Abgangsdimensionen DN 12 und DN 15 gemäß Planung, geeignet für Trinkwasser nach DIN EN 806 und DIN 1988, inklusive Pressverbindungen, Dichtelemente, Lieferung und Montage.
Menge: 4,000 St

**1.2.280 Reduziertes T-Stück DN 20, Edelstahl gepresst**
T-Stück, reduziert, für Trinkwasserinstallation,
aus nichtrostendem Edelstahl, gepresste Ausführung,
Hauptanschluss DN 20, Abgänge DN 12 bzw. DN 15 gemäß Planung, geeignet für Trinkwasser nach DIN EN 806 und DIN 1988,inklusive Pressverbindungen, Dichtelemente, Lieferung und Montage.
Menge: 3,000 St

**1.2.290 Reduziertes T-Stück DN 25, Edelstahl gepresst**
T-Stück, reduziert, für Trinkwasserinstallation,
aus nichtrostendem Edelstahl, gepresste Ausführung,
Hauptanschluss DN 25, Abgänge DN 20 und DN 15 gemäß Planung, geeignet für Trinkwasser nach DIN EN 806 und DIN 1988, inklusive Pressverbindungen, Dichtelemente, Lieferung und Montage.
Menge: 1,000 St

**1.2.300 Reduziertes T-Stück DN 32, Edelstahl gepresst**
T-Stück, reduziert, für Trinkwasserinstallation,
aus nichtrostendem Edelstahl, gepresste Ausführung,
Hauptanschluss DN 32, Abgänge DN 12, DN 15, DN 20 oder DN 25 gemäß Planung, geeignet für Trinkwasser nach DIN EN 806 und DIN 1988, inklusive Pressverbindungen, Dichtelemente, Lieferung und Montage.
Menge: 5,000 St

**1.2.310 Muffe DN 12, Edelstahl gepresst**
Muffe / Kupplung, gerade, DN 12,
für Trinkwasserinstallation, aus nichtrostendem Edelstahl,
gepresste Ausführung, geeignet für Trinkwasser nach DIN EN 806 und DIN 1988, inklusive Pressverbindung, Dichtelemente, Lieferung und Montage.
Menge: 15,000 St
Leistungsbereichkatalog: 042
DIN276-1_08: 412

**1.2.320 Muffe DN 15, Edelstahl gepresst**
Leistung wie vorstehend beschrieben, jedoch DN15
Menge: 7,000 St
Leistungsbereichkatalog: 042
DIN276-1_08: 412

**1.2.330 Muffe DN 20, Edelstahl gepresst**
Leistung wie vorstehend beschrieben, jedoch DN20
Menge: 5,000 St
Leistungsbereichkatalog: 042
DIN276-1_08: 412

**1.2.340 Muffe DN 25, Edelstahl gepresst**
Leistung wie vorstehend beschrieben, jedoch DN25
Menge: 12,000 St
Leistungsbereichkatalog: 042
DIN276-1_08: 412

**1.2.350 Muffe DN 32, Edelstahl gepresst**
Leistung wie vorstehend beschrieben, jedoch DN32
Menge: 30,000 St
Leistungsbereichkatalog: 042
DIN276-1_08: 412

**1.2.360 Muffe DN 40, Edelstahl gepresst**
Leistung wie vorstehend beschrieben, jedoch DN40
Menge: 2,000 St
Leistungsbereichkatalog: 042
DIN276-1_08: 412

**1.2.370 Übergangstück DN12, Edelstahl, gepresst**
Übergang mit AußengewindefürTrinkwasser
Unverpresst undicht, Dichtring aus CIIR schwarz
Pressmuffe mit transparentem Schutzstopfen aus CrNiMo-Stahl 1.4401 (DIN EN 10088),Außendurchmesser: 12 mm, DN / Nennweite: 12 kegeliges Außengewinde: 1/2 "
inklusive Dichtungs - und Verbindungsmitte, Lieferung und Montage.
Menge: 4,000 St

**1.2.380 Übergangstück DN15, Edelstahl, gepresst**
Übergang mit AußengewindefürTrinkwasser
Unverpresst undicht, Dichtring aus CIIR schwarz
Pressmuffe mit transparentem Schutzstopfen aus CrNiMo-Stahl 1.4401 (DIN EN 10088),Außendurchmesser: 18 mm, DN / Nennweite: 15 kegeliges Außengewinde: 1/2 "
inklusive Dichtungs - und Verbindungsmitte, Lieferung und Montage.
Menge: 6,000 St

**1.2.390 Übergangstück DN20, Edelstahl, gepresst**
Übergang mit Außengewinde fürTrinkwasser
Unverpresst undicht, Dichtring aus CIIR schwarz
Pressmuffe mit transparentem Schutzstopfen aus CrNiMo-Stahl 1.4401 (DIN EN 10088),Außendurchmesser: 22 mm, DN / Nennweite: 20/15 kegeliges Außengewinde: 1/2 "
inklusive Dichtungs - und Verbindungsmitte, Lieferung und Montage.
Menge: 4,000 St

**1.2.400 Übergangstück DN25, Edelstahl, gepresst**
Übergang mit Außengewinde fürTrinkwasser
Unverpresst undicht, Dichtring aus CIIR schwarz
Pressmuffe mit transparentem Schutzstopfen aus CrNiMo-Stahl 1.4401 (DIN EN 10088),Außendurchmesser: 28 mm, DN / Nennweite: 25/20 kegeliges Außengewinde: 3/4 "
inklusive Dichtungs - und Verbindungsmitte, Lieferung und Montage.
Menge: 6,000 St

**1.2.410 Übergangstück DN32, Edelstahl, gepresst**
Übergang mit Außengewinde fürTrinkwasser
Unverpresst undicht, Dichtring aus CIIR schwarz
Pressmuffe mit transparentem Schutzstopfen aus CrNiMo-Stahl 1.4401 (DIN EN 10088),Außendurchmesser: 35 mm, DN / Nennweite: 32/25 kegeliges Außengewinde: 1 "
inklusive Dichtungs - und Verbindungsmitte, Lieferung und Montage.
Menge: 10,000 St

**1.2.420 Entnahmestellen-Anschlusswinkel Edelstahl DN12 Rp 1/2**
Entnahmestellen-Anschlusswinkel, für Rohrleitung aus  nichtrostendem Edelstahl, Molybdänanteil min. 2,2% Verbindung mit Press - Formstücken, als Wandwinkel, schallgedämmt, Durchmesser DN 12 mm, R 1/2.
Menge: 6,000 St
Leistungsbereichkatalog: 042
DIN276-1_08: 412

**1.2.430 Entnahmestellen-Anschlusswinkel Edelstahl DN15 Rp 1/2**
Entnahmestellen-Anschlusswinkel, für Rohrleitung aus  nichtrostendem Edelstahl, Molybdänanteil min. 2,2% Verbindung mit Press - Formstücken, als Wandwinkel, schallgedämmt, Durchmesser DN 15 mm, R 1/2.
Menge: 1,000 St
Leistungsbereichkatalog: 042
DIN276-1_08: 412

**1.2.440 Entnahmestellen-Doppelwandscheibe Edelstahl DN12 Rp 1/2 DN12**
Entnahmestellen-Anschlusswinkel als Doppelwandscheibe, für Rohrleitung aus Edelstahl, Verbindung mit Press-Formstücken, als Wandwinkel, hochwertige Edelstahllegierung 1.4404, hohe Korrosionsbeständigkeit DVGW geprüft doppelt schallgedämmt, unverpresst undicht, DN 12, R 1/2, DN12.
Menge: 70,000 St

**1.2.450 Entnahmestellen-Wanddurchführung DN 12 Rp 1/2 x 3/4**
Entnahmestellen-Wanddurchführung für die Kupfer- und Edelstahlrohr-Installation vom Marktführer. Das Presssystem ohne lange Vorarbeiten. Rohr ablängen, entgraten, mit dem Pressfitting verbinden und verpressen. unverpresst undicht,
Anwendungen für Trinkwasser mit der DIN-DVGW Zulassung für Trinkwasserinstallationen, wartungsfrei,
Technische Daten

Edelstahl Presssystem
Material Rotguss oder Siliziumbronze
Ausführung innen / Abgang Rp-Gewinde innen / G-Gewinde außen DN 12 / Innengewinde zylindrisch 1/2" IG / Verschraubungsgewinde zylindrisch 3/4"

Betriebstemperatur bis 110 Grad
Betriebsdruck bis 16 bar
2 xDichtelemente aus EPDM, Verdrehsicherung und Gegenverschraubelement
Lieferung und Montage.
Menge: 4,000 St

**1.2.460 Abdichtungshülsen 1/2"**
Abdichtungshülse passend für 1/2" Baustopfen
neue Ausführung ohne Manschette nach DIN 18534-1, Abdichtungen von Innenräumen stabile 2-Komponenten-Lösung (hart/weich) passend für fast alle handelsüblichen Baustopfen und Wandscheiben 1/2"geeignet im Trockenbau sowie bei der Unterputzmontage bis zu 60 mm denn die Membrane im Innendurchmesser dichtet gegen die Rohrleitung bzw. Hahnverlängerung,keine Zerstörung der Abdichtung durch das Entfernen der Baustopfen nach dem Verfliesen und Entfernen des Baustopfens kann vor dem Anbringen der Armatur der wandgleich abgelängt werden.Dazu sind Hilfsripppen an dem Produkt angebracht.
Menge: 17,000 St

**1.2.470 Abdichtungshülsen 3/4"**
Abdichtungshülse passend für 3/4" Baustopfen
neue Ausführung ohne Manschette
nach DIN 18534-1, Abdichtungen von Innenräumen
stabile 2-Komponenten-Lösung (hart/weich)
passend für fast alle handelsüblichen Baustopfen und Wandscheiben 3/4"geeignet im Trockenbau sowie bei der Unterputzmontage bis zu 60 mm denn die Membrane im Innendurchmesser dichtet gegen die Rohrleitung bzw. Hahnverlängerung,keine Zerstörung der Abdichtung durch das Entfernen der Baustopfen nach dem Verfliesen und Entfernen des Baustopfens kann vor dem Anbringen der Armatur der wandgleich abgelängt werden.Dazu sind Hilfsripppen an dem Produkt angebracht.
Menge: 2,000 St

**1.2.480 Hahnverlängerungen aus Rotguss 10 mm 1/2"**
Hahnverlängerungen aus Rotguss,
für Trinkwasserinstallationen, zur Anpassung und zum Ausgleich von Bautoleranzen bei Armaturenanschlüssen, Länge 10 mm 1/2" nach Erfordernis, geeignet für Trinkwasser gemäß DIN EN 806 und DIN 1988, einschließlich Lieferung, Montage und aller erforderlichen Dichtmaterialien.
Menge: 2,000 St

**1.2.490 Hahnverlängerungen aus Rotguss 20 mm 1/2"**
Hahnverlängerungen aus Rotguss,
für Trinkwasserinstallationen, zur Anpassung und zum Ausgleich von Bautoleranzen bei Armaturenanschlüssen,
Länge 20 mm 1/2" nach Erfordernis, geeignet für Trinkwasser gemäß DIN EN 806 und DIN 1988, einschließlich Lieferung, Montage und aller erforderlichen Dichtmaterialien.
Menge: 10,000 St

**1.2.500 Hahnverlängerungen aus Rotguss 30 mm 1/2"**
Hahnverlängerungen aus Rotguss,
für Trinkwasserinstallationen, zur Anpassung und zum Ausgleich von Bautoleranzen bei Armaturenanschlüssen,
Länge 30 mm 1/2" nach Erfordernis, geeignet für Trinkwasser gemäß DIN EN 806 und DIN 1988, einschließlich Lieferung, Montage und aller erforderlichen Dichtmaterialien.
Menge: 6,000 St

**1.2.510 Hahnverlängerungen aus Rotguss 40 mm 1/2"**
Hahnverlängerungen aus Rotguss,
für Trinkwasserinstallationen, zur Anpassung und zum Ausgleich von Bautoleranzen bei Armaturenanschlüssen, Länge 40 mm 1/2" nach Erfordernis, geeignet für Trinkwasser gemäß DIN EN 806 und DIN 1988, einschließlich Lieferung, Montage und aller erforderlichen Dichtmaterialien.
Menge: 2,000 St

**1.2.520 Bezeichnungsschild mehrschichtig Kunststoff**
STLB-Bau 2017-10 042
Bezeichnungsschild DIN 825, Farbe und Beschriftung nach Angaben des AG, aus mehrschichtigem Kunststoff, Beschriftung 2-zeilig, gedruckt, rechteckig, Höhe 26 mm, Breite 52 mm, Befestigung durch Kleben.
Menge: 10,000 St
Leistungsbereichkatalog: 042
DIN276-1_08: 412

**1.2.530 Farbkennzeichnung Beschilderung Richtungspfeile TWK**
Farbkennzeichnung DIN 2403 der Leitung für Trinkwasser Kennzeichnung durchgehend und Angabe der Fließrichtung durch Richtungspfeile "Kaltwasser".
Menge: 25,000 St

**1.2.540 Profilstahl, verzinkt**
Montagekonstruktion aus Stahl, verzinkt,
für Rohrleitungsanlagen Sanitär / Trinkwasser, zur Stütz-, Hänge-, Trag- und Sonderbefestigung, ausgeführt als C-Profilschiene inkl. erforderlicher Konsolen, Verbinder und Befestigungsmittel, einschließlich Lieferung, Zuschnitt, Montage und Anpassung an örtliche Gegebenheiten.
Der rechnerische Nachweis der Tragfähigkeit ist auf Verlangen vorzulegen.

Abrechnung nach tatsächlich eingebautem Gewicht.
Menge: 250,000 kg
DIN276-1_08: 412

*Hinweis: Dämmung/Brandschutzdurchführungen*
Dämmung Trinkwasser
Rohrleitungen für Trinkwasser sind gemäß DIN 1988-200 gegen Tauwasserbildung und vor Erwärmung bei erhöhten Umgebungstemperaturen zu schützen.
Rohrleitungen sind in Abhängigkeit von der Temperatur und dem Feuchtegehalt der Umgebungsluft so zu dämmen, dass eine Tauwasserbildung vermieden wird.

Mindestdämmschichtdicken zur Wärmedämmung von Rohrleitungen für Trinkwasser warm und kalt bei
Wärmeleitfähigkeit = 0,035W/(mxK):
Innendurchmesser bis 22 mm20 mm
Innendurchmesser 22 bis 35 mm30 mm

**1.2.550 Dämmung Rohrleitung, MiWo alukaschiert, DN 12**
Wärmedämmung für Rohrleitungen DN 12,
aus Mineralwolle, alukaschiert, Dämmstärke 20 mm,
Wärmeleitfähigkeit λ ≤ 0,040 W/(m·K),
geeignet für Trinkwasser- und Sanitärleitungen,
einschließlich Dämmung aller zugehörigen Form- und Verbindungsstücke (z. B. Bögen, T-Stücke, Muffen),
inklusive Befestigung, Verschnitt, Lieferung und Montage.
Menge: 50,000 m

**1.2.560 Dämmung Rohrleitung, MiWo alukaschiert, DN 15**
Leistung wie vorstehend beschrieben, jedoch DN15.
Menge: 23,000 m

**1.2.570 Dämmung Rohrleitung, MiWo alukaschiert, DN 20**
Leistung wie vorstehend beschrieben, jedoch DN20.
Menge: 17,000 m

**1.2.580 Dämmung Rohrleitung, MiWo alukaschiert, DN 25**
Leistung wie vorstehend beschrieben, jedoch DN25,
Dämmstärke 30 mm.
Menge: 55,000 m

**1.2.590 Dämmung Rohrleitung, MiWo alukaschiert, DN 32**
Leistung wie vorstehend beschrieben, jedoch DN32,
Dämmstärke 30 mm.
Menge: 135,000 m

**1.2.600 Dämmung Rohrleitung, MiWo alukaschiert, DN 40**
Leistung wie vorstehend beschrieben, jedoch DN40,
Dämmstärke 40 mm.
Menge: 8,000 m

**1.2.610 Schlauchdämmung Rohrleitung Trinkwasser, geschlossenzellig, DN12**
Schlauchdämmung für Trinkwasserleitungen DN12 aus geschlossenzelligem, diffusionsdichtem Dämmmaterial (z. B. PE-Schaum), zur Dämmung von Rohrleitungen in konstruktiv beengten Bereichen, in denen eine Dämmung mit Mineralwolle nicht möglich oder nicht fachgerecht herstellbar ist.

Geeignet zur Dämmung von Kalt- und Warmwasserleitungen zur Reduzierung von Wärmeverlusten, Tauwasserbildung und Schallübertragung.

Ausführung als geschlossene Schlauchdämmung mit durchgehendem Längsschlitz, vollflächig um das Rohr geführt, Stöße dicht gestoßen und ggf. verklebt.

Einsatzbereiche u. a.:
enge Vorwand- und Schachtbereiche
Wand- und Deckendurchführungen
Kreuzungs- und Anschlussbereiche
Bereiche hinter UP-Installationen
Nicht als Ersatz, sondern ergänzend zur Mineralwolledämmung.

Der Einheitspreis beinhaltet Lieferung, Montage, Zuschnitt, Anpassung und Befestigung der Dämmung einschließlich aller Nebenleistungen.

Dämmstärke: mind. 4 mm
Ausführung gemäß anerkannten Regeln der Technik.
Menge: 5,000 m

**1.2.620 Schlauchdämmung Rohrleitung Trinkwasser, geschlossenzellig, DN15**
Leistung wie vorstehend beschrieben, jedoch DN15
Menge: 2,000 m

**1.2.630 Schlauchdämmung Rohrleitung Trinkwasser, geschlossenzellig, DN20**
Leistung wie vorstehend beschrieben, jedoch DN20
Menge: 5,000 m

**1.2.640 Schlauchdämmung Rohrleitung Trinkwasser, geschlossenzellig, DN25**
Leistung wie vorstehend beschrieben, jedoch DN25
Menge: 10,000 m

**1.2.650 Schlauchdämmung Rohrleitung Trinkwasser, geschlossenzellig, DN32**
Leistung wie vorstehend beschrieben, jedoch DN32
Menge: 10,000 m

**1.2.660 Brandschutzdurchführung, Edelstahlrohr, gepresstes Rohrsystem, F90 – DN 25**
Brandschutzdurchführung für Rohrleitung DN 25,
Edelstahlrohr, gepresstes Rohrsystem,
geprüfte Rohrabschottung F90 für Wand- und Deckendurchführungen,
gemäß bauaufsichtlicher Zulassung,
inklusive Lieferung, Montage, Kennzeichnung und Dokumentation.

Geeignet für Massiv- und Trockenbaukonstruktionen gemäß Systemzulassung

Die Ausführung der Rohrabschottungen hat entsprechend der jeweils gültigen bauaufsichtlichen Zulassung des verwendeten Systems zu erfolgen.
Menge: 5,000 St

**1.2.670 Brandschutzdurchführung, Edelstahlrohr, gepresstes Rohrsystem, F90 – DN 32**
Brandschutzdurchführung für Rohrleitung DN 40,
Edelstahlrohr, gepresstes Rohrsystem,
geprüfte Rohrabschottung F90 für Wand- und Deckendurchführungen,
gemäß bauaufsichtlicher Zulassung,
inklusive Lieferung, Montage, Kennzeichnung und Dokumentation.

Geeignet für Massiv- und Trockenbaukonstruktionen gemäß Systemzulassung

Die Ausführung der Rohrabschottungen hat entsprechend der jeweils gültigen bauaufsichtlichen Zulassung des verwendeten Systems zu erfolgen.
Menge: 10,000 St
Leistungsbereichkatalog: 047
DIN276-1_08: 412

*Hinweis: Rohrleitungsarmaturen*

**1.2.680 Schrägsitzventil DN15, PN16, Rotguss, für Edelstahl-Pressrohr**
Schrägsitz-Absperrventil für Trinkwasserinstallation,
mit Schallschutzprüfzeichen gemäß DIN EN ISO 3822-1, Klasse I,
geeignet für Trinkwasserleitungen nach DIN 1988-200.

Ventilgehäuse, Oberteil und alle wasserberührten Bauteile aus Rotguss,
korrosionsbeständig und hygienisch geeignet.
Mit integrierter Entleerungsmöglichkeit sowie wartungsfreier Spindelabdichtung
mittels EPDM-O-Ring, Betätigung über Handrad.

Anschluss über Pressverbindung für Edelstahl-Pressrohrsysteme,
herstellerneutral, geeignet für ES-Rohre DN15.
Nenndruck PN 16, Nennweite DN 15.

Lieferumfang inkl. Schalldämmschale.

Inklusive:
Lieferung des Ventils
fachgerechter Montage im Rohrleitungssystem
Ausrichtung und Fixierung
Herstellung der Pressverbindung
Dichtheitsprüfung der Verbindung

Einbau gemäß den anerkannten Regeln der Technik sowie
DIN 1988 und DIN EN 806.
Menge: 4,000 St
Leistungsbereichkatalog: 042
DIN276-1_08: 412

**1.2.690 Schrägsitzventil DN25, PN16, Rotguss, für Edelstahl-Pressrohr**
Leistung wie vorstehend beschrieben, jedoch Absperrventil DN25.
Menge: 3,000 St
Leistungsbereichkatalog: 042
DIN276-1_08: 412

**1.2.700 Schrägsitzventil DN32, PN16, Rotguss, für Edelstahl-Pressrohr**
Leistung wie vorstehend beschrieben, jedoch Absperrventil DN32.
Menge: 3,000 St
Leistungsbereichkatalog: 042
DIN276-1_08: 412

**1.2.710 Probenahmeventil Stahl niro absperrbar DN10**
Probenahmeventil, zur Bestimmung mikrobiologischer und chemischer Parameter nach TrinkwVO, für Trinkwasser, Gehäuse, Oberteil und wasserberührende Teile der Innengarnitur aus nichtrostendem Stahl, Ventilkörper 360 Grad drehbar mit abflammbarem und drehbarem Auslaufbogen aus nichtrostendem Stahl, absperrbar, Gewindeanschluss, DN 10.
Menge: 2,000 St
Leistungsbereichkatalog: 042
DIN276-1_08: 412

*Hinweis: WC-Anlage*

**1.2.720 Vorwandelement für Wand-WC, UP-Spülkasten, Betätigung von vorn**
Vorwandelement für wandhängendes Tiefspül-WC, zur Montage vor Massiv- oder Trockenbauwand, bestehend aus selbsttragendem Stahlrahmen zur Aufnahme eines wandhängenden WC-Beckens.
Mit integriertem Unterputz-Spülkasten aus Kunststoff, geeignet für Zweimengenspülung, Spülmenge einstellbar, Betätigung von vorn über Betätigungsplatte.

Das Vorwandelement ist für den Anschluss eines wandhängenden WC-Beckens mit waagerechtem Abgang geeignet und kompatibel mit handelsüblichen WC-Keramiken.
Inklusive Befestigungsmaterial zur Boden- und Wandmontage, WC-Anschlussgarnitur, Spülrohr, Ablaufbogen sowie Schallschutzset.

Einbauhöhe geeignet für Standard-Sitzhöhe gemäß Planung.
Geeignet für den Einbau in Vorwand- und Installationswandsysteme.
Menge: 6,000 St
DIN276-1_08: 412

**1.2.730 Hygienespülmodul für WC-Spülkasten, elektronisch**
Elektronisches Hygienespülmodul zur automatischen Spülauslösung bei längerer Nichtbenutzung zur Vermeidung von Stagnation in der Trinkwasserinstallation.

Einbau in den Spülkasten eines Vorwandelements.
Zeit- oder intervallgesteuerte Auslösung einstellbar (z. B. 24 / 48 / 72 Stunden).

Betrieb über externe Stromversorgung.
Montage, elektrische Anbindung und Inbetriebnahme inklusive.
Menge: 2,000 St

**1.2.740 Tiefspül-WC Sanitärporzellan glasiert hängend Ausladung 500-600mm**
Tiefspül-WC, aus Sanitärporzellan, glasiert, Farbton weiß, spülrandlose Ausführung, wandhängend, Spülmenge 4,5 l, Ausladung über 500 bis 600 mm, Breite über 350 bis 400 mm, äußere Form rechteckig oder oval, Abgang waagerecht, Befestigung an Installationselement, mit Schallschutzset gemäß DIN 4109.

Hersteller/Typ 'VIGOUR,Clivia V2 spülrandlos.' oder gleichwertig,

Hersteller/Typ '....................................................' vom Bieter einzutragen
Menge: 6,000 St
Leistungsbereichkatalog: 045
DIN276-1_08: 412

**1.2.750 WC-Betätigungsplatte, 2-Mengen-Spülung, Betätigung von vorn**
WC-Betätigungsplatte für Unterputz-Spülkasten, geeignet für Zweimengenspülung, Betätigung von vorn, rechteckige Ausführung.
Platte aus Kunststoff oder Metall, Oberfläche weiß oder gleichwertig, flächenbündige bzw. flach aufliegende Montage, geringe Aufbauhöhe über Fliesen.
Übertragung der Tastenfunktion mechanisch oder über flexible Kabeltechnik, passend zum vorgesehenen Vorwandelement.

Lieferung und Montage einschließlich Befestigungsmaterial und vollständiger Funktionsprüfung.

Hersteller/Typ 'VIGOUR,V1DON.' oder gleichwertig,

Hersteller/Typ '....................................................' vom Bieter einzutragen
Menge: 6,000 St
Leistungsbereichkatalog: 045
DIN276-1_08: 412

**1.2.760 WC-Sitz mit Deckel, Duroplast, Edelstahlscharniere**
WC-Sitz mit Deckel, passend für wandhängendes Tiefspül-WC, aus durchgefärbtem Duroplast, Farbton weiß, ovaler Sitz mit Sandwich-Deckel.
Mit stabilen Metallscharnieren aus Edelstahl zur festen Befestigung an der WC-Keramik, geeignet für den Einsatz in Sanitärräumen eines Verwaltungsgebäudes.
Ausführung mit mehreren Auflagepuffern zur sicheren und geräuscharmen Nutzung.
Lieferung einschließlich Befestigungsmaterial sowie Montage und Funktionsprüfung.

Hersteller/Typ 'VIGOUR,Für Clivia V2.' oder gleichwertig,

Hersteller/Typ '....................................................' vom Bieter einzutragen
Menge: 6,000 St
Leistungsbereichkatalog: 045
DIN276-1_08: 412

*Hinweis: WC, barrierefrei*

**1.2.770 Vorwandelement für barrierefreies Wand-WC,verstärkt, UP-Spülkasten, Haltegriffe geeignet**
Installationselement für wandhängendes, barrierefreies Tiefspül-WC zur Montage vor Massiv- oder Trockenbauwand, bestehend aus selbsttragendem, verstärktem Stahlrahmen mit integrierter Lastaufnahme für zusätzliche Anbauteile.
Geeignet zur Montage von Stütz- und Haltegriffen sowie weiteren barrierefreien Zusatzausstattungen, mit erhöhter Belastbarkeit.

Mit integriertem Unterputz-Spülkasten aus Kunststoff, geeignet für Zweimengenspülung, Spülmenge einstellbar.
Betätigung von vorn über separate Betätigungsplatte, optional vorbereitet für Fernauslösung bzw. externe Spülauslösung (z. B. Taster, Funk oder Kabel).
Geeignet für verlängerte WC-Keramiken und erhöhte Sitzhöhen.

Inklusive Befestigungsmaterial zur Boden- und Wandmontage, WC-Anschlussgarnitur, Spülrohr, Ablaufbogen, Schallschutzset sowie Befestigungspunkte für barrierefreie Zusatzelemente.
Einbauhöhe geeignet für barrierefreie Sitzhöhe gemäß Planung.

Lieferung und Montage einschließlich Ausrichten, Befestigen und Anschließen.
Menge: 1,000 St
DIN276-1_08: 412

**1.2.780 WC-Betätigungsplatte, 2-Mengen-Spülung, Betätigung von vorn**
WC-Betätigungsplatte für Unterputz-Spülkasten, geeignet für Zweimengenspülung, Betätigung von vorn, rechteckige Ausführung.
Platte aus Kunststoff oder Metall, Oberfläche weiß oder gleichwertig, flächenbündige bzw. flach aufliegende Montage, geringe Aufbauhöhe über Fliesen.
Übertragung der Tastenfunktion mechanisch oder über flexible Kabeltechnik, passend zum vorgesehenen Vorwandelement.

Die Betätigungsplatte dient als manuelle Spülauslösung und Fallback-Bedienung.
Die primäre Spülauslösung erfolgt über Funk-Fernauslösung bzw. integrierte Spülauslösung im Stützklappgriff.

Lieferung und Montage einschließlich Befestigungsmaterial und vollständiger Funktionsprüfung.

Hersteller/Typ 'VIGOUR,V1DON.' oder gleichwertig,

Hersteller/Typ '....................................................' vom Bieter einzutragen
Menge: 1,000 St
Leistungsbereichkatalog: 045
DIN276-1_08: 412

**1.2.790 Funk-Fernauslösung für WC-Spülung, inkl. Empfänger, Taster und Stromversorgung**
Funk-Elektronik zur berührungslosen bzw. externen Auslösung der WC-Spülung, bestehend aus Funk-Empfangsmodul für Unterputz-Spülkasten sowie externem Funksender bzw. Wandtaster.
Geeignet zur Ansteuerung der WC-Spülung, z. B. über Stütz-/Haltegriffe oder separaten Betätigungstaster.

Empfangsmodul zur Montage im Spülkasten oder im Vorwandelement, mit integriertem oder externem Stellmotor zur Spülauslösung.
Wandtaster zur Front- oder Wandmontage, Ausführung aus Kunststoff oder Metall, Farbe neutral.
Übertragung der Signale per Funk, Frequenz gemäß Herstellerstandard.

Mit Stromversorgung über Netzteil oder Batterieeinheit, Anschluss an bauseitige Spannungsversorgung, inklusive aller erforderlichen Anschluss- und Verbindungskabel.
Spülmenge und Spülzeit einstellbar, Hygienespülung aktivierbar.

Lieferung, Montage, elektrische Verbindung sowie Inbetriebnahme der kompletten Funk-Spülauslösung.
Menge: 1,000 St
DIN276-1_08: 412

**1.2.800 Tiefspül-WC, spülrandlos, Sanitärporzellan, wandhängend, verlängert 700 mm**
Tiefspül-WC, aus Sanitärporzellan, glasiert, Farbton weiß, spülrandlose Ausführung, wandhängend, barrierefreie Ausführung mit verlängerter Ausladung.
Ausladung ca. 700 mm, Breite ca. 350–360 mm, Höhe ca. 350 mm, äußere Form rechteckig oder oval, Lochabstand Befestigung ca. 180 mm, Abgang waagerecht.
Geeignet für die Nutzung durch mobilitätseingeschränkte Personen sowie für barrierefreie Sanitärräume.
Befestigung an Installationselement, Montage mit Schallschutz gemäß DIN 4109.

Hersteller/Typ 'VIGOUR,Clivia V2 Plus Care, Ausladung 70 cm.' oder gleichwertig,

Hersteller/Typ '....................................................' vom Bieter einzutragen
Menge: 1,000 St
Leistungsbereichkatalog: 045
DIN276-1_08: 412

**1.2.810 Erhöhter WC-Sitz mit Deckel, Duroplast, Absenkautomatik, barrierefrei**
Erhöhter WC-Sitz mit Deckel, passend für wandhängendes, verlängertes Tiefspül-WC in barrierefreier Ausführung, Sitzhöhe um ca. 50 mm erhöht.
Aus durchgefärbtem Duroplast, Farbton weiß, abgerundete Bauform, mit Deckel.
Mit durchgehender Scharnierwelle, Winkelpuffern sowie verdeckten Scharnierblättern, Scharniere und Befestigungsteile aus Edelstahl.
Ausführung mit Absenkautomatik (Soft-Close) für Sitz und Deckel.
Zur Montage von oben, geeignet für den Einsatz im gewerblich-öffentlichen Bereich (GÖB).

Lieferung einschließlich Befestigungsmaterial sowie Montage und Funktionsprüfung.

Hersteller/Typ 'VIGOUR, Clivia V2 Plus, erhöhter WC-Sitz.' oder gleichwertig,

Hersteller/Typ '....................................................' vom Bieter einzutragen
Menge: 1,000 St
Leistungsbereichkatalog: 045
DIN276-1_08: 412

**1.2.820 Stützklappgriff, klappbar, mit Spülauslösung, barrierefrei, bis 150 kg**
Stützklappgriff zur seitlichen Montage am barrierefreien Wand-WC, klappbar, für den Einsatz in barrierefreien Sanitärräumen.
Ausführung mit zwei parallel übereinander angeordneten Griffebenen, klappbar nach oben und gedämpft nach unten absenkbar.
Mit integrierten Funktionstasten, bestehend aus einer Taste zur Auslösung der WC-Spülung sowie einer zusätzlichen frei belegbaren Funktionstaste.

Griff aus hochwertigem Edelstahl, pulverbeschichtet, Oberfläche weiß oder gleichwertig.
Mit integrierter Vorbereitung für elektrische Ansteuerung, Kabel mit freien Leitungsenden zur bauseitigen Anbindung.
Geeignet für den Anschluss an handelsübliche Unterputz-Spülkästen mit elektrischer Steuerung.

Inklusive Toiletenpapierhalter.

Ausladung ca. 850 mm, Griffdurchmesser ca. 30–35 mm.
Belastbarkeit geprüft bis mindestens 150 kg bei Verwendung geeigneter Befestigungsmittel.
Montage an verstärktem Vorwand- bzw. Installationselement oder an tragfähiger Wandkonstruktion.

Lieferung des Stützklappgriffs einschließlich Abdeckung der Anschlussstellen.
Befestigungsmaterial passend zum Wandaufbau sowie elektrische Anschlüsse sind, sofern nicht gesondert beschrieben, nicht Bestandteil dieser Position.

Hersteller/Typ 'HEWI,Stützklappgriff Duo, Design A, mit Spül- und Funktionstasten' oder gleichwertig,

Hersteller/Typ '....................................................' vom Bieter einzutragen
Menge: 1,000 St
Leistungsbereichkatalog: 045
DIN276-1_08: 412

**1.2.830 Stützklappgriff barrierefrei, klappbar, weiß matt, ohne Spülauslösung**
Stützklappgriff zur seitlichen Montage am barrierefreien Wand-WC, klappbar, für den Einsatz in barrierefreien Sanitärräumen.
Ausführung mit zwei parallel angeordneten Griffebenen, nach oben klappbar und gedämpft nach unten absenkbar.

Griff aus hochwertigem Edelstahl, pulverbeschichtet in weiß matter Ausführung, Oberfläche blendfrei und rutschhemmend.
Ausführung ohne elektrische Funktionstasten, ohne Spülauslösung, ohne elektrische oder funkbasierte Komponenten.

Ausladung ca. 800–850 mm, Griffdurchmesser ca. 30–35 mm.
Belastbarkeit geprüft bis mindestens 150 kg bei Verwendung geeigneter Befestigungsmittel.

Inklusive Toiletenpapierhalter.

Montage an verstärktem Vorwand- bzw. Installationselement oder an tragfähiger Wandkonstruktion.
Lieferung des Stützklappgriffs einschließlich Abdeckung der Befestigungspunkte.
Befestigungsmaterial passend zum jeweiligen Wandaufbau ist, sofern nicht gesondert beschrieben, nicht Bestandteil dieser Position.

Hersteller/Typ 'HEWI,Stützklappgriff Duo, weiß matt, ohne Funktionstasten' oder gleichwertig,

Hersteller/Typ '....................................................' vom Bieter einzutragen
Menge: 1,000 St

**1.2.840 Rückenstütze für barrierefreies WC, gepolstert, weiß matt**
Rückenstütze zur Montage im Bereich eines barrierefreien WCs, zur Unterstützung des Rückens während der Nutzung.
Ausführung mit gepolsterter Rückenlehne und beidseitig angeordneten, rechtwinklig gebogenen Befestigungsstangen.

Rückenstütze mit durchgehendem, korrosionsgeschütztem Stahlkern, Polster aus widerstandsfähigem Kunststoff, Farbe schwarz oder gleichwertig.
Befestigungsstangen aus hochwertigem Kunststoff oder Metall, Farbton weiß matt, Oberfläche pflegeleicht und desinfektionsmittelbeständig.

Zur Montage an vorhandenen Stützklappgriffen oder Wandstützgriffen mit Wandplatte, Befestigung höhenverstellbar und anpassbar an die jeweilige Einbausituation.
Abmessungen ca. 670–730 mm Breite, ca. 220 mm Höhe, ca. 150 mm Tiefe.

Lieferung der Rückenstütze einschließlich Befestigungselementen zur Montage an den vorhandenen Stütz- bzw. Klappgriffen.
Montage und Ausrichtung der Rückenstütze.

Hersteller/Typ 'HEWI,SRückenstütze Serie 801 / active+' oder gleichwertig,

Hersteller/Typ '....................................................' vom Bieter einzutragen
Menge: 1,000 St
DIN276-1_08: 412

*Hinweis: Urinalanlage*

**1.2.850 Vorwandelement für Urinal, UP, für pneumatische Spülauslösung**
Vorwandelement für wandhängendes Urinal zur Montage vor Massiv- oder Trockenbauwand, bestehend aus selbsttragendem Stahlrahmen zur Aufnahme der Urinalkeramik.
Mit integriertem Unterputz-Spülkasten bzw. Spülventilanschluss, geeignet für pneumatische Urinal-Spülauslösung mit Betätigung von vorn oder von oben.

Ausführung mit verdecktem Wasserzulauf und verdecktem Ablaufanschluss, höhenverstellbar und anpassbar an die jeweilige Einbausituation.
Geeignet für den Anschluss spülrandloser Urinale aus Sanitärporzellan.

Inklusive Befestigungsmaterial zur Boden- und Wandmontage, Urinal-Anschlussgarnitur sowie Schallschutzset.
Vorbereitet für die Montage der separat ausgeschriebenen Urinal-Spülauslösung.

Lieferung und Montage einschließlich Ausrichten, Befestigen und Anschluss an die bauseits vorhandenen Trinkwasser- und Abwasserleitungen.
Menge: 1,000 St
DIN276-1_08: 412

**1.2.860 Urinalsteuerung, elektronisch, Netzbetrieb, Infrarot, Unterputz**
Urinalsteuerung mit elektronischer Spülauslösung zur automatischen Spülung von Urinalen, für den Einbau in Unterputz-Montageelemente für Urinale mit Betätigung von vorne.
Die Steuerung erfolgt berührungslos über einen integrierten Infrarotsensor mit selbsteinstellender Distanzerkennung. Spülzeit, Verweilzeit, Intervallspülung sowie Vorspülung sind einstellbar. Die Spülmenge ist über das Rohbauset einstellbar und wassersparend ausgelegt.

Die Urinalsteuerung ist netzbetrieben (110–240 V AC) und mit einem Netzteil mit LED-Statusanzeige ausgestattet. Bei Netzausfall erfolgt ein sicheres Schließen des Magnetventils. Die Bedienung, Parametrierung und Diagnose sind über eine mobile App mittels integrierter Bluetooth-Schnittstelle möglich. Eine drahtgebundene oder drahtlose Vernetzung mit einem Gebäudemanagementsystem ist optional möglich.

Geeignet für Trinkwasserinstallationen, bleifreie, wasserberührende Bauteile. Armaturengruppe II gemäß DIN 4109.
Lieferung und Montage einschließlich Magnetventil, Netzteil, Befestigungsmaterial, vollständiger Funktionsprüfung und Inbetriebnahme.

Hersteller/Typ 'Geberit – Urinalsteuerung Typ 10, Netzbetrieb, Abdeckplatte rund.' oder gleichwertig,

Hersteller/Typ '....................................................' vom Bieter einzutragen
Menge: 1,000 St

**1.2.870 Urinal, spülrandlos, wandhängend, verdeckter Zulauf und Ablauf, ohne Deckel**
Urinal aus Sanitärporzellan, glasiert, Farbton weiß, spülrandlose Ausführung, zur Wandmontage. Ausführung ohne Urinaldeckel, mit verdecktem Zulauf und verdecktem Ablauf, verdeckte Befestigung. Oberfläche glatt und hygienisch, geeignet für den Einsatz in Sanitärräumen von Verwaltungsgebäuden.

Abmessungen ca. 300 mm Breite, ca. 600 mm Höhe, ca. 320 mm Tiefe.
Geeignet für den Anschluss an handelsübliche Unterputz-Urinalspüler oder elektronische Spülsysteme.

Lieferung des Urinals einschließlich Befestigungsmaterial.
Montage, Ausrichtung sowie Anschluss an die bauseits vorhandenen Zu- und Ablaufleitungen.

Hersteller/Typ 'VIGOUR, Derby V3, spülrandlos, ohne Deckel.' oder gleichwertig,

Hersteller/Typ '....................................................' vom Bieter einzutragen
Menge: 1,000 St
Leistungsbereichkatalog: 045
DIN276-1_08: 412

*Hinweis: Waschtischanlagen*

**1.2.880 Vorwandelement für Waschbecken, UP, wandhängend**
Vorwandelement für wandhängendes Waschbecken zur Montage vor Massiv- oder Trockenbauwand, bestehend aus selbsttragendem, pulverbeschichtetem Stahlrahmen.
Geeignet zur Aufnahme eines Waschbeckens aus Sanitärporzellan mit Wandbefestigung.

Mit höhenverstellbarer Waschtischbefestigung, integrierter Befestigungsmöglichkeit für Ablauf und Siphon sowie Anschlüssen für Warm- und Kaltwasser.
Ausführung mit verdeckter Leitungsführung, vorbereitet für Einloch-Waschtischarmaturen.

Inklusive Befestigungsmaterial zur Boden- und Wandmontage, Waschtischbefestigungsset sowie Schallschutzset.
Geeignet für Waschbecken mit einer Breite bis ca. 600 mm.

Lieferung und Montage einschließlich Ausrichten, Befestigen sowie Anschluss an die bauseits vorhandenen Trinkwasser- und Abwasserleitungen.
Menge: 5,000 St
DIN276-1_08: 412

**1.2.890 Waschbecken, eckig, wandhängend, ca. 60×48 cm, mit Überlauf**
Waschbecken aus Sanitärporzellan, glasiert, Farbton weiß, eckige Form mit abgerundeten Ecken, zur Wandmontage.
Ausführung mit einem Waschplatz, mittig angeordnetem Hahnloch sowie integriertem Überlauf.
Beckenposition mittig, ohne Ablagefläche.

Abmessungen ca. 600 mm Breite, ca. 480 mm Tiefe, ca. 160–170 mm Höhe.
Geeignet für Einloch-Waschtischarmatur.
Geeignet zur Montage mit Wandbefestigung, wahlweise kombinierbar mit Halbsäule oder Standsäule.

Lieferung des Waschbeckens einschließlich Befestigungsmaterial.
Montage, Ausrichtung sowie Anschluss an die bauseits vorhandenen Trinkwasser- und Abwasserleitungen.

Hersteller/Typ 'VIGOUR, Derby V3 plus.' oder gleichwertig,

Hersteller/Typ '....................................................' vom Bieter einzutragen
Menge: 5,000 St
Leistungsbereichkatalog: 045
DIN276-1_08: 412

**1.2.900 Waschtischarmatur, Einhebelmischer, verchromt, mit Ablaufgarnitur**
Einhebel-Waschtischarmatur zur Einlochmontage auf Waschbecken, für Warm- und Kaltwasserbetrieb.
Armatur aus Metall, Oberfläche verchromt, glänzend, pflegeleicht und korrosionsbeständig.

Ausführung mit festem Auslauf, Ausladung ca. 160 mm, Bauhöhe ca. 130 mm.
Durchflussmenge ca. 3,8 l/min bei 3 bar, wassersparend.
Temperatur- und Mengenregelung über Einhebelbedienung, mit keramischer Kartusche.
Mit integriertem Temperaturbegrenzer.

Lieferung einschließlich Ablaufgarnitur aus Metall, flexiblen Anschlussschläuchen, Strahlregler sowie Befestigungssystem zur schnellen Montage.
Montage, Anschluss an die bauseits vorhandenen Eckventile, Funktionsprüfung und Inbetriebnahme.

Hersteller/Typ 'Ideal Standard,Ceraflex, Einhebel-Waschtischarmatur, DN 15' oder gleichwertig,

Hersteller/Typ '....................................................' vom Bieter einzutragen
Menge: 5,000 St
Leistungsbereichkatalog: 045
DIN276-1_08: 412

**1.2.910 Geruchsverschluss für Waschbecken, verchromt, DN 32**
Geruchsverschluss (Siphon) für Waschbecken, Ausführung als Röhrensiphon, Nennweite DN 32.
Werkstoff Metall, Oberfläche verchromt, glatt und pflegeleicht.
Mit Reinigungsöffnung bzw. lösbarer Verschraubung zur Wartung.

Geeignet für den Anschluss an Waschbecken mit Ablaufventil sowie an bauseitige Abwasserleitung.
Inklusive Anschlussrohr, Wandrosette und Dichtungen.

Lieferung, Montage und Anschluss an Ablaufventil und Abwasserleitung.
Menge: 5,000 St

**1.2.920 Eckventile für Waschbecken, DN 15, verchromt**
Eckventil zur Absperrung der Warm- und Kaltwasserleitung am Waschbecken.
Ausführung DN 15, mit Wandrosette, Anschluss für flexible Armaturenschläuche.
Werkstoff Metall, Oberfläche verchromt.

Geeignet für Trinkwasserinstallation, leichtgängige Bedienung.
Lieferung als Paar (Warm- und Kaltwasser).

Montage und Anschluss an Trinkwasserleitungen.
Menge: 10,000 St

**1.2.930 Kombi-Eckventil DN 15, PN 10/16, für Waschbecken**
Kombi-Eckventil DN 15 (1/2") zur Einzelabsperrung von Waschbeckenarmaturen mit zusätzlichem Geräteanschluss, geeignet für Trinkwasserinstallationen.
Ventilkörper aus entzinkungsbeständigem Messing oder Rotguss, mit schallgedämpfter Ausführung gemäß DIN EN ISO 3822-1, Klasse I.

Ausführung mit Hauptanschluss 1/2" AG zur Wandinstallation und zusätzlichem Geräteanschluss 3/8" oder 3/4" AG (z. B. für Eckventil-Nebenabgang), inklusive Rosette.
Spindelabdichtung mit wartungsfreiem O-Ring (EPDM), Bedienung über Metallgriff.

Geeignet für den Anschluss von Waschtischarmaturen gemäß DIN EN 817.
Lieferung und Montage einschließlich Abdichtung, fachgerechter Befestigung, Funktionsprüfung und Dichtheitskontrolle.
Menge: 1,000 St

*Hinweis: WT barrierefrei*

**1.2.940 Vorwandelement für unterfahrbaren Waschtisch, barrierefrei, mit Schallschutz**
Vorwandelement für unterfahrbaren, barrierefreien Waschtisch zur Montage vor Massiv- oder Trockenbauwand, bestehend aus selbsttragendem, verstärktem Stahlrahmen.
Geeignet für die Aufnahme wandhängender, unterfahrbarer Waschtische aus Sanitärporzellan.

Ausführung mit freier Beinfreiheit unter dem Waschtisch, integrierter Befestigungsmöglichkeit für Ablauf und Siphon sowie Anschlüssen für Warm- und Kaltwasser.
Leitungsführung verdeckt, vorbereitet für Einloch-Waschtischarmaturen.

Inklusive Befestigungsmaterial zur Boden- und Wandmontage, Waschtischbefestigungsset mit Schallschutz zur schallentkoppelten Montage.
Geeignet für barrierefreie Sanitärräume gemäß Planung.

Lieferung und Montage einschließlich Ausrichten, Befestigen sowie Anschluss an die bauseits vorhandenen Trinkwasser- und Abwasserleitungen.
Menge: 1,000 St
DIN276-1_08: 412

**1.2.950 Unterfahrbarer Waschtisch, wandhängend, ca. 60×55 cm, barrierefrei**
Unterfahrbarer Waschtisch aus Sanitärporzellan, glasiert, Farbton weiß, zur Wandmontage, geeignet für barrierefreie Sanitärräume und Behinderten-WCs.
Ausführung mit flacher Unterseite zur uneingeschränkten Unterfahrbarkeit mit dem Rollstuhl.

Mit einem Waschplatz, mittig angeordnetem Hahnloch sowie integriertem Überlauf.
Beckenform eckig mit abgerundeten Ecken, Beckenposition mittig.
Geeignet für Einloch-Waschtischarmatur.

Abmessungen ca. 600 mm Breite, ca. 550 mm Tiefe, ca. 150 mm Höhe.
Ausführung ohne Ablagefläche, ohne Bohrung für Seifenspender.
Für den Einsatz im gewerblich-öffentlichen Bereich geeignet.

Lieferung des Waschtisches einschließlich Befestigungsmaterial.
Montage, Ausrichtung sowie Anschluss an die bauseits vorhandenen Trinkwasser- und Abwasserleitungen.

Hersteller/Typ 'VIGOUR,Derby V3 plus care, unterfahrbar' oder gleichwertig,

Hersteller/Typ '....................................................' vom Bieter einzutragen
Menge: 1,000 St
Leistungsbereichkatalog: 045
DIN276-1_08: 412

**1.2.960 Elektronische Waschtischarmatur, berührungslos, verchromt, Netzbetrieb**
Elektronische, berührungslose Waschtischarmatur zur Einlochmontage auf wandhängendem, unterfahrbarem Waschtisch. Ausführung für Warm- und Kaltwasseranschluss mit vormischender Temperaturregelung.

Armatur aus Metall, Oberfläche verchromt, glänzend, pflegeleicht und vandalismussicher.
Berührungslose Auslösung über Infrarotsensor, automatische Abschaltung nach einstellbarer Laufzeit.
Durchflussmenge ca. 4,0–4,5 l/min bei 3 bar, wassersparend.

Mit integrierter Hygienespülung (Zwangsspülung), Spülzeit und Spülintervall einstellbar.
Ausführung mit thermisch entkoppeltem Gehäuse (Verbrühschutz / Cool-Body-Funktion).
Geeignet für den Einsatz im gewerblich-öffentlichen Bereich und in barrierefreien Sanitärräumen.

Stromversorgung über Netzbetrieb 230 V AC, inklusive Netzteil und Anschlussleitung.
Lieferung einschließlich Befestigungssystem, flexibler Anschlussschläuche und Montagematerial.
Montage, Anschluss an bauseitige Eckventile, elektrische Verbindung sowie Inbetriebnahme.

Ohne Ablaufgarnitur.

Hersteller/Typ 'Ideal Standard, CERAPLUS A6146, elektronische Waschtischarmatur'
oder gleichwertig,
Hersteller/Typ '....................................................'
vom Bieter einzutragen
Menge: 1,000 St

**1.2.970 Flacher Geruchsverschluss für unterfahrbaren Waschtisch**
Flacher Geruchsverschluss für Waschtisch, aus Kunststoff oder Metall, verchromt oder weiß, zur platzsparenden Montage unter unterfahrbaren, barrierefreien Waschtischen.
Ausführung mit reduziertem Bauvolumen zur Gewährleistung der erforderlichen Beinfreiheit gemäß Planung.

Geeignet für Waschtische mit Ablaufloch DN 32, inklusive Anschlussrohr zum Wandanschluss.
Mit Reinigungsöffnung, geruchs- und wasserdicht, montagefertig geliefert.

Lieferung und Montage einschließlich Anschluss an Ablaufgarnitur und bauseitige Abwasserleitung.
Menge: 1,000 St
Leistungsbereichkatalog: 045
DIN276-1_08: 412

**1.2.980 Ablaufgarnitur für Waschtisch, mit Überlauf**
Ablaufgarnitur für Waschtisch, geeignet für unterfahrbare, barrierefreie Waschtische aus Sanitärkeramik, mit Anschluss für Überlauf.
Ausführung DN 32, ohne Verschlussstopfen, passend für Waschtische mit mittigem Ablaufloch.

Material verchromt oder weiß, montagefertig geliefert.
Geeignet zur Kombination mit flachem Geruchsverschluss.

Lieferung und Montage einschließlich Anschluss an Geruchsverschluss und bauseitige Abwasserleitung.
Menge: 1,000 St

**1.2.990 Eckventil für Waschbecken, DN 15, verchromt**
Eckventil zur Absperrung der Warm- und Kaltwasserleitung am Waschbecken. Ausführung DN 15, mit Wandrosette, Anschluss für flexible Armaturenschläuche. Werkstoff Metall, Oberfläche verchromt. Geeignet für Trinkwasserinstallation, leichtgängige Bedienung. Lieferung als Paar (Warm- und Kaltwasser).
Montage und Anschluss an bauseitige Trinkwasserleitungen.
Menge: 2,000 St

**1.2.1000 Schichtholzplatte, Montageplatte**
Befestigungsplatte als mind. 3-Schicht-Platte (z.B. OSB-Platte) zur Befestigung von Armaturen, Einbauten Unterputz oder dergleichen, einschl. Anpassung an die örtlichen Gegebenheiten sowie Befestigung an Tragkonstruktionen,
Größe bis 0,5m²/ Stück
Menge: 2,000 St

*Hinweis: Elektro-Durchlauferhitzer*

**1.2.1010 E-Kleindurchlauferhitzer, Untertisch, 3,5 kW, für Waschtisch**
Elektronischer Kleindurchlauferhitzer zur Untertischmontage, druckfeste Ausführung, zur dezentralen Warmwasserversorgung einem oder zwei Waschtischen, geeignet für Sanitär- und Behinderten-WCs mit geringem Warmwasserbedarf.

Hydraulisch gesteuertes Gerät im Kompaktformat mit automatischer Leistungszuschaltung bei Wasserdurchfluss.
Warmwasserbereitung im Durchflussprinzip ohne Speicher, energieeffizienter Betrieb ohne Bereitschaftsverluste.

Nennleistung ca. 3,5 kW, Warmwasserleistung ca. 2,0 l/min bei ΔT = 25 K, zulässiger Betriebsüberdruck bis 10 bar.
Anschluss Warm- und Kaltwasser über G 3/8", geringer Wasserinhalt.

Ausführung für 230 V / 1~ / PE, Festanschluss.
Geeignet für druckfeste Waschtischarmaturen.
Inklusive Anschlussset (T-Stück, flexibler Verbindungsschlauch) sowie wassersparendem Strahlreglereinsatz.

Lieferung und Montage einschließlich Befestigung, Anschluss an die Trinkwasserinstallation sowie elektrische Zuleitung bis Geräteklemmen, Funktionsprüfung und Inbetriebnahme.

Hersteller/Typ 'CLAGE, MBH3' oder gleichwertig,

Hersteller/Typ '....................................................' vom Bieter einzutragen
Menge: 4,000 St
Leistungsbereichkatalog: 045
DIN276-1_08: 412

**1.2.1020 E-Kleindurchlauferhitzer, Untertisch, 5,7 kW, für Teeküche u. Pumi**
Elektronisch geregelter Kleindurchlauferhitzer zur Untertischmontage, druckfeste Ausführung, zur dezentralen Warmwasserversorgung eines einzelnen Waschbeckens in einer Teeküche und einem Ausgussbecken im Pumi Raum.
Geeignet für Warmwasserzapfungen mit erhöhtem Komfortbedarf, z. B. Händewaschen, Spülen von Geschirr und Teeküchennutzung.

Elektronische Leistungsregelung zur konstanten Warmwassertemperatur ohne Beimischung von Kaltwasser.
Warmwasserbereitung im Durchflussprinzip ohne Speicher, energieeffizienter Betrieb ohne Bereitschaftsverluste.

Nennleistung ca. 5,7 kW, Warmwasserleistung ca. 3,3 l/min bei ΔT = 25 K, zulässiger Betriebsüberdruck bis 10 bar.
Temperaturwahl über Bedientasten am Gerät (ca. 35 °C / 38 °C / 45 °C).
Anschluss Warm- und Kaltwasser über G 3/8".

Ausführung für 400 V / 2~ / PE, Festanschluss.
Geeignet für druckfeste und drucklose Armaturen.
Inklusive Anschlussset (T-Stück und flexibler Verbindungsschlauch) sowie wassersparendem Strahlreglereinsatz.

Lieferung und Montage einschließlich Befestigung, Anschluss an die Trinkwasserinstallation, elektrischer Anschluss bis Geräteklemmen, Funktionsprüfung und Inbetriebnahme.

Hersteller/Typ 'CLAGE, MCX6' oder gleichwertig,

Hersteller/Typ '....................................................' vom Bieter einzutragen
Menge: 2,000 St
Leistungsbereichkatalog: 045
DIN276-1_08: 412

**1.2.1030 Elektrischer Durchlauferhitzer, elektronisch geregelt, 24 kW für Dusche +WT**
Elektronisch geregelter Komfort-Durchlauferhitzer zur Gruppenversorgung von zwei Waschbecken und einer Dusche.
Warmwasserbereitung im Durchflussprinzip, druckfeste Ausführung, geeignet für den Einsatz in Sanitärbereichen von Verwaltungs- und Sozialgebäuden.

Stufenlos geregelte Warmwassertemperatur im Bereich von ca. 20 °C bis 60 °C, konstante Auslauftemperatur auch bei schwankenden Durchflussmengen.
Sehr niedrige Einschaltwassermenge ab ca. 1,5 l/min, geeignet für wassersparende Armaturen.
Blankdraht-Heizsystem mit hoher Effizienz, reduzierter Verkalkungsneigung und langer Lebensdauer.
Elektronisches Sicherheitssystem mit Temperatur- und Druckabschaltung.

Nennleistung 24 kW, Warmwasserleistung ca. 12,3 l/min bei ΔT = 28 K.
Ausführung für 400 V / 3~ / PE, Festanschluss.
Wasseranschlüsse G ½", Betriebsdruck bis 10 bar.

Lieferung und Montage einschließlich Befestigung, Anschluss an Trinkwasser- und Elektroinstallation bis Geräteklemmen, Funktionsprüfung und Inbetriebnahme.

Hersteller/Typ 'CLAGE, DEX Next' oder gleichwertig,

Hersteller/Typ '....................................................' vom Bieter einzutragen
Menge: 2,000 St
Leistungsbereichkatalog: 045
DIN276-1_08: 412

*Hinweis: Zubehör*

**1.2.1040 Manueller Seifenspender, wandmontiert, 500 ml, weiß**
Manueller, wandmontierter Seifenspender zur Abgabe von Creme- oder Flüssigseife für die hygienische Händereinigung in WC-Räumen und barrierefreien Sanitärbereichen.

Gehäuse aus schlagfestem Kunststoff, Farbe weiß, mit Sichtfenster zur Kontrolle des Füllstandes.
Ausführung für Nachfüllsysteme mit hygienischem Nachfüllbeutel und integrierter Einwegpumpe, wartungsarm und tropffrei.
Dosiermenge ca. 0,4 ml je Betätigung, Nachfüllkapazität bis 500 ml (entspricht ca. 1.200–1.300 Portionen).

Geeignet für den Einsatz im gewerblich-öffentlichen Bereich, auch in Barrierefreies-WC aufgrund einfacher, einhändiger Bedienbarkeit.
Montagehöhe barrierefrei gemäß Planungsvorgaben.

Lieferung und Montage einschließlich Befestigungsmaterial, Ausrichtung und Funktionsprüfung.

Hersteller/Typ 'CLEAR+ Cream Soap Dispenser 500ML' oder gleichwertig,

Hersteller/Typ '....................................................' vom Bieter einzutragen
Menge: 5,000 St
DIN276-1_08: 412

**1.2.1050 Abfallkorb für Papierhandtücher, 25 l, wandmontiert oder freistehend**
Abfallkorb zur Aufnahme gebrauchter Papierhandtücher für WC-Räume und barrierefreie Sanitärbereiche (WC-BF).
Ausführung aus beschichtetem Stahldraht, Farbe weiß (ähnlich RAL 9016), offene Konstruktion zur schnellen Entsorgung und einfachen Sichtkontrolle des Füllstands.

Fassungsvermögen ca. 25 Liter, geeignet zur Verwendung mit oder ohne Abfallbeutel.
Montage wahlweise wandhängend oder bodenstehend, zur flexiblen Anordnung unterhalb von Papierhandtuchspendern.
Geeignet für den Einsatz in halböffentlichen und öffentlichen Bereichen mit normaler Nutzerfrequenz.

Abmessungen ca. H 450 × B 300 × T 200 mm.
Montagehöhe im Behinderten-WC barrierefrei gemäß Planungsvorgaben.

Lieferung und Montage einschließlich Befestigungsmaterial, Ausrichtung und Übergabe.

Hersteller/Typ 'Air-Wolf: Omikron II' oder gleichwertig,

Hersteller/Typ '....................................................' vom Bieter einzutragen
Menge: 5,000 St
DIN276-1_08: 412

**1.2.1060 Hygienischer Abfallbehälter, 15 l, wand- oder bodenstehend, weiß**
Hygienischer Abfallbehälter zur Aufnahme von Hygieneartikeln in Damen-WC-Räumen sowie in barrierefreien Sanitärräumen (WC-BF).
Ausführung aus schlagfestem Kunststoff, Farbe weiß, mit geschlossenem Gehäuse und hygienischer Einwurfklappe.

Fassungsvermögen ca. 15 Liter, geeignet für handelsübliche Abfallbeutel.
Bedienung über Fußpedal zur kontaktlosen Öffnung, hygienisch und benutzerfreundlich, auch für eingeschränkte Nutzer geeignet.
Abfallbehälter mit entnehmbarer Innenaufnahme, leicht zu reinigen und wartungsarm.

Montage wahlweise bodenstehend oder wandmontiert, Montagehöhe im Behinderten-WC barrierefrei gemäß Planungsvorgaben.
Geeignet für den Einsatz im gewerblich-öffentlichen Bereich.

Lieferung und Montage einschließlich Befestigungsmaterial, Ausrichtung und Funktionsprüfung.

Hersteller/Typ 'CLEAR+, Hygiene Bin 15l' oder gleichwertig,

Hersteller/Typ '....................................................' vom Bieter einzutragen
Menge: 4,000 St
DIN276-1_08: 412

**1.2.1070 WC-Papierhalter, wandmontiert, offen, weiß**
WC-Papierhalter zur wandmontierten Installation in WC-Räumen und barrierefreien Sanitärbereichen (WC-BF).
Ausführung als offener, U-förmig gebogener Halter zur einfachen und einhändigen Entnahme von Toilettenpapier.

Halter aus hochwertigem Kunststoff (Polyamid), Farbe weiß, glatte und pflegeleichte Oberfläche.
Diebstahlgeschützte Ausführung durch verdeckte Verschraubung.
Abmessungen ca. 160 mm Breite, 120 mm Höhe, Stangendurchmesser ca. 21 mm.

Geeignet für den Einsatz im gewerblich-öffentlichen Bereich sowie für barrierefreie Sanitärräume.
Montagehöhe im Behinderten-WC barrierefrei gemäß Planungsvorgaben.

Lieferung und Montage einschließlich Befestigungsmaterial, Ausrichtung und Übergabe.

Hersteller/Typ 'HEWI, active+ WC Papierhalter' oder gleichwertig,

Hersteller/Typ '....................................................' vom Bieter einzutragen
Menge: 6,000 St
DIN276-1_08: 412

**1.2.1080 Reservepapierhalter, wandmontiert, weiß**
Reservepapierhalter zur wandmontierten Installation in WC-Räumen und barrierefreien Sanitärbereichen (WC-BF).
Ausführung als zylindrischer Halter zur Aufnahme einer Toilettenpapier-Ersatzrolle.

Halter aus hochwertigem Kunststoff (Polyamid), Farbe weiß, glatte und pflegeleichte Oberfläche.
Diebstahlgeschützte Ausführung durch verdeckte Verschraubung.
Abmessungen ca. 123 mm Länge, 33 mm Durchmesser, Rosette ca. 70 mm Durchmesser.

Geeignet für den Einsatz im gewerblich-öffentlichen Bereich sowie für barrierefreie Sanitärräume.
Montagehöhe im Behinderten-WC barrierefrei gemäß Planungsvorgaben.

Lieferung und Montage einschließlich Befestigungsmaterial, Ausrichtung und Übergabe.

Hersteller/Typ 'HEWI, active+ WC Reservepapierhalter' oder gleichwertig,

Hersteller/Typ '....................................................' vom Bieter einzutragen
Menge: 7,000 St

**1.2.1090 WC-Bürstengarnitur, wandmontiert, weiß**
WC-Bürstengarnitur zur wandmontierten Installation in WC-Räumen und barrierefreien Sanitärbereichen (WC-BF).
Ausführung bestehend aus Bürstenhalter mit herausnehmbarem Behälter sowie WC-Bürste mit auswechselbarem Bürstenkopf.

Garnitur aus hochwertigem Kunststoff (Polyamid), Farbe weiß, glatte und pflegeleichte Oberfläche.
Bürstentopf mit teilweise offenem Oberteil zur besseren Belüftung, Bürstenkopf schwarz, austauschbar.
Diebstahlgeschützte Ausführung durch verdeckte Verschraubung, Behälter entnehmbar zur Reinigung.

Geeignet für den Einsatz im gewerblich-öffentlichen Bereich sowie in barrierefreien Sanitärräumen.
Montagehöhe im Behinderten-WC barrierefrei gemäß Planungsvorgaben.

Lieferung und Montage einschließlich Befestigungsmaterial, Ausrichtung und Übergabe.

Hersteller/Typ 'HEWI, active+ WC Bürstengarnitur' oder gleichwertig,

Hersteller/Typ '....................................................' vom Bieter einzutragen
Menge: 7,000 St
DIN276-1_08: 412

**1.2.1100 Einzelhaken, wandmontiert, Edelstahl, weiß**
Einzelhaken zur wandmontierten Installation in WC-Räumen aller Art (Damen-WC, Herren-WC und barrierefreie WCs).
Ausführung als zylindrischer Haken zur Aufnahme von Kleidung, Taschen oder Handtüchern.

Haken aus hochwertigem Edelstahl, pulverbeschichtet, Farbe weiß oder gleichwertig, mit glatter und pflegeleichter Oberfläche.
Abmessungen ca. 35 mm Ausladung, Ø ca. 15 mm.
Verdeckte Befestigung, vandalismusarm, inklusive korrosionsfreiem Befestigungsmaterial.

Geeignet für den Einsatz im gewerblich-öffentlichen Bereich sowie in barrierefreien Sanitärräumen.
Montagehöhe gemäß Planungsvorgaben.

Lieferung und Montage einschließlich Befestigungsmaterial, Ausrichtung und Übergabe.

Hersteller/Typ 'HEWI, Einzelhaken' oder gleichwertig,

Hersteller/Typ '....................................................' vom Bieter einzutragen
Menge: 11,000 St

**1.2.1110 Badetuchhalter, wandmontiert, ca. 600 mm, weiß matt**
Badetuchhalter zur wandmontierten Installation in Duschbereichen mit integrierten WC-Anlagen.
Ausführung als einarmiger Handtuchhalter aus Rundrohr, auf Gehrung gefügt, zur Aufnahme von Badetüchern oder Handtüchern.

Halter aus hochwertigem Edelstahl, pulverbeschichtet, Farbe weiß matt, glatte und pflegeleichte Oberfläche.
Abmessungen ca. Achsmaß 600 mm, Ausladung ca. 75 mm, Rohrdurchmesser ca. 18 mm.
Verdeckte Befestigung, vandalismusarm, inklusive korrosionsfreiem Befestigungsmaterial.

Geeignet für den Einsatz im gewerblich-öffentlichen Bereich, insbesondere in Dusch- und Sanitärbereichen.
Montagehöhe gemäß Planungsvorgaben.

Lieferung und Montage einschließlich Befestigungsmaterial, Ausrichtung und Übergabe.

Hersteller/Typ 'HEWI, Badetuchhalter' oder gleichwertig,

Hersteller/Typ '....................................................' vom Bieter einzutragen
Menge: 2,000 St

**1.2.1120 Seifenschale mit Halter, wandmontiert, weiß tiefmatt**
Seifenschale mit Halter zur wandmontierten Installation in WCs mit integrierten Duschbereichen.
Ausführung bestehend aus ovalem Wandhalter und drehbarer Seifenschale zur hygienischen Ablage von Stückseife.

Halter aus Metall, pulverbeschichtet, Farbe weiß tiefmatt, mit Schutzring aus Kunststoff zur sicheren Positionierung und zum Schutz der Seifenschale.
Seifenschale aus hochwertigem, satiniertem Kristallglas, drehbar gelagert, wahlweise bündig anliegend oder als offene Schale nutzbar.

Abmessungen ca. 125 mm Breite, 20 mm Höhe, 92 mm Tiefe.
Verdeckte Befestigung, vandalismusarm, inklusive korrosionsfreiem Befestigungsmaterial.

Geeignet für den Einsatz im gewerblich-öffentlichen Bereich, insbesondere in WC- und Duschkombinationsräumen.
Montagehöhe gemäß Planungsvorgaben.

Hersteller/Typ 'HEWI, Seifenschale mit Halter' oder gleichwertig,

Hersteller/Typ '....................................................' vom Bieter einzutragen
Menge: 2,000 St

**1.2.1130 Spiegel hinterleuchtet 600 x 1000 mm**
Spiegel mit Beleuchtung hinterleuchtet, mit einem Berührungsschalter ausgestattet. Der Kosmetikspiegel erfüllt die IP65-Schutzart. Der LED-Spiegel ist mit einer USB-Schnittstelle ausgestattet. Der Schminkspiegel enthält auch Haken, horizontal an die Wand montiert mit der entsprechenden Aufputzbefestigung

Der USB-Anschluss ist mit dabei; ein USB-Adapter ist nicht im Lieferumfang enthalten.

Material: Glas
Größe: 60 x 100 cm (L x H)
Stärke: 4 mm
USB-Kabellänge: 1,5 m
Spannung: 5 V
IP-Schutzklasse: IP65
Lieferung umfasst:
1 x LED-Badezimmerspiegel
3 x Haken
2 x Clip
USB-Adapter
Hersteller/Typ 'vidaXL LED-Badspiegel 60x100cm' oder gleichwertig,

Hersteller/Typ '....................................................' vom Bieter einzutragen
Menge: 6,000 St

*Hinweis: Ausgussbecken*

**1.2.1140 Vorwandelement für Wandausgussbecken**
Selbsttragendes Vorwandelement zur Montage eines Wandausgussbeckens vor Trockenbau- oder Massivwänden.
Pulverbeschichteter Stahlrahmen mit höhenverstellbaren Füßen, geeignet für Beplankung mit Gipskartonplatten.
Mit integrierter Befestigung für Ausgussbecken, Anschlussmöglichkeit für Ablauf DN 50 sowie Wasseranschlüsse DN 15.
Inklusive schallentkoppelter Befestigungselemente zur Körperschallminderung.
Lieferung komplett mit Montage- und Befestigungsmaterial.
Menge: 1,000 St
DIN276-1_08: 412

**1.2.1150 Wandausgussbecken Kunststoff weiß mit Überlauf**
Wandausgussbecken zur Wandmontage, aus schlagfestem, temperatur- und witterungsbeständigem Kunststoff, Farbe weiß.
Ausführung mit integrierter Spritzschutzrückwand, Überlauf sowie Ablaufventil G 1 1/2 mit Sieb und Stopfen mit Kette.
Fassungsvermögen ca. 13,5 l.
Lieferung inklusive Befestigungsset.
Geeignet für Hauswirtschafts-, Technik- und Nebenräume.

Hersteller/Typ 'SANIT 60.001.01..0099' oder gleichwertig,

Hersteller/Typ '....................................................' vom Bieter einzutragen
Menge: 2,000 St
Leistungsbereichkatalog: 045
DIN276-1_08: 412

**1.2.1160 Ablaufgarnitur für Ausgussbecken DN 50 mit Sieb**
Ablaufgarnitur für Wandausgussbecken, bestehend aus Ablaufventil DN 50 mit Siebeinsatz und Stopfen.
Geeignet für Ausgussbecken aus Kunststoff oder Keramik, mit Anschlussmöglichkeit an Geruchsverschluss DN 50.
Material Kunststoff oder Metall, farbneutral, montagefertig geliefert.

Lieferung und Montage einschließlich Anschluss an bauseitige Abwasserleitung.
Menge: 2,000 St
Leistungsbereichkatalog: 045
DIN276-1_08: 412

**1.2.1170 Geruchsverschluss DN 50 für Ausgussbecken**
Geruchsverschluss für Ausgussbecken, Ausführung als Röhrensiphon oder Flaschensiphon DN 50.
Geeignet für den Anschluss von Wandausgussbecken an die Abwasserinstallation, mit Reinigungsöffnung.
Material Kunststoff oder Metall, montagefertig geliefert.

Lieferung und Montage einschließlich Anschluss an Ablaufgarnitur und bauseitige Abwasserleitung.
Menge: 2,000 St
Leistungsbereichkatalog: 045
DIN276-1_08: 412

**1.2.1180 Wandarmatur für Ausgussbecken, Einhebelmischer, chrom**
Wandmontierte Einhebel-Wandarmatur für Ausgussbecken, Ausladung ca. 214 mm, Auslauf schwenkbar.
Durchfluss ca. 3,8 l/min bei 3 bar, mit Strahlregler und keramischer Kartusche.
Oberfläche chrom, mit Rosetten und S-Anschlüssen.
Ohne Ablaufgarnitur.
Montage inklusive Dichtungen und Anschlussmaterial.

Hersteller/Typ 'Ideal Standard Ceraflex B1717AA' oder gleichwertig,

Hersteller/Typ '....................................................' vom Bieter einzutragen
Menge: 2,000 St
Leistungsbereichkatalog: 045
DIN276-1_08: 412

**1.2.1190 Kaltwasser-Auslaufventil AP für Ausgussbecken**
Wandmontiertes Kaltwasser-Auslaufventil zur Versorgung eines Wandausgussbeckens im Heizungs- bzw. Technikraum.
Ausführung für Aufputzmontage, Anschluss an sichtbare Kaltwasserleitung.

Ventil mit selbstschließendem oder manuell betätigtem Oberteil, Auslauf fest oder schwenkbar mit verriegelung, Anschluss G 1/2", Auslaufgewinde G 3/4" zur Aufnahme eines Schlauchanschlusses.
Oberfläche verchromt oder blank, robuste Ausführung für den Einsatz in Technik- und Nebenräumen.

Geeignet ausschließlich für Kaltwasserbetrieb.
Lieferung und Montage einschließlich Anschluss an bauseitige Kaltwasserleitung, Dichtmaterial und Funktionsprüfung.
Menge: 1,000 St

*Hinweis: Duschanlagen*

**1.2.1200 Vorwandelement für Duscharmatur, Trockenbau**
Selbsttragendes Vorwandelement zur Montage einer Aufputz-Thermostat-Duscharmatur vor Trockenbau- oder Massivwänden.
Ausführung als stabiler, pulverbeschichteter Stahlrahmen mit höhenverstellbaren Standfüßen zur Bodenmontage und Wandbefestigung.

Vorwandelement mit integrierten Wasseranschlüssen Warm/Kalt DN 15, Befestigungspunkten für Duscharmatur sowie Rohrschellen zur sicheren Leitungsfixierung.
Mit schallentkoppelten Befestigungselementen zur Reduzierung der Körperschallübertragung.
Geeignet für Beplankung mit Gipskartonplatten im Nassbereich.

Lieferung und Montage einschließlich Befestigungsmaterial, Ausrichtung, Anschluss an bauseitige Trinkwasserleitungen und Vorbereitung für Armaturenmontage.
Menge: 2,000 St

**1.2.1210 Thermostat-Duscharmatur UP mit Handbrausegarnitur**
Thermostat-Duscharmatur zur wandhängenden Unterputzmontage für Duschen.Serie:
Armaturen-Paket bestehend aus: Brausethermostat Unterputz für Fertigmontage | Mit integriertem Rahmen für Regenbrause-Fernbedienung (Fernbedienung nicht im Lieferumfang enthalten), zwei Entnahmestellen, Rückflussverhinderer, Griff aus Metall, Rosette 213x157 mm, Thermostatkartusche mit Wachsdehnstoffelement, Heißwassertemperaturbegrenzer Temperatursperre: 40 °C, Heißwassertemperatureinstellung mit Verbrühschutz, DICHT-FIX System: Separate Abdichtung jeder Öffnung für optimalen Schutz des Bauwerks gegen Feuchtigkeit und Wasser, Geräuschverhalten DIN 4109: Gruppe 1, Lebensdauer: DIN EN 200, DIN EN 1111 | Gewicht: ca. 2,330 kg,  Außenmaße (BxTxH): ca. 213x41x157 mm | Durchfluss bei 3 bar: 24 l/min, Farbe / Oberfläche: verchromt, für Unterputz-Einhebelmischer und Thermostate, Wandeinbau, Vormontage im Rohbau, Mit Putzschablone und Spülblock, Anschlüsse G1/2, DZR entzinkungsbeständig, Einbautiefe 73-95 mm,  Höhenversteller 5-40 mm | Geräuschverhalten DIN 4109: Gruppe 1, Gewicht: 0,986 kg, Außenmaße (BxTxH): ca.158x78x158 mm, Durchfluss bei 3 bar: 26 l/min, Farbe / Oberfläche: Neutral,  Regenbrause, 3-Funktion, Strahlarten: Regen, sanfter Regen und Massage, Ø 300 mm, Kugelgelenk, EasyClean, Anschluss G1/2, Strahlartenumstellung per Fernbedienung (im Lieferumfang enthalten) | Batteriebetrieb (6 V) | Passenden Wandschluss 300 mm (B9444..) / 400 mm (B9445..) oder Deckenanschluss 150 mm (B9446..) bitte separat bestellen | Gewicht: 1,940 kg | Außenmaße (BxTxH): 300x300x93 mm | Durchfluss bei 3 bar: 12 l/min | Farbe / Oberfläche: Brushed Gold || B9445A2 - Wandanschluss | Anschluss G1/2, Außenmaße (BxTxH):ca. 55x418x114 mm Farbe / Oberfläche: verchromt Handbrause,  3-Funktion, Strahlarten: Regen, Massage und sanfter Regen, Ø 130 mm ,Navigo Druckknopfumschaltung, EasyClean, Anschluss G1/2 Gewicht: 0,700 kg | Außenmaße (BxTxH): 130x270x53 mm | Durchfluss bei 3 bar: 8 l/min, Farbe / Oberfläche: verchromt Wandanschlussbogen Unterputz, Mit Brausehalter,  Rückflussverhinderer, DVGW-Eigensicher Brauseschlauchanschluss G1/2, Wandanschluss, Außenmaße ca. (BxTxH): 57x78x57 mm, Farbe / Oberfläche: verchromt Brauseschlauch, Idealflex, Anschluss G1/2, Außenmaß (Tiefe): ca.1750 mm, Farbe / Oberfläche: verchromt

Hersteller/Typ 'Ideal Standard, Certherm Solos' oder gleichwertig,

Hersteller/Typ '....................................................' vom Bieter einzutragen
Menge: 2,000 St

**1.2.1220 Glastrennwand Dusche, Echtglas, feststehend 90cm x 220 cm**
Feststehende Glastrennwand für Dusche, Abmessungen ca. 90 × 220 cm (B × H), aus Einscheibensicherheitsglas (ESG), klar,
ohne Beschichtungen oder Folien, fest montiert an Wand,
inklusive erforderlicher Profile, Halterungen und Befestigungsmittel, einschließlich Lieferung, Montage, Ausrichten und Abdichtung, geeignet für Nassbereiche.
Menge: 2,000 St

**1.2.1230 Duschelement 900 × 900 mm mit integrierter Rinne 700 mm**
Bodenebene Duchelement mit integrierter Duschrinneverfliesungsfertigen, abgedichteten Oberfläche mit zentralen Punktablauf, EPS-Systemboard 1-teilig mit Vlies, gewährleistet, integriertes, 1-seitiges Gefälle von ca. 2%, werkseitig eingearbeitet, abgedichtete Rinne, passfähig für superflachen und normgerechten Ablauf, beide im Lieferumfang enthalten, aufgebrachte, wasserdichte Viesabdichtung mit umlaufend ca. 70 mm Überstand, kürzbar, rollstuhlbefahrbar ab Fliesengröße größer 50 x 50 mm, 11 Abdeckungen für Länge 700 mm, alle Prüfzeugnisse vorhanden, DIN EN 1253-2, kurze Einbau- und Abwicklungszeiten, komplette Einbaueinheit, Unterbauelementenset 50/30 mm, Ablaufleistung bei DN 50 35,4-41,4 l/min, 50 mm Sperrwasserhöhe bie DN 50.

Länge x Breite 900 x 900 mm, Aufbauhöhe DN 50 120 mm, Länge Duchrinne 700 mm

Hersteller/Typ 'VIGOUR, V3DER90, Duschelement mit Duschrinne' oder gleichwertig,

Hersteller/Typ '....................................................' vom Bieter einzutragen
Menge: 2,000 St

*Hinweis: Teeküche/ Anschluss*

**1.2.1240 Küchenanschluss Teeküche, Trinkwasser- und Abwasseranschlüsse**
Herstellen der vollständigen Trinkwasser- und Abwasseranschlüsse für eine bauseits gestellte Küchenspüle in einer Teeküche.
Ausführung ausschließlich als Anschlussleistung, Lieferung und Montage der Küchenspüle, der Küchenarmatur, der Möbel sowie weiterer Küchengeräte erfolgen bauseits.

Leistungsumfang umfasst:

– Anschluss der bauseits gestellten Küchenarmatur an die installierten Eckventile
– Dichtheits- und Funktionsprüfung der hergestellten Anschlüsse
-Anschluss bauseits gelieferter Ablaufgarntiur für Spüle einschl. 1 Geräteanschluss Gechirrspüler DN50
Leitungsführung ab vorhandenen Wandanschlüssen, ohne Stemmarbeiten.
Menge: 1,000 St

*Hinweis: Sonstige Entnhamearmaturen*

**1.2.1250 Wandeinbau-Versorgungseinheit Wasser + 2×230 V, abschließbar**
Liefern und montieren einer kombinierten Wasser- und Strom-Versorgungseinheit als Wandeinbaugerät zur zentralen Versorgung von Reinigungs- oder Wartungsgeräten.

Ausführung mit frostsicherer Außenarmatur DN 15 (G 1/2") mit automatischer Entleerung, integrierter Sicherungskombination bestehend aus Rückflussverhinderer und Rohrbelüfter.
Mediumberührte Metallteile aus entzinkungsfreiem, korrosionsbeständigem Rotguss, totraumfreie Bauweise.

Gehäuse aus Edelstahl, Oberfläche geschliffen, mit Blendrahmen und abschließbarer Tür mit Profil-Schließzylinder.
Tür mit integrierter Klappdurchführung für Schlauch- bzw. Kabelanschluss auch im geschlossenen Zustand.

Elektrische Ausstattung mit 2 Steckdosen 230 V, integriertem FI-Schutz, Schutzart IP44.
Armatur schallgeprüft, für aggressive Wässer geeignet.

Einbau in Massiv- oder Trockenbauwand, inkl. Befestigungsmaterial, Anschluss an bauseits vorhandene Trinkwasser- und Elektroinstallationen, Dichtheits- und Funktionsprüfung.

Hersteller/Typ 'IKEMPER, TRESOR FIGUR 210 04' oder gleichwertig,

Hersteller/Typ '....................................................' vom Bieter einzutragen
Menge: 2,000 St

**1.2.1260 Wandeinbau-Versorgungseinheit Wasser + 230 V + 400 V/16 A, abschließbar**
Liefern und montieren einer kombinierten Wasser- und Strom-Versorgungseinheit als Wandeinbaugerät zur zentralen Versorgung leistungsstärkerer Reinigungs- oder Wartungsgeräte.

Ausführung mit frostsicherer Außenarmatur DN 15 (G 1/2") mit automatischer Entleerung, integrierter Sicherungskombination bestehend aus Rückflussverhinderer und Rohrbelüfter.
Mediumberührte Metallteile aus entzinkungsfreiem, korrosionsbeständigem Rotguss, totraumfreie Bauweise.

Gehäuse aus Edelstahl, Oberfläche geschliffen, mit Blendrahmen und abschließbarer Tür mit Profil-Schließzylinder.
Tür mit integrierter Klappdurchführung für Schlauch- bzw. Kabelanschluss auch im geschlossenen Zustand.

Elektrische Ausstattung mit
– 1 Steckdose 230 V
– 1 Steckdose 400 V / 16 A,
integriertem Schutzsystem, Schutzart IP44.

Einbau in Massiv- oder Trockenbauwand, inkl. Befestigungsmaterial, Anschluss an bauseits vorhandene Trinkwasser- und Elektroinstallationen, Dichtheits- und Funktionsprüfung.

Hersteller/Typ 'KEMPER, TRESOR FIGUR 210 03' oder gleichwertig,

Hersteller/Typ '....................................................' vom Bieter einzutragen
Menge: 2,000 St

#### Abschnitt 1.3 KG 419 Abwasser-, Wasser-, Gasanlagen, sonstiges

DIN276-1_08: 419

**1.3.10 Spülung und Reinigung der Trinkwasserinstallation gemäß DIN 1988-200 / DVGW W 557, einschließlich Dokumentation.**
*** Pauschalposition
Durchführen der vollständigen Spülung und Reinigung der Trinkwasseranlage nach DIN 1988-200 und DVGW Arbeitsblatt W 557. Spülung mit hygienisch einwandfreiem Trinkwasser unter definiertem Volumenstrom, einschließlich Entleerung, Nachspülung, Protokollierung und Kennzeichnung der gespülten Anlagenteile.
Nebenleistungen nach VOB/C DIN 18381 gelten als mitvergütet.
Menge: 1,000 psch

**1.3.20 Desinfektion der Trinkwasserinstallation nach DVGW W 557 inkl. Dokumentation und Freigabe.**
*** Pauschalposition
Chemisch-physikalische Desinfektion der fertiggestellten Trinkwasseranlage nach DIN 1988-200 und DVGW W 557,
einschließlich Bereitstellung der Desinfektionslösung, Einwirkzeit, Nachspülung, Entsorgung des Spülwassers, Mikrobiologische Probenahme (sofern gefordert) und Freigabeprotokoll.
Menge: 1,000 psch

**1.3.30 Wasseranalyse Wasserqualität Legionellen Probenahme**
Wasseranalyse erstellen, zur Bestimmung der Wasserqualität nach Trinkwasserverordnung, durch akkreditiertes Prüflabor, einschl. Probenahme und -behälter. Legionellenuntersuchung

Gegenstand: Durchführung von Trinkwasseruntersuchungen auf Legionellen gemäß der aktuellen Trinkwasserverordnung (TrinkwV) in Wohn-/Objektanlagen.
Leistungsumfang:
Bebeprobung durch ein nach DIN EN ISO/IEC 17025 akkreditiertes Labor (Nachweis der Akkreditierung erforderlich).
Entnahme von Wasserproben nach DIN EN ISO 19458 (Zweck a oder b).
Laboranalytik (Methoden: ISO 11731 / TrinkwV).
Erstellung von Prüfberichten mit Bewertung der Ergebnisse.
Unverzügliche Meldung bei Grenzwertüberschreitung an den Auftraggeber und das zuständige Gesundheitsamt.
Objektdaten: Anzahl der Probenahmestelle
3
Menge: 3,000 St
Leistungsbereichkatalog: 049
DIN276-1_08: 748

**1.3.40 Druckprüfung der Trinkwasserleitungen nach DIN 1988-200, Prüfdruck 15 bar / 60 min, Abschnittsweise**
Druckprüfung aller Trinkwasserleitungen gemäß DIN 1988-200 Abschnitt 10.2 und DIN EN 806-4.
Durchführung der Prüfung mit Wasser, Protokollierung von Prüfdruck, Druckverlust und Zeit, inkl. Messgerät und Zeugenprotokoll. Falls erforderlich soll die Prüfung Abschnittsweise erfolgen.
Nebenleistungen nach DIN 18381 (VOB/C) mitvergütet.
Menge: 6,000 Stk

**1.3.50 Dichtheitsprüfung der Schmutzwasserleitungen im Gebäude (EG), 19 Anschlussleitungen, nach DIN 1986-30, mit Protokoll.**
*** Pauschalposition
Durchführen der Dichtheits- bzw. Funktionsprüfung aller Schmutzwasserleitungen innerhalb des Gebäudes (Erdgeschoss) gemäß DIN 1986-30 Abschnitt 6.
Prüfung mit Wasser oder Luft (10 hPa über 10 min) nach Montage, einschließlich Abdichten der Einbindungen, Abschnittsbildung, Prüfgerät, Protokoll und Kennzeichnung der geprüften Leitungen. Dokumentation nach DIN 1986-30 Anhang A mit Übergabe an AG. Nebenleistungen nach DIN 18381 (VOB/C) gelten als mitvergütet.
Menge: 1,000 psch

**1.3.60 Temporärer Verschluss offener Leitungsenden zur Vermeidung von Verschmutzung, DN 12 –100**
Liefern und montieren von Schutzstopfen oder Verschlusskappen für offene Trinkwasser- oder Abwasserleitungen während der Bauzeit,
zum Schutz vor Staub und Verschmutzung, einschließlich Entfernung nach Montageabschluss.
Menge: 20,000 Stk

**1.3.70 Temporäre Absperr- oder Endkappen zur Abschottung nicht in Betrieb genommener Leitungen, DN 12 –100.**
Liefern und montieren von demontierbaren Absperr- oder Endkappen für Rohrabschnitte, die noch nicht an das System angeschlossen sind, einschließlich Kennzeichnung und späterer Demontage.
Menge: 20,000 Stk

**1.3.80 Abstimmung Sanitärinstallation mit Trockenbau- und Fliesenarbeiten**
*** Pauschalposition
Abstimmung sämtlicher Sanitärinstallationen (Waschtische, WCs, Urinale, Duschen, Edelstahlzubehör, Vorwandinstallationen) mit den Ausbaugewerken Trockenbau und Fliesenarbeiten.
Umfasst die gemeinsame Umsetzung von Montagehöhen aus dem Architekten Fliesenspiegel, Aussparungen, Wandverstärkungen, Fliesenanschlüssen, Einbautiefen sowie die Koordination bei der Einbindung der Edelstahl-Drücker- und Abdeckplatten.
Leistung beinhaltet Abstimmungsgespräche, Erstellen von Einbauskizzen, Dokumentation und Kontrolle der Schnittstellen.
Menge: 1,000 psch

**1.3.90 Bemusterung und Abstimmung der ausgeschriebenen Sanitärobjekte mit dem Bauherrn; Präsentation geeigneter Produkte gemäß LV-Standard, Abstimmung von Design, Oberflächen und Funktion, Angebot von Alternativen sowie Dokumentation der Auswahl.**
*** Pauschalposition
Der Auftragnehmer hat dem Bauherrn oder dessen Vertreter geeignete Sanitärobjekte gemäß den ausgeschriebenen Standards des Leistungsverzeichnisses (KG 411–417) zu präsentieren und zur Auswahl vorzulegen.

Die Bemusterung umfasst:
– Vorbereitung und Präsentation von Produktvorschlägen (z. B. Armaturen, Waschtische, WCs, Duschanlagen, Accessoires),
– Abstimmung mit dem Bauherrn hinsichtlich Design, Ausführung, Farbe und Oberflächen,
– Angebot gleichwertiger Alternativen bei abweichenden Herstellerwünschen,
– Dokumentation der Auswahl (Bemusterungsprotokoll mit Hersteller, Typ, Farbe, Preisänderung),
– ggf. Abstimmung mit Architekt und Fachplaner zur technischen Eignung,
– Übergabe der finalen Objektliste an die Bauleitung.

Alle ausgewählten Produkte müssen den im LV festgelegten qualitativen und funktionalen Anforderungen entsprechen (DIN 1988, DIN EN 1717, DIN 4109, VOB/C 18381).
Menge: 1,000 psch

**1.3.100 Einregulierung und Funktionsprüfung der Trinkwasseranlage inkl. Übergabeprotokoll**
*** Pauschalposition
Durchführen der Funktions- und Dichtheitsprüfung nach Montageabschluss, inklusive Nachspülung, Überprüfung der Absperrungen und Hygienespülvorrichtungen, Einstellung der Hygienespülungen nach Spülprotokoll.
Erstellung des Übergabeprotokolls und Einweisung des Betreibers in Bedienung und Wartung.
Menge: 1,000 psch

**1.3.110 Einweisung Bedienpersonal**
Einweisung des Bedienungs- und Wartungspersonals vor Ort,
die durchgeführte Einweisung wird protokolliert.
Menge: 1,000 St
Leistungsbereichkatalog: 070
DIN276-1_08: 439

**1.3.120 Facharbeiter-in sämtliche Kosten/Zuschläge**
STLB-Bau 2025-04 091
Stundenlohnarbeiten durch Facharbeiter/-in
der Verrechnungssatz für die jeweilige Arbeitskraft umfasst sämtliche Aufwendungen wie Lohn- und Gehaltskosten, Lohn- und Gehaltsnebenkosten, Zuschläge, lohngebundene und lohnabhängige Kosten, sonstige Sozialkosten, Gemeinkosten, Wagnis und Gewinn.
Menge: 15,000 h
Leistungsbereichkatalog: 091
DIN276-1_08: 399

**1.3.130 Helfer-in sämtliche Kosten/Zuschläge**
STLB-Bau 2025-04 091
Stundenlohnarbeiten durch Helfer/-in
der Verrechnungssatz für die jeweilige Arbeitskraft umfasst sämtliche Aufwendungen wie Lohn- und Gehaltskosten, Lohn- und Gehaltsnebenkosten, Zuschläge, lohngebundene und lohnabhängige Kosten, sonstige Sozialkosten, Gemeinkosten, Wagnis und Gewinn.
Menge: 20,000 h
Leistungsbereichkatalog: 091
DIN276-1_08: 399

**1.3.140 Aushängeschaltschema**
Im Technikraaum ist ein Sanitärschema mit farbig angelegten Ausrüstungen und Rohrleitungen an geeigneter
Stelle aufzuhängen. Die farbliche Kennzeichnung ist
nach DIN 2403 bzw. DIN 2404 vorzunehmen.
Größe des Aushängeschaltbildes Format = DIN A0.
Die Ausführung muß licht-und alterungsbeständig sein.
Kaschierung auf Kapa-Mount 10 mm und UV-Folie mit Rahmen aus Kunststoff (Farbe nach Wahl des AG). Befestigt
mit 4x8 mm Schrauben und Dübel an der Wand.
Menge: 1,000 St
DIN276-1_08: 419

**1.3.150 Erstellen der Revisionsunterlagen gemäß DIN 18381 und AG-Vorgaben.**
*** Pauschalposition
Erstellen der vollständigen Bestands- und Revisionsunterlagen der Trink- und Abwasseranlagen mit Leitungsverzeichnis, Kennzeichnung, Plänen und Materiallisten,
inkl. digitaler Übergabe („as built“) und Betriebsanleitung nach VOB/C DIN 18381 Abschnitt 3.2.3.Die Anlagendokumentation ist Voraussetzung für die Abnahme. Sie ist in DIN A4 Aktenordnern mit beschrifteten Ordnerrücken einschl. einem Deckblatt, Inhaltsverzeichnis, 1x Papier und 2 x Digital
Menge: 1,000 psch

*Hinweis: Kernbohrungen*

**1.3.160 Kernbohrung Stahlbeton Ø 50–200 mm, Sanitärinstallation**
Herstellung von Kernbohrungen in Stahlbetonbauteilen
für Sanitärinstallationen, Durchmesser 50 bis 200 mm,
einschließlich aller erforderlichen Nebenleistungen.

Ausführung mittels Diamant-Kernbohrtechnik, trocken oder nass,
lage- und maßgenau durch Wand oder Decke, ohne statische Veränderung
der tragenden Bauteile.

Jede Kernbohrung ist vor Ausführung durch den Auftragnehmer vor Ort anzuzeichnen
und durch den Tragwerksplaner zu prüfen und freizugeben.
Der Auftragnehmer hat vor Beginn der Bohrarbeiten mittels geeigneter Verfahren
(z. B. Bewehrungssuchgerät) die in der Planung festgelegte Lage am Bauteil zu überprüfen.

Kernbohrungen dürfen ausschließlich nach Zustimmung des Tragwerksplaners ausgeführt werden.
Eigenmächtige Bohrungen ohne Freigabe sind unzulässig.

Leistungsumfang umfasst:

An- und Abfahrt

Einrichten der Baustelle

Kernbohrung inkl. Durchdringung vorhandener Bewehrung

Entnahme und fachgerechte Entsorgung des Bohrkerns

Reinigung der Bohrstelle

Bohrungen nur nach Anordnung der Bauleitung auszuführen.
Bauseitig vorhandene Öffnungen werden nicht vergütet.

Abrechnung nach tatsächlich ausgeführten Kernbohrungen.
Menge: 10,000 St
Leistungsbereichkatalog: 084
DIN276-1_08: 419

**1.3.170 Öffnung herstellen in Holzbauwand Ø 50–200 mm, Sanitärinstallation**
Herstellen von Öffnungen in Holzbauwänden für Sanitärinstallationen,
Durchmesser 50 bis 200 mm, einschließlich aller erforderlichen Nebenleistungen.

Die Leistung umfasst:

fachgerechtes Herstellen der Öffnung in beplankten Holzbauwänden (z. B. Holzständerwand, Holztafelbau),

sauberes Schneiden der Beplankung ohne unnötige Beschädigungen angrenzender Bauteile,

Berücksichtigung vorhandener Leitungen und Einbauten,

Anpassen der Öffnungsgröße an die jeweilige Rohr- oder Leitungsführung.

Die Lage der Öffnungen wird vor Ausführung durch den Auftraggeber festgelegt.
Statisch relevante Bauteile dürfen nicht beschädigt werden. Erforderliche statische Maßnahmen oder Verstärkungen sind nicht Bestandteil dieser Position.

Das Verschließen, brandschutztechnische Abschottungen, Schallschutzmaßnahmen sowie Bekleidungs- oder Oberflächenarbeiten sind nicht Bestandteil dieser Position und gesondert zu vergüten.
Menge: 5,000 St

**1.3.180 Brandschutzmörtel zum Ringspaltverschluss**
Brandschutzmörtel zur Herstellung von Verschlüssen von Rohrabschottung R90 nach DIN 4102-11 in Massivwänden und -decken mit Brandschutzanforderungen nach MBO bzw.MLAR/LAR/RbALei.
Anwendungsbereich: Rohrabschottungen nach ABP/ABZ bzw. MLAR/LAR/RbALei bei brennbaren Rohren mit oder ohne Dämmung, nicht brennbaren Rohren mit oder ohne Dämmung.
Ringspalt bis 5cm um das Rohr.

mischfertiges Mörtelpulver, alternativ Brandschutzkitt für Ringspalt unter 5mm
Frischrohdichte: ca. 1.970 kg/m3
Trockenrohdichte: ca. 1.740 kg/m3
Biegezugfestigkeit: 6,9 N/mm2
(Mittelwert)
Druckfestigkeit: 31,9 N/mm2 (Mittelwert)
Haftscherfestigkeit: 0,84 N/mm2
(Mittelwert)
Verarbeitungstemperatur: mind. +5 °C
Verarbeitunszeit: 45 min. bei +20 °C
Menge: 30,000 kg
DIN276-1_08: 422

**1.3.190 Verschluss von Durchbrüchen**
Verschluss von Durchbrüchen, neu gebohrt und im Bestand befindlich, inklusive Schalung für vorgenannten Brandschutzmörtel, Nebenleistungen für Durchführungen von bis zu zwei Rohren pro Durchbruch in der Decke und an der Wand, mit der entsprechenden Zulassung bis zu einer Größe 300x300 mm bei einer Deckendicke von 150-200 mm.
Menge: 10,000 St

**1.3.200 Einmessen Kennzeichnen Durchbrüche**
STLB-Bau 2025-04 041
Einmessen und Kennzeichnen von Durchbrüchen.
Menge: 20,000 St
Leistungsbereichkatalog: 041
DIN276-1_08: 394

**1.3.210 Vorrichten Anschlüsse Fugenschnitt**
STLB-Bau 2025-04 041
Vorrichten von Anschlüssen, Armaturen und Abläufen im Fugenschnitt.
Menge: 20,000 St
Leistungsbereichkatalog: 041
DIN276-1_08: 419

**1.3.220 BSH Schichtholzplatte Befestigung**
Schichtholzplatte als Befestigungsuntergrund für Armaturenbefestigungen oder dergleichen, Brettschichtholz, 3-lagig, Holzart Fichte/Tanne, Nutzungsklasse 1, ohne chemischen Holzschutz, Oberfläche gehobelt, Breite bis 50, Höhe bis 50. einschl. Zuschnitt und Befestigung
Menge: 10,000 St

*Hinweis: Hinweis Wartung, Inspektion*
Gemäß VOB/B §13 4 (2) beträgt die Verjährungsfrist für Mängelansprüche bei maschinellen und elektrotechnischen /
elektronischen Anlagen 4 Jahre, wenn der Auftraggeber dem Anlagenerrichter die Wartung / Inspektion überträgt. Der Gesamtpreis der Position Wartung / Inspektion geht in die Angebotsbewertung ein und wird somit bei der Ermittelung des wirtschaftlichsten Angebotes berücksichtigt. Das wirtschaft- lichstes Angebot ist das Angebot, welches nach formeller und rechnerischer Prüfung im Gesamtpaket Anlagenerrichtung + Wartung das wirtschaftlichste Angebot ist.

Der Wartungs-/Inspektionsvertrag wird erst zu einem späteren Zeitpunkt durch den Bauherren / Betreiber der Anlage
separat abgeschlossen und ist somit nicht Bestandteil der Auftragssumme für Anlagenerrichtung. Der Auftragnehmer erhält vom Bauherren / Betreiber bis zur Abnahme einen zweiten Auftrag über die angebotenen Wartungs-/Inspektionsleistungen. Wartung / Inspektion vorbezeichneter Anlage gemäß AMEV, VDMA, DIN, DIN VDE und für die errichteten Anlagen gültigen Richtlinien einschließlich aller Nebenkosten innerhalb der Verjährungszeit für Mängelansprüche. Diese Position beinhaltet alle Leistungen nach AMEV ,VDMA, DIN, DIN VDE, Vds des Auftragnehmers, die zur Aufrechterhaltung der maximalen Verjährungsfrist für Mängelansprüche von 4 Jahren notwendig sind.
Der Einheitspreis stellt den Gesamtwartungpreis pro Jahr dar. Der Gesamtpreis (4xEP) ist somit immer der Gesamtwartungspreis über den Zeitraum der Verjährung der Mängelansprüche von 4 Jahren. Falls bei bestimmten Anlagen ein vierteljährlicher oder kürzerer Wartungs-/Inspektionsrythmus zur Aufrechterhaltung der Verjährungsfrist für Mängelansprüche notwendig ist, so ist dieser ebenfalls mit dem Einheitspreis abgegolten. Der Einheitspreis stellt in diesem Falle jeweils den Jahreswartungspreis dar. Die Kosten einer vierteljährlichen Wartung / Inspektion errechnet sich dann z.B. jeweils als Viertel des Jahreswartungspreises (EP/4). Der Gesamtpreis gibt auch in diesem Fall den Gesamtwartungspreis über 4 Jahre an.
Bei Lüftungsanlagen ist die Prüfung bzw. Wiederholungsprüfung zur Erstinbetriebnahme von Brandschutzklappen mit
diesem Einheitspreis ebenfalls abgegolten.

**1.3.230 Wartung, Inspektion**
Wartungs- / Inspektionskosten innerhalb der Verjährungsfrist für Mängelansprüche Wartung / Inspektion vorbezeichneter Anlage gemäß AMEV,VDMA, DIN, DIN VDE und gültigen Richtlinien für die errichteten Anlagen einschließlich aller Nebenkosten,
wie in den oben stehenden Hinweisen beschrieben, innerhalb der Verjährungszeit für Mängelansprüche.
Menge: 1,000 St

### Bereich 2 KG 420 Wärmeversorungsanlagen

#### Abschnitt 2.1 KG 421 Wärmeerzeugungsanlagen

DIN276-1_08: 421

*Hinweis: Anschluss Gebäudeeinführung*

**2.1.10 Anschluss an Soleleitung**
Herstellen Anschluss an bauseitige Soleleitungen VL/RL Hauseinführung Geothermie aus Boden einschl. aller erforderlichen Form- und Verbindungsteile sowie Befestigung.
Anschlussstück bauseits ist eine Absperreinrichtung
Material PE100-RC 75x6,8mm DN65
Menge: 1,000 St

*Hinweis: Hinweis zur Installation der Wärmepumpenanlage*
Die Wärmepumpenanlage ist im Zuge der Werk- und Montageplanung final vorzulegen, abzustimmen und zu bestellen. Diese muss mit dem Heizraum bis zur Heizperiode im Herbst 2026 funktionstüchtig den Neubau mit der Winterbauheizung versorgen.

**2.1.20 Sole-Wärmepumpe inkl. Regelung**
Wassergekühlte Wärmepumpe Kompaktbauweise mit  Kältemittel R600a (Isobutan).
Flüssigkeitskühlsatz mit betriebsbereiten Kältekreislauf und stufenloser Leistungsregelung mit FU.

Kältemittelfüllmenge bei <40g/kW Kälteleistung

Gehäuse rostfreier Edelstahl, höhenverstellbare Standfüße mit Schwingungsdämpfer, Gehäusehaube abnehmbar.
Nach EN 378 gilt das Gehäuse als „Belüftetes und dauerhaft technisch dichtes Gehäuse“.

Verdichter
Halbhermetischer Hubkolbenverdichter GEA-Bock mit hohem Wirkungsgrad, Wärmeschutzthermostat je Zylinderdeckel, Motorschutz, Ölsumpfheizung, Gummi-Schwingungsdämpfer, Ölpumpe und spezieller Ölfüllung. Der Verdichter ist speziell für die Anwendung mit Kohlenwasserstoffen zugelassen. Die Leistungsregelung erfolgt serienmäßig mit einem Frequenzumformer.

Plattenwärmeübertrager
Funktionen von Verdampfer, Verflüssiger, Unterkühler und Überhitzer. Die Kältemittelüberhitzung wird direkt im Plattenwärmeübertrager nach dem Verdampfer gemessen. Dadurch ist eine kleine und sichere Kältemittel-Überhitzung messbar. Das Expansionsventil regelt durch diese einzigartige Bauweise sehr stabil und ohne störende Einflüsse des Sauggasüberhitzers.

Kältekreislauf
bestehend aus Verdichter und Mehrkanal-Plattenwärmeübertrager, elektronisches Expansionsventil, Temperatursensoren, Drucksensoren für Hoch- und Niederdruck, Serviceventile für Hoch- und Niederdruck,  Druckwächter, Druckbegrenzer, Sicherheitsdruckbegrenzer. Die kaltführenden Komponenten sind mit geschlossenzelliger Isolierung vorzusehen.

Sicherheitssystem
Sicherheitswanne im geschlossenen Gehäuseboden, zweistufige Gaswarneinrichtung (ATEX).

Abluftschlauch
Nennweite DN50, PU-Saugschlauch hochflexibel, Befestigung mit Spiralschellen

Anschlussrohre am Kaltwassersatz einschl. Kompensatoren

Steuerung
im Schaltschrank aus Edelstahl, SPS,
Hauptbauteile Steuerung

Hauptschalter mit Notausfunktion
Motorschutzschalter
Siemens Climatix Steuermodule
hochwertige Schaltschrankkomponenten
inkl. 1x Bedienelement Siemens POL 8xx für Bedienung und Störungsauswertung
1x SD-Card zur Aktualisierung von App und Firmware Lokaler Servicestecker für
Benutzerschnittstelle, installierte Software, Steuerung der
Regelung des elektr. Expansionsventiles
Regelung der Vorlauftemperatur (Kalt oder Warm) durch Stufenschaltung der Chiller
Zugriff über Modbus TCP oder RTU
Zugriff über Ethernet und HMI for Web
Frequenzumformer Fabrikat Danfoss oder gleichwertig

Ausstattung

Halbhermetischer Hubkolbenverdichter
Mehrkanal-Plattenwärmeübertrager
Geringste Kältemittelfüllmengen, weniger als 5,0kg pro Kältekreis
Elektronisches Expansionsventil
Je nach Model Druckwächter, Druckbegrenzer, Sicherheitsdruckbegrenzer
zweistufige Gaswarnanlage ATEX
Sicherheitsabsaugung
Drucksensoren, Temperatursensoren
Serviceanschluss Hochdruck, Niederdruck
Auslösegerät Motorschutz
Wärmeschutzthermostat am Zylinderkopf
Ölsumpfheizung
Leistungsregler
Sekundäranschlüsse mittels genormten Victaulic® und Kompensatoren
Edelstahlgehäuse
Einstellbare Standfüße mit Schwingungsdämpfern
Grundmodul mit eigener Steuerung Siemens Climatix
Kommunikation über BUS-System möglich
Fernüberwachung möglich
Plug`n`Play mittels Victaulic®-Anschluss der Rohrleitung und Steckersystem für die Steuerung und Stromversorgung

Schnittstellen Gebäudeleittechnik

Schnittstellenkonvektor MOD-Bus
Zur Aufschaltung der Geräte auf die übergeordnete Gebäudeleittechnik. Die Klimaschränke können mittels einer Schnittstellen-Karte RS 232 oder RS 422-485 an eine übergeordnete Gebäude-Leittechnik angebunden. Hierzu ist ein entsprechender Protokollkonverter zur Aufbereitung der Datenpunkte auf die eingesetzte GLT notwendig.

Mittels Schnittstellenanbindung ist die vollständige Fernsteuerung der Geräte gewährleistet, insbesondere die folgenden Funktionalitäten:
Überwachung Betriebszustände,
Abfrage und Änderung von Analogwerten wie Sollwerte, Kaltwasservor- und Kaltwasserrücklauf, Raumtemperaturen und -feuchte,
Überwachung von Grenzwerten,
Fernschaltungen
sämtliche Werte sind fernparametrierbar

Lieferumfang
MOD-Bus Karte
Intergration der MOD-Bus Karte in die Geräteregelung
Vergabe und Einstellung von IP-Adressen

Schnittstelle: Ethernet 100 Mbit/s, TCP/IP
Schnittstelle: Baudraht, RTU
Systemanforderungen: Hersteller

Technische Daten

AUSLEGUNGSPARAMETER
Min. Umgebungstemperatur°C0
Max. Umgebungstemperatur°C+40
Kältemittel  R290

HEIZBETRIEB:

VERDAMPFER
Quellleistung (total)kW51,0
Quellwasser Eintritt °C 10
Quellwasser Austritt °C5
Glykolanteil%  25

KONDENSATOR
Heizleistung (total)kW 71,0
Kaltwasser Eintritt °C  30
Kaltwasser Austritt °C 50
Glykolanteil%  0

VERDICHTER
Bauart  Hubkolben (mit FU)
Anzahl der VerdichterStück1
Anzahl der KältekreiseStück1
Anzahl der LeistungsstufenStufenlos
LeistungsaufnahmekW20,0

VERDAMPFER
Bauart  PWT
Anzahl  Stück  1
Wassermengem³/h  9,6
DruckverlustkPa  25

VERFLÜSSIGER / KONDENSATOR
Bauart  PWT
Anzahl  Stück  1
Wassermengem³/h  3,0
DruckverlustkPa  5

COP  3,60

SICHERHEIT
Gaswarnanlage  2-stufig  ATEX
Sicherheitsabsaugung Abluftventilator für
  brennbare Gase

ELEKT. GESAMTVERBRAUCH (ohne Pumpen)
StromversorgungV/Hz/ 400/50/3
Max. Stromaufnahme A46,4
Benötigte Vorsicherung A63,0

SCHALLDRUCKPEGEL
in 5m Entfernung (Freifeld)
nach ISO 3744 dB(A)  48

ABMESSUNGEN / GEWICHT
Länge, max.mm  ca. 1000
Breite, max.mm  ca. 1000
Höhe mit Füßen, max.mmca. 1.600
Gewicht, nettokg  ca.  650

ANSCHLÜSSE
KaltwasserVictaulic 42,4, Typ 75  flexibel
RückkühlungVictaulic 42,4, Typ 75
  flexibel
Spannungsversorgung400V/3Ph/50Hz CEE
Absaugung SicherheitseinrichtungDN50
Bodenbefestigung 4 x Standfuß mit Schwingungsdämpfern (höhenverstellbar)

Kältetechnische Inbetriebnahme, Überprüfung und Einregulierung vorgenannter reversibler Wärmepumpe, durch den Hersteller, inklusive Erstellen eines Inbetriebnahme- und Messprotokolls.
Einschließlich folgender Hauptarbeiten: Programmierung Regelszenario, Programmierung der stör- und zeitabhängigen Umschaltung, sowie der Spitzenlastschaltung (soweit notwendig). Kabel auf festen Sitz prüfen, kälte- bzw. wasserseitigen Systemdruck prüfen, in Hinblick auf die Sicherheit überprüfen, Prüfen und Einstellen der Sicherheitsorgane, Betriebsdaten messen, Kälteleistung überprüfen, Kalibrierung Leckagesensor sowie Einweisung und Übergabe des Gerätes an das Bedienungspersonal.

Fabrikat der Planung THERMO TEC / Typ MCVL 86-12-E HP oder gleichwertig

vom Bieter auszufüllen:
Fabrikat / Typ'

....................................................
'....................................................'
Menge: 1,000 St

**2.1.30 Abluftventilator explosionsgeschützt**
Halbradial-Rohrventilator, explosionsgeschützt, Medium Gas.
Als Stützventilatior, für Abluftschlauchlänge > 10m erforderlich, Prüfung im Rahmen Aufstellplan/ W+M-Planung!

Explosionsschutz und Zulassungen nach ATEX und IECEx. Für Einsatztemperaturen von -20 G C <= Ta <= +50 G C. Für alle Gase und Dämpfe der Ex-Gruppe IIA und IIB und zusätzlich für Wasserstoff qualifiziert. MAICO Ex-Ventilatoren erfüllen die Sicher-heitsanforderungen der Europäischen Richtlinie RL 2014/34/EU für Geräte und Schutzsysteme in ex-plosionsgefährdeten Bereichen.
Für Zone 1 und 2.
Zündschutzarten: e - erhöhte Sicherheit und c - konstruktive Sicherheit. Schutzart IP 64. Wechselstromausführung.

Elektrischer Anschluss
Klemmenkasten am Ventilatorgehäuse montiert, Ex-geschützt, mit Kabelverschraubung. Sicherheitshinweise Keine Drehzahlregelung zulässig. Ventilator nur mit der auf dem Typenschild angegebenen Bemessungsspannung betreiben. Ventilator bei freier Ansaugung oder Ausblasung nur in Betrieb nehmen, wenn der Berührungsschutz des Flügelrades gemäß DIN EN ISO 13857 gewährleistet ist.
Dazu Schutzgitter SGM-Ex anbringen.
Technische Daten

Fördervolumenm³/h  310
Drehzahl  1/min  2780
Laufradtyp  halbradial
Drehzahlsteuerbar  nein
Spannungsart  Wechselstrom
BemessungsspannungV230
NetzfrequenzHz  50
NennleistungW  50
Cosphi  0,9
INenn  A  0,25
Imax bei UNennA  0,25
Schutzart  IP 64
Wärmeklasse  B
Netzzuleitungmm²  3/1,5
Nennweitemm  ca. 180
Breite  mm  ca. 262
Höhe  mm  ca. 252
Tiefe  mm  ca. 187
Menge: 1,000 St

**2.1.40 Abluftschlauch DN50**
PU-Saugschlauch hochflexibel, einschl. notwendiger Verbinder und Befestigung mit Spiralschellen
Menge: 5,000 m

**2.1.50 Plattenwärmeübertrager**
Plattenwärmeübertrager, aus nichtrostendem Stahl, Werkstoff-Nr 1.4404 mit Kupferlot vakuum-verlötet., Zulassung gemäß Richtlinie für Druckgeräte 2014/68/EU. Mit CE Kennzeichen,
PN 10,
Wärmeleistung in kW '21'

primärseitig Sole Ethylenglykol VDI 2035 Blatt 1 und VDI 2035 Blatt 2,
Vorlauftemperatur primär '14' Grad C,
Rücklauftemperatur primär '18' Grad C,
sekundärseitig Heizwasser VDI 2035 Blatt 1 und VDI 2035 Blatt 2,
Vorlauftemperatur sekundär '24' Grad C,
Rücklauftemperatur sekundär '28' Grad C,
Dichtungen, Gestell aus Stahl, Anschlüsse einseitig, mit Anschlussverschraubungen, mit Wärme/Kältedämmung diffusionsdicht und Schutzmantel aus Stahlblech, verzinkt.

Plattenanzahl: 40
Plattenstärke: 0.300000 mm
Inhalt Primärseite (k2/k3): 0.90 l
Inhalt Sekundärseite (k4/k1): 0.90 l
Plattenmaterial: AISI 316L
Dichtungsmaterial: Kupfer
Max. zul. Betriebstemperatur: 230 °C
Max. Spreizung primär/sekundär: 100 K
Max. zul. Betriebsüberdruck: 30 bar
Anschluss : AG 1 1/4"
Anschlussmaterial: AISI 316L
Anschlussvariante: Rohr mit Gewinde
Max. Höhe: 286 mm
Höhe k2-k3/k4-k1: 232 mm
Breite: 123 mm
Breite Primär-Sekundär: 68 mm
Tiefe: 104 mm

Hersteller/Typ 'Reflex Longtherm RMB-31-' oder gleichwertig,

Hersteller/Typ '....................................................' vom Bieter einzutragen
Menge: 1,000 St

**2.1.60 Pufferspeicher Wärmepumpe 1250 l inkl. Dämmung**
Heizwasser-Pufferspeicher für den Einsatz in Heizungsanlagen
mit Solaranlagen, Wärmepumpen oder Festbrennstoffkesseln.
Nach EN 12897 und DIN 4753 gebaut. Für Heizungsanlagen
nach EN 12828.
Lieferumfang/Ausstattung:
- Heizwasser-Pufferspeicher aus Stahl mit separat verpackter
Wärmedämmung
- Ummantelung aus Polystyrol
- Stellfüße
- 2 Vorlauf- und 3 Rücklaufanschlüsse: R1 1/4
- 3 eingeschweißte Tauchhülsen für
Temperaturregler/Thermometer
- Thermometer
Speicherinhalt: 1250 l
Zulässige Temperatur:
- Heizwasservorlauf: 110 Grad C
Zulässiger Betriebsdruck:
- Heizwasserseitig: 6 bar
Abmessungen mit Wärmedämmung:
-  Durchmesser: ca. 1050 mm
- Höhe: ca. 2330 mm
- Gewicht ohne Wärmedämmung: ca 175 kg
Einbringmaße:
- Länge: ca. 1050 mm
- Kippmaß: ca.2300 mm
Technische Daten zur Bestimmung der
Energieeffizienzklasse (ErP-Label):
Heizwasser-Pufferspeicher:
- Energieeffizienzklasse: B
- Warmhalteverluste: 75 W
Menge: 1,000 St

**2.1.70 Speicherpodest**
Speicherpodest aus Polyurethan-Kern passend zu vorgenanntem Speicher,
ca. 1250x1250x70 mm, aus Polystyrol mit einer
Dichte >50 kg/m3, Außenhülle aus
hochwertig verzinktem Stahlblech,
Punktlast 75 kg/cm2, Lärmreduzierung
um bis zu 15 dB, Gewicht ca. 9,20 kg,
Menge: 1,000 St

**2.1.80 Leckwasserwanne**
für Kälteaußeneinheiten mit integrierter Siphonzone,
Ablaufanschluss DN50,
Abmessungen: ca 1250x1250mm.
Menge: 1,000 St

**2.1.90 Schlammabscheider**
Schlammabscheider zum Entfernen kleinster Mikroblasen und Schmutzpartikel aus Heizungs- und Kühlanlagen. Neodym-Magnete sorgen für eine Minimierung des Strömungswiderstandes und für bis zu 60 % bessere Ergebnisse als konventionelle Schlammabscheider.
drehbaren Anschluss.
für Frostmittelzusatz auf Glykolbasis bis 50 %.
Ablauf aus Messing und der Grundkörper aus Kunststofft.

bestehend aus:
1 x Schlammabscheider
1 x EPP Wärmeschutzisolierung

Anschlussgröße: 1 1/2" IG
Betriebsdruck max. [bar]: 10
Temperatur max. [°C]: 120
Durchflussmenge [m³/h]: 15,48
Druckstufe PN [bar]: 10
Länge [mm]: 224
Höhe [mm]: 403
Durchmesser [mm]: 134
Einbau: horizontal | vertikal

Fabrikat der Planung
Reflex 'Servitec S'

Vom Bieter auszufüllen:
Fabrikat / Modell '....................................................'
Menge: 1,000 St

**2.1.100 Nachspeisung Heizungswasser inkl. Systemtrenner BA**
Nachspeisestation für geschlossene Anlagensysteme DIN EN
12828 mit Prüfzeichen, Nenndruck 1 MPa (10 bar),
Volumenstrom kvs 0,8 m3/h, Bemessungsbetriebsspannung
230 V AC, mit Wasserverbrauchserfassung, mit
Durchflussbegrenzer, mit potentialfreiem Kontakt.
- Nachspeisearmatur bestehend aus:
Armaturabsperrkugelhähnen, Systemtrenner nach DIN
1988-100 bzw. DIN EN 1717 (BA), mit integriertem
Schmutzfänger, Montagebügel zur horizontalen Wandmontage,
Wasserzähler mit Impulsausgang
max. Betriebstemperatur: 60°C
max Betriebsdruck: 10 bar
Anschlüsse 1/2"
Armatur zur Aufbereitung von Füll- und Ergänzungswasser
mittels Ionenaustauschverfahren zum Schutz von Wärmeerzeugern u. Warmwasserheizungsanlagen gemäß VDI 2035.
bestehend aus:
Kunststoffgehäuse mit Messing-Gewindeanschluss zur
Aufnahme einer Wasserbehandlungspartone,
Durchflussbegrenzer, Absperrkugelhahn mit
Probenahmevorrichtung) inkl. 2 Ersatzpatronen
max. Betriebstemperatur: 40°C
max Betriebsdruck: 8 bar
Anschlüsse 1/2"
Horizontale Befestigung der Station (Nachspeisung und Aufbereitung) an der Wand inkl. Befestigungsmaterial

Vom Bieter auszufüllen:
Fabrikat / Modell '....................................................'
Menge: 1,000 St

**2.1.110 Druckhalteanlage Membran-Druckausdehnungsgefäß 100 l**
Membran-Druckausdehnungsgefäß für geschlossene Heiz- und
Kühlwassersysteme.

Gefässe sind gebaut nach DIN EN 13831. Zulassung gemäß
Richtlinie für Druckgeräte 2014/68/EU.
Epoxidharzbeschichtung nicht tauschbare Halbmembran nach
DIN EN 13831, stehend, für Frostschutzmittelzusatz
mindestens 25 bis 50 %, mit Gewindeanschlüssen, max.
zulässige Systemtemperatur 120 °C, zulässige
Betriebstemperatur 70 °C
Nennvolumen: 100 l
max. Betriebsüberdruck: 6 bar
einzustellender Vordruck: 1,0 bar
Anschluss R 1"
Abmessung: D: ca. 480 mm H: ca. 860mm
Anlagenleistung: ca. 71 kW
Anlagenvolumen: ca. 2.300 l
stat. Höhe ca. 2,4 m
SV Druck
Sicherheitstemperaturbegrenzer
Anordnung stehend

'MAG Geothermie'

Fabrikat der Planung Reflex NGV 100 oder gleichwertig,

Vom Bieter auszufüllen:
angebotenes Fabrikat/ Modell: '....................................................'
'....................................................'
Menge: 1,000 St
Leistungsbereichkatalog: 040
DIN276-1_08: 422

**2.1.120 Druckhalteanlage Membran-Druckausdehnungsgefäß 200 l**
Membran-Druckausdehnungsgefäß für geschlossene Heiz- und
Kühlwassersysteme.

Gefässe sind gebaut nach DIN EN 13831. Zulassung gemäß
Richtlinie für Druckgeräte 2014/68/EU.
Epoxidharzbeschichtung nicht tauschbare Halbmembran nach
DIN EN 13831, stehend, für Frostschutzmittelzusatz
mindestens 25 bis 50 %, mit Gewindeanschlüssen, max.
zulässige Systemtemperatur 120 °C, zulässige
Betriebstemperatur 70 °C
Nennvolumen: 200 l
max. Betriebsüberdruck: 6 bar
einzustellender Vordruck: 1,0 bar
Anschluss R 1"
Abmessung: D: ca. 40 mm H: ca. 770 mm
Anlagenleistung: ca. 71 kW (50 kW Flächenheizung, 20 kW Lüftung)
Anlagenvolumen: ca. 3.000 l
stat. Höhe ca. 2,4 m
SV Druck
Sicherheitstemperaturbegrenzer
Anordnung hängend oder stehend

Hersteller/Typ 'Reflex N 200' oder gleichwertig,

Hersteller/Typ '....................................................' vom Bieter einzutragen
Menge: 2,000 St
Leistungsbereichkatalog: 040
DIN276-1_08: 422

**2.1.130 Kappenventil DN 20**
Kappenventil für Membrandruckausdehnungsgefäße in geschlossenen Heizungs- und Kühlwasseranlagen. Mit einer gegen unbeabsichtigtes schließen gesicherten Absperrung und
einer Entleerung, gemäß DIN EN 12828, TÜV-geprüft.
DN 20
Menge: 1,000 St
DIN276-1_08: 422

**2.1.140 Kappenventil DN 25**
Kappenventil für Membrandruckausdehnungsgefäße in geschlossenen Heizungs- und Kühlwasseranlagen. Mit einer gegen unbeabsichtigtes schließen gesicherten Absperrung und
einer Entleerung, gemäß DIN EN 12828, TÜV-geprüft.
DN 25
Menge: 2,000 St
DIN276-1_08: 422

**2.1.150 Sicherheitsventil DN15**
Sicherheitsventil, bauteilgeprüft, federbelastet, für geschlossene Wasserheizungsanlagen DIN EN 12828, für Wasser, max. Betriebstemperatur bis 120 Grad C, DN 15, 2,0bar. einschließlich Dichtungsmaterial.
Menge: 2,000 St
Leistungsbereichkatalog: 041
DIN276-1_08: 422

**2.1.160 Sicherheitsventil DN20**
Sicherheitsventil, bauteilgeprüft, federbelastet, für geschlossene Wasserheizungsanlagen DIN EN 12828, für Wasser, max. Betriebstemperatur bis 120 Grad C, DN 20, 2,5bar. einschließlich Dichtungsmaterial.
Menge: 1,000 St
Leistungsbereichkatalog: 041
DIN276-1_08: 422

**2.1.170 Wasser-Glykol-Gemisch**
Wasser-Glykol-Gemisch aus Ethylenglykol 40%, Mischverhältnis von 40 % Ethylenglykol und 60 % demineralisiertem Wasser zum Schutz vor Frost bis zu einer Temperatur von -21°C bis -23 °C in die Anlage befüllen und entlüften.

Schnittstelle:
Leitungsabschnitt Kugelhahn Hauseinführung Geothermie bis Wärmepumpe bzw. Wärmetauscher
Menge: 120,000 l

*Hinweis: Armaturen, Ventile, Pumpen, Verteiler usw.*

**2.1.180 Heizungskreisverteiler 3 Heizkreise**
Kompaktverteiler
Kombinierter Vor- und Rücklaufverteiler, bestehend aus Vierkantrohr mit nebeneinander angeordneten, durch sinusförmige Trennwand geteilte Kammern aus
schwarzem Stahlblech S235.Standardausführung mit einheitlichen Stutzenabständen. Anschlussstutzen als
Gewinde- oder Flanschstutzen PN 6 / PN 16 ausgeführt und auf Höhe der Absperrarmaturen ausgerichtet. Wahlweise von oben, seitlich oder unten möglich. Entleerungsmuffen für Vor- und Rücklaufkammer sind standardmäßig vorhanden.
Der Verteiler ist werkseitig 100% dichtigkeitsgeprüft und grundiert.

Max. Leistung: 151.2 kW bei 50/30 °C = 20 K
Max. Volumenstrom: 6.5 m³/h bei 0.4 m/s
Ausgewählte Leistung: 71 kW bei 20 K Spreizung
Ausgewählter Volumenstrom: 3.1 m³/h bei 0.4 m/s
Max. Auslegungsdruck: 6 bar
Max. Auslegungstemperatur: 110 °C
Gewicht (ohne Dämmung) 50 kg
Stutzenabstand: einheitlich 250 mm
Ihre konfigurierte Gesamtlänge: 2000 mm
Länge des Grundkörpers: 2000 mm
2 x Flansch DN32/PN6, oben: Fußbodenheizkreis Nord
2 x Flansch DN40/PN6, oben: RLT
2 x Flansch DN32/PN6, oben: Fußbodenheizkreis Süd
2 x Flansch DN50/PN6, oben: Einspiesung
2 x Rp 1/2“, unten: Entleerung

Wärmedämmung für Verteiler, bestehend aus ineinander fassenden Halbschalen mit Endstücken. Individuelle und passgenaue Ausschnitte für alle Anschlussstutzen sind
werksseitig vorgesehen. Die Halbschalen werden mittels nichtrostender Spannbänder und Schnellschraubverschlüsse montiert. Dieses ermöglicht eine einfache Montage
und auch Demontage für Revisionszwecke. Die Dämmschichtstärke entspricht der GEG (Gebäudeenergiegesetz).
Typ: PUR-Schaum im verzinkten Stahlblech Mantel
Gesamtlänge: 2090
Für Grundkörper: 120/80
Dicke der Dämmung: 45 m

Galvanisch verzinkte Standkonsole inkl. Schalldämmung. Bestehend aus einer
Bodenplatte mit Standrohr und Kopfplatte mit Führungsrohr. Die
Verbindungsschrauben sind inklusive. Die Standkonsole ist stufenlos
höhenverstellbar und ermöglicht so auch den Ausgleich von Bodenunebenheiten.
Gewährleistet einen sicheren und festen Stand der Verteiler.
Typ: Standkonsole kurz
Höhenverstellbar von: höhenverstellbar von 270-340 mm.
Maße der Fußplatte: ca. 150x150 mm

Bezeichnungsschild zur Kennzeichnung der Heizkreise, aus verzinktem Stahlblech für dreizeilige Beschriftung. Das Bezeichnungsschild ist zum Anschrauben an die Fertigdämmung geeignet. Das Beschriftungsfeld ist
mit einer Klarsichtabdeckung gegen Fremdeinwirkungen und Verschmutzung geschützt.
Größe: ca. 100 x 50 mm Farben: farbig für Vor- und Rücklauf
Menge: 1,000 St

**2.1.190 Entwässerungsrinne Heizkreisverteiler**
Entleerungsrinne zum sicheren und sauberen Sammeln und Auffangen des zu entleerendem Anlagenwassers aus den jeweiligen Heiz- oder Kühlkreisen. Bestehend aus verzinktem Stahlblech als U-Profil gekantet. Die Länge der Rinne orientiert sich am dazugehörigen Verteiler und wird werksseitig passgenau vorgefertigt. Zur Vermeidung von Spritzwasser ist eine Spritzwasserumkantung von 30 mm vorgesehen. Ein Ablaufsieb in verchromter Ausführung mit 2"-Außengewinde ist
enthalten.
Abmessung der Entleerungsrinne: ca. 125 x 100 mm
Länge der Entleerungsrinne: ca. 2000 mm

Standkonsole für vorgenannte Entleerungsrinne in verzinkter Ausführung zur icheren Aufstellung der Rinne hinter, oder vor dem Verteiler. Die Höhe ist durch bauseitiges einkürzen des Standrohrs anpassbar.
Max. Höhe: 400 mm
Maße der Fußplatte: ca.180 x 150 m
Menge: 1,000 St

**2.1.200 Luftgefäß 2gewölbte Böden 110GradC 6bar Stahl bis DN40 L 200mm**
Luftgefäß mit 2 gewölbten Böden, max. zulässige
Betriebstemperatur 110 Grad C, PN 6, aus Stahlrohren,
passend für Einbau in Rohrleitung bis DN 40, Gesamtlänge 200
mm, mit Entlüftungsleitung, Länge 2 m und Entlüftungshahn,
Lufttopf ist werkseitig druckgeprüft und grundiert.
Menge: 6,000 St

**2.1.210 Luftgefäß 2gewölbte Böden 110GradC 6bar Stahl bis DN50 L 200mm**
Luftgefäß mit 2 gewölbten Böden, max. zulässige
Betriebstemperatur 110 Grad C, PN 6, aus Stahlrohren,
passend für Einbau in Rohrleitung bis DN 40, Gesamtlänge 200
mm, mit Entlüftungsleitung, Länge 2 m und Entlüftungshahn,
Lufttopf ist werkseitig druckgeprüft und grundiert.
Menge: 2,000 St

**2.1.220 Kreiselpumpe stufenlos regelbar PN10 Ladepumpe Kältekreis**
Kreiselpumpe, als Nassläufer,
Motorleistung 0,14 kW, stufenlos regelbar, differenzdruckgeregelt,
Volumenstrom Pumpe in m3/h 6,0
Förderhöhe in m 13
Fördermedium Heizwasser, Sole (Wasser-Glykolgemisch, Glykolgehalt bis 50%)  VDI 2035 Blatt 1 und VDI 2035 Blatt 2, Betriebstemperatur max. 110 Grad C, Betriebsdruck PN 10, mit Rohranschluss, Gehäuse aus Rotguss, Laufrad aus Kunststoff, mit Motor, Bemessungsbetriebsspannung 230 V AC, Schutzart IP 54 DIN EN 60529 (VDE 0470-1), mit Motorschutz, EEI kleiner gleich 0,23, als Hocheffizienzpumpe, mit Wärmedämmschalen gemäß Energie-Einsparverordnung (GEG), inklusive Reparaturschalter.
Schnittstellen GA: Ausgabeoption von Betriebsmeldung, Störmeldung und Freigabesignal.
Menge: 1,000 St
Leistungsbereichkatalog: 040
DIN276-1_08: 422

**2.1.230 Kreiselpumpe stufenlos regelbar PN10 Ladepumpe Heizkreis**
Kreiselpumpe, als Nassläufer,
Motorleistung 0,08 kW, stufenlos regelbar, differenzdruckgeregelt,
Volumenstrom Pumpe in m3/h 5,2
Förderhöhe in m 2
Fördermedium Heizwasser VDI 2035 Blatt 1 und VDI 2035 Blatt 2, Betriebstemperatur max. 110 Grad C, Betriebsdruck PN 10, mit Rohranschluss, Gehäuse aus Rotguss, Laufrad aus Kunststoff, mit Motor, Bemessungsbetriebsspannung 230 V AC, Schutzart IP 54 DIN EN 60529 (VDE 0470-1), mit Motorschutz, EEI kleiner gleich 0,23, als Hocheffizienzpumpe, mit Wärmedämmschalen gemäß Energie-Einsparverordnung (GEG), inklusive Reparaturschalter.
Schnittstellen GA: Ausgabeoption von Betriebsmeldung, Störmeldung und Freigabesignal.
Menge: 1,000 St
Leistungsbereichkatalog: 040
DIN276-1_08: 422

**2.1.240 Kreiselpumpe stufenlos regelbar PN10 HK1**
Kreiselpumpe, als Nassläufer,
Motorleistung 0,16 kW, stufenlos regelbar, differenzdruckgeregelt,
Volumenstrom Pumpe in m3/h 2,1
Förderhöhe in m 7
Fördermedium Heizwasser VDI 2035 Blatt 1 und VDI 2035 Blatt 2, Betriebstemperatur max. 110 Grad C, Betriebsdruck PN 10, mit Flanschanschluss DN 32, Gehäuse aus Rotguss, Laufrad aus Kunststoff, mit Motor, Bemessungsbetriebsspannung 230 V AC, Schutzart IP 54 DIN EN 60529 (VDE 0470-1), mit Motorschutz, EEI kleiner gleich 0,23, als Hocheffizienzpumpe, mit Wärmedämmschalen gemäß Energie-Einsparverordnung (GEG), inklusive Reparaturschalter.
Schnittstellen GA: Ausgabeoption von Betriebsmeldung, Störmeldung und Freigabesignal.
Menge: 1,000 St
Leistungsbereichkatalog: 040
DIN276-1_08: 422

**2.1.250 Kreiselpumpe stufenlos regelbar PN10 HK2**
Kreiselpumpe, als Nassläufer,
Motorleistung 0,10 kW, stufenlos regelbar, differenzdruckgeregelt,
Volumenstrom Pumpe in m3/h 1,9
Förderhöhe in m 5,0
Fördermedium Heizwasser VDI 2035 Blatt 1 und VDI 2035 Blatt 2, Betriebstemperatur max. 110 Grad C, Betriebsdruck PN 10, mit Flanschanschluss, Gehäuse aus Rotguss, Laufrad aus Kunststoff, mit Motor, Bemessungsbetriebsspannung 230 V AC, Schutzart IP 54 DIN EN 60529 (VDE 0470-1), mit Motorschutz, EEI kleiner gleich 0,23, als Hocheffizienzpumpe, mit Wärmedämmschalen gemäß Energie-Einsparverordnung (GEG), inklusive Reparaturschalter.
Schnittstellen GA: Ausgabeoption von Betriebsmeldung, Störmeldung und Freigabesignal.
Menge: 1,000 St
Leistungsbereichkatalog: 040
DIN276-1_08: 422

**2.1.260 Kreiselpumpe stufenlos regelbar PN10 HK3**
Kreiselpumpe, als Nassläufer,
Motorleistung 0,28 kW, stufenlos regelbar, differenzdruckgeregelt,
Volumenstrom Pumpe in m3/h 2,0
Förderhöhe in m 8,00
Fördermedium Heizwasser VDI 2035 Blatt 1 und VDI 2035 Blatt 2, Betriebstemperatur max. 110 Grad C, Betriebsdruck PN 10, mit Flanschanschluss DN 40, Gehäuse aus Rotguss, Laufrad aus Kunststoff, mit Motor, Bemessungsbetriebsspannung 230 V AC, Schutzart IP 54 DIN EN 60529 (VDE 0470-1), mit Motorschutz, EEI kleiner gleich 0,23, als Hocheffizienzpumpe, mit Wärmedämmschalen gemäß Energie-Einsparverordnung (GEG), inklusive Reparaturschalter.
Schnittstellen GA: Ausgabeoption von Betriebsmeldung, Störmeldung und Freigabesignal.
Menge: 1,000 St
Leistungsbereichkatalog: 040
DIN276-1_08: 422

**2.1.270 Kreiselpumpe stufenlos regelbar PN10 RLT**
Kreiselpumpe, als Nassläufer,
Motorleistung 0,1 kW, stufenlos regelbar, differenzdruckgeregelt,
Volumenstrom Pumpe in m3/h 0,9
Förderhöhe in m 1,5
Fördermedium Heizwasser VDI 2035 Blatt 1 und VDI 2035 Blatt 2, Betriebstemperatur max. 110 Grad C, Betriebsdruck PN 10, mit Flanschanschluss, Gehäuse aus Rotguss, Laufrad aus Kunststoff, mit Motor, Bemessungsbetriebsspannung 230 V AC, Schutzart IP 54 DIN EN 60529 (VDE 0470-1), mit Motorschutz, EEI kleiner gleich 0,23, als Hocheffizienzpumpe, mit Wärmedämmschalen gemäß Energie-Einsparverordnung (GEG), inklusive Reparaturschalter.
Schnittstellen GA: Ausgabeoption von Betriebsmeldung, Störmeldung und Freigabesignal.

Hocheffizienzpumpe WILO-Stratos PICO plus, elektronisch geregelt

Nassläufer-Umwälzpumpe mit Verschraubungsanschluss, blockierstromfester Synchronmotor nach ECM-Technologie (bis zu 90% Energieeinsparung im Vergleich zu einer ungeregelten Pumpe) und integrierter elektronischer Leistungsregelung zur stufenlosen Differenzdruckregelung.
Einsetzbar für alle Heizungs- und Klimaanwendungen (-10 °C bis +110 °C).
Regelmodus gemäß der Anwendung Radiatoren-/Fußbodenheizung wählbar.

Regelungsarten:
- Permanente, automatische Leistungsanpassung an den Anlagenbedarf ohne Sollwertvorgabe Wilo-Dynamic Adapt plus (Werkseinstellung)
- Einstellungsassistent für Anzahl Heizkörper oder Fläche Fußbodenheizung
- Variabler Differenzdruck (?p-v)
- Konstanter Differenzdruck (?p-c)
- Konstante Drehzahl (n-const.)

Funktionen:
- Automatische Nachtabsenkung
- Stör-/Warnmeldungsanzeige inklusive Beschreibung und Fehlercode in Klartext
- Entlüftungsroutine zur automatischen Entlüftung des Rotorraumes
- Manuelle Neustart-Funktion zur zusätzlichen Deblockierung der Pumpe bei Bedarf
- Tastensperre
- Funktion zum Rücksetzen des Stromzählers oder der Einstellungen auf die Werkseinstellungen
- Trockenlauferkennung
- Automatische Deblockierfunktion und integrierter Motorschutz
- Unterstützt den hydraulischen Abgleich mit der Wilo-Assistent App

Anzeige:
- Regelungsart
- Sollwert
- Volumenstrom
- Förderhöhe
- Drehzahl
- Leistungsaufnahme
- Elektrischer Verbrauch
- Aktive Einflüsse (z.B. Nachtabsenkung, Entlüftung)

Ausführung:
- Graphisches Farb-Display mit Bedienung über Ein-Knopf-Handbedienebene
- Steckplatz für Wilo-Communication-Module als Schnittstelle für z.B. Bluetooth
- Auslesen und Einstellen von Betriebsdaten sowie z.B. Erstellen eines Inbetriebnahmeprotokolls über Bluetooth-Schnittstelle (als Zubehör) mittels Wilo-Assistent App
- Minimalverbrauch nur 3 W
- Wärmedämmschale serienmäßig
- 5 Jahre Gewährleistung

Optionales Zubehör:
- Wilo-Smart Connect Modul BT für die Bluetooth-Verbindung zu mobilen Endgeräten mittels Wilo-Assistent App
- Wilo-Connect module BMS zur Schnittstellenerweiterung für Gebäudemanagementsysteme (BMS)
- Wilo-Connect module Modbus RTU zur Schnittstellenerweiterung für Gebäudemanagementsysteme

Betriebsdaten
Fördermedium: Wasser 100 %
Medientemperatur: 50,00 °C
Angefragter Volumenstrom: 0,90 m³/h
Angefragte Förderhöhe: 1,50 m
Min. Medientemperatur: -10 °C
Max. Medientemperatur: 110 °C
Min. Umgebungstemperatur: -10 °C
Max. Umgebungstemperatur: 40 °C
Maximaler Betriebsdruck: 10 bar
Mindestzulaufhöhe bei 50°C: 0,5 m
Mindestzulaufhöhe bei 95°C: 3 m
Mindestzulaufhöhe bei 110°C: 10 m

Motordaten
Energieeffizienzindex (EEI): = 0.16
Netzanschluss: 1~230 V +-10 %%, 50 Hz
Strom (min): 0,26 A
Strom (max): 0,26 A
Motornennleistung: 0,015 kW
Drehzahl min.: 700 1/min
Drehzahl max.: 3.400 1/min
Leistungsaufnahme: 0,02 kW
Leistungsaufnahme: 20 W
Störaussendung: EN 61000-6-3
Störfestigkeit: EN 61000-6-2
Elektromagnetische Verträglichkeit: EN 61800-3
Isolationsklasse: F
Schutzart: IPX4D
Kabelverschraubung: 1 x PG11
Schalldruckpegel:

Werkstoffe
Pumpengehäuse: EN-GJL-200
Laufrad: PP-GF40
Welle: 1.4122
Lager: Kohle, metallimprägniert

Einbaumaße
Saugseitiger Rohranschluss: G 1½, PN 10
Druckseitiger Rohranschluss: G 1½, PN 10
Baulänge: 180 mm

Bestellinformationen
Fabrikat: Wilo
Produktbezeichnung: Stratos PICO plus 25/0,5-4
Gewicht netto ca.: 1,88 kg
Artikelnummer: 4244373
Menge: 1,000 St
Leistungsbereichkatalog: 040
DIN276-1_08: 422

**2.1.280 Kreiselpumpe stufenlos regelbar PN10 Speicherladepumpe**
Kreiselpumpe, als Nassläufer,
Motorleistung 0,14 kW, stufenlos regelbar, differenzdruckgeregelt,
Volumenstrom Pumpe in m3/h 1,1
Förderhöhe in m 4
Fördermedium Heizwasser VDI 2035 Blatt 1 und VDI 2035 Blatt 2, Betriebstemperatur max. 110 Grad C, Betriebsdruck PN 10, mit Flanschanschluss, Gehäuse aus Rotguss, Laufrad aus Kunststoff, mit Motor, Bemessungsbetriebsspannung 230 V AC, Schutzart IP 54 DIN EN 60529 (VDE 0470-1), mit Motorschutz, EEI kleiner gleich 0,23, als Hocheffizienzpumpe, mit Wärmedämmschalen gemäß Energie-Einsparverordnung (EnEV), inklusive Reperaturschalter. Ausgabeoption von Betriebsmeldung, Störmeldung und Freigabesignal.
Menge: 1,000 St
Leistungsbereichkatalog: 040
DIN276-1_08: 422

**2.1.290 Kommunikationsschnittstelle Umwälzpumpen**
Kommunikationsschnittstelle Umwälzpumpen für vorgenannte
Umwälzpumpen

Technische Daten
Max. Umgebungstemperatur:  60 °C
Min. Umgebungstemperatur:  -10 °C
Max. Lagertemperatur:  70 °C
Min. Lagertemperatur:  -30 °C
Steckzyklen des Moduls: Max. 50
Klemmquerschnitt: Max. 1.5 mm² (solid or flexible wire
without sleeve)
Stromkreis:  SELV, galvanically isolated
Schnittstelle SSM/SBM Relaisausgang
Leitungslänge: 200 m (max.)
Ausführung:  Potential-free
Sicherheit nach EN 60335: Mains voltage up to 230 V
Spannungsbereich: 5 - 250 V AC; 12 - 30 V DC
Strombelastung: AC: 5 A max.; DC: 5 A max.
Digitaleingang (konfigurierbar)
Schnittstelle: For potential-free contact,
or 24 V DC input voltage
Leitungslänge: 200 m (max.)
Ausführung:  SELV, isolated
Leerlaufspannung: Min. 3.3 V
Spannungsfestigkeit: Max. 30 V DC
Schleifenstrom: Approx. 3.3 mA
Analogeingang 0-10 V
Ausführung:  SELV, isolated
Leitungslänge: 200 m (max.)
Eingangswiderstand: > 10 kOhm
Spannungsbereich: 0 - 10 V
Genauigkeit:  5% absolute
Spannungsfestigkeit: Max. 24 V DC
Menge: 7,000 St

**2.1.300 Kugelhahn Wasser Entleerung Rotguss PN6 DN15**
STLB-Bau 2019-10 041
Kugelhahn, für Wasser, max. Betriebstemperatur bis 90 Grad C, Durchgangsform, mit Entleerung, mit Muffenanschluss, Gehäuse aus Rotguss, Betätigung mit Flügelgriff, Nenndruck 0,6 MPa (6 bar), DN 15.
Menge: 30,000 St
Leistungsbereichkatalog: 041
DIN276-1_08: 422

**2.1.310 Kugelhahn Wasser Entleerung Rotguss PN6 DN20**
STLB-Bau 2019-10 041
Kugelhahn, für Wasser, max. Betriebstemperatur bis 90 Grad C, Durchgangsform, mit Entleerung, mit Muffenanschluss, Gehäuse aus Rotguss, Betätigung mit Flügelgriff, Nenndruck 0,6 MPa (6 bar), DN 20.
Menge: 4,000 St
Leistungsbereichkatalog: 041
DIN276-1_08: 422

**2.1.320 Kugelhahn Wasser Entleerung Rotguss PN6 DN25**
Kugelhahn, für Wasser, max. Betriebstemperatur bis 90 Grad C, Durchgangsform, mit Entleerung, mit Flanschanschluss, Gehäuse aus Rotguss, Betätigung mit Flügelgriff, mit Dämmung mit PU Hartschaum, Ummantelung mit nichtprofilierten Blech,  befestigen mit aluminiumplattierten Stahlbändern und Klemmhebelverschluss, Nenndruck 0,6 MPa (6 bar), DN 25.
Menge: 24,000 St
Leistungsbereichkatalog: 041
DIN276-1_08: 422

**2.1.330 Kugelhahn Wasser Entleerung Rotguss PN6 DN32**
Kugelhahn, für Wasser, max. Betriebstemperatur bis 90 Grad C, Durchgangsform, mit Entleerung, mit Flanschanschluss, Gehäuse aus Rotguss, Betätigung mit Flügelgriff,  mit Dämmung mit PU Hartschaum, Ummantelung mit nichtprofilierten Blech,  befestigen mit aluminiumplattierten Stahlbändern und Klemmhebelverschluss, Nenndruck 0,6 MPa (6 bar), DN 32.
Menge: 2,000 St
Leistungsbereichkatalog: 041
DIN276-1_08: 422

**2.1.340 Absperrschieber EN-GJL-250 Handrad PN6 DN40**
Absperrschieber, mit Flanschanschluss, Gehäuse EN-GJL-250, mit Handrad, Nenndruck 0,6 MPa (6 bar), DN 40. Mit Dämmung mit PU Hartschaum, Ummantelung mit nichtprofilierten Blech,  befestigen mit aluminiumplattierten Stahlbändern und Klemmhebelverschluss.
Menge: 4,000 St
Leistungsbereichkatalog: 041
DIN276-1_08: 422

**2.1.350 Absperrschieber EN-GJL-250 Handrad PN6 DN50**
Absperrschieber, mit Flanschanschluss, Gehäuse EN-GJL-250, mit Handrad, Nenndruck 0,6 MPa (6 bar), DN 50.Mit Dämmung mit PU Hartschaum, Ummantelung mit nichtprofilierten Blech,  befestigen mit aluminiumplattierten Stahlbändern und Klemmhebelverschluss.
Menge: 2,000 St
Leistungsbereichkatalog: 041
DIN276-1_08: 422

**2.1.360 Absperrschieber EN-GJL-250 Handrad PN6 DN65**
Absperrschieber, mit Flanschanschluss, Gehäuse EN-GJL-250, mit Handrad, Nenndruck 0,6 MPa (6 bar), DN 65.Mit Dämmung mit PU Hartschaum, Ummantelung mit nichtprofilierten Blech,  befestigen mit aluminiumplattierten Stahlbändern und Klemmhebelverschluss.
Menge: 10,000 St
Leistungsbereichkatalog: 041
DIN276-1_08: 422

**2.1.370 Schmutzfänger DN32 PN10**
STLB-Bau 2019-10 041
Schmutzfänger, DN 32, für Wasser, max. Betriebstemperatur bis 120 Grad C, Nenndruck 1 MPa (10 bar), in Schrägsitzform, mit Flanschanschluss, Baulänge DIN EN 558, Gehäuse aus Rotguss, mit Normalsieb, Gewindebohrung und Verschlussstopfen im Reinigungsverschluss.
Menge: 1,000 St
Leistungsbereichkatalog: 041
DIN276-1_08: 422

**2.1.380 Schmutzfänger DN50 PN10**
STLB-Bau 2019-10 041
Schmutzfänger, DN 50, für Wasser, max. Betriebstemperatur bis 120 Grad C, Nenndruck 1 MPa (10 bar), in Schrägsitzform, mit Flanschanschluss, Baulänge DIN EN 558, Gehäuse aus Rotguss, mit Normalsieb, Gewindebohrung und Verschlussstopfen im Reinigungsverschluss.
Menge: 1,000 St
Leistungsbereichkatalog: 041
DIN276-1_08: 422

**2.1.390 Schmutzfänger DN65 PN10**
STLB-Bau 2019-10 041
Schmutzfänger, DN 65, für Wasser, max. Betriebstemperatur bis 120 Grad C, Nenndruck 1 MPa (10 bar), in Schrägsitzform, mit Flanschanschluss, Baulänge DIN EN 558, Gehäuse aus Rotguss, mit Normalsieb, Gewindebohrung und Verschlussstopfen im Reinigungsverschluss.
Menge: 1,000 St
Leistungsbereichkatalog: 041
DIN276-1_08: 422

**2.1.400 Rückschlagklappe DN25 PN10**
Rückschlagklappe für Flansche PN 16, DN 25.
Zwischenflanscharmatur in Kurzbaulänge nach DIN EN 558-1.
Passend zwischen Rohrleitungsflansche nach DN / EN, und BS, Abschluss metallisch, ausgeführt nach der DGRL 97/23EG mit CE - Kennzeichnung.
Menge: 1,000 St
Leistungsbereichkatalog: 041
DIN276-1_08: 422

**2.1.410 Rückschlagklappe DN40 PN10**
Rückschlagklappe für Flansche PN 16, DN 40.
Zwischenflanscharmatur in Kurzbaulänge nach DIN EN 558-1.
Passend zwischen Rohrleitungsflansche nach DN / EN, und BS, Abschluss metallisch, ausgeführt nach der DGRL 97/23EG mit CE - Kennzeichnung.
Menge: 1,000 St
Leistungsbereichkatalog: 041
DIN276-1_08: 422

**2.1.420 Rückschlagklappe DN50 PN10**
Rückschlagklappe für Flansche PN 16, DN 50.
Zwischenflanscharmatur in Kurzbaulänge nach DIN EN 558-1.
Passend zwischen Rohrleitungsflansche nach DN / EN, und BS, Abschluss metallisch, ausgeführt nach der DGRL 97/23EG mit CE - Kennzeichnung.
Menge: 2,000 St
Leistungsbereichkatalog: 041
DIN276-1_08: 422

**2.1.430 Rückschlagklappe DN65 PN10**
Rückschlagklappe für Flansche PN 16, DN 50.
Zwischenflanscharmatur in Kurzbaulänge nach DIN EN 558-1.
Passend zwischen Rohrleitungsflansche nach DN / EN, und BS, Abschluss metallisch, ausgeführt nach der DGRL 97/23EG mit CE - Kennzeichnung.
Menge: 2,000 St
Leistungsbereichkatalog: 041
DIN276-1_08: 422

**2.1.440 Gewindeflansch PN16 Stahl Wasser DN25**
*** EP-Aufgliederung gefordert
STLB-Bau 2025-04 041
Gewindeflansch mit Ansatz DIN EN 1092-1 PN 16, aus Stahl, einschl. Schrauben und Dichtung, für Wasser, DN 25.
Menge: 2,000 St
Leistungsbereichkatalog: 041
DIN276-1_08: 422

**2.1.450 Gewindeflansch PN16 Stahl Wasser DN32**
*** EP-Aufgliederung gefordert
STLB-Bau 2025-04 041
Gewindeflansch mit Ansatz DIN EN 1092-1 PN 16, aus Stahl, einschl. Schrauben und Dichtung, für Wasser, DN 32.
Menge: 34,000 St
Leistungsbereichkatalog: 041
DIN276-1_08: 422

**2.1.460 Gewindeflansch PN16 Stahl Wasser DN40**
*** EP-Aufgliederung gefordert
STLB-Bau 2025-04 041
Gewindeflansch mit Ansatz DIN EN 1092-1 PN 16, aus Stahl, einschl. Schrauben und Dichtung, für Wasser, DN 40.
Menge: 38,000 St
Leistungsbereichkatalog: 041
DIN276-1_08: 422

**2.1.470 Gewindeflansch PN16 Stahl Wasser DN50**
*** EP-Aufgliederung gefordert
STLB-Bau 2025-04 041
Gewindeflansch mit Ansatz DIN EN 1092-1 PN 16, aus Stahl, einschl. Schrauben und Dichtung, für Wasser, DN 50.
Menge: 68,000 St
Leistungsbereichkatalog: 041
DIN276-1_08: 422

**2.1.480 Zeigerthermometer**
Zeigerthermometer DIN EN 13190, mit Hüllrohr, Messsystem Bimetall, glattes Messelement, Einbaulänge 160 mm, Gehäuse aus nichtrostendem Stahl, Gehäusenenndurchmesser 100 mm, Anzeigebereich 0 bis 120 Grad C, Genauigkeitsklasse 1, einschl. Einschweißmuffen. Unter Beachtung der Dämmstärken.
Menge: 20,000 St
Leistungsbereichkatalog: 041
DIN276-1_08: 421

**2.1.490 Druckmessgerät**
Druckmessgerät, Messsystem Rohrfeder DIN EN 837-1, mit verstellbarem Markenzeiger, Gehäuse aus nichtrostendem Stahl, ohne Rand, Gehäusenenndurchmesser 100 mm, Güteklasse 1, Anzeigebereich 0 bis 10 bar, Anschluss G 1/2 unten, mediumberührte Teile aus Messing, einschl. Einschweißmuffen.Unter Beachtung der Dämmstärken.
Menge: 6,000 St
Leistungsbereichkatalog: 041
DIN276-1_08: 422

**2.1.500 Entleerungsarmatur Kugelhahn PN16 DN15**
STLB-Bau 2017-10 041
Entleerungsarmatur, als Kugelhahn, für Wasser bis 120 Grad C, mit Steckschlüsselaufsatz und losem Vierkantschlüssel, mit Verschlusskappe und Kette, Gehäuse aus Rotguss, weich dichtend, mit Anschweißnippel und Überwurfmutter, PN 16, DN 15.
Menge: 10,000 St
Leistungsbereichkatalog: 041
DIN276-1_08: 422

**2.1.510 Heizanlage befüllen Wasser enthärtet ca. 71 kW**
Befüllung der Heizanlage mit enthärtetem Wasser, für eine Gesamtheizleistung über ca.71 kW, Summe Erdalkalien max. 0,02 mol/m3, Fließdruck 3 bar, Nachweis des zulässigen pH-Wertes im Anlagenwasser im Bereich von 8,2 bis 9,5 nach VDI 2035 Blatt 2 8 bis 12 Wochen nach Inbetriebnahme, einschl. Messprotokoll/Betriebsbuch nach VDI 2035 Blatt 1 und 2. In Absprache mit dem Versorger in mehreren Abschnitten, oder einmalige Beüllung durch den Versorger oder dezentrale Station des AN durchführen. Eine Nachbefüllung der Heizungsanlage  ist einzukalkulieren.
Menge: 7,000 m3
Leistungsbereichkatalog: 040
DIN276-1_08: 421

*Hinweis: Zähler*

**2.1.520 Wärmezähler Heizkreis PN16 Qn 4m3/h**
Wärmezähler, Kompaktgerät mit 2 Thermometern und Tauchhülsen, Messelement-Leitungen, Länge 1 m, mit Netzanschluss, für Wasser, PN 16, Nenndurchfluss Qn 4 m3/h, max. Betriebstemperatur bis 70 Grad C, Einbau in waagerechter Leitung, mit Flanschanschluss, einschl. Schraubungen, für Einbau in Rohrleitung DN 50, inklusive Eichgebühr. mit mit Schnittstelle GA MBus/ BACnet.
Menge: 1,000 St
Leistungsbereichkatalog: 041
DIN276-1_08: 422

**2.1.530 Wärmezähler/ Kältezähler Solekreis PN16 Qn 10m3/h**
Wärmezähler/ Kältezähler, Kompaktgerät mit 2 Thermometern und Tauchhülsen, Messelement-Leitungen, Länge 1 m, mit Netzanschluss, für Wasser, PN 16,
Nenndurchfluss Qn 10 m3/h, max. Betriebstemperatur bis 130Grad Celsius, Medientemperatur 2...130 Grad Celsius, Einbau in waagerechter Leitung, mit Flanschanschluss, einschl. Schraubungen, für Einbau in Rohrleitung DN 50, inklusive Eichgebühr. Rechenwerk mit Batterie/ Netzanschluss.
mit Schnittstelle GA MBus, BACnet
Menge: 1,000 St
Leistungsbereichkatalog: 041
DIN276-1_08: 422

**2.1.540 Einbau beigestellter Wärmemengenzähler**
Wärmemengenzählereinbau gestellt vom Versorger zum Einbau, einschließlich Schrauben und Dichtungsmaterial,
1x QN 1,5 m³/h DN 15 und 1x15 m³/h DN50.
Menge: 2,000 St
DIN276-1_08: 422

*Hinweis: Hinweis Einbau Regelarmatur*
Einbau Regelarmatur (3-Wege-Ventil und 2--Wege-Ventil), mit Flanschanschluss, Bereistellung durch das Gewerk Gebäudeautomation, in das Rohrleitungsnetz einbauen, mit Lieferung von Befestigung einschließlich Schrauben und Dichtungsmaterial

**2.1.550 Einbau beigestellter Regelarmatur DN 25**
Einbau Regelarmatur DN 25
einschl. Verschraubungen, Dichtungen
Menge: 1,000 St
DIN276-1_08: 422

**2.1.560 Einbau beigestellter Regelarmatur DN 32**
Einbau Regelarmatur DN 32
einschl. Verschraubungen, Dichtunge
Menge: 4,000 St
DIN276-1_08: 422

**2.1.570 Einbau beigestellter Regelarmatur DN 40**
Einbau Regelarmatur DN 32
einschl. Verschraubungen, Dichtungen
Menge: 3,000 St
DIN276-1_08: 422

**2.1.580 Einbau beigestellter Regelarmatur DN 50**
Einbau Regelarmatur DN 50
einschl. Verschraubungen, Dichtungen
Menge: 2,000 St
DIN276-1_08: 422

#### Abschnitt 2.2 KG 422 Wärmeverteilnetze

DIN276-1_08: 422

*Hinweis: Hinweis Wärmeverteilnetz*
Die Leitungsanlagen sind für Wechseltemperaturnetz Heizen und Kühlen vorgesehen. Es sind entsprechende Herstellervorgaben zu beachten.

**2.2.10 Rohr Präzisionsstahlrohr nahtlos Heizungswasser AD 15mm Pressen**
*** EP-Aufgliederung gefordert
STLB-Bau 2023-04 041
Rohrleitung aus Präzisionsstahlrohr DIN EN 10305-1, nahtlos, für Heizungswasser, Außendurchmesser 15 mm, Wanddicke 1 mm, Verbindung durch Pressen, mit Prüfsicherheit, Form- und Verbindungsstücke werden gesondert vergütet, Rohrbefestigungen werden gesondert vergütet, Verlegung in Gebäuden.
Menge: 20,000 m
Leistungsbereichkatalog: 041
DIN276-1_08: 422

**2.2.20 Rohr Präzisionsstahlrohr nahtlos Heizungswasser AD 18mm Pressen**
*** EP-Aufgliederung gefordert
STLB-Bau 2023-04 041
Rohrleitung aus Präzisionsstahlrohr DIN EN 10305-1, nahtlos, für Heizungswasser, Außendurchmesser 18 mm, Wanddicke 1 mm, Verbindung durch Pressen, mit Prüfsicherheit, Form- und Verbindungsstücke werden gesondert vergütet, Rohrbefestigungen werden gesondert vergütet, Verlegung in Gebäuden.
Menge: 5,000 m
Leistungsbereichkatalog: 041
DIN276-1_08: 422

**2.2.30 Rohr Präzisionsstahlrohr nahtlos Heizungswasser AD 22mm Pressen**
*** EP-Aufgliederung gefordert
STLB-Bau 2023-04 041
Rohrleitung aus Präzisionsstahlrohr DIN EN 10305-1, nahtlos, für Heizungswasser, Außendurchmesser 22 mm, Wanddicke 1,2 mm, Verbindung durch Pressen, mit Prüfsicherheit, Form- und Verbindungsstücke werden gesondert vergütet, Rohrbefestigungen werden gesondert vergütet, Verlegung in Gebäuden.
Menge: 12,000 m
Leistungsbereichkatalog: 041
DIN276-1_08: 422

**2.2.40 Rohr Präzisionsstahlrohr nahtlos Heizungswasser AD 28mm Pressen**
*** EP-Aufgliederung gefordert
STLB-Bau 2023-04 041
Rohrleitung aus Präzisionsstahlrohr DIN EN 10305-1, nahtlos, für Heizungswasser, Außendurchmesser 28 mm, Wanddicke 1,2 mm, Verbindung durch Pressen, mit Prüfsicherheit, Form- und Verbindungsstücke werden gesondert vergütet, Rohrbefestigungen werden gesondert vergütet, Verlegung in Gebäuden.
Menge: 265,000 m
Leistungsbereichkatalog: 041
DIN276-1_08: 422

**2.2.50 Rohr Präzisionsstahlrohr nahtlos Heizungswasser AD 35mm Pressen**
Rohrleitung aus Präzisionsstahlrohr DIN EN 10305-1, nahtlos, für Heizungswasser, Außendurchmesser 35 mm, Wanddicke 1,5 mm, Verbindung durch Pressen, mit Prüfsicherheit, Form- und Verbindungsstücke werden gesondert vergütet, Rohrbefestigungen werden gesondert vergütet, Verlegung in Gebäuden.
Menge: 95,000 m
Leistungsbereichkatalog: 041
DIN276-1_08: 422

**2.2.60 Rohr Präzisionsstahlrohr nahtlos Heizungswasser AD 42mm Pressen**
*** EP-Aufgliederung gefordert
Rohrleitung aus Präzisionsstahlrohr DIN EN 10305-1, nahtlos, für Heizungswasser, Außendurchmesser 42 mm, Wanddicke 1,2 mm, Verbindung durch Pressen, mit Prüfsicherheit, Form- und Verbindungsstücke werden gesondert vergütet, Rohrbefestigungen werden gesondert vergütet, Verlegung in Gebäuden.
Menge: 48,000 m
Leistungsbereichkatalog: 041
DIN276-1_08: 422

**2.2.70 Rohr Präzisionsstahlrohr nahtlos Heizungswasser AD 54mm Pressen**
*** EP-Aufgliederung gefordert
Rohrleitung aus Präzisionsstahlrohr DIN EN 10305-1, nahtlos, für Heizungswasser, Außendurchmesser 54 mm, Wanddicke 1,2 mm, Verbindung durch Pressen, mit Prüfsicherheit, Form- und Verbindungsstücke werden gesondert vergütet, Rohrbefestigungen werden gesondert vergütet, Verlegung in Gebäuden.
Menge: 18,000 m
Leistungsbereichkatalog: 041
DIN276-1_08: 422

**2.2.80 Rohrbogen Heizungswasser AD 15mm**
*** EP-Aufgliederung gefordert
STLB-Bau 2023-04 041
Rohrbogen, für Rohrleitung aus Präzisionsstahlrohr DIN EN 10305-1, nahtlos, für Heizungswasser, Außendurchmesser 15 mm.
Menge: 20,000 St
Leistungsbereichkatalog: 041
DIN276-1_08: 422

**2.2.90 Rohrbogen Heizungswasser AD 18mm**
*** EP-Aufgliederung gefordert
STLB-Bau 2023-04 041
Rohrbogen, für Rohrleitung aus Präzisionsstahlrohr DIN EN 10305-1, nahtlos, für Heizungswasser, Außendurchmesser 18 mm.
Menge: 5,000 St
Leistungsbereichkatalog: 041
DIN276-1_08: 422

**2.2.100 Rohrbogen Heizungswasser AD 22mm**
*** EP-Aufgliederung gefordert
STLB-Bau 2023-04 041
Rohrbogen, für Rohrleitung aus Präzisionsstahlrohr DIN EN 10305-1, nahtlos, für Heizungswasser, Außendurchmesser 22 mm.
Menge: 15,000 St
Leistungsbereichkatalog: 041
DIN276-1_08: 422

**2.2.110 Rohrbogen Heizungswasser AD 28mm**
*** EP-Aufgliederung gefordert
STLB-Bau 2023-04 041
Rohrbogen, für Rohrleitung aus Präzisionsstahlrohr DIN EN 10305-1, nahtlos, für Heizungswasser, Außendurchmesser 28 mm.
Menge: 92,000 St
Leistungsbereichkatalog: 041
DIN276-1_08: 422

**2.2.120 Rohrbogen Heizungswasser AD 35mm**
*** EP-Aufgliederung gefordert
Rohrbogen, mit werkseitigem Korrosionsschutz, für Rohrleitung aus mittelschwerem Stahlrohr DIN EN 10255, für Heizungswasser, Außendurchmesser 35 mm.
Menge: 10,000 St
Leistungsbereichkatalog: 041
DIN276-1_08: 422

**2.2.130 Rohrbogen Heizungswasser AD 42mm**
*** EP-Aufgliederung gefordert
Rohrbogen, mit werkseitigem Korrosionsschutz, für Rohrleitung aus mittelschwerem Stahlrohr DIN EN 10255, für Heizungswasser, Außendurchmesser 42 mm.
Menge: 10,000 St
Leistungsbereichkatalog: 041
DIN276-1_08: 422

**2.2.140 Rohrbogen Heizungswasser AD 54mm**
*** EP-Aufgliederung gefordert
Rohrbogen, mit werkseitigem Korrosionsschutz, für Rohrleitung aus mittelschwerem Stahlrohr DIN EN 10255, für Heizungswasser, Außendurchmesser 54 mm.
Menge: 15,000 St
Leistungsbereichkatalog: 041
DIN276-1_08: 422

**2.2.150 T-Stück Kohlenstoffstahl Pressverbindung Heizungswasser AD 15mm**
*** EP-Aufgliederung gefordert
STLB-Bau 2023-04 041
T-Stück, aus Kohlenstoffstahl, Pressverbindung, mit Prüfsicherheit, für Rohrleitung aus Präzisionsstahlrohr DIN EN 10305-1, nahtlos, für Heizungswasser, Außendurchmesser 15 mm.
Menge: 1,000 St
Leistungsbereichkatalog: 041
DIN276-1_08: 422

**2.2.160 T-Stück Kohlenstoffstahl Pressverbindung Heizungswasser AD 18mm**
*** EP-Aufgliederung gefordert
STLB-Bau 2023-04 041
T-Stück, aus Kohlenstoffstahl, Pressverbindung, mit Prüfsicherheit, für Rohrleitung aus Präzisionsstahlrohr DIN EN 10305-1, nahtlos, für Heizungswasser, Außendurchmesser 18 mm.
Menge: 1,000 St
Leistungsbereichkatalog: 041
DIN276-1_08: 422

**2.2.170 T-Stück Kohlenstoffstahl Pressverbindung Heizungswasser AD 22mm**
*** EP-Aufgliederung gefordert
STLB-Bau 2023-04 041
T-Stück, aus Kohlenstoffstahl, Pressverbindung, mit Prüfsicherheit, für Rohrleitung aus Präzisionsstahlrohr DIN EN 10305-1, nahtlos, für Heizungswasser, Außendurchmesser 22 mm.
Menge: 1,000 St
Leistungsbereichkatalog: 041
DIN276-1_08: 422

**2.2.180 T-Stück Kohlenstoffstahl Pressverbindung Heizungswasser AD 28mm**
*** EP-Aufgliederung gefordert
STLB-Bau 2023-04 041
T-Stück, aus Kohlenstoffstahl, Pressverbindung, mit Prüfsicherheit, für Rohrleitung aus Präzisionsstahlrohr DIN EN 10305-1, nahtlos, für Heizungswasser, Außendurchmesser 28 mm.
Menge: 1,000 St
Leistungsbereichkatalog: 041
DIN276-1_08: 422

**2.2.190 T-Stück Kohlenstoffstahl Pressverbindung Heizungswasser AD 35mm**
*** EP-Aufgliederung gefordert
T-Stück, aus Kohlenstoffstahl, Pressverbindung, mit Prüfsicherheit, für Rohrleitung aus mittelschwerem Stahlrohr DIN EN 10255, für Heizungswasser, Außendurchmesser 35mm.
Menge: 2,000 St
Leistungsbereichkatalog: 041
DIN276-1_08: 422

**2.2.200 T-Stück Kohlenstoffstahl Pressverbindung Heizungswasser AD 42mm**
*** EP-Aufgliederung gefordert
T-Stück, aus Kohlenstoffstahl, Pressverbindung, mit Prüfsicherheit, für Rohrleitung aus mittelschwerem Stahlrohr DIN EN 10255, für Heizungswasser, Außendurchmesser 42mm.
Menge: 10,000 St
Leistungsbereichkatalog: 041
DIN276-1_08: 422

**2.2.210 T-Stück Kohlenstoffstahl Pressverbindung Heizungswasser AD 54mm**
*** EP-Aufgliederung gefordert
T-Stück, aus Kohlenstoffstahl, Pressverbindung, mit Prüfsicherheit, für Rohrleitung aus mittelschwerem Stahlrohr DIN EN 10255, für Heizungswasser, Außendurchmesser 54mm.
Menge: 5,000 St
Leistungsbereichkatalog: 041
DIN276-1_08: 422

**2.2.220 T-Stück reduziert Kohlenstoffstahl Pressverbindung Heizungswasser AD 22mm x 15mm**
*** EP-Aufgliederung gefordert
28T-Stück, reduziert, aus Kohlenstoffstahl, Pressverbindung, mit Prüfsicherheit, für Rohrleitung aus Präzisionsstahlrohr DIN EN 10305-1, nahtlos, für Heizungswasser, Außendurchmesser  22mm, 2. Durchmesser 18 mm.
Menge: 1,000 St
Leistungsbereichkatalog: 041
DIN276-1_08: 422

**2.2.230 T-Stück reduziert Kohlenstoffstahl Pressverbindung Heizungswasser AD 28mm x 18mm**
*** EP-Aufgliederung gefordert
STLB-Bau 2023-04 041
T-Stück, reduziert, aus Kohlenstoffstahl, Pressverbindung, mit Prüfsicherheit, für Rohrleitung aus Präzisionsstahlrohr DIN EN 10305-1, nahtlos, für Heizungswasser, Außendurchmesser 28 mm, 2. Durchmesser 18 mm.
Menge: 2,000 St
Leistungsbereichkatalog: 041
DIN276-1_08: 422

**2.2.240 T-Stück reduziert Kohlenstoffstahl Pressverbindung Heizungswasser AD 35mm x 18mm**
T-Stück, reduziert, aus Kohlenstoffstahl, Pressverbindung, mit Prüfsicherheit, für Rohrleitung aus Präzisionsstahlrohr DIN EN 10305-1, nahtlos, für Heizungswasser, Außendurchmesser 35 mm, 2. Durchmesser 18 mm.
Menge: 2,000 St
Leistungsbereichkatalog: 041
DIN276-1_08: 422

**2.2.250 T-Stück reduziert Kohlenstoffstahl Pressverbindung Heizungswasser AD 35mm x 18mm**
T-Stück, reduziert, aus Kohlenstoffstahl, Pressverbindung, mit Prüfsicherheit, für Rohrleitung aus Präzisionsstahlrohr DIN EN 10305-1, nahtlos, für Heizungswasser, Außendurchmesser 35 mm, 2. Durchmesser 28 mm.
Menge: 14,000 St
Leistungsbereichkatalog: 041
DIN276-1_08: 422

**2.2.260 T-Stück reduziert Kohlenstoffstahl Pressverbindung Heizungswasser AD 42mm x 18mm**
T-Stück, reduziert, aus Kohlenstoffstahl, Pressverbindung, mit Prüfsicherheit, für Rohrleitung aus Präzisionsstahlrohr DIN EN 10305-1, nahtlos, für Heizungswasser, Außendurchmesser 42 mm, 2. Durchmesser 22 mm.
Menge: 2,000 St
Leistungsbereichkatalog: 041
DIN276-1_08: 422

**2.2.270 T-Stück reduziert Kohlenstoffstahl Pressverbindung Heizungswasser AD 42mm x 18mm**
T-Stück, reduziert, aus Kohlenstoffstahl, Pressverbindung, mit Prüfsicherheit, für Rohrleitung aus Präzisionsstahlrohr DIN EN 10305-1, nahtlos, für Heizungswasser, Außendurchmesser 42 mm, 2. Durchmesser 28 mm.
Menge: 12,000 St
Leistungsbereichkatalog: 041
DIN276-1_08: 422

**2.2.280 T-Stück reduziert Kohlenstoffstahl Pressverbindung Heizungswasser AD 42mm x 18mm**
T-Stück, reduziert, aus Kohlenstoffstahl, Pressverbindung, mit Prüfsicherheit, für Rohrleitung aus Präzisionsstahlrohr DIN EN 10305-1, nahtlos, für Heizungswasser, Außendurchmesser 42 mm, 2. Durchmesser 35 mm.
Menge: 10,000 St
Leistungsbereichkatalog: 041
DIN276-1_08: 422

**2.2.290 T-Stück reduziert Kohlenstoffstahl Pressverbindung Heizungswasser AD 54mm x 18mm**
T-Stück, reduziert, aus Kohlenstoffstahl, Pressverbindung, mit Prüfsicherheit, für Rohrleitung aus Präzisionsstahlrohr DIN EN 10305-1, nahtlos, für Heizungswasser, Außendurchmesser 54 mm, 2. Durchmesser 18 mm.
Menge: 2,000 St
Leistungsbereichkatalog: 041
DIN276-1_08: 422

**2.2.300 T-Stück reduziert Kohlenstoffstahl Pressverbindung Heizungswasser AD 54mm x 18mm**
T-Stück, reduziert, aus Kohlenstoffstahl, Pressverbindung, mit Prüfsicherheit, für Rohrleitung aus Präzisionsstahlrohr DIN EN 10305-1, nahtlos, für Heizungswasser, Außendurchmesser 54 mm, 2. Durchmesser 28 mm.
Menge: 2,000 St
Leistungsbereichkatalog: 041
DIN276-1_08: 422

**2.2.310 T-Stück reduziert Kohlenstoffstahl Pressverbindung Heizungswasser AD 54mm x 18mm**
T-Stück, reduziert, aus Kohlenstoffstahl, Pressverbindung, mit Prüfsicherheit, für Rohrleitung aus Präzisionsstahlrohr DIN EN 10305-1, nahtlos, für Heizungswasser, Außendurchmesser 54 mm, 2. Durchmesser 35 mm.
Menge: 2,000 St
Leistungsbereichkatalog: 041
DIN276-1_08: 422

**2.2.320 T-Stück reduziert Kohlenstoffstahl Pressverbindung Heizungswasser AD 54mm x 18mm**
T-Stück, reduziert, aus Kohlenstoffstahl, Pressverbindung, mit Prüfsicherheit, für Rohrleitung aus Präzisionsstahlrohr DIN EN 10305-1, nahtlos, für Heizungswasser, Außendurchmesser 54 mm, 2. Durchmesser 42 mm.
Menge: 2,000 St
Leistungsbereichkatalog: 041
DIN276-1_08: 422

**2.2.330 Reduzierstück Kohlenstoffstahl Pressverbindung Heizungswasser AD 22mm x 18mm**
*** EP-Aufgliederung gefordert
STLB-Bau 2023-04 041
Reduzierstück, aus Kohlenstoffstahl, Pressverbindung, mit Prüfsicherheit, für Rohrleitung aus Präzisionsstahlrohr DIN EN 10305-1, nahtlos, für Heizungswasser, Außendurchmesser 22 mm, 2. Durchmesser 18 mm.
Menge: 2,000 St
Leistungsbereichkatalog: 041
DIN276-1_08: 422

**2.2.340 Reduzierstück Kohlenstoffstahl Pressverbindung Heizungswasser AD 22mm x 15mm**
*** EP-Aufgliederung gefordert
STLB-Bau 2023-04 041
Reduzierstück, aus Kohlenstoffstahl, Pressverbindung, mit Prüfsicherheit, für Rohrleitung aus Präzisionsstahlrohr DIN EN 10305-1, nahtlos, für Heizungswasser, Außendurchmesser 22 mm, 2. Durchmesser 15 mm.
Menge: 2,000 St
Leistungsbereichkatalog: 041
DIN276-1_08: 422

**2.2.350 Reduzierstück Kohlenstoffstahl Pressverbindung Heizungswasser AD 18mm x 15mm**
*** EP-Aufgliederung gefordert
STLB-Bau 2023-04 041
Reduzierstück, aus Kohlenstoffstahl, Pressverbindung, mit Prüfsicherheit, für Rohrleitung aus Präzisionsstahlrohr DIN EN 10305-1, nahtlos, für Heizungswasser, Außendurchmesser 18 mm, 2. Durchmesser 15 mm.
Menge: 2,000 St
Leistungsbereichkatalog: 041
DIN276-1_08: 422

**2.2.360 Reduzierstück Kohlenstoffstahl Pressverbindung Heizungswasser AD 28mm x 15mm**
*** EP-Aufgliederung gefordert
STLB-Bau 2023-04 041
Reduzierstück, aus Kohlenstoffstahl, Pressverbindung, mit Prüfsicherheit, für Rohrleitung aus Präzisionsstahlrohr DIN EN 10305-1, nahtlos, für Heizungswasser, Außendurchmesser 28 mm, 2. Durchmesser 15 mm.
Menge: 2,000 St
Leistungsbereichkatalog: 041
DIN276-1_08: 422

**2.2.370 Reduzierstück Kohlenstoffstahl Pressverbindung Heizungswasser AD 28mm x 15mm**
Reduzierstück, aus Kohlenstoffstahl, Pressverbindung, mit Prüfsicherheit, für Rohrleitung aus Präzisionsstahlrohr DIN EN 10305-1, nahtlos, für Heizungswasser, Außendurchmesser 28 mm, 2. Durchmesser 18 mm.
Menge: 1,000 St

**2.2.380 Reduzierstück Kohlenstoffstahl Pressverbindung Heizungswasser AD 35mm x 15mm**
Reduzierstück, aus Kohlenstoffstahl, Pressverbindung, mit Prüfsicherheit, für Rohrleitung aus Präzisionsstahlrohr DIN EN 10305-1, nahtlos, für Heizungswasser, Außendurchmesser 35 mm, 2. Durchmesser 28 mm.
Menge: 1,000 St

**2.2.390 Reduzierstück Kohlenstoffstahl Pressverbindung Heizungswasser AD 35mm x 15mm**
Reduzierstück, aus Kohlenstoffstahl, Pressverbindung, mit Prüfsicherheit, für Rohrleitung aus Präzisionsstahlrohr DIN EN 10305-1, nahtlos, für Heizungswasser, Außendurchmesser 35 mm, 2. Durchmesser 18 mm.
Menge: 1,000 St

**2.2.400 Reduzierstück Kohlenstoffstahl Pressverbindung Heizungswasser AD 35mm x 15mm**
Reduzierstück, aus Kohlenstoffstahl, Pressverbindung, mit Prüfsicherheit, für Rohrleitung aus Präzisionsstahlrohr DIN EN 10305-1, nahtlos, für Heizungswasser, Außendurchmesser 42 mm, 2. Durchmesser 18 mm.
Menge: 1,000 St

**2.2.410 Reduzierstück Kohlenstoffstahl Pressverbindung Heizungswasser AD 42mm x 15mm**
Reduzierstück, aus Kohlenstoffstahl, Pressverbindung, mit Prüfsicherheit, für Rohrleitung aus Präzisionsstahlrohr DIN EN 10305-1, nahtlos, für Heizungswasser, Außendurchmesser 42 mm, 2. Durchmesser 18 mm.
Menge: 4,000 St

**2.2.420 Reduzierstück Kohlenstoffstahl Pressverbindung Heizungswasser AD 42mm x 15mm**
Reduzierstück, aus Kohlenstoffstahl, Pressverbindung, mit Prüfsicherheit, für Rohrleitung aus Präzisionsstahlrohr DIN EN 10305-1, nahtlos, für Heizungswasser, Außendurchmesser 42 mm, 2. Durchmesser 28 mm.
Menge: 3,000 St

**2.2.430 Reduzierstück Kohlenstoffstahl Pressverbindung Heizungswasser AD 42mm x 15mm**
Reduzierstück, aus Kohlenstoffstahl, Pressverbindung, mit Prüfsicherheit, für Rohrleitung aus Präzisionsstahlrohr DIN EN 10305-1, nahtlos, für Heizungswasser, Außendurchmesser 42 mm, 2. Durchmesser 35 mm.
Menge: 4,000 St

**2.2.440 Reduzierstück Kohlenstoffstahl Pressverbindung Heizungswasser AD 54mm x 15mm**
Reduzierstück, aus Kohlenstoffstahl, Pressverbindung, mit Prüfsicherheit, für Rohrleitung aus Präzisionsstahlrohr DIN EN 10305-1, nahtlos, für Heizungswasser, Außendurchmesser 54 mm, 2. Durchmesser 18 mm.
Menge: 2,000 St

**2.2.450 Reduzierstück Kohlenstoffstahl Pressverbindung Heizungswasser AD 54mm x 15mm**
Reduzierstück, aus Kohlenstoffstahl, Pressverbindung, mit Prüfsicherheit, für Rohrleitung aus Präzisionsstahlrohr DIN EN 10305-1, nahtlos, für Heizungswasser, Außendurchmesser 54 mm, 2. Durchmesser 28 mm.
Menge: 2,000 St

**2.2.460 Reduzierstück Kohlenstoffstahl Pressverbindung Heizungswasser AD 54mm x 15mm**
Reduzierstück, aus Kohlenstoffstahl, Pressverbindung, mit Prüfsicherheit, für Rohrleitung aus Präzisionsstahlrohr DIN EN 10305-1, nahtlos, für Heizungswasser, Außendurchmesser 54 mm, 2. Durchmesser 35 mm.
Menge: 2,000 St

**2.2.470 Übergangsverschraubung Kohlenstoffstahl Pressverbindung Heizungswasser AD 15mm**
*** EP-Aufgliederung gefordert
STLB-Bau 2023-04 041
Übergangsverschraubung, aus Kohlenstoffstahl, Pressverbindung, mit Prüfsicherheit, für Rohrleitung aus Präzisionsstahlrohr DIN EN 10305-1, nahtlos, für Heizungswasser, Außendurchmesser 15 mm.
Menge: 1,000 St
Leistungsbereichkatalog: 041
DIN276-1_08: 422

**2.2.480 Übergangsverschraubung Kohlenstoffstahl Pressverbindung Heizungswasser AD 15mm**
Übergangsverschraubung, aus Kohlenstoffstahl, Pressverbindung, mit Prüfsicherheit, für Rohrleitung aus Präzisionsstahlrohr DIN EN 10305-1, nahtlos, für Heizungswasser, Außendurchmesser 22 mm.
Menge: 1,000 St

**2.2.490 Übergangsverschraubung Kohlenstoffstahl Pressverbindung Heizungswasser AD 15mm**
Übergangsverschraubung, aus Kohlenstoffstahl, Pressverbindung, mit Prüfsicherheit, für Rohrleitung aus Präzisionsstahlrohr DIN EN 10305-1, nahtlos, für Heizungswasser, Außendurchmesser 28 mm.
Menge: 2,000 St

**2.2.500 Übergangsverschraubung Kohlenstoffstahl Pressverbindung Heizungswasser AD 15mm**
*** EP-Aufgliederung gefordert
Übergangsverschraubung, aus Kohlenstoffstahl, Pressverbindung, mit Prüfsicherheit, für Rohrleitung aus Präzisionsstahlrohr DIN EN 10305-1, nahtlos, für Heizungswasser, Außendurchmesser 35 mm.
Menge: 8,000 St
Leistungsbereichkatalog: 041
DIN276-1_08: 422

**2.2.510 Übergangsverschraubung Kohlenstoffstahl Pressverbindung Heizungswasser AD 18mm**
*** EP-Aufgliederung gefordert
Übergangsverschraubung, aus Kohlenstoffstahl, Pressverbindung, mit Prüfsicherheit, für Rohrleitung aus Präzisionsstahlrohr DIN EN 10305-1, nahtlos, für Heizungswasser, Außendurchmesser 42 mm.
Menge: 6,000 St
Leistungsbereichkatalog: 041
DIN276-1_08: 422

**2.2.520 Übergangsverschraubung Kohlenstoffstahl Pressverbindung Heizungswasser AD 18mm**
Übergangsverschraubung, aus Kohlenstoffstahl, Pressverbindung, mit Prüfsicherheit, für Rohrleitung aus Präzisionsstahlrohr DIN EN 10305-1, nahtlos, für Heizungswasser, Außendurchmesser 54 mm.
Menge: 4,000 St

**2.2.530 Kugelhahn 2"**
Kugelhahn, für Wasser, max. Betriebstemperatur bis 90 Grad C, Durchgangsform, mit Entleerung, mit Muffenanschluss, Gehäuse aus Rotguss, Betätigung mit Flügelgriff, Nenndruck 0,6 MPa (6 bar), DN 50.
Menge: 4,000 St

**2.2.540 Kugelhahn 1 1/4"**
Kugelhahn, für Wasser, max. Betriebstemperatur bis 90 Grad C, Durchgangsform, mit Entleerung, mit Muffenanschluss, Gehäuse aus Rotguss, Betätigung mit Flügelgriff, Nenndruck 0,6 MPa (6 bar), DN 32.
Menge: 4,000 St

**2.2.550 Gewindemuffe 2"**
Muffe, beidseitig mit Innengewinde, schwarz, aus EN-GJMW-400-5 (5.4202) nach EN 1562, Gewinde nach EN 10226, geprüft nach EN 10242, 2"
Menge: 12,000 St

**2.2.560 Gewindemuffe 1 1/4"**
Muffe, beidseitig mit Innengewinde, schwarz, aus EN-GJMW-400-5 (5.4202) nach EN 1562, Gewinde nach EN 10226, geprüft nach EN 10242, 1/ 1/4"
Menge: 2,000 St

**2.2.570 Gewindewinkel 1 1/4" I/A**
Winkel 90°, mit Innen- und Außengewinde, schwarz, aus EN-GJMW-400-5 (5.4202) nach EN 1562, Gewinde nach EN 10226, geprüft nach EN 10242, 1 1/4".
Menge: 2,000 St

**2.2.580 Gewindewinkel 2" 90° I/A**
Winkel 90°, mit Innen- und Außengewinde, schwarz, aus EN-GJMW-400-5 (5.4202) nach EN 1562, Gewinde nach EN 10226, geprüft nach EN 10242, 2".
Menge: 8,000 St

**2.2.590 Gewinde T-Stück 2"**
T-Stück, allseitig mit Innengewinde, schwarz, aus EN-GJMW-400-5 (5.4202) nach EN 1562, Gewinde nach EN 10226, geprüft nach EN 10242, 2".
Menge: 6,000 St

**2.2.600 Gewinde T-Stück 2" 1/2"**
T-Stück, allseitig mit Innengewinde, schwarz, aus EN-GJMW-400-5 (5.4202) nach EN 1562, Gewinde nach EN 10226, geprüft nach EN 10242, 2" x 1/2" x  2".
Menge: 4,000 St

**2.2.610 Gewinde T-Stück 2" 1/2" 1 1/4"**
T-Stück, allseitig mit Innengewinde, schwarz, aus EN-GJMW-400-5 (5.4202) nach EN 1562, Gewinde nach EN 10226, geprüft nach EN 10242, 2" x 1/2" x  1 1/4".
Menge: 8,000 St

**2.2.620 Winkelverschraubung 2"**
Winkelverschraubung, konisch dichtend, beidseitig mit Innengewinde, schwarz, aus EN-GJMW-400-5 (5.4202) nach EN 1562, Gewinde nach EN 10226, geprüft nach EN 10242, 2".
Menge: 4,000 St

**2.2.630 Winkelverschraubung 1/2"**
Winkelverschraubung, konisch dichtend, beidseitig mit Innengewinde, schwarz, aus EN-GJMW-400-5 (5.4202) nach EN 1562, Gewinde nach EN 10226, geprüft nach EN 10242, 1/2".
Menge: 2,000 St

**2.2.640 SW Verschraubung I/A 2"**
Verschraubung, flachdichtend, mit Innen- und Außengewinde, schwarz, aus EN-GJMW-400-5 (5.4202) nach EN 1562, Gewinde nach EN 10226, geprüft nach EN 10242
Menge: 4,000 St

**2.2.650 Gewindereduzierung 2" 1/2"**
Reduziernippel R 2"(AG)-Rp 1/2"(IG),
Werkstoff Temperguss schwarz
Gewinde außen R 2", Gewinde innen Rp 1/2"
PN [bar] 25, Eigenschaften Gewicht ca. 240 g / Stk.
Menge: 6,000 St

**2.2.660 Gewindedoppelnippel 2"**
Doppelnippel, beidseitig mit Außengewinde, schwarz, aus EN-GJMW-400-5 (5.4202) nach EN 1562, Gewinde nach EN 10226, geprüft nach EN 10242, 2".
Menge: 20,000 St

**2.2.670 Gewindedoppelnippel 2" 1 1/4"**
Doppelnippel, beidseitig mit Außengewinde, schwarz, aus EN-GJMW-400-5 (5.4202) nach EN 1562, Gewinde nach EN 10226, geprüft nach EN 10242, 2" x 1 1/4".
Menge: 4,000 St

**2.2.680 Gewindedoppelnippel 1 1/4"**
Doppelnippel, beidseitig mit Außengewinde, schwarz, aus EN-GJMW-400-5 (5.4202) nach EN 1562, Gewinde nach EN 10226, geprüft nach EN 10242, 1 1/4".
Menge: 8,000 St

**2.2.690 Montageschienenfuß**
Montageschienenfuß aus HDPE - Hochdichtes Polyethylen mit einer zulässigen Belastung 3,5 kN, Temperaturbeständig -30 bis 110 °C passend Für Montageschienen 41 x 41 mm

Höhe:  120 mm
Breite:  305 mm
Länge:  305 mm
Menge: 3,000 St

**2.2.700 Montageschiene**
Montageschiene, C-Profil mit den Abschlusskappen inklusive
passende Schalldämmelemente für alle Schienenabmessungen
, durchgehender Schweißnaht, für den Außenbereich geeignet, feuerverzinktes Programm
Berechnungen inklusive statischem Nachweis

Breite: ca.41 mm
Höhe: ca. 41 mm
Öffnungsweite: ca. 22 mm
Langlochlänge: ca. 20 mm
Langlochbreite: ca.12,5 mm
Falzhöhe: ca. 7,5 mm
Lochabstand: ca. 35 mm
Oberfläche: feuerverzinkt
Menge: 6,000 m

**2.2.710 Dämpfungssockel 250 mm**
Dämpfungssockel für Dächer - Ausführung mit integrierter Alu-Schiene, effizienter Dämpfungssockel zur Schwingungs- dämpfung und Reduzierung von Lärm, Vibrationen und Körperschall bei der Montage von technischen Anlagen (Klimageräte, Rohrleitungen, Kabeltrassen) auf Flachdächern.
Material: Robustes, witterungsbeständiges und langlebiges SBR-Gummi (Styrol-Butadien-Kautschuk).
Ausführung: Integrierte Aluminium-Schiene 41x22 mm zur einfachen Schraubmontage.
Abmessungen Länge ca. 250 mm, Breite ca. 180 mm, Höhe ca. 95 mm.
Eigenschaften: Hohe Schwingungsdämpfung, gute Stabilität, Geeignet für Dachkombinationen, Klimaanlagen, Wärmepumpe
Menge: 10,000 St

**2.2.720 Dämpfungssockel 600 mm**
Dämpfungssockel für Dächer - Ausführung mit integrierter Alu-Schiene, effizienter Dämpfungssockel zur Schwingungs- dämpfung und Reduzierung von Lärm, Vibrationen und Körperschall bei der Montage von technischen Anlagen (Klimageräte, Rohrleitungen, Kabeltrassen) auf Flachdächern.
Material: Robustes, witterungsbeständiges und langlebiges SBR-Gummi (Styrol-Butadien-Kautschuk).
Ausführung: Integrierte Aluminium-Schiene 41x22 mm zur einfachen Schraubmontage.
Abmessungen Länge ca. 600 mm, Breite ca. 180 mm, Höhe ca. 95 mm.
Eigenschaften: Hohe Schwingungsdämpfung, gute Stabilität, Geeignet für Dachkombinationen, Klimaanlagen, Wärmepumpe
Menge: 4,000 St

**2.2.730 Profilstahlkonstruktion**
Profilstahlkonstruktion für Stütz-, Hänge-, Trag- und Sonderbefestigungen einschließlich Befestigungsmaterial, verzinkt, Ausführung nach statischer und örtlicher Erfordernis, Abrechnung mit den Einheitsgewichten der zutreffenden DIN- Normen
Menge: 700,000 kg

**2.2.740 Gehwegplatten für Dachmontage**
Gehwegplatte, verlegen auf Kiesdach, grau, aus Beton
Platte nach DIN EN1930 (500/500/50 mm), Gehwegplatte aus Beton einschl. der erforderlichen Schutz der Dachhaut verlegen, eventuell Anpassung an Einbauten
Menge: 30,000 St

**2.2.750 Einbringen von beigestellten Tauchhülsen**
Einbringen von beigestellten Tauchhülsen von der Gebäudeautomation von 100 bis 160mm
je nach Nenndurchmesser der Rohrleitung in Absprache
mit Auftragnehmer GA
Menge: 15,000 St

**2.2.760 Schweißmuffe für Tauchhülsen**
Schweißmuffe 1/2" inklusive mit ca.150 mm 1/2 " Rohr in die Hauptrohrleitung einschweißen, inklusive Schweiß- und Verbindungsmittel.
Menge: 15,000 St

**2.2.770 Rohrleitungsbefestigungspunkt AD 35mm**
Rohrleitungsfestpunkt, Bausatz,
schallentkoppelter Rohrleitungsfestpunkt mit einem
abrißsicher einvulkanisierten Element,
schallentkoppelnd um bis zu 27 dB, zwei Schraubrohrschellen in schwerer Ausführung für eine hohe
Axialkraftaufnahme gemäß Hersteller-Tabelle, auf zwei
Gewindestiften M10 rohraxial positioniert, leistungsgerecht ausgelegt entsprechend den statischen
Erfordernissen, fachgerecht verdübelt und montiert,
einschließlich Befestigungsmaterial.

für Rohr AD 35mm DN 32
Menge: 8,000 St

**2.2.780 Rohrleitungsbefestigungspunkt AD 42mm**
Rohrleitungsfestpunkt, Bausatz,
schallentkoppelter Rohrleitungsfestpunkt mit einem
abrißsicher einvulkanisierten Element,
schallentkoppelnd um bis zu 27 dB, zwei Schraubrohrschellen in schwerer Ausführung für eine hohe
Axialkraftaufnahme gemäß Hersteller-Tabelle, auf zwei
Gewindestiften M10 rohraxial positioniert, leistungsgerecht ausgelegt entsprechend den statischen
Erfordernissen, fachgerecht verdübelt und montiert,
einschließlich Befestigungsmaterial.

für Rohr AD 42 - 48 mm DN 40
Menge: 4,000 St

**2.2.790 Lospunktbefestigung AD 35mm**
Lospunkbefestigung Schiebeschlitten verzinkt 1,75KN

Schiebeschlitten, verzinkt, mit flacher und
Kompakter Bauform, verkantungssichere mit
abriebfester Lagerung in glasfaserverstärkter Gleitschiene, Zweipunktbefestigung mit tiefem Innengewinde-
Anschluß für statische Stabilität, zur raumsparenden
Montage mit max. Bauhöhe von 25 mm,
für Schiebewege bis zu 76 mm,

Anschlußgewinde 1x M8/M10 sowie 2x M10
Oder alternaitv 3x M12
max. empf. Belastung 1750 N
Temperaturbeständigkeit -40°C bis +100°C
Menge: 4,000 St

**2.2.800 Lospunktbefestigung AD 42 -48 mm**
Lospunkbefestigung Schiebeschlitten verzinkt 1,75KN

Schiebeschlitten, verzinkt, mit flacher und
Kompakter Bauform, verkantungssichere mit
abriebfester Lagerung in glasfaserverstärkter Gleitschiene, Zweipunktbefestigung mit tiefem Innengewinde-
Anschluß für statische Stabilität, zur raumsparenden
Montage mit max. Bauhöhe von 25 mm,
für Schiebewege bis zu 76 mm,

Anschlußgewinde 1x M8/M10 sowie 2x M10
Oder alternaitv 3x M12
max. empf. Belastung 1750 N
Temperaturbeständigkeit -40°C bis +100°C
Menge: 2,000 St

**2.2.810 Rohrschelle Stahl verz L bis 0,5m DN12-15**
Rohraufhängung als Rohrschelle, aus verzinktem Stahl, mit schalldämmenden Einlagen, Anforderungen entsprechend DIN 4109, Länge Aufhängung bis 0,5 m, Befestigung über Gewindestäbe an bauaufsichtlich zugelassenen Dübeln, einschl. Bohrarbeiten, Rohr aus Stahl, DN 12-15.
Menge: 30,000 St
Leistungsbereichkatalog: 042
DIN276-1_08: 412

**2.2.820 Rohrschelle Stahl verz L bis 0,5m DN20**
Rohraufhängung als Rohrschelle, aus verzinktem Stahl, mit schalldämmenden Einlagen, Anforderungen entsprechend DIN 4109, Länge Aufhängung bis 0,5 m, Befestigung über Gewindestäbe an bauaufsichtlich zugelassenen Dübeln, einschl. Bohrarbeiten, Rohr aus Stahl, DN 20.
Menge: 20,000 St
Leistungsbereichkatalog: 042
DIN276-1_08: 412

**2.2.830 Rohrschelle Stahl verz L bis 0,5m DN25**
STLB-Bau 2018-04 042
Rohraufhängung als Rohrschelle, aus verzinktem Stahl, mit schalldämmenden Einlagen, Anforderungen entsprechend DIN 4109, Länge Aufhängung bis 0,5 m, Befestigung über Gewindestäbe an bauaufsichtlich zugelassenen Dübeln, einschl. Bohrarbeiten, Rohr aus Stahl, DN 25.
Menge: 150,000 St
Leistungsbereichkatalog: 042
DIN276-1_08: 412

**2.2.840 Rohrschelle Stahl verz L bis 0,5m DN32**
STLB-Bau 2018-04 042
Rohraufhängung als Rohrschelle, aus verzinktem Stahl, mit schalldämmenden Einlagen, Anforderungen entsprechend DIN 4109, Länge Aufhängung bis 0,5 m, Befestigung über Gewindestäbe an bauaufsichtlich zugelassenen Dübeln, einschl. Bohrarbeiten, Rohr aus Stahl, DN 32.
Menge: 80,000 St
Leistungsbereichkatalog: 042
DIN276-1_08: 412

**2.2.850 Rohrschelle Stahl verz L bis 0,5m DN40**
STLB-Bau 2018-04 042
Rohraufhängung als Rohrschelle, aus verzinktem Stahl, mit schalldämmenden Einlagen, Anforderungen entsprechend DIN 4109, Länge Aufhängung bis 0,5 m, Befestigung über Gewindestäbe an bauaufsichtlich zugelassenen Dübeln, einschl. Bohrarbeiten, Rohr aus Stahl, DN 40.
Menge: 50,000 St
Leistungsbereichkatalog: 042
DIN276-1_08: 412

**2.2.860 Rohrschelle Stahl verz L bis 0,5m DN50**
STLB-Bau 2018-04 042
Rohraufhängung als Rohrschelle, aus verzinktem Stahl, mit schalldämmenden Einlagen, Anforderungen entsprechend DIN 4109, Länge Aufhängung bis 0,5 m, Befestigung über Gewindestäbe an bauaufsichtlich zugelassenen Dübeln, einschl. Bohrarbeiten, Rohr aus Stahl, DN 50.
Menge: 30,000 St
Leistungsbereichkatalog: 042
DIN276-1_08: 412

**2.2.870 Zulage Rohrschelle Steinwoll-Dämmkern**
Bausatz bestehend aus einem tragfähigen nichtbrennbaren Steinwolle-Dämmkern mit hochfester Aluminiumfolie und einer außenliegenden Rohrschelle ohne Gummieinlage (Rohrtrageschelle), zur Befestigung von Rohrleitungen innerhalb des Kältedämmsystems
Menge: 390,000 St

**2.2.880 Wärme- und Kältedämmung Ummantelung Rohr DN25 Gebäude Isolierschlauch Rohrschale D 19mm Mantel Kautschuk**
Isolierung (für Innenbereich)Wärme- und Kältedämmung von Rohrleitungen. Geschlossenzellige Struktur des synthetischen Kautschuks, die für hohe Wasserdampfdiffusionsbeständigkeit und niedrige Wärmeleitfähigkeit sorgt. Die Resistenz gegen Schimmel, Pilze und Bakterien ohne Biozideinsatz die Lösung für Solaranlagen und industrielle Prozesse bis zu +150 °C
für 35 mm Rohr Gemäß REACH Verordnung ist das Produkt
unbedenklich. Wärmeleitfähigkeit gemessen in W/(m K)
gemäß EN 13787: 0,044 W/(m K)
Temperatureinsatzbereich: bis + 150 °C (bei Solar)
Mitteltemperatur:
0 °C (0.040 W/(m K))
40 °C (0.044 W/(m K))
Brandverhalten:
Euroklasse E, (EN13501-1)
Prüfzeichen: CE
Isolierstärke: 19 mm
Menge: 30,000 m

**2.2.890 Wärme- und Kältedämmung Ummantelung Rohr DN32 Gebäude Isolierschlauch Rohrschale D 19mm Mantel Kautschuk**
Isolierung (für Innenbereich)Wärme- und Kältedämmung von Rohrleitungen. Geschlossenzellige Struktur des synthetischen Kautschuks, die für hohe Wasserdampfdiffusionsbeständigkeit und niedrige Wärmeleitfähigkeit sorgt. Die Resistenz gegen Schimmel, Pilze und Bakterien ohne Biozideinsatz die Lösung für Solaranlagen und industrielle Prozesse bis zu +150 °C
für 35 mm Rohr Gemäß REACH Verordnung ist das Produkt
unbedenklich. Wärmeleitfähigkeit gemessen in W/(m K)
gemäß EN 13787: 0,044 W/(m K)
Temperatureinsatzbereich: bis + 150 °C (bei Solar)
Mitteltemperatur:
0 °C (0.040 W/(m K))
40 °C (0.044 W/(m K))
Brandverhalten:
Euroklasse E, (EN13501-1)
Prüfzeichen: CE
Isolierstärke: 19 mm
Menge: 120,000 m

**2.2.900 Wärme- und Kältedämmung Ummantelung Rohr DN40 Gebäude Isolierschlauch Rohrschale D 19mm Mantel Kautschuk**
Isolierung (für Innenbereich)Wärme- und Kältedämmung von Rohrleitungen. Geschlossenzellige Struktur des synthetischen Kautschuks, die für hohe Wasserdampfdiffusionsbeständigkeit und niedrige Wärmeleitfähigkeit sorgt. Die Resistenz gegen Schimmel, Pilze und Bakterien ohne Biozideinsatz die Lösung für Solaranlagen und industrielle Prozesse bis zu +150 °C
für 48 mm Rohr Gemäß REACH Verordnung ist das Produkt
unbedenklich. Wärmeleitfähigkeit gemessen in W/(m K)
gemäß EN 13787: 0,044 W/(m K)
Temperatureinsatzbereich: bis + 150 °C (bei Solar)
Mitteltemperatur:
0 °C (0.040 W/(m K))
40 °C (0.044 W/(m K))
Brandverhalten:
Euroklasse E, (EN13501-1)
Prüfzeichen: CE
Isolierstärke: 19 mm
Menge: 100,000 m

**2.2.910 Wärme- und Kältedämmung Ummantelung Rohr DN50 Gebäude Isolierschlauch Rohrschale D 19mm Mantel Kautschuk**
Isolierung (für Innenbereich)Wärme- und Kältedämmung von Rohrleitungen. Geschlossenzellige Struktur des synthetischen Kautschuks, die für hohe Wasserdampfdiffusionsbeständigkeit und niedrige Wärmeleitfähigkeit sorgt. Die Resistenz gegen Schimmel, Pilze und Bakterien ohne Biozideinsatz die Lösung für Solaranlagen und industrielle Prozesse bis zu +150 °C
für 54 mm Rohr Gemäß REACH Verordnung ist das Produkt
unbedenklich. Wärmeleitfähigkeit gemessen in W/(m K)
gemäß EN 13787: 0,044 W/(m K)
Temperatureinsatzbereich: bis + 150 °C (bei Solar)
Mitteltemperatur:
0 °C (0.040 W/(m K))
40 °C (0.044 W/(m K))
Brandverhalten:
Euroklasse E, (EN13501-1)
Prüfzeichen: CE
Isolierstärke: 19 mm
Menge: 40,000 m

*Hinweis: Hinweis Wärmedämmung im Gebäude*
Dämmung für Rohrleitungen von einer Wechseltemperaturanlage im Einileitersystem,
  | Kältedämmung/Tauwasserschutz bei Kühlbetrieb,
  | Wärmedämmung 100 % nach GEG bei Heizbetrieb
Umschaltung erfolgt durch die Gebäudeautomation.

Im Objekt wird eine Wechseltemperaturanlage erstellt mit folgendem Anwendungsbereich:.
- saisonaler Kältebetrieb VL/RL 18/28 Grad Celsius
- saisonaler Heizbetrieb VL/RL 50/30 Grad Celsius
- wie Anwendungsgebiet A nach GEG-Anlage 8

Medium Heizwasser
Temperaturen VL 18-50°C, RL 28-30°C

Auswahl Dämmmaterial
60%-System: notwendige Dämmstärke zur Vermeidung von Oberflächentauwasser, berechnet nachVDI 2055 Teil 1

Steinwolle

Fabrikat der Planung: Rockwool Teclit Dämmsystem
Dämmung von Rohrleitungen an Wechseltemperaturanlagen mit der Teclit PS Cold im Teclit Dämmsystem zur Vermeidung von Tauwasserbildung und zur Energieeinsparung [60 % Variante]

Anforderung:
Dämmung von Rohrleitungen bei Mediumtemperaturen = 0 °C und = 80°C, mit nichtbrennbaren Steinwollerohrschalen mit einer engmaschigen glasfasergitternetzverstärkten Aluminiumfolie ummantelt.

Voraussetzungen:
Anforderungen an den Korrosionsschutz der Rohrleitung gemäß AGI-Q 151 wurden überprüft. Die notwendigen Korrosionsschutzarbeiten sind abgeschlossen. Befestigung der Rohrleitungen mit Teclit Hanger - Rohrabhänger. Die Anlage ist während der Dämmarbeiten außer Betrieb.

Einbau:
Entsprechend den Verarbeitungsrichtlinien des Herstellers. Die Ausführung erfolgt durch ein vom Systemhersteller geschultes und zertifiziertes Unternehmen.

Fabrikat: | ROCKWOOL
Produkt: | Teclit PS Cold
Baustoffklasse: | A2L - s1, d0 nach DIN 13501-1
Schmelzpunkt: | > 1000 °C nach DIN 4102-17
Wärmeleitfähigkeit: | ?0 0,032 W/(m·K) nach EN ISO 8497
  | ?40 0,035 W/(m·K) nach EN ISO 8497
Oberfläche: | Aluminiumfolie mit engmaschiger Glasfasergitternetzverstärkung
  |  Sd > 1500 m nach DIN EN ISO 12572

  | Selbstklebendes Aluminiumband mit Glasfasergitternetzverstärkung | bzw. Selbstklebendes hochflexibles und reißfestes Abdichtband
  | Sd > 1500 m nach DIN EN ISO 12572

Bedingungen bei Betrieb: |
Umgebungstemperatur | = 25 °C
Relative Luftfeuchte | = 60 %
Medium-Temperatur | = 0 °C bei Kühlbetrieb
  | = 80 °C bei Heizbetrieb
  |

Die Dämmstärken der Rohrummantelungen sowie der Kälterohrabhänger sind für die Bedingungen bei Kältebetrieb (Tauwasserschutz) und unter Berücksichtigung der weiteren zusätzlichen Anforderungen (z. B. saisonaler Heizbetrieb) zu bestimmen.

Verarbeitung:
Dämmschichtdicken der Hanger und Rohrschalen sind aufeinander abzustimmen. Dämmschale fugendicht auf die Rohrleitung aufbringen. Schutzstreifen der selbstklebenden Längsüberlappung entfernen und damit den Längsschlitz dicht verkleben. Zusätzlich den verklebten Längsschlitz im Bereich der Längsüberlappung vollflächig mit dem Teclit Alutape abkleben. Rundstöße zwischen den Rohrschalen sowie zwischen den Rohrschalen und den Teclit Hanger mit selbstklebendem gitternetzverstärktem Aluminiumklebeband Teclit Alutape diffusionsdicht abkleben. Zusätzlich ist die Dämmschale Teclit PS Cold mit Teclit Alutape, 1 Windungen pro lfd. Meter, auf der Rohrleitung zu fixieren. Der Abstand zur nächsten Rundverklebung ist mit max. 600 mm zu berücksichtigen.

Im Abstand von 3 - 4 m entlang dem Rohrleitungsverlauf sind Abschottungsverklebungen gemäß Herstellerangaben zu erstellen. Durchdringungen der Aluminiumummantelung (z.B. an Ventilschaften, Messgeräten) und Endstellen mit Teclit Flextape diffusionsdicht abkleben.

Rohraußendurchmesser [mm]: | _________
Dämmstärke [mm]: | _________

Besondere Hinweise:
Die Mindestrohrabstände gem. DIN 4140 sind eingehalten.
Die Mindestrohrabstände gem. DIN 4140 sind teilweise unterschritten. Der Mehraufwand (DIN 18421:2016-09, 4.2.8) ist bei der Ermittlung des Einheitspreises zu berücksichtigen.

**2.2.920 Wärmedämmung Ummantelung Rohr DN15 Steinwolle D 20mm**
Wärmedämmung einschl. Ummantelung DIN 4140 an haus- und betriebstechnische Anlagen, an Rohrleitung, DN 15, im Gebäude, Oberkante Dämmung über Gelände/Fußboden bis 3,5 m, Dämmung aus Steinwolle, als Rohrschale, Dämmschichtdicke 20 mm, Baustoffklasse DIN 4102-1 A (nichtbrennbar), Wärmeleitfähigkeit 0,035 W/(mK) bei 40 Grad C Mitteltemperatur DIN EN 12667, kaschiert mit Alufolie, Nähte verkleben mit Klebeband, versiegeln, sichern mit Bindedraht.
Menge: 10,000 m
Leistungsbereichkatalog: 047
DIN276-1_08: 422

**2.2.930 Wärmedämmung Ummantelung Rohr DN20 Steinwolle D 20mm**
Wärmedämmung einschl. Ummantelung DIN 4140 an haus- und betriebstechnische Anlagen, an Rohrleitung, DN 20, im Gebäude, Oberkante Dämmung über Gelände/Fußboden bis 3,5 m, Dämmung aus Steinwolle, als Rohrschale, Dämmschichtdicke 20 mm, Baustoffklasse DIN 4102-1 A (nichtbrennbar), Wärmeleitfähigkeit 0,035 W/(mK) bei 40 Grad C Mitteltemperatur DIN EN 12667, kaschiert mit Alufolie, Nähte verkleben mit Klebeband, versiegeln, sichern mit Bindedraht.
Menge: 20,000 m
Leistungsbereichkatalog: 047
DIN276-1_08: 422

**2.2.940 Wärmedämmung Ummantelung Rohr DN25 Steinwolle D 30mm**
Wärmedämmung einschl. Ummantelung DIN 4140 an haus- und betriebstechnische Anlagen, an Rohrleitung, DN 25, im Gebäude, Oberkante Dämmung über Gelände/Fußboden bis 3,5 m, Dämmung aus Steinwolle, als Rohrschale, Dämmschichtdicke 30 mm, Baustoffklasse DIN 4102-1 A (nichtbrennbar), Wärmeleitfähigkeit 0,035 W/(mK) bei 40 Grad C Mitteltemperatur DIN EN 12667, kaschiert mit Alufolie, Nähte verkleben mit Klebeband, versiegeln, sichern mit Bindedraht.
Menge: 270,000 m
Leistungsbereichkatalog: 047
DIN276-1_08: 422

**2.2.950 Wärmedämmung Ummantelung Rohr DN32 Steinwolle D 30mm**
Wärmedämmung einschl. Ummantelung DIN 4140 an haus- und betriebstechnische Anlagen, an Rohrleitung, DN 32, im Gebäude, Oberkante Dämmung über Gelände/Fußboden bis 3,5 m, Dämmung aus Steinwolle, als Rohrschale, Dämmschichtdicke 30 mm, Baustoffklasse DIN 4102-1 A (nichtbrennbar), Wärmeleitfähigkeit 0,035 W/(mK) bei 40 Grad C Mitteltemperatur DIN EN 12667, kaschiert mit Alufolie, Nähte verkleben mit Klebeband, versiegeln, sichern mit Bindedraht.
Menge: 40,000 m
Leistungsbereichkatalog: 047
DIN276-1_08: 422

**2.2.960 Wärmedämmung Ummantelung Rohr DN40 Steinwolle D 40mm**
Wärmedämmung einschl. Ummantelung DIN 4140 an haus- und betriebstechnische Anlagen, an Rohrleitung, DN 40, im Gebäude, Oberkante Dämmung über Gelände/Fußboden bis 3,5 m, Dämmung aus Steinwolle, als Rohrschale, Dämmschichtdicke 40 mm, Baustoffklasse DIN 4102-1 A (nichtbrennbar), Wärmeleitfähigkeit 0,035 W/(mK) bei 40 Grad C Mitteltemperatur DIN EN 12667, kaschiert mit Alufolie, Nähte verkleben mit Klebeband, versiegeln, sichern mit Bindedraht.
Menge: 20,000 m
Leistungsbereichkatalog: 047
DIN276-1_08: 422

**2.2.970 Wärmedämmung Ummantelung Rohr DN50 Steinwolle D 50mm**
Wärmedämmung einschl. Ummantelung DIN 4140 an haus- und betriebstechnische Anlagen, an Rohrleitung, DN 50, im Gebäude, Oberkante Dämmung über Gelände/Fußboden bis 3,5 m, Dämmung aus Steinwolle, als Rohrschale, Dämmschichtdicke 50 mm, Baustoffklasse DIN 4102-1 A (nichtbrennbar), Wärmeleitfähigkeit 0,035 W/(mK) bei 40 Grad C Mitteltemperatur DIN EN 12667, kaschiert mit Alufolie, Nähte verkleben mit Klebeband, versiegeln, sichern mit Bindedraht.
Menge: 20,000 m
Leistungsbereichkatalog: 047
DIN276-1_08: 422

**2.2.980 Zulage Formteile DN15-50**
Zulage Wärmedämmung von  Formteile wie T-Stück, Reduzierungen, Übergänge, Öffnungen für Fühler und Temperaturfühler, Druckmessanzeigen für vorgenannte Positionen
Menge: 50,000 St

**2.2.990 Ummantelung nachträglich Rohr DN15 Mantel Blech**
Nachträgliche Ummantelung DIN 4140 bei vorh. Wärmedämmung, an Rohrleitung, DN 15, im Gebäude, Oberkante Dämmung über Gelände/Fußboden bis 3,5 m, Dämmung aus Mineralwolle, Dämmschichtdicke 40 mm, Ummantelung aus nichtprofiliertem Blech, Stahl, feuerverzinkt, Blechdicke 0,7 mm, befestigen durch verschrauben oder vernieten.
Menge: 20,000 m

**2.2.1000 Ummantelung nachträglich Rohr DN32 Mantel Blech**
Nachträgliche Ummantelung DIN 4140 bei vorh. Wärmedämmung, an Rohrleitung, DN 32, im Gebäude, Oberkante Dämmung über Gelände/Fußboden bis 3,5 m, Dämmung aus Mineralwolle, Dämmschichtdicke 40 mm, Ummantelung aus nichtprofiliertem Blech, Stahl, feuerverzinkt, Blechdicke 0,7 mm, befestigen durch verschrauben oder vernieten.
Menge: 35,000 m

**2.2.1010 Ummantelung nachträglich Rohr DN40 Mantel Blech**
STLB-Bau 2019-10 047
Nachträgliche Ummantelung DIN 4140 bei vorh. Wärmedämmung, an Rohrleitung, DN 40, im Gebäude, Dämmung aus Mineralwolle, Dämmschichtdicke 40 mm, Ummantelung aus nichtprofiliertem Blech, Stahl, feuerverzinkt, Blechdicke 0,7 mm, Überlappungen vernieten, Arbeitshöhe des Montageortes bis 3,5 m über der Standfläche des hierfür erforderlichen Gerüstes.
Menge: 25,000 m
Leistungsbereichkatalog: 047
DIN276-1_08: 422

**2.2.1020 Ummantelung nachträglich Rohr DN50 Mantel Blech**
STLB-Bau 2019-10 047
Nachträgliche Ummantelung DIN 4140 bei vorh. Wärmedämmung, an Rohrleitung, DN 50, im Gebäude, Dämmung aus Mineralwolle, Dämmschichtdicke 50 mm, Ummantelung aus nichtprofiliertem Blech, Stahl, feuerverzinkt, Blechdicke 0,7 mm, Überlappungen vernieten.
Menge: 15,000 m
Leistungsbereichkatalog: 047
DIN276-1_08: 422

**2.2.1030 Ummantelung nachträglich Bogen DN32 Mantel Blech**
Nachträgliche Ummantelung DIN 4140 bei vorh. Wärmedämmung, an Bogen, DN 32, im Gebäude, Oberkante Dämmung über Gelände/Fußboden bis 3,5 m, Dämmung aus Mineralwolle, Dämmschichtdicke 40 mm, Ummantelung aus nichtprofiliertem Blech, Stahl, feuerverzinkt, Blechdicke 0,7 mm, Überlappungen vernieten.
Menge: 25,000 St

**2.2.1040 Ummantelung nachträglich Bogen DN40 Mantel Blech**
STLB-Bau 2019-10 047
Nachträgliche Ummantelung DIN 4140 bei vorh. Wärmedämmung, an Bogen, DN 40, im Gebäude, Dämmung aus Mineralwolle, Dämmschichtdicke 40 mm, Ummantelung aus nichtprofiliertem Blech, Stahl, feuerverzinkt, Blechdicke 0,7 mm, Überlappungen vernieten, Arbeitshöhe des Montageortes bis 3,5 m über der Standfläche des hierfür erforderlichen Gerüstes.
Menge: 8,000 St
Leistungsbereichkatalog: 047
DIN276-1_08: 422

**2.2.1050 Ummantelung nachträglich Bogen DN50 Mantel Blech**
STLB-Bau 2019-10 047
Nachträgliche Ummantelung DIN 4140 bei vorh. Wärmedämmung, an Bogen, DN 50, im Gebäude, Dämmung aus Mineralwolle, Dämmschichtdicke 50 mm, Ummantelung aus nichtprofiliertem Blech, Stahl, feuerverzinkt, Blechdicke 0,7 mm, Überlappungen vernieten, Arbeitshöhe des Montageortes bis 3,5 m über der Standfläche des hierfür erforderlichen Gerüstes.
Menge: 25,000 St
Leistungsbereichkatalog: 047
DIN276-1_08: 422

**2.2.1060 Ummantelung nachträglich Absperrschieber DN32 Mantel Dämmung+Blech**
Nachträgliche Ummantelung DIN 4140 mit Wärmedämmung, DN 32, im Gebäude, keine ausreichende Konvektion bzw. unzureichender Abstand zu Objekten, Dämmung aus Mineralwolle, Dämmschichtdicke 30 mm, Ummantelung aus nichtprofiliertem Blech, Stahl, feuerverzinkt, Blechdicke 0,7 mm, befestigen mit aluminiumplattierten Stahlbändern und Klemmhebelverschluss, Arbeitshöhe des Montageortes bis 3,5 m über der Standfläche des hierfür erforderlichen Gerüstes.
Menge: 2,000 St
Leistungsbereichkatalog: 047
DIN276-1_08: 422

**2.2.1070 Ummantelung nachträglich Absperrschieber DN40 Mantel Dämmung+Blech**
Nachträgliche Ummantelung DIN 4140 mit Wärmedämmung, DN 40, im Gebäude, keine ausreichende Konvektion bzw. unzureichender Abstand zu Objekten, Dämmung aus Mineralwolle, Dämmschichtdicke 40 mm, Ummantelung aus nichtprofiliertem Blech, Stahl, feuerverzinkt, Blechdicke 0,7 mm, befestigen mit aluminiumplattierten Stahlbändern und Klemmhebelverschluss, Arbeitshöhe des Montageortes bis 4,5 m über der Standfläche des hierfür erforderlichen Gerüstes.
Menge: 8,000 St
Leistungsbereichkatalog: 047
DIN276-1_08: 422

**2.2.1080 Ummantelung nachträglich Absperrschieber DN50 Mantel Dämmung+Blech**
Nachträgliche Ummantelung DIN 4140 mit Wärmedämmung, DN 50, im Gebäude, keine ausreichende Konvektion bzw. unzureichender Abstand zu Objekten, Dämmung aus Mineralwolle, Dämmschichtdicke 50 mm, Ummantelung aus nichtprofiliertem Blech, Stahl, feuerverzinkt, Blechdicke 0,7 mm, befestigen mit aluminiumplattierten Stahlbändern und Klemmhebelverschluss, Arbeitshöhe des Montageortes bis 3,5 m über der Standfläche des hierfür erforderlichen Gerüstes.
Menge: 2,000 St
Leistungsbereichkatalog: 047
DIN276-1_08: 422

**2.2.1090 Ummantelung nachträglich Absperrschieberl DN65 Mantel Dämmung+Blech**
Nachträgliche Ummantelung DIN 4140 mit Wärmedämmung, DN 65, im Gebäude, keine ausreichende Konvektion bzw. unzureichender Abstand zu Objekten, Dämmung aus Mineralwolle, Dämmschichtdicke 70 mm, Ummantelung aus nichtprofiliertem Blech, Stahl, feuerverzinkt, Blechdicke 0,7 mm, befestigen mit aluminiumplattierten Stahlbändern und Klemmhebelverschluss, Arbeitshöhe des Montageortes bis 3,5 m über der Standfläche des hierfür erforderlichen Gerüstes.
Menge: 8,000 St
Leistungsbereichkatalog: 047
DIN276-1_08: 422

**2.2.1100 Ummantelung nachträglich Dreiwege-Regelventil DN25 Mantel Dämmung+Blech**
Nachträgliche Ummantelung DIN 4140 mit Wärmedämmung, an Dreiwege-Regelventil, DN 25, im Gebäude, keine ausreichende Konvektion bzw. unzureichender Abstand zu Objekten, Dämmung aus Mineralwolle, Dämmschichtdicke 30 mm, Ummantelung aus nichtprofiliertem Blech, Stahl, feuerverzinkt, Blechdicke 0,7 mm, befestigen mit aluminiumplattierten Stahlbändern und Klemmhebelverschluss, Arbeitshöhe des Montageortes unter 4,5 m über der Standfläche des hierfür erforderlichen Gerüstes.
Menge: 1,000 St
Leistungsbereichkatalog: 047
DIN276-1_08: 422

**2.2.1110 Ummantelung nachträglich Dreiwege-Regelventil DN32 Mantel Dämmung+Blech**
Nachträgliche Ummantelung DIN 4140 mit Wärmedämmung, an Dreiwege-Regelventil, DN 32, im Gebäude, keine ausreichende Konvektion bzw. unzureichender Abstand zu Objekten, Dämmung aus Mineralwolle, Dämmschichtdicke 30 mm, Ummantelung aus nichtprofiliertem Blech, Stahl, feuerverzinkt, Blechdicke 0,7 mm, befestigen mit aluminiumplattierten Stahlbändern und Klemmhebelverschluss, Arbeitshöhe des Montageortes unter 4,5 m über der Standfläche des hierfür erforderlichen Gerüstes.
Menge: 4,000 St
Leistungsbereichkatalog: 047
DIN276-1_08: 422

**2.2.1120 Ummantelung nachträglich Dreiwege-Regelventil DN40 Mantel Dämmung+Blech**
Nachträgliche Ummantelung DIN 4140 mit Wärmedämmung, an Dreiwege-Regelventil, DN 40, im Gebäude, keine ausreichende Konvektion bzw. unzureichender Abstand zu Objekten, Dämmung aus Mineralwolle, Dämmschichtdicke 30 mm, Ummantelung aus nichtprofiliertem Blech, Stahl, feuerverzinkt, Blechdicke 0,7 mm, befestigen mit aluminiumplattierten Stahlbändern und Klemmhebelverschluss, Arbeitshöhe des Montageortes unter 4,5 m über der Standfläche des hierfür erforderlichen Gerüstes.
Menge: 3,000 St
Leistungsbereichkatalog: 047
DIN276-1_08: 422

**2.2.1130 Ummantelung nachträglich Dreiwege-Regelventil DN50 Mantel Dämmung+Blech**
Nachträgliche Ummantelung DIN 4140 mit Wärmedämmung, an Dreiwege-Regelventil, DN 50, im Gebäude, keine ausreichende Konvektion bzw. unzureichender Abstand zu Objekten, Dämmung aus Mineralwolle, Dämmschichtdicke 50 mm, Ummantelung aus nichtprofiliertem Blech, Stahl, feuerverzinkt, Blechdicke 0,7 mm, befestigen mit aluminiumplattierten Stahlbändern und Klemmhebelverschluss, Arbeitshöhe des Montageortes bis 3,5 m über der Standfläche des hierfür erforderlichen Gerüstes.
Menge: 2,000 St
Leistungsbereichkatalog: 047
DIN276-1_08: 422

**2.2.1140 Ummantelung nachträglich Schmutzfänger DN25 Mantel Dämmung+Blech**
Nachträgliche Ummantelung DIN 4140 mit Wärmedämmung, an Schmutzfänger, DN 25, im Gebäude, keine ausreichende Konvektion bzw. unzureichender Abstand zu Objekten, Dämmung aus Mineralwolle, Dämmschichtdicke 50 mm, Ummantelung aus nichtprofiliertem Blech, Stahl, feuerverzinkt, Blechdicke 0,7 mm, befestigen mit aluminiumplattierten Stahlbändern und Klemmhebelverschluss, Arbeitshöhe des Montageortes bis 4,5 m über der Standfläche des hierfür erforderlichen Gerüstes.
Menge: 1,000 St
Leistungsbereichkatalog: 047
DIN276-1_08: 422

**2.2.1150 Ummantelung nachträglich Schmutzfänger DN32 Mantel Dämmung+Blech**
Nachträgliche Ummantelung DIN 4140 mit Wärmedämmung, an Schmutzfänger, DN 32, im Gebäude, keine ausreichende Konvektion bzw. unzureichender Abstand zu Objekten, Dämmung aus Mineralwolle, Dämmschichtdicke 30 mm, Ummantelung aus nichtprofiliertem Blech, Stahl, feuerverzinkt, Blechdicke 0,7 mm, befestigen mit aluminiumplattierten Stahlbändern und Klemmhebelverschluss, Arbeitshöhe des Montageortes bis 3,5 m über der Standfläche des hierfür erforderlichen Gerüstes.
Menge: 3,000 St
Leistungsbereichkatalog: 047
DIN276-1_08: 422

**2.2.1160 Ummantelung nachträglich Schmutzfänger DN50 Mantel Dämmung+Blech**
Nachträgliche Ummantelung DIN 4140 mit Wärmedämmung, an Schmutzfänger, DN 50, im Gebäude, keine ausreichende Konvektion bzw. unzureichender Abstand zu Objekten, Dämmung aus Mineralwolle, Dämmschichtdicke 30 mm, Ummantelung aus nichtprofiliertem Blech, Stahl, feuerverzinkt, Blechdicke 0,7 mm, befestigen mit aluminiumplattierten Stahlbändern und Klemmhebelverschluss, Arbeitshöhe des Montageortes bis 3,5 m über der Standfläche des hierfür erforderlichen Gerüstes.
Menge: 1,000 St
Leistungsbereichkatalog: 047
DIN276-1_08: 422

**2.2.1170 Ummantelung nachträglich Schmutzfänger DN65 Mantel Dämmung+Blech**
Nachträgliche Ummantelung DIN 4140 mit Wärmedämmung, an Schmutzfänger, DN 65, im Gebäude, keine ausreichende Konvektion bzw. unzureichender Abstand zu Objekten, Dämmung aus Mineralwolle, Dämmschichtdicke 30 mm, Ummantelung aus nichtprofiliertem Blech, Stahl, feuerverzinkt, Blechdicke 0,7 mm, befestigen mit aluminiumplattierten Stahlbändern und Klemmhebelverschluss, Arbeitshöhe des Montageortes bis 3,5 m über der Standfläche des hierfür erforderlichen Gerüstes.
Menge: 1,000 St
Leistungsbereichkatalog: 047
DIN276-1_08: 422

**2.2.1180 Ummantelung nachträglich Rückschlagklappe DN40 Mantel Dämmung+Blech**
Nachträgliche Ummantelung DIN 4140 mit Wärmedämmung, an ein Rückschlagventil/ Klappe, DN 40, im Gebäude, keine ausreichende Konvektion bzw. unzureichender Abstand zu Objekten, Dämmung aus Mineralwolle, Dämmschichtdicke 40 mm, Ummantelung aus nichtprofiliertem Blech, Stahl, feuerverzinkt, Blechdicke 0,7 mm, befestigen mit aluminiumplattierten Stahlbändern und Klemmhebelverschluss,  Arbeitshöhe des Montageortesdes hierfür erforderlichen Gerüstes.
 bis 3,5 m über der Standfläche
Menge: 1,000 St
Leistungsbereichkatalog: 047
DIN276-1_08: 422

**2.2.1190 Ummantelung nachträglich Rückschlagklappe DN50 Mantel Dämmung+Blech**
Nachträgliche Ummantelung DIN 4140 mit Wärmedämmung, an ein Rückschlagventil/ Klappe, DN 50, im Gebäude, keine ausreichende Konvektion bzw. unzureichender Abstand zu Objekten, Dämmung aus Mineralwolle, Dämmschichtdicke 50 mm, Ummantelung aus nichtprofiliertem Blech, Stahl, feuerverzinkt, Blechdicke 0,7 mm, befestigen mit aluminiumplattierten Stahlbändern und Klemmhebelverschluss, Arbeitshöhe des Montageortes bis 3,5 m über der Standfläche des hierfür erforderlichen Gerüstes.
Menge: 2,000 St
Leistungsbereichkatalog: 047
DIN276-1_08: 422

**2.2.1200 Ummantelung nachträglich Rückschlagklappe DN65 Mantel Dämmung+Blech**
Nachträgliche Ummantelung DIN 4140 mit Wärmedämmung, an ein Rückschlagventil/ Klappe, DN 65, im Gebäude, keine ausreichende Konvektion bzw. unzureichender Abstand zu Objekten, Dämmung aus Mineralwolle, Dämmschichtdicke 50 mm, Ummantelung aus nichtprofiliertem Blech, Stahl, feuerverzinkt, Blechdicke 0,7 mm, befestigen mit aluminiumplattierten Stahlbändern und Klemmhebelverschluss, Arbeitshöhe des Montageortes bis 3,5 m über der Standfläche des hierfür erforderlichen Gerüstes.
Menge: 2,000 St
Leistungsbereichkatalog: 047
DIN276-1_08: 422

**2.2.1210 Zusätzliche Ausschnitte im Blech**
Zusätzliche Ausschnitte, kreisrund bis zu einem Durchmesser bis 35mm,  in der Blechverkleidung für Thermometer, Manometer, Tauchhlsen  Abblaseleitungen, Füll und Entleerleitungen
Menge: 22,000 St

**2.2.1220 Anstrich von Rohrleitungen**
Korrosionsschutzanstrich (Grund- und Deckbeschichtung) als wirksamer Anstrich und Schutz vor feuchten Umgebungen sowie Kontaktkorrosion mit chemischen Baustoffen.
einschl. sorgfältiger Untergrundvorbereitung,
Schichtdicke Anstrich 140–240Mikrometer
Schnittstellen sind vor Korrosion zu schützen

gleichwertige Systeme sind in Abstimmung mit der Bauüberwachung möglich.
Menge: 400,000 m

**2.2.1230 1K-Universalgrundierung zu 5 kg**
Schnelltrocknende 1K Alkyd-Grundierung mit aktivem Korrosionsschutz (Zinkphosphat) für Stahluntergründe. Auch
geeignet für den Auftrag mit Rolle/Pinsel.
Extrem schnelle Trocknung (ca. 20 Minuten).
Aufgrund der sehr schnellen Trocknung ist ein Auftrag mit Pinsel und Rolle nur für kleinere bis mittlere Flächen
empfehlenswert. Hierbei wird ein zweifacher Auftrag empfohlen, um die empfohlene Mindestschicktdicke zu erreichen.
Auch zum Auftrag im Tauchverfahren geeignet.
Bei einer Schichtdicke von bis zu 25 µm ist ein nachträgliches Schweißen möglich, ohne das die Qualität der Schweißnaht
beeinträchtigt wird. Zum Schutz von Stahlkonstruktionen aller Art Untergrundvorbehandlung: Untergrund schleifen und reinigen. Besondere Hinweise:
Nur für die professionelle Anwendung bestimmt.
Stahl/Eisen (FE)
Menge: 1,000 St

**2.2.1240 1K-Dickschichtlack zu 5kg**
Der 1-Topf-Dickschichtlack ist zum Schutz und zur Gestaltung von Gebäudeteilen aus Eisen, Stahl, Zink, verzinktem Stahl, Aluminium, Kupfer, Hart-PVC, Holzbauteilen im Innenbereich und maßhaltigen Holzbauteilen im Außenbereich geeignet. Korrosionsschutz für Eisen und Stahl. Caparol Capalac Dickschichtlack ist nicht geeignet für die Beschichtung von Dachflächen und eloxiertem Aluminium. Weißfarbtöne nicht auf Heizungsanlagen vewenden, da es zu Vergilbungen kommen kann (Alternative: Capalac oder Capacryl Heizkörperlack).

Eigenschaften Caparol Capalac Dickschichtlack
Hohe Deckkraft
Glimmerfarbtöne
Korrosivitätskategorie C4
Prüfbericht für Korrosivitätskategorie C4, Schutzdauer lang auf Stahl u. verzinkten Stahl nach DIN EN ISO 12944 Teil 6 (Institut für Oberflächentechnik GmbH)
Hervorragende Haftung
Langlebiger Schutz durch sehr gute Wetterbeständigkeit
Hohe Trockenschichtdicken durch großen Festkörpergehalt möglich
Grund-, Zwischen-, Schlussbeschichtung aus einem Topf (1-Topf-System)
Als Lack und Glimmervariante erhältlich
Materialbasis
Epoxiester mit aromatenfreien Lösemitteln

Verpackung/Gebindegrößen
Standardware Weiß, Glimmer:
750 ml, 2,5 Ltr., 10 Ltr., 35 kg

ColorExpress:
750 ml, 2,5 Ltr., 10 Ltr.

Farbtöne
Lackfarbton: Weiß
Glimmerfarbtöne: Glimmer ca. DB 701 / Glimmer ca. RAL 9006

Weitere Farbtöne sind über ColorExpress tönbar.

Bei Verwendung von schwach deckenden Farbtönen (z. B. Rot, Orange, Gelb) empfehlen wir eine Grundbeschichtung im passenden Grundiersystemfarbton. Capalac Dickschichtlack ist in Grundiersystemfarbtönen über ColorExpress erhältlich.

Bei hellen Farbtönen und Weiß kann es durch mangelnden Lichteinfluss (UV Strahlung), Wärme und chemische Einflüsse (wie z. B. Ammoniakdämpfe aus Reinigungsmitteln, Kleb-, Anstrich- oder Dichtstoffen) zu einer Vergilbung der Lackoberfläche kommen. Diese Vergilbung ist materialtypisch und stellt keinen Produktmangel dar.

Bei intensiven und dunklen Farbtönen kann an der Beschichtungsoberfläche ein temporärer Pigmentabrieb entstehen – ggf. ist eine transparente Versiegelung mit Capalac Kunstharz-Klarlack erforderlich.

Bei Glimmerfabtönen kommt es in der Regel zu Farbtonabweichungen:
- Im Vergleich zu drucktechnisch hergestellten Farbtonkarten
- Bei Ausbesserungsarbeiten
- Bei unterschiedlichen Beschichtungsverfahren (z. B. Streichen, Rollen, Spritzen, Pulverbeschichtung, Nasslackierung)

Farbtonbeständigkeit gemäß BFS-Merkblatt Nr. 26
Bindemittel: Klasse B
Pigmentierung: Gruppe 1 bis 3

Glanzgrad
Lackvariante:
Seidenmatt

Glimmerfarbtöne:
Matt

Lagerung
Bitte kühl lagern und Gebinde dicht verschlossen halten.

Technische Daten
Dichte: ca. 1,3 g/cm³

Eignung gemäß Technischer Information Nr. 606 Definition der Einsatzbereiche
innen 1  innen 2  innen 3  außen 1  außen 2
+  +  +  +  +
(–) nicht geeignet / (?) bedingt geeignet / (+) geeignet
Untergrundvorbereitung
Eisen, Stahl:
Auf den Reinheitsgrad SA 2 1/2 (Strahlen) gem. DIN EN ISO 12944-4 vorbereiten. Bei geringer Korrosionsbelastung, z. B. im Innenraum ohne Kondenswasserbelastung und ohne aggressive Einflüsse ist auch eine gründliche maschinelle oder Handendrostung auf den Reinheitsgrad ST 3 möglich.
Menge: 1,000 St

*Hinweis: Wärmedämmung im Freien*
Dämmdicke 200% auf witterungsbedingte Dämmung ist zu achten

**2.2.1250 Wärmedämmung DN40 mit 200% und Blechverkleidung**
Wärmedämmung einschl. Ummantelung DIN 4140 an haus- und betriebstechnische Anlagen, an Rohrleitung, DN 42, im Freien, Oberkante Dämmung über Gelände/Fußboden bis 3,5 m, Dämmung aus Steinwolle, als Rohrschale, Dämmschichtdicke 200 mm, Baustoffklasse DIN 4102-1 A (nichtbrennbar), Wärmeleitfähigkeit 0,035 W/(mK) bei 40 Grad C Mitteltemperatur DIN EN 12667, kaschiert mit Alufolie, Nähte verkleben mit Klebeband, versiegeln, sichern mit Bindedraht, Abdichten mit Dichtstoff..
Menge: 10,000 m

**2.2.1260 Zulage Bogen DN40 mit 200% und Blechverkleidung**
Zulage Wärmedämmung, an Bogen, DN 40, im Freien, Dämmung aus Steinwolle 200%, Dämmschichtdicke 200 mm, Ummantelung aus nichtprofiliertem Blech, Stahl, feuerverzinkt, Blechdicke 0,7 mm, Überlappungen vernieten, Arbeitshöhe des Montageortes bis 3,5 m über der Standfläche des hierfür erforderlichen Gerüstes.
Menge: 20,000 St

**2.2.1270 Zulage Passstück DN40 und Blechverkleidung**
Zulage Wärmedämmung, an Passstück, DN 40, im Freien, Dämmung aus Steinwolle 200%, Dämmschichtdicke 200 mm,
Ummantelung aus nichtprofiliertem Blech
Menge: 10,000 St

**2.2.1280 Zulage Kappen, Hauben DN40 und Blechverkleidung**
Zulage Wärmedämmung, an Kappen und Hauben, DN 40, im Freien, Dämmung aus Steinwolle 200%, Dämmschichtdicke 80 x 42 mm,
Ummantelung aus nichtprofiliertem Blech
Menge: 10,000 St

**2.2.1290 Zulage Abschirmung Begelitheizung und Blechverkleidung**
Zulage von Abschirmungen (mechanischer Schutz durch Anschlusskits am Anfang und Ende des Heizbandes) von Heiz- und Kühlzonen für Begleitheizungen
Menge: 4,000 St

**2.2.1300 Zulage Endstellenausbildung DN40 und Blechverkleidung**
Zulage Wärmedämmung, Endstellenausbildung an Lüftungsgerät unterseitig, DN 40, im Freien, Dämmung aus Steinwolle 200%, Dämmschichtdicke 80 x 42 mm,
Ummantelung der Endkappe aus nichtprofiliertem Blech
Menge: 4,000 St

**2.2.1310 Zulage Ausschnitte DN40 WD 100% und Blechverkleidung**
Zulage Ausschnitte in Wärmedämmung und Blech, für Fühlerhülsen, Thermometer, Druckanzeigen, Abblaseleitungen, Füll und Entleerleitungen, DN 40, im Lüftungsleerteil, Dämmung aus Steinwolle 100%, Dämmschichtdicke 40 x 42 mm,
Menge: 22,000 St

**2.2.1320 Wärmedämmung Ummantelung Flanschenpaar DN40 im Lüftungsleerteil Mineralwolle Rohrschale D 100mm Mantel Blech Stahl aluminiert**
*** EP-Aufgliederung gefordert
STLB-Bau 2025-04 047
Wärmedämmung einschl. Ummantelung DIN 4140 an haus- und betriebstechnischen Anlagen, an Flanschenpaar, DN 40, im Freien, Dämmung aus Mineralwolle DIN EN 14303, als Rohrschale, Dämmschichtdicke 100 mm, Baustoffklasse DIN 4102-1 A2 (nichtbrennbar), Wärmeleitfähigkeit 0,035 W/(mK) bei 40 Grad C Mitteltemperatur DIN EN 12667, unkaschiert, Ummantelung aus nichtprofiliertem Blech, Stahl, aluminiert, Überlappungen verschrauben und mit plastischem Dichtstoff abdichten, Arbeitshöhe des Montageortes bis 3,5 m über der Standfläche des hierfür erforderlichen Gerüstes.
Menge: 5,000 St
Leistungsbereichkatalog: 047
DIN276-1_08: 499

**2.2.1330 Wärmedämmung Ummantelung Absperrklappe DN40 im Lüftungsleerteil Mineralwolle Rohrschale D 100mm Mantel Blech Stahl aluminiert**
*** EP-Aufgliederung gefordert
*** Bezugsbeschreibung
STLB-Bau 2025-04 047
Wärmedämmung einschl. Ummantelung DIN 4140 an haus- und betriebstechnischen Anlagen, an Absperrklappe, DN 40, im Freien, Dämmung aus Mineralwolle DIN EN 14303, als Rohrschale, Dämmschichtdicke 100 mm, Baustoffklasse DIN 4102-1 A2 (nichtbrennbar), Wärmeleitfähigkeit 0,035 W/(mK) bei 40 Grad C Mitteltemperatur DIN EN 12667, unkaschiert, Ummantelung aus nichtprofiliertem Blech, Stahl, aluminiert, Überlappungen verschrauben und mit plastischem Dichtstoff abdichten, Arbeitshöhe des Montageortes bis 3,5 m über der Standfläche des hierfür erforderlichen Gerüstes.
Menge: 4,000 St
Leistungsbereichkatalog: 047
DIN276-1_08: 499

**2.2.1340 Wärmedämmung Ummantelung Absperrklappe Antrieb DN40 im Lüftungsleerteil Mineralwolle Rohrschale D 100mm Mantel Blech Stahl aluminiert**
*** EP-Aufgliederung gefordert
*** wie Position 2.2.1330
Wärmedämmung einschl. Ummantelung DIN 4140 an haus- und betriebstechnischen Anlagen, an Absperrklappe, DN 40, im Freien, Dämmung aus Mineralwolle DIN EN 14303, als Rohrschale, Dämmschichtdicke 100 mm, Baustoffklasse DIN 4102-1 A2 (nichtbrennbar), Wärmeleitfähigkeit 0,035 W/(mK) bei 40 Grad C Mitteltemperatur DIN EN 12667, unkaschiert, Ummantelung aus nichtprofiliertem Blech, Stahl, aluminiert, Überlappungen verschrauben und mit plastischem Dichtstoff abdichten, Arbeitshöhe des Montageortes bis 3,5 m über der Standfläche, an Absperrklappe mit Antrieb.
Menge: 1,000 St
Leistungsbereichkatalog: 047
DIN276-1_08: 499

**2.2.1350 Ummantelung nachträgl. Aufdopplung Halterung DN40 im Lüftungsleerteil Mineralwolle D 100mm Mantel Blech Stahl aluminiert**
*** EP-Aufgliederung gefordert
STLB-Bau 2025-04 047
Nachträgliche Ummantelung DIN 4140 bei vorh. Wärmedämmung, an Aufdopplung für Halterung, DN 40, im Freien, Dämmung aus Mineralwolle DIN EN 14303, Dämmschichtdicke 100 mm, Ummantelung aus nichtprofiliertem Blech, Stahl, aluminiert, Überlappungen verschrauben und mit plastischem Dichtstoff abdichten, Eignung der Ummantelung ist gesondert nachzuweisen, Arbeitshöhe des Montageortes bis 3,5 m über der Standfläche des hierfür erforderlichen Gerüstes.
Menge: 10,000 St
Leistungsbereichkatalog: 047
DIN276-1_08: 499

**2.2.1360 Ummantelung nachträgl. Geradsitzarmatur DN40 im Lüftungsleerteil Mineralwolle D 100mm Mantel Blech Stahl aluminiert**
*** EP-Aufgliederung gefordert
STLB-Bau 2025-04 047
Nachträgliche Ummantelung DIN 4140 bei vorh. Wärmedämmung, an Geradsitzarmatur, DN 40, im Freien, Dämmung aus Mineralwolle DIN EN 14303, Dämmschichtdicke 100 mm, Ummantelung aus nichtprofiliertem Blech, Stahl, aluminiert, Überlappungen verschrauben und mit plastischem Dichtstoff abdichten, Eignung der Ummantelung ist gesondert nachzuweisen, Arbeitshöhe des Montageortes bis 3,5 m über der Standfläche des hierfür erforderlichen Gerüstes.
Menge: 10,000 St
Leistungsbereichkatalog: 047
DIN276-1_08: 499

**2.2.1370 Ummantelung nachträgl. Rückschlagklappe DN40 im Lüftungsleerteil Mineralwolle D 100mm Mantel Blech Stahl aluminiert**
*** EP-Aufgliederung gefordert
STLB-Bau 2025-04 047
Nachträgliche Ummantelung DIN 4140 bei vorh. Wärmedämmung, an Rückschlagklappe, DN 40, im Freien, Dämmung aus Mineralwolle DIN EN 14303, Dämmschichtdicke 100 mm, Ummantelung aus nichtprofiliertem Blech, Stahl, aluminiert, Überlappungen verschrauben und mit plastischem Dichtstoff abdichten, Eignung der Ummantelung ist gesondert nachzuweisen, Arbeitshöhe des Montageortes bis 3,5 m über der Standfläche des hierfür erforderlichen Gerüstes.
Menge: 2,000 St
Leistungsbereichkatalog: 047
DIN276-1_08: 499

**2.2.1380 Ummantelung nachträgl. Deckel DN40 im Lüftungsleerteil Mineralwolle D 100mm Mantel Blech Stahl aluminiert**
*** EP-Aufgliederung gefordert
STLB-Bau 2025-04 047
Nachträgliche Ummantelung DIN 4140 bei vorh. Wärmedämmung, an Deckel, DN 40, im Freien, Dämmung aus Mineralwolle DIN EN 14303, Dämmschichtdicke 100 mm, Ummantelung aus nichtprofiliertem Blech, Stahl, aluminiert, Überlappungen verschrauben und mit plastischem Dichtstoff abdichten, Eignung der Ummantelung ist gesondert nachzuweisen, Arbeitshöhe des Montageortes bis 3,5 m über der Standfläche des hierfür erforderlichen Gerüstes.
Menge: 10,000 St
Leistungsbereichkatalog: 047
DIN276-1_08: 499

**2.2.1390 Ummantelung nachträgl. T-Stück DN40 im Lüftungsleerteil Mineralwolle D 100mm Mantel Blech Stahl aluminiert**
*** EP-Aufgliederung gefordert
STLB-Bau 2025-04 047
Nachträgliche Ummantelung DIN 4140 bei vorh. Wärmedämmung, an T-Stück, DN 40, im Freien, Dämmung aus Mineralwolle DIN EN 14303, Dämmschichtdicke 100 mm, Ummantelung aus nichtprofiliertem Blech, Stahl, aluminiert, Überlappungen verschrauben und mit plastischem Dichtstoff abdichten, Eignung der Ummantelung ist gesondert nachzuweisen, Arbeitshöhe des Montageortes bis 3,5 m über der Standfläche des hierfür erforderlichen Gerüstes.
Menge: 3,000 St
Leistungsbereichkatalog: 047
DIN276-1_08: 499

**2.2.1400 Ummantelung nachträgl. Übergangsstück DN40 im Lüftungsleerteil Mineralwolle D 100mm Mantel Blech Stahl aluminiert**
*** EP-Aufgliederung gefordert
*** Bezugsbeschreibung
STLB-Bau 2025-04 047
Nachträgliche Ummantelung DIN 4140 bei vorh. Wärmedämmung, an Übergangsstück, DN 40, im Freien, Dämmung aus Mineralwolle DIN EN 14303, Dämmschichtdicke 100 mm, Ummantelung aus nichtprofiliertem Blech, Stahl, aluminiert, Überlappungen verschrauben und mit plastischem Dichtstoff abdichten, Eignung der Ummantelung ist gesondert nachzuweisen, Arbeitshöhe des Montageortes bis 3,5 m über der Standfläche des hierfür erforderlichen Gerüstes.
Menge: 10,000 St
Leistungsbereichkatalog: 047
DIN276-1_08: 499

**2.2.1410 Ummantelung nachträgl. Passstück DN40 im Lüftungsleerteil Mineralwolle D 100mm Mantel Blech Stahl aluminiert**
*** EP-Aufgliederung gefordert
*** wie Position 2.2.1400
STLB-Bau 2025-04 047
an Passstück,
Menge: 10,000 St
Leistungsbereichkatalog: 047
DIN276-1_08: 499

**2.2.1420 Ummantelung nachträgl. Ausschnitt DN40 im Lüftungsleerteil Mineralwolle D 100mm Mantel Blech Stahl aluminiert**
*** EP-Aufgliederung gefordert
STLB-Bau 2025-04 047
Nachträgliche Ummantelung DIN 4140 bei vorh. Wärmedämmung, an Ausschnitt, DN 40, im Freien, Dämmung aus Mineralwolle DIN EN 14303, Dämmschichtdicke 100 mm, Ummantelung aus nichtprofiliertem Blech, Stahl, aluminiert, Überlappungen verschrauben und mit plastischem Dichtstoff abdichten, Eignung der Ummantelung ist gesondert nachzuweisen, Arbeitshöhe des Montageortes bis 3,5 m über der Standfläche des hierfür erforderlichen Gerüstes.
Menge: 10,000 St
Leistungsbereichkatalog: 047
DIN276-1_08: 499

**2.2.1430 Wärmedämmung Ummantelung Rohr DN40 Steinwolle D 40 x42mm**
Wärmedämmung einschl. Ummantelung DIN 4140 an haus- und betriebstechnische Anlagen, an Rohrleitung, DN 42, im Freien, Oberkante Dämmung über Gelände/Fußboden bis 3,5 m, Dämmung aus Steinwolle, als Rohrschale, Dämmschichtdicke ca.100 mm, Baustoffklasse DIN 4102-1 A (nichtbrennbar), Wärmeleitfähigkeit 0,035 W/(mK) bei 40 Grad C Mitteltemperatur DIN EN 12667, kaschiert mit Alufolie, Nähte verkleben mit Klebeband, versiegeln, sichern mit Bindedraht.
Menge: 25,000 m
Leistungsbereichkatalog: 047
DIN276-1_08: 422

**2.2.1440 Wärmedämmung Ummantelung Rohr DN40 Steinwolle D 80 x 42mm**
Wärmedämmung einschl. Ummantelung DIN 4140 an haus- und betriebstechnische Anlagen, an Rohrleitung, DN 140, im Freien, Oberkante Dämmung über Gelände/Fußboden bis 3,5 m, Dämmung aus Steinwolle, als Rohrschale, Dämmschichtdicke ca. 200 mm, Baustoffklasse DIN 4102-1 A (nichtbrennbar), Wärmeleitfähigkeit 0,035 W/(mK) bei 40 Grad C Mitteltemperatur DIN EN 12667, kaschiert mit Alufolie, Nähte verkleben mit Klebeband, versiegeln, sichern mit Bindedraht.
Menge: 12,000 m
Leistungsbereichkatalog: 047
DIN276-1_08: 422

**2.2.1450 Ummantelung nachträgl. Rohr DN40 im Freien Steinwolle D 50mm Mantel Blech Stahl verz**
Nachträgliche Ummantelung DIN 4140 bei vorh. Wärmedämmung, an Rohr, DN 40, im Freien, Dämmung aus Steinlwolle, Dämmschichtdicke 50 mm, Ummantelung aus nichtprofiliertem Blech, Stahl, feuerverzinkt, Blechdicke 0,7 mm, Überlappungen vernieten, verkleben, Abdichten mit Dichtstoff, Arbeitshöhe des Montageortes bis 3,5 m über der Standfläche des hierfür erforderlichen Gerüstes.
Menge: 25,000 m

**2.2.1460 Ummantelung nachträgl. Rohr DN150 im Freien Steinwolle D 200mm Mantel Blech Stahl verz**
Nachträgliche Ummantelung DIN 4140 bei vorh. Wärmedämmung, an Rohr, DN 150, im Freien, Dämmung aus Steinlwolle, Dämmschichtdicke 200 mm, Ummantelung aus nichtprofiliertem Blech, Stahl, feuerverzinkt, Blechdicke 0,7 mm, Überlappungen vernieten, verkleben, Abdichten mit Dichtstoff, Arbeitshöhe des Montageortes bis 3,5 m über der Standfläche des hierfür erforderlichen Gerüstes.
Menge: 12,000 m
Leistungsbereichkatalog: 047
DIN276-1_08: 499

*Hinweis: Begleitheizung im Freien*

**2.2.1470 Mediendurchführung mehrfach Flachdach D 45-50cm AD 25-50mm geschlossen 2Sparten**
*** EP-Aufgliederung gefordert
STLB-Bau 2025-04 042
Mediendurchführung, mehrfach, rund, in Flachdach, Deckendicke über 45 bis 50 cm, Außendurchmesser Medienrohr über 25 bis 50 mm, dicht gegen nichtdrückendes Wasser, geschlossene Ausführung, mit 2 Sparten.
Menge: 1,000 St
Leistungsbereichkatalog: 042
DIN276-1_08: 499

**2.2.1480 Frostschutz-Begleitheizung Heizen/Kühlen Stahl AD/WD 42/3mm**
Frostschutz-Begleitheizung für Rohrleitungen von Ver- und Entsorgungssystemen, mit korrosionsschützendem Außenmantel, für Heizen/Kühlen, Nennhaltetemperatur 5 Grad C, Heizleitung mit konstanter Leistung, mit Schutzgeflecht, mit VDE-Registrierung, Rohrleitung aus Stahl  Außendurchmesser 42 mm, Wanddicke 3 mm, abgerechnet wird die zu beheizende Rohrleitungslänge.
Menge: 25,000 m
Leistungsbereichkatalog: 042
DIN276-1_08: 421

**2.2.1490 Aufkleber-Elektr.Begleitheizung**
STLB-Bau 2020-04 042
Aufkleber-Elektrische Begleitheizung.
Menge: 25,000 m
Leistungsbereichkatalog: 042
DIN276-1_08: 412

**2.2.1500 Elektr.Steuerung 16A Kunststoff**
STLB-Bau 2020-04 042
Elektrische Steuerung mit Temperatur- und Feuchtigkeits-Messelement, 230 V AC, 16 A abgesichert, Gehäuse aus Kunststoff, mit innenliegender Sollwerteinstellung, einschl. Kabeleinführung.
Menge: 1,000 St
Leistungsbereichkatalog: 042
DIN276-1_08: 412

**2.2.1510 Heizltgsanschluss**
STLB-Bau 2020-04 042
Heizleitungsanschluss, mit Verteiler aus Kunststoff, Schutzart IP 54 DIN EN 60529 (VDE 0470-1), Aufputz mit Anschlussklemmen und Kabeldurchführung, mit Anschluss-/Endabschlussgarnitur, einschl. Befestigungsmittel für Montage an Rohrleitungen.
Menge: 2,000 St
Leistungsbereichkatalog: 042
DIN276-1_08: 412

**2.2.1520 Heizltgs-T-Abzweig**
STLB-Bau 2020-04 042
Heizleitungs-T-Abzweig, mit T-Abzweiggarnitur, mit Verbindern und Endabschlüssen, einschl. Befestigungsmittel für Montage an Rohrleitungen.
Menge: 2,000 St
Leistungsbereichkatalog: 042
DIN276-1_08: 412

**2.2.1530 Rohranlegethermostat**
STLB-Bau 2020-04 042
Rohranlegethermostat, mit innenliegender Sollwerteinstellung, einschl. Kabeleinführung, Temperaturbereich 10 bis 60 Grad C.
Menge: 2,000 St
Leistungsbereichkatalog: 042
DIN276-1_08: 412

**2.2.1540 Umgebungsthermostat Kunststoff**
STLB-Bau 2020-04 042
Umgebungsthermostat, Gehäuse aus Kunststoff, mit innenliegender Sollwerteinstellung, einschl. Kabeleinführung.
Menge: 2,000 St
Leistungsbereichkatalog: 042
DIN276-1_08: 412

*Hinweis: Brandabschottungen*

**2.2.1550 Brandschutzabschottung Rohr Stahl R90 AD 54mm Gebäude Wand D 250mm Durchm. 120-150mm**
Brandschutzabschottung von Rohrleitung aus Stahl, mit allgemeinem bauaufsichtlichen Prüfzeugnis/allgemeiner bauaufsichtlicher Zulassung, oder vergleichbarem Verwendbarkeitsnachweis, Feuerwiderstandsklasse R 90 DIN EN 13501-2, Rohrleitung nicht gedämmt, Rohraußendurchmesser 54 mm, Verlegung im Gebäude, Arbeitshöhe des Montageortes über 3,5 m über der Standfläche des hierfür erforderlichen Gerüstes, Wand aus Beton,
Dicke bis 250 mm, runder Durchbruch ohne Hüllrohr, Durchmesser über 120 bis 150 mm.
Menge: 4,000 St
Leistungsbereichkatalog: 047
DIN276-1_08: 422

**2.2.1560 Brandschutzabschottung Rohr Stahl R90 AD 28mm Gebäude Wand D 250mm Durchm. 50-100mm**
Brandschutzabschottung von Rohrleitung aus Stahl, mit allgemeinem bauaufsichtlichen Prüfzeugnis/allgemeiner bauaufsichtlicher Zulassung, oder vergleichbarem Verwendbarkeitsnachweis, Feuerwiderstandsklasse R 90 DIN EN 13501-2, Rohrleitung nicht gedämmt, Rohraußendurchmesser 28 mm, Verlegung im Gebäude, Arbeitshöhe des Montageortes über 3,5 m über der Standfläche des hierfür erforderlichen Gerüstes, Wand aus Holz/TB,
Dicke 250 mm, runder Durchbruch ohne Hüllrohr, Durchmesser über 50 bis 100 mm.
Menge: 10,000 St
Leistungsbereichkatalog: 047
DIN276-1_08: 422

**2.2.1570 Brandschutzabschottung Rohr Stahl R90 AD 35mm Gebäude Wand D 250mm Durchm. 50-100mm**
Brandschutzabschottung von Rohrleitung aus Stahl, mit allgemeinem bauaufsichtlichen Prüfzeugnis/allgemeiner bauaufsichtlicher Zulassung, oder vergleichbarem Verwendbarkeitsnachweis, Feuerwiderstandsklasse R 90 DIN EN 13501-2, Rohrleitung mit vorh. Wärmedämmung, Rohraußendurchmesser 35 mm, Dämmung aus Mineralwolle, Baustoffklasse DIN 4102-1 A (nichtbrennbar), Verlegung im Gebäude, Arbeitshöhe des Montageortes bis 3,5 m über der Standfläche des hierfür erforderlichen Gerüstes, Wand aus Holz/TB, Dicke 250 mm, runder Durchbruch ohne Hüllrohr, Durchmesser über 50 bis 100 mm.
Menge: 2,000 St
Leistungsbereichkatalog: 047
DIN276-1_08: 422

**2.2.1580 Brandschutzabschottung Rohr Stahl R90 AD 42mm Gebäude Wand D 250mm Durchm. 100-150mm**
Brandschutzabschottung von Rohrleitung aus Stahl, mit allgemeinem bauaufsichtlichen Prüfzeugnis/allgemeiner bauaufsichtlicher Zulassung, oder vergleichbarem Verwendbarkeitsnachweis, Feuerwiderstandsklasse R 90 DIN 4102-11,  Rohrleitung mit vorh. Wärmedämmung, Rohraußendurchmesser 42 mm, Dämmung aus Mineralwolle, Baustoffklasse DIN 4102-1 A (nichtbrennbar), Verlegung im Gebäude, Oberkante Abschottung über Gelände/Fußboden über 3,5 m, Wand aus Beton, Dicke 250 mm, runder Durchbruch ohne Hüllrohr, Durchmesser über 100 bis 150 mm.
Menge: 4,000 St

**2.2.1590 Brandschutzabschottung Rohr Stahl R90 AD 54mm Gebäude Wand D 250mm Durchm. 120-150mm**
Brandschutzabschottung von Rohrleitung aus Stahl, mit allgemeinem bauaufsichtlichen Prüfzeugnis/allgemeiner bauaufsichtlicher Zulassung, oder vergleichbarem Verwendbarkeitsnachweis, Feuerwiderstandsklasse R 90 DIN 4102-11,  Rohrleitung mit vorh. Wärmedämmung, Rohraußendurchmesser 54 mm, Dämmung aus Mineralwolle, Baustoffklasse DIN 4102-1 A (nichtbrennbar), Verlegung im Gebäude, Oberkante Abschottung über Gelände/Fußboden über 3,5 m, Wand aus Beton, Dicke 250 mm, runder Durchbruch ohne Hüllrohr, Durchmesser über 120 bis 150 mm.
Menge: 1,000 St

**2.2.1600 Brandschutzmörtel zum Ringspaltverschluss**
Brandschutzmörtel zur Herstellung von Verschlüssen von Rohrabschottung R90 nach DIN 4102-11 in Massivwänden und -decken mit Brandschutzanforderungen nach MBO bzw.MLAR/LAR/RbALei.
Anwendungsbereich: Rohrabschottungen nach ABP/ABZ bzw. MLAR/LAR/RbALei bei brennbaren Rohren mit oder ohne Dämmung, nicht brennbaren Rohren mit oder ohne Dämmung.
Ringspalt bis 5cm um das Rohr.

mischfertiges Mörtelpulver, alternativ Brandschutzkitt für Ringspalt unter 5mm
Frischrohdichte: ca. 1.970 kg/m3
Trockenrohdichte: ca. 1.740 kg/m3
Biegezugfestigkeit: 6,9 N/mm2
(Mittelwert)
Druckfestigkeit: 31,9 N/mm2 (Mittelwert)
Haftscherfestigkeit: 0,84 N/mm2
(Mittelwert)
Verarbeitungstemperatur: mind. +5 °C
Verarbeitunszeit: 45 min. bei +20 °C
Menge: 50,000 kg
DIN276-1_08: 422

#### Abschnitt 2.3 KG 423 Raumheizflächen

*Hinweis: Hinweis Flächenheizung*
Die Flächenheizung ist für Heizen und
Kühlen vorgesehen. Es ist auf Dampfdiffusionsdichtigkeit bei Dämmarbeiten zu achten.
Der Einbau der Verteilerschränke erfolgt
in Holzständerwände, für die jeweiligen
Standorte sind Aussparungen vorgesehen.

Die Systemkomponenten der Flächenheizung entsprechen folgenden Normen:

- Wärme- und Trittschalldämmung DIN EN
13163 bis 13165, DIN 4102, DIN 4108
und DIN 4109
- Randdämmstreifen DIN 18560 Teil 2,
Baustoffklasse B2 nach DIN 4102
- Abdeckfolie
- Basisrohr sauerstoffdicht nach DIN 4726.

Voraussetzung für den Einbau der
Flächenheizung ist, das der Untergrund
der DIN 18202 entspricht und -soweit erforderlich- die Maßnahmen nach DIN
18195 durchgeführt sind.

Flächenheizung:
Flächenheizung mit unterschiedlichen Rohrabständen zur individuellen
Leistungsanpassung an den Heiz- oder
Kühlbedarf, Wärmeleistungsdaten gem. DIN
EN 1264, Wärmedämmung der Fußböden entsprechend der EnEV, DIN 4108, DIN EN
1264-4 und Trittschalldämmung gemäß DIN
4109. Fußbodenoberflächentemperaturen im
wärmephysiologisch zugelassenen Bereich,
zur Aufnahme von Oberböden mit einem
max. Wärmedurchlaßwiderstand von
0,15 m2K/W.

Prüfdruck gemäß VOB
max. Prüfdruck: 10 bar

Die Einstellung der Anlage ist gem. VOB
DIN 18380, 3.5, durch hydraulischen Ab-
gleich der Heizkreise und der Verteiler
untereinander vorzunehmen, einschließlich Dokumentation in den Abnahmeunterlagen gem. Punkt 3.7 der VOB DIN 18380
mit Übergabe der Haftungserklärung des Herstellers des Fußbodenheizungsmaterials.
Die Verteilergrößen sind vor der Bestellung
mit dem entsprechenden Nischen abzugleichen,
ob die vorhandene Öffnung zur Verteilergröße passt.

Fabrikat der Planung 'Uponor, oder gleichwertig'

**2.3.10 Verteilerschrank IW 550x730x110mm**
Verteilerschrank mit Rahmen und Tür als Unterputzlösung,
Integration aller Verteiler und umgebender Komponenten wie Pumpengruppen, Regelung, Verbindungssätze.
Einfache Montage der in Höhe und Tiefe verstellbare Schränke.
Einfache Montage von Verteilern an Schienen, die vertikal und
horizontal verstellbar sind, Verteileranschluss in vertikaler oder
horizontaler Richtung. Einbauort für Regelung (über dem
Verteiler). Verstellbare Füße zur Anpassung an den
Bodenaufbau. Kompatibel zu allen Rahmen / Türen
Unterputz.
- Breitebis 550 mm
- Höhenverstellbar: 730 - 930mm
- Fußbodenhöhe: 30 - 230 mm
- Tiefe bis 110 mm, erweiterbar um Rahmen / Tür
- Material: verzinktes Stahlblech

Rahmen:
Rahmen und Tür für Schrankinstallation Unterputz. Tür und
Rahmen separat verpackt, Schmutzschutz vor Montage von
Schrankrahmen und Tür.
- Dimension bis 550x730 mm
- höhenverstellbarer Rahmen
- Tür absperrbar
- Material: Stahl pulverbeschichtet, weiß (RAL 9010)
Menge: 1,000 St

**2.3.20 Verteilerschrank IW 650x730x110mm**
Verteilerschrank mit Rahmen und Tür als Unterputzlösung,
Integration aller Verteiler und umgebender Komponenten wie Pumpengruppen, Regelung, Verbindungssätze.
Einfache Montage der in Höhe und Tiefe verstellbare Schränke.
Einfache Montage von Verteilern an Schienen, die vertikal und
horizontal verstellbar sind, Verteileranschluss in vertikaler oder
horizontaler Richtung. Einbauort für Regelung (über dem
Verteiler). Verstellbare Füße zur Anpassung an den
Bodenaufbau. Kompatibel zu allen Rahmen / Türen
Unterputz.
- Breite ca. 650 mm
- Höhenverstellbar: 730 - 930mm
- Fußbodenhöhe: 30 - 230 mm
- Tiefe bis 110 mm, erweiterbar um Rahmen / Tür
- Material: verzinktes Stahlblech

Rahmen:
Rahmen und Tür für Schrankinstallation Unterputz. Tür und
Rahmen separat verpackt, Schmutzschutz vor Montage von
Schrankrahmen und Tür.
- Dimension bis 650x730 mm
- höhenverstellbarer Rahmen
- Tür absperrbar
- Material: Stahl pulverbeschichtet, weiß (RAL 9010)
Menge: 1,000 St

**2.3.30 Verteilerschrank IW 750x730x110mm**
Verteilerschrank mit Rahmen und Tür als Unterputzlösung,
Integration aller Verteiler und umgebender Komponenten wie Pumpengruppen, Regelung, Verbindungssätze.
Einfache Montage der in Höhe und Tiefe verstellbare Schränke.
Einfache Montage von Verteilern an Schienen, die vertikal und
horizontal verstellbar sind, Verteileranschluss in vertikaler oder
horizontaler Richtung. Einbauort für Regelung (über dem
Verteiler). Verstellbare Füße zur Anpassung an den
Bodenaufbau. Kompatibel zu allen Rahmen / Türen
Unterputz.
- Breite bis 750 mm
- Höhenverstellbar: 730 - 930mm
- Fußbodenhöhe: 30 - 230 mm
- Tiefe bis 110 mm, erweiterbar um Rahmen / Tür
- Material: verzinktes Stahlblech

Rahmen:
Rahmen und Tür für Schrankinstallation Unterputz. Tür und
Rahmen separat verpackt, Schmutzschutz vor Montage von
Schrankrahmen und Tür.
- Dimension bis 750x730 mm
- höhenverstellbarer Rahmen
- Tür absperrbar
- Material: Stahl pulverbeschichtet, weiß (RAL 9010)
Menge: 1,000 St

**2.3.40 Verteilerschrank IW 850x730x110mm**
Verteilerschrank mit Rahmen und Tür als Unterputzlösung,
Integration aller Verteiler und umgebender Komponenten wie Pumpengruppen, Regelung, Verbindungssätze.
Einfache Montage der in Höhe und Tiefe verstellbare Schränke.
Einfache Montage von Verteilern an Schienen, die vertikal und
horizontal verstellbar sind, Verteileranschluss in vertikaler oder
horizontaler Richtung. Einbauort für Regelung (über dem
Verteiler). Verstellbare Füße zur Anpassung an den
Bodenaufbau. Kompatibel zu allen Rahmen / Türen
Unterputz.
- Breite bis 850 mm
- Höhenverstellbar: 730 - 930mm
- Fußbodenhöhe: 30 - 230 mm
- Tiefe bis 110 mm, erweiterbar um Rahmen / Tür
- Material: verzinktes Stahlblech

Rahmen:
Rahmen und Tür für Schrankinstallation Unterputz. Tür und
Rahmen separat verpackt, Schmutzschutz vor Montage von
Schrankrahmen und Tür.
- Dimension bis 850x730 mm
- höhenverstellbarer Rahmen
- Tür absperrbar
- Material: Stahl pulverbeschichtet, weiß (RAL 9010)
Menge: 2,000 St

**2.3.50 Verteilerschrank IW 950x730x110mm**
Verteilerschrank mit Rahmen und Tür als Unterputzlösung,
Integration aller Verteiler und umgebender Komponenten wie Pumpengruppen, Regelung, Verbindungssätze.
Einfache Montage der in Höhe und Tiefe verstellbare Schränke.
Einfache Montage von Verteilern an Schienen, die vertikal und
horizontal verstellbar sind, Verteileranschluss in vertikaler oder
horizontaler Richtung. Einbauort für Regelung (über dem
Verteiler). Verstellbare Füße zur Anpassung an den
Bodenaufbau. Kompatibel zu allen Rahmen / Türen
Unterputz.
- Breite ca. 950 mm
- Höhenverstellbar: 730 - 930mm
- Fußbodenhöhe: 30 - 230 mm
- Tiefe bis 110 mm, erweiterbar um Rahmen / Tür
- Material: verzinktes Stahlblech

Rahmen:
Rahmen und Tür für Schrankinstallation Unterputz. Tür und
Rahmen separat verpackt, Schmutzschutz vor Montage von
Schrankrahmen und Tür.
- Dimension 950x730 mm
- höhenverstellbarer Rahmen
- Tür absperrbar
- Material: Stahl pulverbeschichtet, weiß (RAL 9010)
Menge: 1,000 St

**2.3.60 Verteilerschrank IW 1050x730x110mm**
Verteilerschrank mit Rahmen und Tür als Unterputzlösung,
Integration aller Verteiler und umgebender Komponenten wie Pumpengruppen, Regelung, Verbindungssätze.
Einfache Montage der in Höhe und Tiefe verstellbare Schränke.
Einfache Montage von Verteilern an Schienen, die vertikal und
horizontal verstellbar sind, Verteileranschluss in vertikaler oder
horizontaler Richtung. Einbauort für Regelung (über dem
Verteiler). Verstellbare Füße zur Anpassung an den
Bodenaufbau. Kompatibel zu allen Rahmen / Türen
Unterputz.
- Breite 1050 mm
- Höhenverstellbar: 730 - 930mm
- Fußbodenhöhe: 30 - 230 mm
- Tiefe bis 110 mm, erweiterbar um Rahmen / Tür
- Material: verzinktes Stahlblech

Rahmen:
Rahmen und Tür für Schrankinstallation Unterputz. Tür und
Rahmen separat verpackt, Schmutzschutz vor Montage von
Schrankrahmen und Tür.
- Dimension bis 1050x730 mm
- höhenverstellbarer Rahmen
- Tür absperrbar
- Material: Stahl pulverbeschichtet, weiß (RAL 9010)
Menge: 1,000 St

**2.3.70 Verteiler 4 Heizkreise 4 x 3/4 EURO**
Verteiler mit integrierten Ventilen und beidseitiger
Anschlussmöglichkeit bestehend aus:
Vorlauf-Verteiler aus Edelstahl mit integrierten Ventilen,
Anschluss rechts oder links flachdichtend, Ausführung
mit regulierbaren Durchflussanzeigern und Absperrfunktion,
Rücklauf-Verteiler mit Ventilen und Kappen, für Antrieb 230 V
oder 24 V vorbereitet, mit integrierten Entlüftungsventilen und
Füll-und Entleerungseinrichtungen. Dämmset Verteiler mit Aussparung für Ventile und Auslässe einschl. Befestigung.
5 Heizkreisanschlüsse
Heizkreisanschlüsse: G 3/4 "Eurokonus,
Heizkreisabstand: 50 mm,
Verteilerabstand: 200 mm,
max. Druck: 6 bar,
max. Temperatur: 60°C
Länge = ca. 520 mm
Tiefe = ca. 80 mm
Höhe = ca. 410 mm
Menge: 1,000 St

**2.3.80 Verteiler 5 Heizkreise 5 x 3/4 EURO**
Verteiler mit integrierten Ventilen und beidseitiger
Anschlussmöglichkeit bestehend aus:
Vorlauf-Verteiler aus Edelstahl mit integrierten Ventilen,
Anschluss rechts oder links flachdichtend, Ausführung
mit regulierbaren Durchflussanzeigern und Absperrfunktion,
Rücklauf-Verteiler mit Ventilen und Kappen, für Antrieb 230 V
oder 24 V vorbereitet, mit integrierten Entlüftungsventilen und
Füll-und Entleerungseinrichtungen. Dämmset Verteiler mit Aussparung für Ventile und Auslässe einschl. Befestigung.
5 Heizkreisanschlüsse
Heizkreisanschlüsse: G 3/4 "Eurokonus,
Heizkreisabstand: 50 mm,
Verteilerabstand: 200 mm,
max. Druck: 6 bar,
max. Temperatur: 60°C
Länge = ca. 520 mm
Tiefe = ca. 80 mm
Höhe = ca. 410 mm
Menge: 1,000 St

**2.3.90 Verteiler 6 Heizkreise 6 x 3/4 EURO**
Verteiler mit integrierten Ventilen und beidseitiger
Anschlussmöglichkeit bestehend aus:
Vorlauf-Verteiler aus Edelstahl mit integrierten Ventilen,
Anschluss rechts oder links flachdichtend, Ausführung
mit regulierbaren Durchflussanzeigern und Absperrfunktion,
Rücklauf-Verteiler mit Ventilen und Kappen, für Antrieb 230 V
oder 24 V vorbereitet, mit integrierten Entlüftungsventilen und
Füll-und Entleerungseinrichtungen. Dämmset Verteiler mit Aussparung für Ventile und Auslässe einschl. Befestigung.
6 Heizkreisanschlüsse
Heizkreisanschlüsse: G 3/4 "Eurokonus,
Heizkreisabstand: 50 mm,
Verteilerabstand: 200 mm,
max. Druck: 6 bar,
max. Temperatur: 60°C
Länge = ca. 520 mm
Tiefe = ca. 80 mm
Höhe = ca. 410 mm
Menge: 2,000 St

**2.3.100 Verteiler 7 Heizkreise 7 x 3/4 EURO**
Verteiler mit integrierten Ventilen und beidseitiger
Anschlussmöglichkeit bestehend aus:
Vorlauf-Verteiler aus Edelstahl mit integrierten Ventilen,
Anschluss rechts oder links flachdichtend, Ausführung
mit regulierbaren Durchflussanzeigern und Absperrfunktion,
Rücklauf-Verteiler mit Ventilen und Kappen, für Antrieb 230 V
oder 24 V vorbereitet, mit integrierten Entlüftungsventilen und
Füll-und Entleerungseinrichtungen. Dämmset Verteiler mit Aussparung für Ventile und Auslässe einschl. Befestigung.
7 Heizkreisanschlüsse
Heizkreisanschlüsse: G 3/4 "Eurokonus,
Heizkreisabstand: 50 mm,
Verteilerabstand: 200 mm,
max. Druck: 6 bar,
max. Temperatur: 60°C
Länge = ca. 520 mm
Tiefe = ca. 80 mm
Höhe = ca. 410 mm
Menge: 1,000 St

**2.3.110 Verteiler 8 Heizkreise 8 x 3/4 EURO**
Verteiler mit integrierten Ventilen und beidseitiger
Anschlussmöglichkeit bestehend aus:
Vorlauf-Verteiler aus Edelstahl mit integrierten Ventilen,
Anschluss rechts oder links flachdichtend, Ausführung
mit regulierbaren Durchflussanzeigern und Absperrfunktion,
Rücklauf-Verteiler mit Ventilen und Kappen, für Antrieb 230 V
oder 24 V vorbereitet, mit integrierten Entlüftungsventilen und
Füll-und Entleerungseinrichtungen. Dämmset Verteiler mit Aussparung für Ventile und Auslässe einschl. Befestigung.
8 Heizkreisanschlüsse
Heizkreisanschlüsse: G 3/4 "Eurokonus,
Heizkreisabstand: 50 mm,
Verteilerabstand: 200 mm,
max. Druck: 6 bar,
max. Temperatur: 60°C
Länge = ca. 520 mm
Tiefe = ca. 80 mm
Höhe = ca. 410 mm
Menge: 1,000 St

**2.3.120 Verteiler 9 Heizkreise 9 x 3/4 EURO**
Verteiler mit integrierten Ventilen und beidseitiger
Anschlussmöglichkeit bestehend aus:
Vorlauf-Verteiler aus Edelstahl mit integrierten Ventilen,
Anschluss rechts oder links flachdichtend, Ausführung
mit regulierbaren Durchflussanzeigern und Absperrfunktion,
Rücklauf-Verteiler mit Ventilen und Kappen, für Antrieb 230 V
oder 24 V vorbereitet, mit integrierten Entlüftungsventilen und
Füll-und Entleerungseinrichtungen. Dämmset Verteiler mit Aussparung für Ventile und Auslässe einschl. Befestigung.
9 Heizkreisanschlüsse
Heizkreisanschlüsse: G 3/4 "Eurokonus,
Heizkreisabstand: 50 mm,
Verteilerabstand: 200 mm,
max. Druck: 6 bar,
max. Temperatur: 60°C
Länge = ca. 520 mm
Tiefe = ca. 80 mm
Höhe = ca. 410 mm
Menge: 1,000 St

**2.3.130 Thermoantrieb für Heizkreis 230V FT 30x1,5**
Thermoantrieb NC 230 FT 30x1,5
- Mit Anzeige: stetig (0-10V),
- Anschlusskabel: 2 x 0,75 mm2 x 1m
- Betriebsspannung: 230 V
- Leistungsaufnahme: 1 W
- Schutzklasse: IP54
- Geeignet für zuvor beschriebenen Fußbodenheizkreisverteiler
- Stromlos geschlossen.
Menge: 48,000 St

**2.3.140 Kugelhahnset Rp 3/4" - G1"**
Kugelhahn Set  für Vorlauf und Rücklauf, Verbindung
flachdichtend, G1" Gewinde, zur Verbindung an Verteiler. Set
bestehend aus zwei Eck-Kugelhähnen mit einem rotem und
blauen Griff, Messing vernickelt.
Menge: 7,000 St

**2.3.150 Fußbodenheizungsrohr PEX 16 x 1,8 mm**
PE-Xa-Rohr mit Sauerstoffdiffusionssperre aus EVOH und einer zusätzlichen äußeren Schutzschicht. Farbe weiß mit zwei
blauen Streifen. Entspricht der DIN EN
ISO 15875
"Kunststoff-Rohrleitungssysteme für
Warm-und Kaltwassersysteme, vernetztem
Polyethylen", Sauerstoffdicht nach DIN
4726. Zur Verwendung als Flächenheizungs- und Kühlungsrohr, Verbindung mit
Klemmringverschraubungen.
Das PE-Xa Rohr basierend auf ISCC-zertifi-
zierten, erneuerbaren Rohstoffen. Mit einem
bis zu 90 % reduzierten CO2-Fußabdruck im
Vergleich zu PEX-Rohren aus fossilen Rohstoffen, basierend auf den EPD-Berechnungen
gemäß EN15804+A1, CML / ISO21930.
Anwendungsklasse 4+5 / 6 bar
Maximale Auslegungstemperatur: 90 °C
Störfalltemperatur: 100 °C
max. Betriebsdruck 6/10 bar bei 90°C/70 °C
Baustoffklasse E nach DIN EN 13501-1
Menge: 4310,000 m

**2.3.160 Klemmringverschraubung 16x1,8-G3/4"FTEuro**
Klemmringverschraubung  aus Messing,
PEX 16x1,8-G3/4"FTEuro
zweiteilige Klemmringverschraubung
mit Überwurfmutter und Druckhülse, zum Anschluss von PE-Xa
Rohren an Heizkreisverteiler mit Eurokonus 3/4", gem. EN 16313.
Menge: 96,000 St

**2.3.170 Presskupplung 16x1,8/2,0-16x1,8/2,0**
Press-Kupplung, aus Messing, zum Verbinden für das Fußbodenheizungsrohr
Menge: 10,000 St

**2.3.180 Rohrführungsbogen**
aus schlagfestem Kunststoff für 90° Bogen zur
Richtungsänderung, z.B. im Verteilerbereich.
Passend zu angebotenem Fußbodenheizungsrohr
Menge: 96,000 St

**2.3.190 Tackerplatte EPS DES 30-2mm**
Wärmedämm-Rollplatte bestehend aus reißfester Gewebefolie
auf EPS nach DIN EN 13163 und DIN V 4108-10.
Baustoffklasse E nach DIN EN 13501-1, Baustoffklasse B2
nach DIN 4102. Folie auf dem Panel ist mit 100x100mm
Rastermuster bedruckt.
EPS DES 30-2mm
Menge: 905,000 m²

**2.3.200 Dämmelement Anbindeleitung Überhitzungsschutz**
Dämmplatte als Rohrträger für Flurbereiche
einschl. Folienband und Rohrmanschette zum
Verschließen der Anbindeleitung auf der
Systemplatte. Die mit Wärme- und
Trittschalldämmung nach
EN 13163 und DIN 4108-10 aus EPS-Hart-
schaum mit doppelt aufkaschierter
Rastergewebehaftfolie zur überlappenden
Verlegung, mit einseitigem selbstklebendem Folienüberstand zum verschließen der
Systemplatte gem DIN 18560, DIN EN 1264.

Dämmschichtverlegesystem mit Integriertem
Trittschallschutz für durchlaufende Fußbodenheizkreis-Anbindeleitungen, zur Prävention von unkontrolliert überheizten Räumen sowie nicht normkonformen Oberflächentemperaturen in Transferräumen.

Einhaltung der GEG- Anforderungen zur
Einzelraumregelung in Fluren >6 m² durch
die Führung der Anbindeleitungen in der
Dämmebene des Fußbodenaufbaues, unterhalb von Nassestrichen der Bauart A nach
DIN 18560.

Technische Daten:
- Flächenlast: 5 kN/m²
- Rasterung der Folie: 100X100 mm
- Maße: 2000 X 1000 mm
- EPS DES 30-2mm
- Wärmeleitwiderstand: R = 0,75 m2K/W
- dyn. Steifigkeit: 20 MN/m3
- Brandverhalten (siehe EN 13501-1): Klasse E
- Anwendung: Nasssystem / Anhydrit- und
Zementestrich

System bestehend aus:
- Sandwichplatte EPS DES 2000x1000x30-2mm
- Klettfolienband
- Rohrmanschette 150x150 1 Stk je Ltg

Die Ausarbeitung der Rohrleitungen im Dämmelement sind in die Leistungen mit einzukalkulieren.
Menge: 100,000 m²

**2.3.210 Klebeband 66m/50m**
Klebeband für die vorstehende Tackerplatte EPS DES 30-2mm
Menge: 15,000 St

**2.3.220 Tackernadel**
Tacker Nadel 14-20 mm h=40mm Rohrbefestigung,
magaziniert für Systemtacker für eine sichere Befestigung
der Heizungsrohre auf der Dämmung. Für Rohrdurchmesser
14-20 mm .
Menge: 8622,000 St

**2.3.230 Klemmschiene**
zur Befestigung und Fixierung der PEX-Heizungsrohre
bis 20mm auf der Trägerplatte, Länge 3m,
Werstoff: Polyamid PA
Menge: 10,000 St

**2.3.240 Dehnfugenprofil**
Selbstklebendes Fugenprofil Element aus
PP mit Polyethylen-Schaum Expansion
Band, 10 mm dick, für die zuverlässige
Trennung der Estrichprofile (z.B. in
Hauseingängen) sowie zum Absorbieren
der Ausdehnung des Estrichs.
Für Dehnungsfugen nach DIN 18560-2.
Höhe: 100 mm
Materialstärke: 10 mm
Länge: 1,8 m
Menge: 25,000 m

**2.3.250 Schutzhülse Rohr Bewegungsfugen**
zum Schutz der Anbindeleitung im Be-
reich der Heizestrich-Bewegungsfugen
gem. DIN 18560
Werkstoff: geschlossenzelliges
Polyethylen
Dimension: für Rohre bis 20 mm
Menge: 96,000 St

**2.3.260 Randdämmstreifen 150 x8 mm**
Randdämmstreifen mit Folie 150x8mm
für die normgerechte Trennung des
Estrichs zu angrenzenden Bauteilen bei
Fußbodenkonstruktionen gem. DIN 18560
und DIN EN 1264
Werkstoff: geschlossenzelliges Polyethylen PE-LD
Baustoffklasse: B2
Rolle a 50 m
Menge: 1000,000 St

**2.3.270 Messsttellenmarkierung für Restfeuchte**
Messstellenmarkierung 100mm
zur Ausweisung einer Messstelle für die
Feuchtemessung im Estrich, mit rotem
Markierungsende. Die Befestigung auf
der Abdeckung gem. DIN 18560 erfolgt
mittels Klebestreifen. Die Abdeckung
wird nicht zerstört. Der Mindestabstand
von der Messstelle bis zum nächsten
Heizungsrohr muss 10 cm betragen.
Materialbedarf: 1 St. / Raum oder
größer 50 m2 entsprechend mehr
Werkstoff: Rundstab Kautschuk, Fuß aus
Kunststoff mit Klebestreifen
Menge: 39,000 St

**2.3.280 Zusatzdämmung EPS DEO 20**
als Wärme- und Trittschalldämmung
Bodendämmplatte EPS 035 DEO/WAB

Technische Daten:

Abmaße:  1000mm x 500mm
Druckfestigkeit: 150kPa
Baustoffklasse: nach DIN 4102-B1 schwer entflammbar
Wärmeleitfähigkeit: 0,035 W/mK = 035 WLG (Wärmeleitfähigkeitsgruppe)
Zulassung: DIN EN 13163, CE Kennzeichnung
Anwendungstyp:DEO/WAB
Menge: 905,000 m²

**2.3.290 Trennfolie PE 0,2mm 60x1,25m**
zur Abdeckung von Materialien der Bauwerksabdichtung mit weichmacherabscheidenden Stoffen zum Schutz für die darüber liegende Polystyrol-Wärmedämmung.
Werkstoff: Polyethylen PE-LD
Menge: 905,000 m²

**2.3.300 Dampfsperre PE 3/300 3,3mm 40x1,25m**
zur Abdichtung der Bodenplatte gegen Bo-
denfeuchte und nichtstauendes Sickerwasser nach DIN 18195-4 Kap. 6.2 und 7.4
sowie VOB 18336 Kap. 3.2.3 (zur Abdichtung von Wänden nicht geeignet) sowie
zum Einsatz als Dampfsperre gegen Restfeuchte aus Geschosstrenndecken
Werkstoff: Verbundmaterial aus PE-Folie
und geschlossenzelligem PE-Schaum, einseitig mit Klebestreifen aus Butyl
Wasserdampfdiffusionsäquivalente Luftschichtdicke: >= 100 m
Baustoffklasse: B 2
Farbe: verkehrsschwarz, RAL 9017
Menge: 905,000 m²

**2.3.310 Klebeband Dampfsperre PE 3/300 15m**
zur Verklebung der Dichtungsbahn PE
3/300 an den Querstößen
Werkstoff: Butyl

Einheit je Rolle
Menge: 2,000 St

**2.3.320 Gebundene Schüttung**
zum Höhenausgleich von Rohren in der
Ausgleichsschicht gemäß DIN 18560-2 mit
dem Ergebnis einer vollflächigen, festen Auflage für die Trittschall-
und/oder Wärmedämmung
Werkstoff: Vermiculite
Werkstoffummantelung: Bitumen
Baustoffklasse E nach DIN EN 13501-1,
Baustoffklasse B2 nach DIN 4102
Nachweis der Brauchbarkeit gem. DIN
18560-2: Prüfzeugnis-Nr. 1058/3435 MP
Braunschweig
Wärmeleitfähigkeit: 0,07 W/mK
Schüttdichte: 145 kg/m3

je Sack 100 Liter Füllvolumen
Menge: 1,000 Sack

**2.3.330 Raumthermostate**
Die Raumthermostate zur Erfassung Raumtemperatur und Raumluftfeuchte einschl. der notwendigen Regelmodule für Heizen/ Kühlen werden von der Gebäudeleittechnik geliefert und eingebaut einschl. dem Kabelzug zwischen Thermoantrieb FBH-Verteiler bis zum Montageort Raumthermostat.
Menge: 39,000 St

**2.3.340 Druckprobe**
Dichtheitsprüfung der verlegten Heizrohrkreise einer Fußbodenheizung nach DIN EN 1264-4.
 Anlage spülen, befüllen, entlüften und abschnittsweise auf Dichtheit pro Heizkreisverteiler prüfen.
Prüfdruck: Der Prüfdruck beträgt mindestens 4 bar, jedoch höchstens 6 bar (bzw. 1,3-facher Betriebsdruck) mit Wasser.
Zeitraum: Der Druck ist während des Einbringens des Estrichs aufrechtzuerhalten und zu kontrollieren.
Protokoll: Über die durchgeführte Druckprobe ist ein detailliertes Protokoll (Dichtheitsnachweis) zu erstellen und an die Bauleitung zu übergeben. Alle erforderlichen Hilfsmittel (Druckpumpe, Wasseranschluss, Manometer) sowie das Prüfmedium sind in der Einheit enthalten.
Menge: 7,000 St

**2.3.350 Funktionsheizen**
Vorzeitige Inbetriebnahme zur Estrichaufheizung zu Trocknungszwecken für nachfolgende Bodenbelagsarbeiten.

Es sind ein Funktionsheizprotokoll zu erstellen und die Anweisungen entsprechend Estrichhersteller einzuhalten.

Das Funktionsheizen kann 21 Tage
nach Einbringung des Zement-Estrichs, entsprechend
DIN EN 1264-4 beginnen.

Das Formular Funktionsheizprotokoll mit
Funktionsheizanweisungen ist beim
Systemhersteller anzufordern.
Menge: 1,000 St

**2.3.360 Elektroheizkörper**
Elektroheizkörper als Badheizkörper 600 x 1200 mm,
600 W, Material Stahl, verzinkt, Farbe weiß, Mittel und Seitenanschluss, Nabenabstand 50 mm, Wandabstand 44 mm bis 54 mm, Paneelgrößen D 22 mm + 30 x 40 mm, Max Betriebsdruck 4 bar, IPX 4, inklusive 2 Liter Thermoflüssigkeit (Frostschutzmittel) einschließlich Befestigungsmittel.
Lieferung und Montage
Menge: 2,000 St

#### Abschnitt 2.4 KG 429 Wärmeversorgungsanlagen, Sonstige Leistungen

DIN276-1_08: 429

*Hinweis: Hinweis Kernbohrungen*
Jede Kernbohrung wird vor Ort durch AN angezeichnet und durch den Statiker überprüft und freigegeben. Der  AN hat mit einem Bewehrungssuchgerät die in der Planung festgelegten Lage am Bauteil zu prüfen. Es darf keine Kernbohrung ohne die Zustimmung des Statikers eigenständig gebohrt werden. Gegeben falls sind Kernbohrungen nach der Einbringung des Estrichs ohne Wasser zu bohren.

**2.4.10 Kernbohrung Stahlbeton Durchm. 30-50mm T 17,5-20cm Geräteeinsatz mgl.**
Kernbohrung senkrecht ,Beton, Bohrdurchmesser  60 mm, Bohrtiefe über 17,5 bis 20 cm, einschl. Lösen des Bohrkerns aus dem Gefüge, Wichte des Abbruchstoffes DIN EN 1991-1-1 24 kN/m3, Arbeitshöhe bis 3 m,
Geräteeinsatz ist möglich, max. Gesamtgewicht bis 1 t, ohne Untergrundbeschädigung, ohne Wasserfreisetzung, Ausführung innerhalb des Bauwerks, Ausführung in allen Geschossen,
aufgenommene Stoffe sammeln, ohne Zerkleinerung, auf LKW des AN laden, transportieren, entsorgen, zum Lager/zur Anlage nach Wahl des AN,
Abfall ist nicht gefährlich, nicht schadstoffbelastet, Zuordnung Z 0 (uneingeschränkter Einbau), Abfallschlüssel nach AVV (Abfallverzeichnis-Verordnung) 170101 Beton,
die Entsorgungsgebühren werden vom AN übernommen.
Menge: 12,000 St
Leistungsbereichkatalog: 084
DIN276-1_08: 331

**2.4.20 Kernbohrung Stahlbeton Durchm. 30-50mm T 30cm Geräteeinsatz mgl.**
Kernbohrung senkrecht ,Beton, Bohrdurchmesser  60 mm, Bohrtiefe über 20 bis 30 cm, einschl. Lösen des Bohrkerns aus dem Gefüge, Wichte des Abbruchstoffes DIN EN 1991-1-1 24 kN/m3, Arbeitshöhe bis 3 m,
Geräteeinsatz ist möglich, max. Gesamtgewicht bis 1 t, ohne Untergrundbeschädigung, ohne Wasserfreisetzung, Ausführung innerhalb des Bauwerks, Ausführung in allen Geschossen,
aufgenommene Stoffe sammeln, ohne Zerkleinerung, auf LKW des AN laden, transportieren, entsorgen, zum Lager/zur Anlage nach Wahl des AN,
Abfall ist nicht gefährlich, nicht schadstoffbelastet, Zuordnung Z 0 (uneingeschränkter Einbau), Abfallschlüssel nach AVV (Abfallverzeichnis-Verordnung) 170101 Beton,
die Entsorgungsgebühren werden vom AN übernommen.
Menge: 6,000 St
Leistungsbereichkatalog: 084
DIN276-1_08: 331

**2.4.30 Kernbohrung Stahlbeton Durchm. 30-50mm T 17,5-20cm Geräteeinsatz mgl.**
Kernbohrung waagerechtt ,Beton, Bohrdurchmesser  60 mm, Bohrtiefe über 17,5 bis 20 cm, einschl. Lösen des Bohrkerns aus dem Gefüge, Wichte des Abbruchstoffes DIN EN 1991-1-1 24 kN/m3, Arbeitshöhe bis 4,5 m,
Geräteeinsatz ist möglich, max. Gesamtgewicht bis 1 t, ohne Untergrundbeschädigung, ohne Wasserfreisetzung, Ausführung innerhalb des Bauwerks, Ausführung in allen Geschossen,
aufgenommene Stoffe sammeln, ohne Zerkleinerung, auf LKW des AN laden, transportieren, entsorgen, zum Lager/zur Anlage nach Wahl des AN,
Abfall ist nicht gefährlich, nicht schadstoffbelastet, Zuordnung Z 0 (uneingeschränkter Einbau), Abfallschlüssel nach AVV (Abfallverzeichnis-Verordnung) 170101 Beton,
die Entsorgungsgebühren werden vom AN übernommen.
Menge: 6,000 St
Leistungsbereichkatalog: 084
DIN276-1_08: 331

**2.4.40 Kernbohrung Stahlbeton Durchm. 50-100mm T 17,5-20cm Geräteeinsatz mgl.**
Kernbohrung waagerecht, Beton, Bohrdurchmesser über 50 bis 100 mm, Bohrtiefe über 17,5 bis 30 cm, einschl. Lösen des Bohrkerns aus dem Gefüge, Wichte des Abbruchstoffes DIN EN 1991-1-1 24 kN/m3, Arbeitshöhe bis 3 m,
Geräteeinsatz ist möglich, max. Gesamtgewicht bis 1 t, ohne Untergrundbeschädigung, ohne Wasserfreisetzung, Ausführung innerhalb des Bauwerks, Ausführung in allen Geschossen,
aufgenommene Stoffe sammeln, ohne Zerkleinerung, auf LKW des AN laden, transportieren, entsorgen, zum Lager/zur Anlage nach Wahl des AN,
Abfall ist nicht gefährlich, nicht schadstoffbelastet, Zuordnung Z 0 (uneingeschränkter Einbau), Abfallschlüssel nach AVV (Abfallverzeichnis-Verordnung) 170101 Beton,
die Entsorgungsgebühren werden vom AN übernommen.
Menge: 7,000 St
Leistungsbereichkatalog: 084
DIN276-1_08: 331

**2.4.50 Kernbohrung Stahlbeton Durchm. 100-150mm T 17,5-20cm Geräteeinsatz mgl.**
Kernbohrung, senkrecht Beton, Bohrdurchmesser über 100 bis 150 mm, Bohrtiefe über 17,5 bis 20 cm, einschl. Lösen des Bohrkerns aus dem Gefüge, Wichte des Abbruchstoffes DIN EN 1991-1-1 24 kN/m3, Arbeitshöhe bis 3 m,
Geräteeinsatz ist möglich, max. Gesamtgewicht bis 1 t, ohne Untergrundbeschädigung, ohne Wasserfreisetzung, Ausführung innerhalb des Bauwerks, Ausführung in allen Geschossen,
aufgenommene Stoffe sammeln, ohne Zerkleinerung, auf LKW des AN laden, transportieren, entsorgen, zum Lager/zur Anlage nach Wahl des AN,
Abfall ist nicht gefährlich, nicht schadstoffbelastet, Zuordnung Z 0 (uneingeschränkter Einbau), Abfallschlüssel nach AVV (Abfallverzeichnis-Verordnung) 170101 Beton,
die Entsorgungsgebühren werden vom AN übernommen.
Menge: 8,000 St
Leistungsbereichkatalog: 084
DIN276-1_08: 331

**2.4.60 Kernbohrung Stahlbeton Durchm. 100-150mm T 17,5-20cm Geräteeinsatz mgl.**
Kernbohrung, senkrecht Beton, Bohrdurchmesser über 100 bis 150 mm, Bohrtiefe über 25 bis 30 cm, einschl. Lösen des Bohrkerns aus dem Gefüge, Wichte des Abbruchstoffes DIN EN 1991-1-1 24 kN/m3, Arbeitshöhe bis 4,5 m,
Geräteeinsatz ist möglich, max. Gesamtgewicht bis 1 t, ohne Untergrundbeschädigung, ohne Wasserfreisetzung, Ausführung innerhalb des Bauwerks, Ausführung in allen Geschossen,
aufgenommene Stoffe sammeln, ohne Zerkleinerung, auf LKW des AN laden, transportieren, entsorgen, zum Lager/zur Anlage nach Wahl des AN,
Abfall ist nicht gefährlich, nicht schadstoffbelastet, Zuordnung Z 0 (uneingeschränkter Einbau), Abfallschlüssel nach AVV (Abfallverzeichnis-Verordnung) 170101 Beton,
die Entsorgungsgebühren werden vom AN übernommen.
Menge: 6,000 St
Leistungsbereichkatalog: 084
DIN276-1_08: 331

**2.4.70 Kernbohrung Stahlbeton Durchm. 100-150mm T 17,5-20cm Geräteeinsatz mgl.**
Kernbohrung, waagerecht Beton, Bohrdurchmesser über 100 bis 150 mm, Bohrtiefe über 25 bis 30 cm, einschl. Lösen des Bohrkerns aus dem Gefüge, Wichte des Abbruchstoffes DIN EN 1991-1-1 24 kN/m3, Arbeitshöhe bis 3 m,
Geräteeinsatz ist möglich, max. Gesamtgewicht bis 1 t, ohne Untergrundbeschädigung, ohne Wasserfreisetzung, Ausführung innerhalb des Bauwerks, Ausführung in allen Geschossen,
aufgenommene Stoffe sammeln, ohne Zerkleinerung, auf LKW des AN laden, transportieren, entsorgen, zum Lager/zur Anlage nach Wahl des AN,
Abfall ist nicht gefährlich, nicht schadstoffbelastet, Zuordnung Z 0 (uneingeschränkter Einbau), Abfallschlüssel nach AVV (Abfallverzeichnis-Verordnung) 170101 Beton,
die Entsorgungsgebühren werden vom AN übernommen.
Menge: 5,000 St
Leistungsbereichkatalog: 084
DIN276-1_08: 331

**2.4.80 Kernbohrung Stahlbeton Durchm. 150-200mm T 17,5-20cm Geräteeinsatz mgl.**
Kernbohrung, waagerecht Beton, Bohrdurchmesser über 150 bis 200 mm, Bohrtiefe über 17,5 bis 20 cm, einschl. Lösen des Bohrkerns aus dem Gefüge, Wichte des Abbruchstoffes DIN EN 1991-1-1 24 kN/m3, Arbeitshöhe bis 4,5 m,
Geräteeinsatz ist möglich, max. Gesamtgewicht bis 1 t, ohne Untergrundbeschädigung, ohne Wasserfreisetzung, Ausführung innerhalb des Bauwerks, Ausführung in allen Geschossen,
aufgenommene Stoffe sammeln, ohne Zerkleinerung, auf LKW des AN laden, transportieren, entsorgen, zum Lager/zur Anlage nach Wahl des AN,
Abfall ist nicht gefährlich, nicht schadstoffbelastet, Zuordnung Z 0 (uneingeschränkter Einbau), Abfallschlüssel nach AVV (Abfallverzeichnis-Verordnung) 170101 Beton,
die Entsorgungsgebühren werden vom AN übernommen.
Menge: 8,000 St
Leistungsbereichkatalog: 084
DIN276-1_08: 331

**2.4.90 Kernbohrung Stahlbeton Durchm. 200-250mm T 17,5-30cm Geräteeinsatz mgl.**
Kernbohrung, waagerecht Beton, Bohrdurchmesser über 200 bis 250 mm, Bohrtiefe über 17,5 bis 30 cm, einschl. Lösen des Bohrkerns aus dem Gefüge, Wichte des Abbruchstoffes DIN EN 1991-1-1 24 kN/m3, Arbeitshöhe bis 3 m,
Geräteeinsatz ist möglich, max. Gesamtgewicht bis 1 t, ohne Untergrundbeschädigung, ohne Wasserfreisetzung, Ausführung innerhalb des Bauwerks, Ausführung in allen Geschossen,
aufgenommene Stoffe sammeln, ohne Zerkleinerung, auf LKW des AN laden, transportieren, entsorgen, zum Lager/zur Anlage nach Wahl des AN,
Abfall ist nicht gefährlich, nicht schadstoffbelastet, Zuordnung Z 0 (uneingeschränkter Einbau), Abfallschlüssel nach AVV (Abfallverzeichnis-Verordnung) 170101 Beton,
die Entsorgungsgebühren werden vom AN übernommen.
Menge: 2,000 St
Leistungsbereichkatalog: 084
DIN276-1_08: 331

**2.4.100 Kernbohrung Stahlbeton Durchm. 200-250mm T 17,5-30cm Geräteeinsatz mgl.**
Kernbohrung, senkrecht Beton, Bohrdurchmesser über 200 bis 250 mm, Bohrtiefe über 17,5 bis 30 cm, einschl. Lösen des Bohrkerns aus dem Gefüge, Wichte des Abbruchstoffes DIN EN 1991-1-1 24 kN/m3, Arbeitshöhe bis 3 m,
Geräteeinsatz ist möglich, max. Gesamtgewicht bis 1 t, ohne Untergrundbeschädigung, ohne Wasserfreisetzung, Ausführung innerhalb des Bauwerks, Ausführung in allen Geschossen,
aufgenommene Stoffe sammeln, ohne Zerkleinerung, auf LKW des AN laden, transportieren, entsorgen, zum Lager/zur Anlage nach Wahl des AN,
Abfall ist nicht gefährlich, nicht schadstoffbelastet, Zuordnung Z 0 (uneingeschränkter Einbau), Abfallschlüssel nach AVV (Abfallverzeichnis-Verordnung) 170101 Beton,
die Entsorgungsgebühren werden vom AN übernommen.
Menge: 8,000 St
Leistungsbereichkatalog: 084
DIN276-1_08: 331

**2.4.110 Durchbruch schließen**
Das Schließen von Aussparungen und Durchbrüchen ist mit Mineralwolle sowie mit GK-Streifen bzw. Baustoffen entsprechend der Trennwand/ Decke auszuführen. Es ist darauf zu achten, dass die jeweiligen bauphysikalischen und brandschutztechnischen Anforderungen erfüllt werden. Die umlaufenden Ringspalten um isolierte Leitungen dürfen nicht größer als 1,5 cm sein.
Werden Leitungen durch Bauteile mit erhöhten Brandschutzanforderungen geführt, werden entsprechende Abschottungen durch das Gewerk Haustechnik eingebaut. Bei allen Wänden sind die umlaufenden Ringspalten durch den AN dauerelastisch zu verschließen.
Menge: 22,000 St
DIN276-1_08: 390

**2.4.120 Gerüst Montagehöhe über 3,50m Gelände**
Vorhaltung über die notwendige Bauzeit aller Kostengruppen
Montagegerüst
Menge: 3,000 St

**2.4.130 Bezeichnungsschild mehrschichtig Kunststoff**
STLB-Bau 2017-10 042
Bezeichnungsschild DIN 825, Farbe und Beschriftung nach Angaben des AG, aus mehrschichtigem Kunststoff, Beschriftung 2-zeilig, gedruckt, rechteckig, Höhe 26 mm, Breite 52 mm, Befestigung durch Kleben.
Menge: 80,000 St
Leistungsbereichkatalog: 042
DIN276-1_08: 412

**2.4.140 Farbkennzeichnung Beschilderung Richtungspfeile**
STLB-Bau 2017-10 041
Farbkennzeichnung DIN 2404 des Heizungsleitungs-Vorlaufs, Kennzeichnung durch Beschilderung und Angabe der Fließrichtung durch Richtungspfeile, Befestigung durch Kleben.
Menge: 40,000 St
Leistungsbereichkatalog: 041
DIN276-1_08: 422

**2.4.150 Farbkennzeichnung Beschilderung Richtungspfeile**
STLB-Bau 2017-10 041
Farbkennzeichnung DIN 2404 des Heizungsleitungs-Rücklaufs, Kennzeichnung durch Beschilderung und Angabe der Fließrichtung durch Richtungspfeile, Befestigung durch Kleben.
Menge: 40,000 St
Leistungsbereichkatalog: 041
DIN276-1_08: 422

**2.4.160 Gesamtinbetriebnahme, Einweisung und Funktionsprüfung**
Inbetriebnahme aller Anlagenteile der Saniär- Heizungs- und Lüftungsanlage einschl. Einstellen aller Betriebsparameter, Funktionsprüfung, Probebetrieb
Menge: 1,000 St

**2.4.170 erneute IBN unter Last**
Erneute Inbetriebnahme und Prüfung aller Einstellungen für Sommer-/Winterbetrieb Heizungsanlage nach einer Laufzeit von 3-6 Monaten unter 100% Lastbedingungen, der Zeitraum ist mit dem AG/ Nutzer abzustimmen.

Einschl. Erstellen eines Inbetriebnahme- und Messprotokolls.
Einschließlich folgender Hauptarbeiten: Prüfung Programmierung Regelszenario, Programmierung der stör- und zeitabhängigen Umschaltung, sowie der Spitzenlastschaltung (soweit notwendig). Kabel auf festen Sitz prüfen, kälte- bzw. wasserseitigen Systemdruck prüfen, in Hinblick auf die Sicherheit überprüfen, Prüfen und Einstellen der Sicherheitsorgane, Betriebsdaten messen, Kälteleistung überprüfen, Kalibrierung Leckagesensor sowie Einweisung des Bedienungspersonal.
Menge: 1,000 St

**2.4.180 wiederh. Einweisg**
*** Pauschalposition
Wiederholte Einweisung des Bedienungs- und Wartungspersonals vor Ort, die durchgeführte Einweisung ist zu Protokollieren.
Menge: 1,000 psch
Leistungsbereichkatalog: 070
DIN276-1_08: 482

**2.4.190 Dokumentation hydr. Abgl. Papier Datenträger 3-fach**
STLB-Bau 2017-10 041
Dokumentation des Hydraulischen Abgleiches in Papierform und auf Datenträger, in 3-facher Ausfertigung, Ordner DIN A4 geheftet und auf Datenträger.
Menge: 1,000 St
Leistungsbereichkatalog: 041
DIN276-1_08: 422

**2.4.200 Zusätzl. Druck- Dichtheitsprüfung Rohr AD bis 63mm**
Zusätzliche Druck- und Dichtheitsprüfung von Rohrleitungen, aus Präzisionsstahlrohr DIN EN 10305-3, geschweißt, Betriebsmedium Wasser, Außendurchmesser bis 63 mm,
max. Rohrleitungslänge Abschnittsweise bis 1.000 m,
im Gebäude, Ausführung gemäß DIN EN 14336, Prüfmedium Wasser, einschl. aller erforderlicher Anlagen, Abdichtungen, Verankerungen, Rohrverschlüsse. Inklusive Erstellung eines Protokolls und Ablasen des Prüfmediums.
Menge: 10,000 St
Leistungsbereichkatalog: 041
DIN276-1_08: 422

**2.4.210 Zusätzl. Druck- Dichtheitsprüfung Rohr AD 63-110mm**
Zusätzliche Druck- und Dichtheitsprüfung von Rohrleitungen, aus Präzisionsstahlrohr DIN EN 10305-3, geschweißt, Betriebsmedium Wasser, Außendurchmesser über 63 bis 110 mm,
max. Rohrleitungslänge '150' m,
im Gebäude, Ausführung gemäß DIN EN 14336, Prüfmedium Wasser, einschl. aller erforderlicher Anlagen, Abdichtungen, Verankerungen, Rohrverschlüsse.  Inklusive Erstellung eines Protokolls und Ablasen des Prüfmediums.
Menge: 5,000 St
Leistungsbereichkatalog: 041
DIN276-1_08: 422

**2.4.220 Dokumentation**
Die Anlagendokumentation ist Voraussetzung für die Abnahme. Sie ist in DIN A4 Aktenordnern mit
beschrifteten Ordnerrücken einschl. einem Deckblatt, Inhaltsverzeichnis, Registern und
Zeichnungen 3 – fach 14 Tage vor Abnahme zu liefern. Inhalt der Anlagendokumentation :
Deckblatt
Objekt mit Adresse, Baumaßnahmenbezeichnung, Auftragsnummer, Gewerk, Datum,
Planungsbüro, Ausführungsfirma, Notruftelefon, Ansprechpartner
0. Inhaltsverzeichnis
Ordnernummer, Registernummer, Inhaltsbezeichnung
1. Anlagenbeschreibung
Gewerke weise Beschreibung jeder einzelnen Anlage mit Hinweisen zur Bedienung, Einstellung,
Inbetriebsetzung und Außerbetriebsetzung und Verhalten im Störfall.
2. Protokolle und Bescheinigungen
Abnahmebescheinigung, Fachunternehmererklärung, Fachbauleitererklärung, Sachverständigen –
prüfung, Sichtabnahmeprotokolle der Fachbauleitung, Funktions- und Leistungsmessungen mit
Einstellwerten, Inbetriebnahme-/Probebetrieb des Fachunternehmens bzw. Hersteller,
Übereinstimmungserklärung, Errichterbescheinigung Brandschutz, Dichtheitsprüfungen,
Spülungen, Einweisung des Betriebspersonals, Hygieneprotokolle, Hygieneplan, Hydraulischer
Abgleich, Bescheinigung über Einhaltung der VDE- und DIN Normen
3. Produktnachweise
Liste der Produkte nach Reihenfolge und Gewerk; Datenblätter, Gerätekarten, Isolierqualitäten,
Brandschutzeinrichtung, Zulassungsbescheinigung, CE – Konformitäten, Ventillisten,
Ersatzteillisten, Bedienungsanleitungen mit Beschreibungen für Bedienung im Normalfall, im
Störfall, besondere Schaltungen und Sicherheitseinrichtungen, Außerbetriebnahme, erforderliche
Hilfsmittel, Hilfsstoffe, Sonderwerkzeuge, Schmierstoffe und Reinigungsgeräte
4. Lieferantennachweis
Auflistung Produktgruppe, Hersteller, Adresse, Telefon, Fax, E – Mail Kontakt
5. Wartungsanweisungen
Für alle zu wartenden Bau- und Anlagenteile sind die Wartungs- und Pflegevorschriften
zusammenzustellen. Erforderliche periodische und behördliche Wartungspflichten sind tabellarisch
aufzuführen. Die Wartungszyklen sind tabellarisch zu erfassen. Wiederkehrende Ersatzteile wie
z.B. Filtermatten, Regeneriersalz o.ä. sind tabellarisch aufzulisten.
6. Zeichnungen
Zeichnungsverzeichnis mit Angabe Planinhalt, Maßstab, Gewerk.
Die Bestands- und Revisionspläne sind mit CAD-Programmen an Hand der vom AG übergebenen
Ausführungsplanung sowie der vom AN angefertigten Montageplanung zu erstellen.
Elektrische Schaltpläne und Anschlusspläne nach DIN EN 61082-1 und 3.
Grundrisse haben den Maßstab 1 : 50, Schema ohne Maßstab gut lesbar, alle Pläne farbig
Zeichnungen sind auf DIN A4 Format gefaltet, gelocht und mit Lochverstärker versehen.
Im Technikraum des Gewerkes sind farbige Anlagenschemata mit eingestelltenHauptparametern
sowie der Anschrift und dem Service-Telefon des AN in Form einer laminierten Zeichnung zu
liefern und zu montieren.
7. CD – ROM
Die Anlagendokumentation ist komplett lt. Pkt. 0-6, auf Datenträger CD-ROM ( 2 – fach ) mit
Plänen im Format dwg / dxf und pdf., sowie alle Textdokumente im Format pdf. zu übergeben
Menge: 1,000 St
DIN276-1_08: 422

**2.4.230 Erstellung Brandschutzdokumentation**
Erstellung eines Brandschutzkatasters, inkl. Fotodokumentation jeder Schottung. Bei Schottungen gleicher Bauart sind 10 % ausreichend, Einzeldurchführung und Doppeldurchführung mit Foto, beidseitig
fortlaufende Nummerierung aller Brandschutzschottungen in einem Grundrissplan (Revisionszeichnung) inklusive Tabellenerstellung zur Informationserfassung von Lage und Größe, einschl. Zulassungsnummer bzw. Verweis auf den Verwendbarkeitsnachweis für jede Schottung. Übergabe als pdf und offene Datei. Eine Ausfertigung ist drei Wochen vor der VOB Abnahme zur Prüfung und Bestätigung vorzulegen.
Menge: 1,000 St
DIN276-1_08: 422

**2.4.240 Erstellung Brandschutzkataster**
Erstellung eines Brandschutzkatasters, inkl. Fotodokumentation,
fortlaufende Nummerierung aller Brandschutzschottungen inklusive Tabellenerstellung zur Informationserfassung von Lage und Größe, einschl. Zulassungsnummer bzw. Verweis auf den Verwendbarkeitsnachweis für jede Schottung
Menge: 1,000 St
- 0,750, Orte: 1
- 0,250, Orte: 2
DIN276-1_08: 429

**2.4.250 Koordinierung zwischen Stromversorger, Erschließung, MSR und Heizungstechnik**
*** Pauschalposition
Koordinierung zwischen Stromversorger, Erschließung, MSR, Elektro und Heizungstechnik ist notwendig. Dabei werden die Schnittstellen zwischen der Stromversorger, Erschließungsplanung und Heizungstechnik geklärt, Termine sind dabei abzusprechen.
Aufwand: Ca. 5 Stunden
Menge: 1,000 psch
- 0,800, Orte: 1
- 0,200, Orte: 2
DIN276-1_08: 429

**2.4.260 Erstellung laminierter Schaltschemata**
Die Schaltschemata sind zu laminieren und in der Technikzentrale (im Raum Heizung - K23) fachgerecht aufzuhängen.

Format der vom AN zu erstellenden Pläne/Zeichnungen:
DIN-Format, max. DIN A0,
Menge: 1,000 St
- 0,830, Orte: 1
- 0,170, Orte: 2
DIN276-1_08: 429

**2.4.270 Angewiesene Arbeiten vom Auftraggeber**
Notwendige Arbeiten, angewiesen durch Auftraggeber, ausgeführt von einem Monteur, Abrechnung in Stk, 1St entspricht eine Stunde.
Menge: 20,000 St

**2.4.280 Probebetrieb Heizungsanlage**
Probebetrieb
Menge: 1,000 St

**2.4.290 Umluftheizer 10-13 KW Bauheizung**
5 Sück bauseits gelieferte Lufterhitzer 12,5 kW, 400 V Anschluss anschließen, Lufterhitzer mit  Montagezubehör und Absperrset liefern und montieren, Kontrolle, regelmäßig Überprüfung Geräte, Rohr, Kabel sind nach der  provisorischen Heizperiode zurück zu bauen und zurück zunehmen bzw die Lufterhitzer gereinigt zurückzugeben. Je nach Baufortschritt  kann diese Position entfallen.
Menge: 5,000 Mo

**2.4.300 Mehrschichtverbundrohr DN 32 Bauheizung**
Mehrschichtverbundrohr aus PE-Xc nach DIN EN 16892 und 16893 der Rohrreihe, Verbindung durch Pressen für die Trinkwasser- und Heizungsinstallation, mit DVGW Systemprüfzeichen, eventuelle Form- und Verbindungsstücke aus Rotguss inklusive 32 mm x 3,2. Je nach Baufortschritt  kann diese Position entfallen.
Menge: 40,000 m

**2.4.310 Mehrschichtverbundrohr DN 50 Bauheizung**
Mehrschichtverbundrohr aus PE-Xc nach DIN EN 16892 und 16893 der Rohrreihe, Verbindung durch Pressen für die Trinkwasser- und Heizungsinstallation, mit DVGW Systemprüfzeichen, eventuelle Form- und Verbindungsstücke aus Rotguss inklusive 50 mm x 4,0. Je nach Baufortschritt  kann diese Position entfallen.
Menge: 50,000 m

**2.4.320 Facharbeiter-in sämtliche Kosten/Zuschläge**
STLB-Bau 2025-04 091
Stundenlohnarbeiten durch Facharbeiter/-in
der Verrechnungssatz für die jeweilige Arbeitskraft umfasst sämtliche Aufwendungen wie Lohn- und Gehaltskosten, Lohn- und Gehaltsnebenkosten, Zuschläge, lohngebundene und lohnabhängige Kosten, sonstige Sozialkosten, Gemeinkosten, Wagnis und Gewinn.
Menge: 10,000 h
Leistungsbereichkatalog: 091
DIN276-1_08: 399

**2.4.330 Helfer-in sämtliche Kosten/Zuschläge**
STLB-Bau 2025-04 091
Stundenlohnarbeiten durch Helfer/-in
der Verrechnungssatz für die jeweilige Arbeitskraft umfasst sämtliche Aufwendungen wie Lohn- und Gehaltskosten, Lohn- und Gehaltsnebenkosten, Zuschläge, lohngebundene und lohnabhängige Kosten, sonstige Sozialkosten, Gemeinkosten, Wagnis und Gewinn.
Menge: 10,000 h
Leistungsbereichkatalog: 091
DIN276-1_08: 399

*Hinweis: Hinweis Wartung, Inspektion*
Gemäß VOB/B §13 4 (2) beträgt die Verjährungsfrist für Mängelansprüche bei maschinellen und elektrotechnischen /
elektronischen Anlagen 4 Jahre, wenn der Auftraggeber dem Anlagenerrichter die Wartung / Inspektion überträgt. Der Gesamtpreis der Position Wartung / Inspektion geht in die Angebotsbewertung ein und wird somit bei der Ermittelung des wirtschaftlichsten Angebotes berücksichtigt. Das wirtschaft- lichstes Angebot ist das Angebot, welches nach formeller und rechnerischer Prüfung im Gesamtpaket Anlagenerrichtung + Wartung das wirtschaftlichste Angebot ist.

Der Wartungs-/Inspektionsvertrag wird erst zu einem späteren Zeitpunkt durch den Bauherren / Betreiber der Anlage
separat abgeschlossen und ist somit nicht Bestandteil der Auftragssumme für Anlagenerrichtung. Der Auftragnehmer erhält vom Bauherren / Betreiber bis zur Abnahme einen zweiten Auftrag über die angebotenen Wartungs-/Inspektionsleistungen. Wartung / Inspektion vorbezeichneter Anlage gemäß AMEV, VDMA, DIN, DIN VDE und für die errichteten Anlagen gültigen Richtlinien einschließlich aller Nebenkosten innerhalb der Verjährungszeit für Mängelansprüche. Diese Position beinhaltet alle Leistungen nach AMEV ,VDMA, DIN, DIN VDE, Vds des Auftragnehmers, die zur Aufrechterhaltung der maximalen Verjährungsfrist für Mängelansprüche von 4 Jahren notwendig sind.
Der Einheitspreis stellt den Gesamtwartungpreis pro Jahr dar. Der Gesamtpreis (4xEP) ist somit immer der Gesamtwartungspreis über den Zeitraum der Verjährung der Mängelansprüche von 4 Jahren. Falls bei bestimmten Anlagen ein vierteljährlicher oder kürzerer Wartungs-/Inspektionsrythmus zur Aufrechterhaltung der Verjährungsfrist für Mängelansprüche notwendig ist, so ist dieser ebenfalls mit dem Einheitspreis abgegolten. Der Einheitspreis stellt in diesem Falle jeweils den Jahreswartungspreis dar. Die Kosten einer vierteljährlichen Wartung / Inspektion errechnet sich dann z.B. jeweils als Viertel des Jahreswartungspreises (EP/4). Der Gesamtpreis gibt auch in diesem Fall den Gesamtwartungspreis über 4 Jahre an.
Bei Lüftungsanlagen ist die Prüfung bzw. Wiederholungsprüfung zur Erstinbetriebnahme von Brandschutzklappen mit
diesem Einheitspreis ebenfalls abgegolten.

**2.4.340 Wartung, Inspektion**
Wartungs- / Inspektionskosten innerhalb der Verjährungsfrist für Mängelansprüche Wartung / Inspektion vorbezeichneter Anlage gemäß AMEV,VDMA, DIN, DIN VDE und gültigen Richtlinien für die errichteten Anlagen einschließlich aller Nebenkosten,
wie in den oben stehenden Hinweisen beschrieben, innerhalb der Verjährungszeit für Mängelansprüche.
Menge: 4,000 St
DIN276-1_08: 422

### Bereich 3 KG 430 Raumlufttechnische Anlagen

#### Abschnitt 3.1 KG 431 Lüftungsanlagen, Geräte

*Hinweis: Geräte*

*Hinweis: Geräteaufstellung und Einbringung*
Geräteaufstellung und Einbringung

Die Aufstellung der Lüftungsgeräte erfolgt auf dem Flachdach Neubau.
Konstruktiv passend zu den Grundrahmen der Lüftungsgeräte ist eine Stahlkonstruktionen zur Aufstellung zu liefern und montieren.
Die genauen Abmessungen und konstruktive Gestaltung der bauseitigen Rahmenkonstruktion ist im Rahmen der Montageplanung Lüftungsgeräte mit der Unterkonstruktion abzustimmen bzw. abzugleichen.
Die Aufstellung eines Mobilkranes zum Transport der Gerätesektionen kann entsprechend der Bausituation vor oder hinter dem Gebäude auf der Baustraße bzw. der Lagerfläche erfolgen und ist rechtzeitig mit der Oberbauleitung abzustimmen.
Die Gebäudelage und Flächen sind dem als Anlage beigefügten
Übersichtsplan Baustelleneinrichtung zu entnehmen.

*Hinweis: Zu- und Abluftgerät - allgemeine Beschreibung*
Raumlufttechnisches Gerät in frei konfigurierbarer Bauform zur Konditionierung von Raum- und Prozessluft.
Energielabel-Zertifizierung nach RLT-Richtlinie  01 und Eurovent.

Gehäuse
Integrierte Rahmenbauweise mit Einsatzpaneelen in variablen Maßkombinationen.

Rahmen aus verzinktem Stahlrohr mit  Pulverbeschichtung, durch verschraubte Verbinder  komplett und ohne Spezialwerkzeug zerlegbar.
Rahmenkonstruktion durch Paneele nach außen vollständig abgedeckt. Glatte Innenfläche zur  schnellen und  rückstandsfreien Reinigung und Wartung. Passgenaue und sichere Montage mit 3D-Modulverbindern.

Bis zu einem Maximalgewicht von 1000 kg und entsprechender Baugröße, Kranösen auf der Oberseite des Gerätes möglich. Bei einem Gewicht  über 1000 kg kann der Krantransport über Transportrohre, welche durch Löcher im Grundrahmen geführt werden erfolgen.

Pulverbeschichtung
Duplexbeschichtung für höchsten Korrosionsschutz.
Grundmaterial: Verzinktes Stahlblech entfettet  und eisendickschichtphosphatiert.
Pulverbeschichtet (RAL 9016).
Pulverbeschichtung labortechnisch geprüft nach DIN 55633 Beschichtungsstoffe- Korrosionsschutz von Stahlbauten durch Pulver-Beschichtungssysteme und  DIN EN ISO 12944-6
Nachgewiesene Korrosionsschutzklasse/Korrosivitätskategorie C4  (K), (einsetzbar bei hohen Korrosionsbelastungen
der Gruppe C4 nach DIN EN ISO 12944-2).

Paneele
Doppelwandige Paneele aus verzinktem Stahlblech, zusätzlich wie beschrieben pulverbeschichtet. Beschichtung erfolgt nach der Blechbearbeitung, sodass auch alle Schnittkanten geschützt sind.  Die Bleche der Schalen sind 1 mm stark, die Isolierung wird mit 45 mm Mineralwolle (nach DIN  4102, Baustoffklasse A1, nicht brennbar) ausgeführt. Ein umlaufendes Kunststoffprofil
trennt die Innenwand von der Außenwand, dadurch ist eine vollständige thermische Entkopplung und Minimierung des Wärmedurchgangs gewährleistet. Sandwich-Bauweise mit hervorragenden akustischen  Eigenschaften. Paneele mit aufgeschäumter, umlaufend ansatzloser Dichtung. Dichtungen
geschlossenporig, silikonfrei, desinfektionsmittel- und alterungsbeständig. Paneele mit Maschinenschrauben (metrisches  Gewinde) am Rahmen befestigt und für mehrfache
Demontage der Paneele geeignet.
Revisionspaneele
Alle Eigenschaften wie bei den Paneelenbeschrieben. Zur einfachen Demontage können stabile Kunststoffgriffe auf der Außenseite angebracht werden. Durch spezielle Kompressionsdrehriegel ist es möglich, dass die Revisionspaneele immer einen festen Sitz und damit die hohe Gehäusedichtigkeit ermöglicht.

Revisionstüren
Revisionstüren mit den gleichen thermischen und akustischen Eigenschaften wie die verschraubten Paneele. Stabiler Hebelverschluss auf der Außenseite befestigt.

Varianten:
Doppelhebelverschluss zum Öffnen der Türen zusätzlich von innen.
Sicherheitsrelevante Türen nur mit Werkzeug zu öffnen und mit Warnschild versehen.

Druckseitige Revisionstüren mit nicht-deaktivierbarer
Sicherheitsfangvorrichtung, die beim Öffnen im
Betriebszustand ein Aufschlagen der Tür verhindert.

Bei Außenaufstellung, erhalten Türen eine Türfeststellvorrichtung.
Schauglas
Quadratische, doppelschalige Schauöffnung,  lichte Diagonale ca. 265 mm. Einfassung stellt keine  zusätzliche Wärmebrücke dar. Schwer entflammbarer, UV-stabiler Kunststoff.
Wärmeleitfähigkeit ermittelt gemäß ISO 8302 von
 0,20 W/(m*K).
Wetterfeste Ausführung
UV-beständige Duplex-Pulverbeschichtung für  höchsten Korrosionsschutz. Wetterfestes, werkseitig montiertes Dach mit Überstand und Tropfkante aufgrund der stabilen  Blechkonstruktion begehbar. Revisionstüren mit  Feststellvorrichtung versehen.
Außenluftansaugkammer mit Wanne aus Edelstahl
(mind. 1.4301). Ansaughauben am Außenlufteintritt und Ausblashaube am Fortluftaustritt.

Wetterschutzhaube
Profilierter Haubenkörper in stabiler Bauweise, geeignet für den Einsatz als Außenschutzhaube.
Alle Oberflächen und sauber ausgebildete Kanten aus verzinktem Stahlblech und wie bei Pulverbeschichtung beschrieben beschichtet in ca. RAL 7012, basaltgrau. Direkter Anschluss an den Lufteintritt und -austritt des Außengerätes
möglich durch Anschlusskantung am Haubenkörper inkl. Verbindungsstanzungen.

Musterprüfung zum Nachweis der Leistungsfähigkeit in Anlehnung an EN 13030:2001-10 Lüftung von Gebäuden - Endgeräte -  Leistungsprüfung von Wetterschutzblenden

Nachweis der Klasse A von 0 bis 3,5 m/s.
Tiefe:  400 mm
Max. Lamellenabstand:  310 mm
Verpackung
Werkseitige Verpackung der Geräte gemäß VDI 6022
zum Schutz vor Verschmutzung während Transport
und Lagerung. Ein- und Auslässe verschlossen um
keine Verunreinigung im Gerät zu ermöglichen.
LED-Beleuchtung 230 V AC
Stromsparende, wartungsfreie LED-Beleuchtung
(Maße: ca. 201x31x25 mm) für Netzspannung (230 V AC)
mit glatter Oberfläche und einem Lichtstrom von
ca. 370 Lumen. Leuchte aus Aluminium Schutzklasse IP
67. Inklusive 10 m Anschlusskabel. Das
Anschlusskabel kann optional ab Werk zur
weiteren Verdrahtung nach außen geführt werden.
Kondensatwanne
Edelstahl-Hygiene-Kondensatwanne (mind. 1.4301)
mit übereinstimmenden Konturen der Ablaufkante
und dem Ablauf, dadurch garantiert vollständige
Entleerung. Durch die Integration der Wanne in
das Bodenpaneel bleibt der Gerätequerschnitt
unverändert. Allseitiges Gefälle mit Abfluss DN
40 an der tiefsten Stelle. Geprüftes
Ablaufverhalten nach DIN 1946-4. Diffusionsdicht
isolierte Wannenunterseite zur Vermeidung von
Kondensatbildung und Wärmeverluste.
Siphon Saugseite
Selbstfüllender und selbstschließender Siphon zur
Entwässerung  von RLT-Geräten im Bereich der Kühler,
Befeuchter oder anderer Nassbereiche mit Unterdruck
gegenüber der Umgebung.
Mit eingelegter Schwimmerkugel als Rückschlagventil
Schraubdeckel zu Revisionszwecken
Geeignet für einen max. Unterdruck von P = 2.900 Pa
Ausführung in Polypropylen (PP)
Zulaufanschluss über Quetschverschraubung oder
Gummimanschette für Geräteabläufe ¾", 1", 1¼", 1½"
Ablaufdurchmesser 40 mm
Variable Ablaufanordnung über zweiseitigen
Gewindeanschluss und veränderlicher Einbauhöhe.

Siphon Druckseite
Füllbarer Siphon zur Entwässerung von RLT-Geräten im
Bereich der Kühler, Befeuchter oder anderer
Nassbereiche mit Überdruck gegenüber der Umgebung.
Variable Ablaufanordnung und veränderliche Einbauhöhe
Schraubdeckel zur Füllung und Revisionszwecken
Geeignet für einen max. Überdruck von P = 1.690 Pa
bei Sicherheitsfaktor 1,5 für Druckschwankungen im
System
Ausführung in Polypropylen (PP)
Zulaufanschluss über Quetschverschraubung oder
Gummimanschette für Geräteabläufe ¾", 1", 1¼", 1½",
Ablaufdurchmesser 40 mm.

Grundrahmen
Rahmen aus umlaufendem C-Profil mit hoher
Stabilität in variablen Höhen, vollständig
thermisch entkoppelt. Umlaufende C-Profil und
sämtliche Zwischenprofile sind leitend in die
gerätespezifische Potenzialausgleichsmaßnahme
einbezogen. Zur Einbindung in die örtliche
Potentialausgleichsmaßnahme (z.B. Anschluss an
Fundamenterder), dient der Erdungsanschluss am
Gerätegrundrahmen. Rahmen pulverbeschichtet, und
mit einer Transportvorrichtung ausgestattet. Die
für den Transport benötigten Transportrohre
liegen der Lieferung bei.
Technische Gehäusedaten
Gehäusekennwerte nach EN 1886

Klasse
Wärmedurchgang:  T2
Wärmebrückenfaktor:  TB2
Gehäuse-Leckluftstrom (-400 Pa):  L1 (M)

Gehäuse-Leckluftstrom (+700 Pa):  L1 (M)

Gehäusestabilität (-1000 Pa):  D1 (M)
Gehäusestabilität (+1000 Pa):  D1 (M)

Bypass-Leckluftstrom des Filters(400 Pa): F9

Jalousieklappe
Jalousieklappe, Rahmen aus C-förmigen P rofilen, strömungsgerecht geformte  Hohlkörperlamellen, stets gegenläufig.
Dichtheitsklassen 2 oder optional 4 nach EN 1751.
Varianten
Stahl verzinkt, mit außenliegendem Hebelgestänge.
Edelstahl, mit außenliegendem Hebelgestänge.
Die synchrone Drehbewegung wird durch ein
außenliegendes Hebelgestänge vom Antriebshebel
auf die einzelnen Lamellen übertragen.
Auch sehr große Abmessungen lassen sich mit
einem  Hebelgestänge sicher öffnen und schließen.
Gegenläufige Lamellen schließen mit  unterschiedlichen Winkelgeschwindigkeiten, weil  ein Querlenker in das Hebelgestänge integriert ist.  Dadurch sind die Schließeigenschaften besser und der Leckluftstrom bei geschlossener  Jalousieklappe kleiner.
Lagerbuchsen aus Messing, optional aus Edelstahl
wählbar.
Aluminiumvariante, mit beidseitig innenliegenden, wartungsfreien, Spezialkunststoffzahnrädern.
Aluminiumklappen der Dichtheitsklasse 4 besitzen
außerhalb des Luftstroms angeordnete, gekapselte
Zahnräder, daher ist jederzeit eine schnelle
sowie gründliche Reinigung möglich.
Dämmstutzen
Schall- und vibrationsentkoppelter  Geräteanschluss aus verzinktem Stahlblech in U-Rahmenform 90x30mm, mit zwischenliegender  EPDM-Dämmschicht, mit Schraubenkompensatoren luftdicht verschraubt, mit Potentialausgleich. Eine Pulverbeschichtung kann optional erfolgen.

Schutzgitter
Gemäß DIN EN 1886-10.6 wird ein engmaschiges Gitter (< 20 x 20 mm) aus verzinktem Stahldraht  in Luftrichtung hinter brennbaren Einbauteilenangeordnet. Die Montage erfolgt am
Anschlussstutzen der Ausblaskammer. Dadurch ist  sichergestellt, dass brennende Teile nicht vom Luftstrom in den darauffolgenden Lüftungskanal mitgeführt werden.
Filterwand
Filterwand zur anströmseitigen Wartung, Aufnahme von Filterelementen ca. 592 x 592 oder ca. 592 x 286.
Zellenrahmen aus verzinktem Stahlblech  pulverbeschichtet. Jeweils vier Andruckfedern  zur Abdichtung zwischen Zellenrahmen und Filterelementen, mit ansatzlos geschäumter
Dichtung. Geeignet für Aufnahme verschiedener
Filtertypen. Bei Geräten mit erhöhten  hygienischen Anforderungen, Filterwand aus Edelstahl.
Filterelement
Filter mit großer Filterfläche, dadurch  lange Betriebszeiten und hohe  Staubspeicherkapazität. Filter mit Kunststoffrahmen vollständig veraschbar.
Filterlängen von 292 mm bis 700 mm.
Kein Abrieb von Mediumfasern. Geeignet für
Temperaturen bis 90°C und kurzzeitig 100% r.F..
Alle Filter nach ISO16890 und EN 779:2012
geprüft und Eurovent zertifiziert sowie
hygienekonform nach VDI 6022. Nach DIN 53438,
Brandschutzklasse F1.
Taschenfilter aus Glasfaservliesen
Taschenfilter aus Glasfaservliesen zur
Abscheidung von Feinstaub als Vor- oder
Endfilter. Filtermedium in Taschenform
ermöglicht hohe Staubspeicherfähigkeit bei
niedriger Anfangs-Druckdifferenz. Taschenfilter
aus Glasfaservliesen lieferbar in den
Filterklassen nach ISO 16890 ePM10 60% (M5),
ePM10 75% (M6), ePM1 75% (F7), ePM1 90% (F9).

WRG - Kreislaufverbundsystem
Kreislaufverbundsystem oder
Hochleistungs-Kreislaufverbundsystem nach EN
308, EN 13053, VDI 2071, VDI 3803 und VDI 6022
zur Rückgewinnung sensibler und latenter Wärme.
Zu- und Abluftvolumenstrom voneinander getrennt.

Register mit hohem Gegenstromanteil für optimale
Wirkungsgrade. Wasser oder Wasser-Glykol-Gemisch
als Wärmeträger. Abluftgerät mit Kondensatwanne  aus Edelstahl (1.4301) und optional mit  Tropfenabscheider.
Luftkühler
Rippenrohr-Luftkühler aus nahtlosen Kupferrohren mit fest aufgepressten Hochleistungs-Lamellen.  Einsatz von Kalt-Wasser und  Wasser-Glykol-Gemisch als Kühlmedium bis
PN 16.
Hygiene-Kondensatwanne wie zuvor  beschrieben. Wanddurchführungen der Sammler  diffusionsdicht isoliert und zusätzlich mit  Metallrosetten abgedeckt. Sammler und
Anschlussstutzen mit Zollgewinde sowie  Entlüftungs- und Entleerungsstutzen. Maximaler  Wasserwiderstand 50 kPa. Reinigung des Wärmetauschers bis zum Kern möglich.
Optional kann ein Flansch/Gegenflansch und ein
Entlüftungs- und Entleerungsstutzen mitgeliefert  werden. Zum Korrosionsschutz können die  Wärmetauscher auch beschichtet ausgeführt werden.

Lufterhitzer
Rippenrohr-Lufterhitzer aus nahtlosen  Kupferrohren mit fest aufgepressten  Hochleistungs-Lamellen aus Aluminium. Die
Kupferrohre sind zur optimalen Wärmeübertragung mechanisch aufgeweitet und fest mit den Lamellen  verbunden. Einsatz von Wasser und Wasser-Glykol-Gemisch als Heizmedium bis
120 °C  und PN 16. Wanddurchführungen der Sammler mit
Metallrosetten abgedeckt. Sammler und Anschlussstutzen mit Zollgewinde sowie  Entlüftungs- und Entleerungsstutzen. Siehe
Technische Daten. Maximaler Wasserwiderstand 20 kPa. Reinigung des Wärmetautchers bis zum Kern möglich. Optional kann der Lufterhitzer mit  Flansch/Gegenflansch geliefert werden. Zum Korrosionsschutz können die Wärmetauscher auch  beschichtet ausgeführt werden.
Frostschutzrahmen
Einstufiger, luftseitiger Frostschutz entweder auf einem bedienseitig ausziehbaren Frostschutzrahmen verspannt oder
direkt auf dem Wärmetauscher befestigt.
Alternativ kann der Frostschutzrahmen ohne vormontierten Frostschutz ausgeführt sein. Dann immer direkt auf dem
Wärmetauscher verspannt oder  Frostschutzthermostat lose mitgeliefert.

Tropfenabscheider
Tropfenabscheider für Revisionsarbeiten  bedienseitig ausziehbar. Tropfenabscheiderrahmen aus Edelstahl. Tropfenabscheider aus  Polypropylen PPTV bis 80°C temperaturbeständig.
Hoher Abscheidungsgrad schon bei geringen Luftgeschwindigkeiten von 1,8 m/s. Seitlich  ausziehbar und dadurch sehr gut zugängig.
Mehrteilige Ausführung des Tropfenabscheiders möglich.
Schalldämpfer
Energiesparkulissen in Hygieneausführung mit  strömungsgünstig profiliertem Rahmen (Radius >  15 mm); wirksam nach dem Absorptionsprinzip oder  Kammer-Absorptionsprinzip. Rahmen und Kammerbleche aus verzinktem Stahlblech. Kulissenfüllung aus Mineralwolle mit mind. 30 kg/m³ Raumgewicht. Rahmenende zum Schutz der
Kulissenfüllung umgefalzt. Mineralwolle nach DIN  4102, Baustoffklasse A2, nicht brennbar, mit  RAL-Gütezeichen, biolöslich im Sinne der TRGS  905 sowie EU-Richtlinie 97/69/EG. Mineralwolle mit aufkaschiertem Glasseidengewebe vor Abrieb durch strömende Luft bis max. 20 m/s Luftgeschwindigkeit geschützt, inert gegenüber  Pilz- und Bakterienwachstum.

Kulisse erfüllt die Hygieneanforderungen der VDI 6022, der
DIN 1946, Teil 2 und Teil 4 sowie der VDI 3803.
Einfügungsdämpfung,
Schallleistungspegel des Strömungsgeräusches  sowie Druckdifferenz gemessen nach EN ISO 7235.

Seitlich herausziehbare Geräteschalldämpfer  mittels handlichen Abstandshaltern  wartungsfreundlich ausgeführt. Ausführungen aus  Edelstahl oder mit Pulverbeschichtung möglich.
WRG - Plattenwärmeübertrager
Wärmeübertrager zur Nutzung der im Luftstrom  enthaltenen sensiblen und latenten Wärme.  Abluft- und Außenluftstrom vollständig getrennt.
Luftführung entlang dünner und parallel  angeordneten, seewasserbeständigen Aluminiumplatten.
Ausführung als Kreuzstromwärmeübertrager mit  integriertem Bypass für Umgehung in der Übergangszeit bzw. als Schutz vor Reifbildung.
Optional mit integrierter Umluftklappe.
Alle Plattenwärmeübertrager zusätzlich mit  Kondensatwanne, und bei Luftgeschwindigkeiten ab  2,5 m/s mit Tropfenabscheider vorgesehen.
Ventilator
Einseitig saugender  Hochleistungs-Radialventilator mit rückwärts gekrümmten Schaufeln. Spezielle  Schaufelgestaltung für den Betrieb ohne  Spiralgehäuse. Sehr hohe Wirkungsgrade und  günstiges akustisches Verhalten. Hygienischer Trennwandanschluss (kein Flexstutzen).
Statisch und dynamisch gewuchtet nach ISO 1940,
Teil 1.
Laufrad-Leistungsdaten entsprechend der
Genauigkeitsklasse 1 nach DIN 24166.

Ventilatorrahmen auf Federschwingungsisolatoren
zur Körperschallentkopplung, Isolierwirkungsgrad 95 %.
Motor
Drehstrommotor nach IEC-Norm mit Käfig-Läufer,
Schutzart IP 55, Wicklung in Isolierklasse F,
Ausführung nach EN 60034. Motor nach
EU-Wirkungsgradklassifizierung "IE3".
Motorschutz mit Kaltleiterfühler.
Die Einheit bestehend aus Ventilator und Motor
ist im Gerät schwingungsgedämpft montiert.
EC-Ventilator
Einseitig saugender Hochleistungs-Radialventilator mit rückwärts gekrümmten Schaufeln. Spezielle  Schaufelgestaltung für den Betrieb ohne Spiralgehäuse. Sehr hohe Wirkungsgrade und günstiges akustisches Verhalten, aufgebaut auf einen elektrisch kommutierten Außenläufermotor
mit integrierter Elektronik. Komplette Einheit  statisch und dynamisch ausgewuchtet gemäß ISO 1940, Teil 1.
 Hygienischer Trennwandanschluss
(kein Flexstutzen).

EC-Außenläufermotor mit wartungsfreien  Kugellagern mit Langzeitschmierung. Optimierte Motortechnik, Sanftanlauf und integrierte Strombegrenzung. Erfüllt alle erforderlichen  EMV-Richtlinien und alle Anforderungen bezüglich  Netzrückwirkungen (EN 61000-6-3, EN 61000-6-2,
EN 61000-3-2/3).
Frequenzumrichter
Zur stufenlosen Drehzahlsteuerung von
Drehstromasynchronmotoren und geberlosen
Permanentmagnet-Synchronmotoren mit
abgeschirmten Leitungen (EMV-gerecht) komplett
mit dem Motor und dem Reparaturschalter
verkabelt. Geeignet für Betrieb ohne
Leistungsreduzierung im
Ungebungstemperaturbereich von 0 °C bis 45 °C.
Der Umrichter ist als Installationseinheit mit
Drossel zur Reduzierung von Netzrückwirkungen
gem. IEC/EN 61000-3-12 und integriertem
Funkentstörfilter zur Einhaltung der
leitungsgebundenen Grenzwerte gemäß EN 61800-3
C1 bzw. EN 55011 Klasse B für 50m geschirmte
Motorleitung, ausgeführt. Bedienfeld mit
Klartextanzeige für Inbetriebnahmeeinstellungen
und Darstellung aller betriebsrelevanten Daten.
Für die externe Bedienung, Steuerung und
Datenkommunikation ist ein Anschluss mittels USB
 für die PC-Kommunikation vorhanden, sowie ein
RS-485 Anschluss für Modbus RTU- und BACnet
MS-TP Feldbusankopplung. Reparaturschalter auf
Kundenwunsch mit FU verdrahtet oder einzeln am
Gehäuse montiert.

Ein-/Ausgänge:
2x Analogeingänge (umschaltbar 0-10V/0-20mA)
4x Digitaleingänge 24V-Logik, wählbar H- oder L-aktiv
2x Digitalklemmen 24V-Logik, wahlweise als Ein- oder Ausgang nutzbar
2x potenzialfreie Wechslerkontakte, programmierbar bzgl. Funktion sowie Anzugs- und Abfallverzögerung
1x programmierbarer Analogausgang 0/4-20mA, skalierbar
interne Hilfsspannungsversorgung:
24V/DC für die Beschaltung der digitalen  Eingänge und ggf. zur Versorgung aktiver Istwertgeber 10V/DC für Sollwertpotentiometer 1kOhm und Motorschutzkaltleiter

Wartungskammern
Um eine optimale Gerätelänge zu erreichen, können alle Wartungskammern unter  Berücksichtigung der VDI 6022 mit einer optimalen Länge gefertigt werden (mindestens  jedoch ca. 266 mm). Eine millimetergenaue Längenanpassung verhindert unnötige  Gerätelängen. Ausführung der eingesetzten Paneele, Revisionstüren bzw. Revisionspaneelen  wie beschrieben.
Hydraulikstation für Kreislaufverbundsysteme
Modulare, anschlussfertige Hydraulikstation für
Kreislaufverbundsysteme. Vormontiert auf einer
stabilen, pulverbeschichteten Rahmenkonstruktion
oder in einer geschlossenen Einhausung inkl.
integrierter Regelung zur Einbindung in ein
vorhandenes Leitsystem, einer Geräteregelung
mittels ModBus, BacNet oder konventionellen Signalen.
Externe Ansteuerung:
1x Digitale Freigabe
1x 0 - 10 V Signal proportional zum Luftvolumenstrom
1x 0 - 10 V Leistungsanforderung

Ansteuerung mittels  BacNet-Schnittstelle

Die Einheit beinhaltet alle relevanten Bauteile
um einen sicheren Betrieb und die Sicherstellung
aller integrierten Funktionen des
Kreislaufverbundsystems zu gewährleisten.
Membranausdehnungsgefäß mittels Kappenventil
bereits vorinstalliert. MAG gemäß DIN EN 13831
gefertigt und gemäß Druckgeräterichtlinie
97/23/EG zugelassen.
Auslegung des Ausdehnungsgefäßes auf Basis der
Projektdaten. Sicherheitsventil, Auslösedruck 8 bar.
Interne Verrohrung in der Druckstufe PN 10.
einschl.Softwarepaket

Multifunktionales, parametrierbares Softwarepaket zur Regelung von Kreislaufverbundsystemen.

Durch das Konzept eines parametrierbaren Softwarepaketes entfällt die Erstellung  projektbezogener Software und die damit
verbundenen Fehlerquellen.  Das Softwarepaket ist in allen Funktionen getestet und updatefähig.

Die Buskommunikation erlaubt eine Istwert- und Statusrückmeldung aller angeschlossenen  Feldgeräte wie Ventilantrieben, Temperatursensoren, Drucksensoren.
Die Bedienung der Software erfolgt graphisch über den auf dem Controller befindlichen  Webserver der über ein mitgeliefertes Touchpanel oder einen PC mit Standardwebbrowser erreichbar
ist. Die embedded PC-Technologie des Controllers  erlaubt eine einfache Integration in bestehende  Netzwerke.

Die graphische Bedienoberfläche ermöglicht eine  intuitive Bedienung der Hydraulikstation. Alle Statusmeldungen, Soll- und Istwerte sind schnell  und übersichtlich einsehbar.

Für die Kommunikation zu übergeordneten
Leitsystemen (GLT)  ist  BacNet IP zur Verfügung zu stellen.

Controller
Embedded-PC mit 400 MHz-ARM-CPU. Als  Speichermedium ist eine MikroSD-Karte iintegriert. Zwei Ethernet-Ports mit
RJ-45-Anschluss und integrierter  Switch-Funktionalität ermöglichen diellinienförmige "Daisy-Chain"-Topologie, die
kostensparend, ohne weitere Hardware, aufgebaut  werden kann. Programmierung, Inbetriebnahme, bzw. Verbindung mit Ethernet-Netzwerk erfolgt  über eine zweite Ethernet-Schnittstelle.
Programmierung und Visualisierung über Geräte Konfigurator. Integrierte, kapazitive 1-Sekunden-USV, um bei Wegfall der
Versorgungsspannung ausreichend Energie bereitzustellen, um remanente Daten zu speichern. Unterstützung von BACnet/IP und Modbus TCP. Wahlweise können E/A Klemmen angereiht werden.

Feldbusmodul
Ein nach EN 61326 EMV geprüftes, kompaktes  Feldbusmodul dient als  Kommunikationsschnittstelle zwischen CPU und der
Mess- und Steuertechnik der KVS-Hydraulikstation. Das Modul ermöglicht die  Aufschaltung von digitalen und analogen Ein- und  Ausgängen. Über die integrierte RS485 Schnittstelle können die Ein- und Ausgänge durch die CPU gelesen und beschrieben werden.
Je nach Funktionsumfang der Regelung können  weitere Feldbusmodule ergänzt werden.

Touchpanel
Hochwertiges TFT-Touchpanel mit
Aluminium-Frontplatte in einem Gehäuse aus
verzinktem Stahlblech. Zulässige
Betriebstemperaturen von 0 °C… 50 °C und einer
zulässigen rel. Feuchte von 20 %... 85 %.
Schutzklasse der Front IP65, daher Schmutz- und
Spritzwassergeschützt. 2x 2.0 USB-Schnittstellen
und 10 / 100 MBit Ethernet. Optional kann das
Touchpanel lose und mit einem Aufputzgehäuse
geliefert werden.
Wetterfestes Gehäuse
Zur Aufnahme der Einbauteile dient ein geschlossenes Paneelgehäuse. Gehäuseausführung  wie sonstige Gerätegehäuse. Doppelwandige Paneele aus verzinktem Stahlblech, zusätzlich pulverbeschichtet (ca. RAL 9016). Wetterfestes, werkseitig montiertes Dach mit Überstand und
Tropfkante aufgrund der stabilen  Blechkonstruktion begehbar. Im Boden befindet sich eine geschlossene Wanne. Zugang für
Wartungszwecke durch Revisionstür. Anschlüsse der Station an der Gehäuserückseite herausgeführt. Alle Anschlüsse sind separat mittels Zwischenflansch-Absperrklappen mit  Rastenhebel absperrbar. Eine Belüftung des Gehäuses erfolgt über pulverbeschichteten Lochblechen an den Seiten der Einheit. Die Belüftungsöffnungen werden durch ein
Wetterschutzblech vor Regeneinfall geschützt.
Rohrleitungsdämmung
Alle Rohrleitungen und Einbauteile mit  flexiblem, geschlossenzelligem Dämmmaterial auf  Basis synthetischen Kautschuks gedämmt.

Optional Erfolgt die Dämmung nur bei  Rohrleitungen, bei denen im Betrieb Kondensation auftreten kann oder die Rohrleitungen werden  ungedämmt ausgeführt.
Schmutzfänger

Zum Schutz der Pumpe vor Verschmutzung im Gehäusekopf befindet sich ein Schlammabscheider auf der Saugseite der Pumpe.

Schmutzfänger in Schrägsitzform mit Flanschen,
Baulänge gem. EN 558, FTF-1, Gehäuse aus
Gusseisen EN-JL1040 mit Grundanstrich.
Siebführung im Deckel und Gehäuse, Sieb aus
Edelstahl 1.4301. CE-Zertifizierung nach
Druckgeräterichtlinie.
Vortex-Sensor
Zur Erfassung des Medien-Volumenstroms im
KV-System befindet sich ein Vortex-Durchflusssensor in der Hydraulikstation.
Der Sensor arbeitet nach dem Messprinzip der
Kármánschen Wirbelstraße und ohne bewegliche
Bauteile und unterliegt somit keiner Abnutzung
oder einem Verschleiß.
Kreiselpumpe
Hocheffiziente Hochdruck-Kreiselpumpe in
vertikaler Ausführung mit Inline-Anschlüssen und
mit integriertem, luftgekühltem Frequenzumformer.
Der integrierte Frequenzumformer ermöglicht stufenlose
Drehzahl-, Druckregelung und PID Regelung.
Absperreinrichtungen und analoge Druckanzeigen
auf Saug- und Druckseite der Pumpe. Optional
können zwei Pumpen im Redundanz-Betrieb
eingesetzt werden.
Das elektronische Modul bietet diverse
Schutzfunktionen. Dazu gehören: ein
Überlastschutz, die Erkennung von Wassermangel,
Netzunter- oder Überspannung, einer hohen
Umgebungstemperatur, einer fehlenden Phase,
einer blockierten Pumpe, sowie Kurzschluss.
Fehlermeldungen werden auf dem Display ausgegeben.
Optimierte Software und Gleitringdichtung für  einen langlebigen Pumpenbetrieb in glykolhaltigen Systemen.

- Wirkungsgradoptimierte, lasergeschweißte 2D/3D
  Hocheffizienz-Hydraulik (strömungs- und entgasungsoptimiert)
- Korrosionsbeständige Lauf- und Leiträder und
  Stufengehäuse
- Strömungs- und NPSH-optimiertes Pumpengehäuse

- Parallelbetrieb der Pumpen zur Effizienzsteigerung im Teillastbetrieb, inkl. Rückschlagventil und Absperrschieber je Pumpe.

Funktionen
Leistungsanpassung und Volumenstromanpassung
Die integrierte Regelung ermittelt den optimalen  Solevolumenstrom und passt diesen automatisch auf den Luftvolumenstrom an, sodass immer ein optimales Wärmekapazitätsstromverhältnis  zwischen Luftvolumenstrom und Sole vorliegt. Der Solestrom wird über den Vortex-Durchflusssensor  gemessen und ausgewertet. Eine
Leistungsanpassung erfolgt in Sequenz über die drehzahlgeregelte Pumpe bis auf die minimale  Pumpendrehzahl sowie über ein 3-Wege-Ventil bei geringen Volumenströmen.
Vereisungsschutz
Vereisungsschutz, des in der Abluft befindlichen  Wärmeübertragers, durch Erhöhung des Solestroms.
Bei max. Volumenstrom wird ein integriertes Bypassventil zwischen Vor- und Rücklauf des  Zuluft-Wärmeübertragers geöffnet.
Drucküberwachung
Ein elektronischer Druckschalter erfasst  permanent den Anlagendruck um frühzeitig Leckagen im System zu detektieren und die Pumpe vor Schäden zu schützen. Einfache Programmierung via IO-Link Schnittstelle. 4-stellige  alphanumerische Anzeige zur Einsicht des  Betriebszustandes und der  Druckstufenparametrierung.
2 Digitale-Schaltausgänge, zur einfachen
Parametrierung der Druckgrenzwerte.
Energie Monitoring
Durch Erfassung der internen Systemtemperaturenist die Regelung der KVS-Hydraulikstation in der Lage die Leistungsdaten der WRG zu erfassen und aufzuzeichnen. Neben den aktuellen IST-Werten besteht die Möglichkeit Tages-, Wochen- und Monatsverläufe grafisch auf dem Touchpanel oder auf dem Webbrowser darzustellen. Hierbei kann zwischen Heizfall, Kühlfall und externer Leistung unterschieden werden.

MSR-Technik
Die komplette MSR-Technik mit allen Feldgeräten und Controller, außer der Komponeneten und der speziellen Steuerung für den Betrieb der Hydraulikstation für Kreislaufverbundsysteme,  werden übrgeordnet durch die GA/GLT beigestellt und realisiert.

**3.1.10 Zu- und Abluftgerät 4.800 m³/h**
Technische Daten zum Lüftungsgerät

Gerät:  Zu-und Abluftgerät
Variante:  Wetterfest, Aufstellung auf dem Dach
Isolierung: 45 mm
Länge:  ca.6400 mm
Breite:  ca.2000 mm
Höhe:  ca. 1243 (1315) mm
Gewicht:  ca.2200 kg
Grundrahmen: 110 mm

Energieeffizienzlabel: RLT A+
Energieeffizienzlabel: Eurovent A

Zuluft
Volumenstrom: 4800 m³/h
Externer Druck: 400 Pa
Interner Druck: 355 Pa
Luftgeschwindigkeit: 1,4 m/s
Baugröße: 1515
V-Klasse: V2
Oberfläche (innen):pulverbeschichtet, Fugen im Bodenbereich zusätzlich versiegelt, ca. RAL 9016

Abluft
Volumenstrom: 4800 m³/h
Externer Druck: 485 Pa
Interner Druck: 476 Pa
Luftgeschwindigkeit: 1,4  m/s
Baugröße: 1515
V-Klasse: V2
Oberfläche (innen):pulverbeschichtet, Fugen im Bodenbereich zusätzlich versiegeltca. RAL 9016

Zuluftgerät
Gehäusebauteil 1:  2441,5 mm 798,1 kg
Ansaug-/Ausblaskammer: 120 mm 19,4 kg
Anschluss: rechts (Klappe (innenliegend))
Volumenstrom:  4800 m³/h
Jalousieklappe:  Aluminium
Variante:  pulverbeschichtet
Druckverlust (geöffnet):  2 Pa
Dichtheitsklasse:  2 (nach EN 1751)
Gewicht:  ca. 24,7 kg
Klappenmaße (B x H):  1x 616 x 700 mm
Position Stellantrieb:  bedienseitig
Drehmoment:  10 Nm
Stutzen:  Wetterschutzhaube
Material:  Stahl verzinkt, pulverbeschichtet
Abmessungen (BxH):  1x 621 x 700 mm

Zubehör:
1x Kabelverschraubung 2xM20 (UV beständig)
1x Kondensatwanne aus Edelstahl, Anschlussseite: Bedienseite
1x Klappenstellantrieb, Position: bedienseitig, Spannung: 24V
AC/DC, Leistung: 3.5 VA, Drehmoment: 10 Nm, Funktion: Auf-Zu, 3-Pkt

Wartungskammer:  711 mm
Zubehör:
1x Kabelverschraubung M 20
1x Revisionstür
1x Schauglas
  1x LED-Beleuchtung 230V

Filter:  710 mm, ca. 9,3 kg
Volumenstrom:  4800 m³/h
Variante:  Taschenfilter
Typ:  PFG-ePM1-60%-PLA-25
Fraktionsabscheidegrad ePM1/2,5/10: 60/70/90%
Filterklasse (ISO 16890): ePM1-60%
Eurovent-Energieeffizienz:  A
Druckdifferenz A / E / D:  52 / 152 / 102 Pa
Luftgeschwindigkeit:  1,8 m/s
Filterfläche:  14,5 m²
Taschenlänge:  600 mm
Anzahl:  1 x 1/1 (592 x 592)
  1 x 1/2 (287 x 592)
  1 x 1/2 (597 x 287)
Filterrahmen:  pulverbeschichtet
Wartungsart:  anströmseitig

Zubehör:
1x Zeigermanometer

Wartungskammer:  44 mm
Zubehör:  1x Revisionstür
Schalldämpfer:  712 mm ca. 36 kg
Volumenstrom:  4800 m³/h
Typ:  MKA200-106-3-F/918x1018x700
Variante:  Kulissen mit halbseitigem Kammerblech
Druckverlust:  5 Pa
Einfügedämpfung:  15 dB
Oberfläche:  Glasgewebe verzinkt
Kulissenlänge:  700 mm
NumberSplitters:  3 ausziehbar

Einfügedämpfung:
De:  63 125 250 500 1 k 2 k 4 k 8 k
  3  6  15  16  18  14  10  9 dB
Wartungskammer:  92 mm
Zubehör:  1x Revisionstür

Gehäusebauteil 2:  ca. 3950 mm 1420 kg

WRG-Plattenwärmeübertrager: ca.2100 mm ca. 340 kg
Typ  BG AL 12 N 0928 S 1 AE NS SV DABD100
Variante:  Kreuzstrom
Bypass:  mit Bypass
Bypassbreite:  100 mm
Drehmoment  Bypass-Klappe: 5 Nm
Druckverlust (Zuluft): 206 Pa
Effizienzklasse: H1 (EN 13053 / 2020)
Rückwärmzahl EN308: 76,8 %
Energieeffizienz: 74 %
OACF / EATR: < 0,1 %
Betriebszustand: II  I
Rückwärmzahl trocken: 77,2 76,5 %
Rückwärmzahl feucht: 77,2 81,5 %
Außenlufttemperatur: 32 -14 °C
Außenluftfeuchte: 40 90 %
Zulufttemperatur: 27,4 15,3 °C
Zuluftfeuchte:  52,4 9,6 %
Ablufttemperatur: 26 22 °C
Abluftfeuchte:  55 35 %
Fortlufttemperatur: 30,6 -1,6 °C
Fortluftfeuchte: 41,9 95,8 %
Leistung (trocken): -7,4 47,1 kW

Zubehör:
1x Kabelverschraubung 2xM20 (UV beständig)
4x Kondensatwanne aus Edelstahl, Anschlussseite: Bedienseite
1x Tropfenabscheider
4x Revisionspaneel mit Griffen
1x Klappenstellantrieb Bypass-Klappe, Spannung: 24V AC/DC,
Leistung: 4 VA, Drehmoment: 10 Nm, Funktion: 0 - 10 V DC / stetige Ansteuerung

Luftkühler (Change-Over-Register)
Variante:  Cu / Al
Typ:  Cu-Al-Al P40AR 3R-21T-741A-3.0pa 4C
1"
Lamellenabstand: 3 mm
Volumenstrom: 4800 / 4800 m³/h Winter /Sommer
Lamellenabstand:  3 mm
Druckverlust:  49 Pa
WT-Volumen:  13,1 l
Druckverlust Medium trocken: 47 (49) Pa
Druckverlust Medium feucht: 73 Pa
Rohrreihen:  3
Anschlussrichtung:  A - gerade
Anschluss:  DN 25 R1''
Betriebszustand:  W  S
Lufttemperatur (Eintritt): 10  27,4 °C
Luftfeuchte (Eintritt):  80  52,4 %
Lufttemperatur (Austritt): 25,8  18 °C
Luftfeuchte (Austritt):  29,4  80,2 %
Mediumtemperatur (Eintritt):  40  6  °C
Mediumtemperatur (Austritt):33,2  12  °C
Mediumvolumenstrom:  3,44  m³/h
Medium:  Wasser / Ethyl. 25
WT-Volumen:  13,1 l
Rohrreihen:  3
Anschlussrichtung:  A - gerade
Anschluss:  DN 25 R 1"

Zubehör:
1x Kondensatwanne aus Edelstahl, Anschlussseite: Bedienseite
2x Register-Entleerungsventil
1x Revisionspaneel mit Griffen

Wartungskammer:  350 mm
Zubehör  1x Revisionstür
Ventilator  ca.400 mm 39 kg
Volumenstrom:  4800 m³/h
Variante:  Freirad mit Normmotor
Ventilatorwand:  pulverbeschichtet
Geräteanschluss:  schwingungsgedämpft
stat. Druckerhöhung:  763 Pa
Betriebsdrehzahl:  2595 1/min
max. Betriebsdrehzahl:  1532 1/min
Leistungsreserve:  70,5 %
el.
Systemleistungsaufnahme: 1,5 kW
Systemwirkungsgrad (stat.): 66,4 %
SFP-Klasse / SFPv-Wert: SFP 3 / 1086 W/(m³/s)
Leistungsaufnahmeklasse: P1 (Pmref = 2,3kW)
k-Faktor:  140
Wirkdruck:  1176 Pa
Schallleistungspegel:
1. Saugseitig LW 5:  74 dB
2. Druckseitig LW 6:  82 dB
  63 125 250 500  1k  2k  4k  8k
1.  75  72  74  74  68  65  63  62  dB
2.  75  74  82  77  77  75  71  70  dB

Motor
Nennleistung:  2,5 kW
Nenndrehzahl:  3100 1/min
Nennspannung:  400 V
Netz:  3~ 400V 50Hz
Nennstromaufnahme:  4 A
Wirkungsgrad-Klasse:  IE5
Schutzart:  IP55
Die Ventilatorauslegung erfolgt unter trockenen Bedingungen.
Bauraumeinflüsse sind in der Auslegung berücksichtigt.

Zubehör:
2x Kabelverschraubung 2xM20 (UV beständig)
1x Reparaturschalter lastseitig
weiteres Zubehör:
 Ringmessleitung
Wartungskammer:  ca. 700 mm
Zubehör:
1x Kabelverschraubung M 16
1x Revisionstür
1x Schauglas
1x LED-Beleuchtung 230V
Ansaug-/Ausblaskammer: 0 mm  8,4 kg
Anschluss: rechts (ohne Klappe)
Volumenstrom:  4800 m³/h
Jalousieklappe:  ohne Klappe
Stutzen:  Dämmstutzen
Material:  Stahl verzinkt, unbeschichtet
Abmessungen (BxH):  1x 774 x 858 mm

Zubehör:  1x LüAR-Gitter
Abluftgerät
Gehäusebauteil 2
Ansaug-/Ausblaskammer: 0 mm  8,4 kg
Anschluss: rechts (ohne Klappe)
Volumenstrom:  4800 m³/h
Jalousieklappe:  ohne Klappe
Stutzen:  Dämmstutzen
Material:  Stahl verzinkt, unbeschichtet
Abmessungen (BxH):  1x 774 x 858 mm

Zubehör:  1x LüAR-Gitter

Wartungskammer:  ca. 300 mm
Zubehör:
1x Kabelverschraubung M 16
1x Revisionstür
1x Schauglas
1x LED-Beleuchtung 230V
Filter:  ca.680 mm, ca. 9,3 kg
Volumenstrom:  4800 m³/h
Variante:  Taschenfilter
Typ:  PFG-ePM1-60%-PLA-25
Fraktionsabscheidegrad ePM1/2,5/10: 60/70/90%
Filterklasse (ISO 16890): ePM1-60%
Eurovent-Energieeffizienz:  A
Druckdifferenz A / E / D:  52 / 152 / 102 Pa
Luftgeschwindigkeit:  1,8 m/s
Filterfläche:  14,5 m²
Taschenlänge:  600 mm
Anzahl:  1 x 1/1 (592 x 592)
  1 x 1/2 (287 x 592)
  1 x 1/2 (597 x 287)
Filterrahmen:  pulverbeschichtet
Wartungsart:  ausziehbar

Zubehör:
1x Zeigermanometer

Zubehör:  1x Revisionstür

Verrohrungskammer (Sondermodul) 800 mm  0 kg
Volumenstrom:  4800 m³/h
Druckverlust:  0 Pa
WRG - Plattenwärmeübertrager  2113 mm  338,2 kg
Volumenstrom:  4800 m³/h
Druckverlust (Abluft):  206 Pa

Gehäusebauteil 1
Wartungskammer:  ca220 mm

Ventilator  ca.420 mm 43 kg
Volumenstrom:  4800 m³/h
Variante:  Freirad mit Normmotor
Ventilatorwand:  pulverbeschichtet
Geräteanschluss:  schwingungsgedämpft
stat. Druckerhöhung:  735 Pa
Betriebsdrehzahl:  2077 1/min
Leistungsreserve:  46,8 %
el.
Systemleistungsaufnahme: 1,4 kW
Systemwirkungsgrad (stat.): 68,2 %
SFP-Klasse / SFPv-Wert: SFP 3 / 1000 W/(m³/s)
Leistungsaufnahmeklasse: P1 (Pmref = 2,2kW)
k-Faktor:  180
Wirkdruck:  711 Pa
Schallleistungspegel:
1. Saugseitig LW 5:  74 dB
2. Druckseitig LW 6:  81 dB
  63 125 250 500  1k  2k  4k  8k
1.  65  74  73  69  66  63  59  57  dB
2.  70  84  81  78  77  72  67  64  dB
Motor
Nennleistung: 2,1  kW
Nenndrehzahl: 2360  1/min
Nennspannung: 400  V
Netz:  3~ 400V 50Hz
Nennstromaufnahme: 3,4  A
Wirkungsgrad-Klasse: IE5
Schutzart: IP55
Wartungskammer:  463 mm
Zubehör:  1x Revisionstür
Schalldämpfer:  762 mm ca. 42 kg
Volumenstrom:  4800 m³/h
Typ:  MKA200-106-3-F/918x1018x750
Variante:  Kulissen mit halbseitigem Kammerblech
Druckverlust:  16 Pa
Einfügedämpfung:  19 dB
Oberfläche:  Glasgewebe verzinkt
Kulissenlänge:  750 mm
NumberSplitters:  3 ausziehbar

Einfügedämpfung:
De:  63 125 250 500 1 k 2 k 4 k 8 k
  4  9  19  21  24  18  14  14 dB
Wartungskammer:  398 mm
Zubehör:  1x Revisionpaneel mit Griffen
Ansaug-/ Ausblaskammer
Anschluss: links (Klappe (innenliegend)) Volumenstrom: 4800  m³/h
Jalousieklappe: Aluminium
Druckverlust (geöffnet):1  Pa
Dichtheitsklasse: 2  (nach EN 1751)
Gewicht:  ca.17  kg
Klappenmaße (B x H):ca.1x 616 x 800  mm
Position Stellantrieb: bedienseitig
Drehmoment:  15  Nm
Stutzen:  Dämmstutzen
Material:  Stahl verzinkt, unbeschichtet
Abmessungen (B x H):ca.1x 616 x 800  mm
Inklusive Einregulierung, Testbetrieb mit der Gebäudeautomation und Einweisung des zuständigen Bedienpersonals.
Menge: 1,000 St

**3.1.20 Werkplanung Stahlbau Unterkonstruktion für Zu- und Abluftgerät**
*** Pauschalposition
Werkplanung Stahlbau Unterkonstruktion
auf der Dachfläche über Erdgeschoss
für vorbeschriebenes Zu- und Abluftgerät

Abmessungen Lüftungsgerät
Länge:  ca .6400 mm
Breite:  ca. 2000 mm
Höhe:  ca. 1243 (1315) mm
Gewicht:  ca. 1788 kg

längsseitig Wartungsebene Gitterrost Breite ca. 0,8-1,0 m

Die Stahlbau-Unterkonstruktion wird auf der Dachabdichtung mit geeingneten Schutzmaßnahmen durchdringungsfrei mit Auflagersicherung aufgestellt.

einschließlich
- Aufmaße vor Ort
- Planung Korrosionsschutz
- Planung Transport + Montage
- Planung Anschlüsse + Verbindungen
- Nachweis Windsogsicherung
- etc.
Menge: 1,000 psch
DIN276-1_08: 399
DIN276_18: 399

**3.1.30 Stahlunterkonstruktion Zu- und Abluftgerät**
Stahlunterkonstruktion bestehend aus Standfüßen und Trägerrost, einschl. Lastverteilung und Lagesicherung
Aufstellung durchdringungsfrei auf Dachabdichtung einschl. erforderlicher Schutzmaßnahmen der Dachhaut unter Aufstellpunkten.

alle Teile feuerverzinkt gemäß DIN EN ISO 1461

Abmessungen Lüftungsgerät
Länge:  ca. 6400 mm
Breite:  ca. 2000 mm
Höhe:  ca. 1243 (1315) mm
Gewicht:  ca. 1788 kg

Höhe Aufständerung ca. 50 cm über Dachhaut
längsseitig Wartungsebene Gitterrost Breite ca. 0,8-1,0 m
einschl. Trittstufen zur Überbrückung der Höhendifferenz Wartungsebene/Dachhaut aus Trittstufen Gitterrost

Abmessungen Stahlunterkonstruktion/Wartungsfläche
Länge:  ca. 6400 mm
Breite:  ca. 3800 mm

Einbauort: Dachfläche über Erdgeschoss
Menge: 1,000 St

**3.1.40 Ablaufwanne Kondensat**
Kondensatwanne aus Edelstahl mit DN 50 Stutzen für die Montage einer Abwasserleitung Geruchsverschlusses

AAbmessung

Breite:  ca. 1200 mm
Länge:  ca. 500  mm
Höhe:  ca. 100  mm

Lieferung montieren einschließlich Befestigungmaterial an der Unterkonstruktion,
Menge: 1,000 St

**3.1.50 Kugelsifon**
Kugelsiphon saugseitig (Unterdruck/Trockensiphon), 1 1/2“ x DN50 für Siebventilanschluss für zentrale Lüftungsgeräte, Material PP Polypropylen
Menge: 1,000 St

**3.1.60 Krangestellung**
Krangestellung

mobiler Schwerlastkran zum vertikalen Schwerlasttransport der  beschriebenen Geräte und Anlageteile u.a. zum Entladen oder Heben auf das Dach.

Zur Kalkulation sind die gegebenen Stellplatzverhältnisse und daraus resultierende Aufwendungen zur Untergrundsicherung, die technisch erf. Hubleistung und -höhe des Mobilkrans, der gesamte logistische Aufwand fürs Auf- und Abbauen, der Antransport und die Zwischenlagerung der Schwerlastteile, alle Vorbereitungen zum Absetzen am vorgesehenen Stellplatz, ggf. erforderliche horizontale Schwerlasttransportleistungen,
die Kranvorhaltung in der erforderlichen Zeit und Anzahl, das zum An- und Abschlagen erforderliche Personal, technische Hilfsmittel zur Fernverständigung und Einweisung sowie die Koordinierung mit der örtlichen Bauleitung einzurechnen.

Ggf. erforderliche Maßnahmen zur Verkehrseinschränkung- bzw. -umleitung, sind der Bauleitung rechtzeitig anzuzeigen. Hierfür notwendige Hilfsmittel und Aufwendungen zur  Unfallverhütung sind  einzukalkulieren.

Die Höhe OK Gelände bis OK Dach Aufstellfläche beträgt ca. 14,0 m. Das größte nach Planungsfabrikat zu hebende Bauteil besitzt folgende Abmessungen
Höhe x Breite x Länge: ca. 6,40 m x 2,00 m x 1,32  m
Das maximale Gewicht dieses Bauteiles beträgt 2.200 kg.
Menge: 1,000 Stk

**3.1.70 Filterwechsel nach Beendigung Probebetrieb**
Filterwechsel nach Beendigung Probebetrieb
mit Lieferung und Einbau eines kompletten Satzes Filter für das
in vorgenannter Pos. beschriebene Lüftungsgerät
einschl. Entsorgung der getauschten Filter
Menge: 1,000 St

#### Abschnitt 3.2 KG 431 Lüftungsanlagen, Luftleitungen Stahl

**3.2.10 Luftltg rechteckig Stahl verz gefalzt Kanten-L bis 500mm WD 0,6 mm H bis 4,5 m Aufhänge-/Auflagekonstruktion schallg.**
Luftleitung, rechteckig, Dichtheitsklasse C DIN EN 1507,
Druckklasse 2 DIN EN 1507, aus verzinktem Stahl, gefalzt,
Maße DIN EN 1 505, Kantenlänge bis 500 mm,
Wanddicke 0,6 mm,
Verbindung mit Profil- Schiebeverbindung, min./max .
Temperatur der geförderten Luft - 15 bis 40 Grad C,
Montagehöhe über Gelände/ Fußboden bis 4,5 m, mit
Aufhänge-/Auflagekonstruktion, schallgedämmt, befestigen mit
Befestigungsmitteln mit bauaufsichtlichem
Verwendbarkeitsnachweis einschl. Bohrungen,
Befestigungsuntergrund Stahlbeton,
Menge: 20,000 m²

**3.2.20 Luftltg rechteckig Stahl verz gefalzt Kanten-L bis 1.000mm**
Luftleitung wie vor beschrieben,
jedoch Kantenlänge über 500 bis 1.000 mm
Menge: 10,000 m²

**3.2.30 Luftltg rechteckig Stahl verz gefalzt Kanten-L bis 1.500mm**
Luftleitung wie vor beschrieben,
jedoch Kantenlänge über 1.000 bis 1.500 mm
Menge: 45,000 m²

**3.2.40 Luftltg rechteckig Stahl verz gefalzt Kanten-L bis 2.000mm**
Luftleitung wie vor beschrieben,
jedoch Kantenlänge über 1.500 bis 2.000 mm
Menge: 1,000 m²

**3.2.50 Formstück Luftltg rechteckig Stahl verz gefalzt Kanten-L bis 500mm H bis 4,5m**
Formstück für Luftleitung, rechteckig, Luftdichtheitsklasse C
DIN EN 1507, Druckklasse 2 DIN EN 1507, aus verzinktem
Stahl, gefalzt, Maße DIN EN 1505, Kantenlänge bis 500 mm,
Wanddicke 0,6 mm, Verbindung mit Profil- Schiebeverbindung,
min./max. Temperatur der geförderten Luft -15 bis 40 Grad C,
Montagehöhe über Gelände/ Fußboden bis 4,5 m, mit
Aufhänge-/Auflagekonstruktion, schallgedämmt, befestigen mit
Befestigungsmitteln mit bauaufsichtlichem
Verwendbarkeitsnachweis einschl. Bohrungen,
Befestigungsuntergrund Stahlbeton, Holz,
Menge: 20,000 m²

**3.2.60 Formstück Luftltg rechteckig Stahl verz gefalzt Kanten-L bis 1.000mm**
Formstück wie vor beschrieben,
jedoch Kantenlänge über 500 bis 1.000 mm
Menge: 20,000 m²

**3.2.70 Formstück Luftltg rechteckig Stahl verz gefalzt Kanten-L bis 1.500mm**
Formstück wie vor beschrieben,
jedoch Kantenlänge über 1.000 bis 1.500 mm
Menge: 5,000 m²

**3.2.80 Formstück Luftltg rechteckig Stahl verz gefalzt Kanten-L bis 2.0000mm**
Formstück wie vor beschrieben,
jedoch Kantenlänge über 1.500 bis 2.000 mm
Menge: 1,000 m²

**3.2.90 Luftltg rechteckig Stahl verz gefalzt Kanten-L bis 500mm WD 0,6 mm H bis 4,5 m**
Luftleitung, rechteckig, aerosolatdicht, Luftdichtheitsklasse
ATC 3 DIN EN 16798-3, Druckklasse 2 DIN EN 1507, aus
verzinktem Stahl, gefalzt, Maße DIN EN 1505, Kantenlänge bis
500 mm, Wanddicke 0,6 mm, Verbindung mit Profil-
Schiebeverbindung, min. /max. Temperatur der geförderten Luft
-15 bis 40 Grad C, Montagehöhe über Gelände/ Fußboden bis
4,5 m, mit Aufhänge- /Auflagekonstruktion, schallgedämmt,
befestigen mit Befestigungsmitteln mit bauaufsichtlichem
Verwendbarkeitsnachweis einschl. Bohrungen,
Befestigungsuntergrund Stahlbeton, Holz,
Menge: 1,000 m²

**3.2.100 Luftltg rechteckig Stahl verz gefalzt Kanten-L bis 1.000mm**
Luftleitung aerosolatdicht wie vor beschrieben,
jedoch Kantenlänge über 500 bis 1.000 mm
Menge: 1,000 m²

**3.2.110 Luftltg rechteckig Stahl verz gefalzt Kanten-L bis 1.500mm**
Luftleitung aerosolatdicht wie vor beschrieben,
jedoch Kantenlänge über 1.000 bis 1.500 mm
Menge: 1,000 m²

**3.2.120 Luftltg rechteckig Stahl verz gefalzt Kanten-L bis 2.000mm**
Luftleitung aerosolatdicht wie vor beschrieben,
jedoch Kantenlänge über 1.500 bis 2.000 mm
Menge: 1,000 m²

**3.2.130 Formstück Luftltg rechteckig Stahl verz gefalzt Kanten-L bis 500mm H bis 4,5m**
Formstück für Luftleitung, rechteckig, aerosolatdicht,
Luftdichtheitsklasse ATC3 DIN EN 16798-3, Druckklasse 2 DIN
EN 1507, aus verzinktem Stahl, gefalzt, Maße DIN EN 1505,
Kantenlänge bis 500 mm, Wanddicke 0,6 mm, Verbindung mit
Profil -Schiebeverbindung, min. /max. Temperatur der
geförderten Luft - 15 bis 40 Grad C, Montagehöhe über
Gelände/ Fußboden bis 4,5 m, mit
Aufhänge-/Auflagekonstruktion, schallgedämmt, befestigen mit
Befestigungsmitteln mit bauaufsichtlichem
Verwendbarkeitsnachweis einschl. B ohrungen,
Befestigungsuntergrund Stahlbeton.
Menge: 1,000 m²

**3.2.140 Formstück Luftltg rechteckig Stahl verz gefalzt Kanten-L bis 1.000mm**
Formstück aerosolatdicht wie vor beschrieben,
jedoch Kantenlänge über 500 bis 1.000 mm
Menge: 1,000 m²

**3.2.150 Formstück Luftltg rechteckig Stahl verz gefalzt Kanten-L bis 1.500mm**
Formstück aerosolatdicht wie vor beschrieben,
jedoch Kantenlänge über 1.000 bis 1.500 mm
Menge: 1,000 m²

**3.2.160 Formstück Luftltg rechteckig Stahl verz gefalzt Kanten-L bis 2.0000mm**
Formstück aerosolatdicht wie vor beschrieben,
jedoch Kantenlänge über 1.500 bis 2.000 mm
Menge: 1,000 m²

**3.2.170 Luftltg rechteckig Stahl verz gefalzt Kanten-L bis 500mm WD 0,8mm H 3,5-5m Aufhänge-Auflagekonstruktion**
*** EP-Aufgliederung gefordert
*** Bezugsbeschreibung
STLB-Bau 2025-04 075
Luftleitung, rechteckig, aerosolatdicht, Luftdichtheitsklasse ATC3 DIN EN 16798-3, aus verzinktem Stahl, gefalzt, Maße DIN EN 1505, Kantenlänge bis 500 mm, Wanddicke 0,8 mm, Verbindung mit Winkelflansch, mit Schrauben und Dichtung, Form- und Verbindungsstücke werden gesondert vergütet, min./max. Temperatur der geförderten Luft -15 bis 80 Grad C, Montagehöhe über Gelände/Fußboden über 3,5 bis 5 m, mit Aufhänge-/Auflagekonstruktion.
Menge: 15,000 m2
Leistungsbereichkatalog: 075
DIN276-1_08: 431

**3.2.180 Luftltg rechteckig Stahl verz gefalzt Kanten-L 500-1000mm WD 0,8mm H 3,5-5m Aufhänge-Auflagekonstruktion**
*** EP-Aufgliederung gefordert
*** wie Position 3.2.170
STLB-Bau 2025-04 075
Druckklasse 2 DIN EN 1507, Kantenlänge über 500 bis 1000 mm,
Menge: 5,000 m2
Leistungsbereichkatalog: 075
DIN276-1_08: 431

**3.2.190 Luftltg rechteckig Stahl verz gefalzt Kanten-L 1000-1500mm WD 0,8mm H 3,5-5m Aufhänge-Auflagekonstruktion**
*** EP-Aufgliederung gefordert
*** wie Position 3.2.170
STLB-Bau 2025-04 075
Kantenlänge über 1000 bis 1500 mm,
Menge: 5,000 m2
Leistungsbereichkatalog: 075
DIN276-1_08: 431

**3.2.200 Luftltg rechteckig Stahl verz gefalzt Kanten-L ü. 2000mm WD 0,8mm H 3,5-5m Aufhänge-Auflagekonstruktion**
*** EP-Aufgliederung gefordert
*** wie Position 3.2.170
STLB-Bau 2025-04 075
Kantenlänge über 2000 mm,
Menge: 1,000 m2
Leistungsbereichkatalog: 075
DIN276-1_08: 431

**3.2.210 Formstück Luftltg rechteckig Stahl verz gefalzt Kanten-L bis 500mm H bis 4,5m**
Formstück für Luftleitung, rechteckig, aerosolatdicht,
Luftdichtheitsklasse ATC3 DIN EN 16798-3, Druckklasse 2 DIN
EN 1507, aus verzinktem Stahl, gefalzt, Maße DIN EN 1505,
Kantenlänge bis 500 mm, Wanddicke 0,8 mm, Verbindung mit
Profil -Schiebeverbindung, min. /max. Temperatur der
geförderten Luft - 15 bis 40 Grad C, Montagehöhe über
Gelände/ Fußboden bis 4,5 m, mit
Aufhänge-/Auflagekonstruktion, schallgedämmt, befestigen mit
Befestigungsmitteln mit bauaufsichtlichem
Verwendbarkeitsnachweis einschl. B ohrungen,
Befestigungsuntergrund Stahlbeton.
Menge: 18,000 m²

**3.2.220 Formstück Luftltg rechteckig Stahl verz gefalzt Kanten-L bis 1.000mm**
Formstück aerosolatdicht wie vor beschrieben,
jedoch Kantenlänge über 500 bis 1.000 mm
Menge: 5,000 m²

**3.2.230 Formstück Luftltg rechteckig Stahl verz gefalzt Kanten-L bis 1.500mm**
Formstück aerosolatdicht wie vor beschrieben,
jedoch Kantenlänge über 1.000 bis 1.500 mm
Menge: 1,000 m²

**3.2.240 Formstück Luftltg rechteckig Stahl verz gefalzt Kanten-L bis 2.0000mm**
Formstück aerosolatdicht wie vor beschrieben,
jedoch Kantenlänge über 1.500 bis 2.000 mm
Menge: 2,000 m²

**3.2.250 Elastische Verbindung rechteckige Luftleitg Kanten-L 250-500mm**
*** Bezugsbeschreibung
STLB-Bau 2025-04 075
Elastisches Verbindungsstück, Baustoffklasse DIN 4102-1 B1 (schwerentflammbar), aerosolatdicht, Luftdichtheitsklasse ATC3 DIN EN 16798-3, Druckklasse 2 DIN EN 1507, für rechteckige Luftleitung, größte Kantenlänge über 250 bis 500 mm, mit Anschlussrahmen aus verzinktem Stahl, einschl. Gegenrahmen, mit Schrauben aerosolatdicht DIN EN 16282-5.
Menge: 4,000 St
Leistungsbereichkatalog: 075
DIN276-1_08: 431

**3.2.260 Elastische Verbindung rechteckige Luftleitg Kanten-L 500-1000mm**
*** wie Position 3.2.250
STLB-Bau 2025-04 075
Druckklasse 2 DIN EN 1507, größte Kantenlänge über 500 bis 1000 mm,
Menge: 4,000 St
Leistungsbereichkatalog: 075
DIN276-1_08: 431

**3.2.270 Elastische Verbindung rechteckige Luftleitg Kanten-L 1000-1500mm**
*** wie Position 3.2.250
STLB-Bau 2025-04 075
größte Kantenlänge über 1000 bis 1500 mm,
Menge: 2,000 St
Leistungsbereichkatalog: 075
DIN276-1_08: 431

**3.2.280 Elastische Verbindung rechteckige Luftleitg Kanten-L 1500-2000mm**
*** wie Position 3.2.250
STLB-Bau 2025-04 075
größte Kantenlänge über 1500 bis 2000 mm,
Menge: 1,000 St
Leistungsbereichkatalog: 075
DIN276-1_08: 431

*Hinweis: Inspektionsöffnungen*
Inspektionsöffnungen sind entsprechend der DIN EN 12097 auszuführen. Die Lage und Größe ist entsprechend den Normvorgaben aus DIN EN 12097 Tabelle 1 (runde LL) bzw. Tabelle 2 (eckige LL) zu wählen. Darüberhinaus sind diese so zu wählen, dass Reinigung des gesamten Luftleitsystems möglich ist.

**3.2.290 Inspektionsöffnung oval Stahl verz 200/100mm**
Inspektions- und Wartungsöffnung als Deckel mit Einbaurahmen und Dichtung, oval, aus verzinktem Stahl, Maße 200/100 mm, für Einbau in rechteckige Luftleitung, mit Kantenschutz, mit Schraubverschluss und Rändelmutter, aerosolatdicht, Luftdichtheitsklasse ATC3 DIN EN 16798-3,
Menge: 6,000 St
Leistungsbereichkatalog: 075
DIN276-1_08: 431

**3.2.300 Inspektionsöffnung oval Stahl verz 300/200mm**
Inspektions- und Wartungsöffnung als Deckel
300/200
wie vor beschrieben
Menge: 6,000 St

**3.2.310 Inspektionsöffnung oval Stahl verz 500/400mm**
Inspektions- und Wartungsöffnung als Deckel
300/200
wie vor beschrieben
Menge: 6,000 St

**3.2.320 Wickelfalzrohre DN 100 Stahl verz H bis 4,5m**
Wickelfalzrohr aus verzinktem Stahl, Nähte gefalzt,
Luftdichtheitsklasse C DIN EN 12237, Maße DIN EN 1506, DN
100, mit Einsteckende, geschraubt/ genietet, mit
Kaltschrumpfband, min./max. Temperatur der geförderten Luft
-15 bis 40 Grad C, Druckbereich von -750 bis 2000 Pa, Montagehöhe über Gelände/ Fußboden bis 4,5 m, mit
Aufhänge-/Auflagekonstruktion, schallgedämmt, befestigen mit
bauaufsichtlich zugelassenen Befestigungsmitteln einschl .
Bohrungen, Befestigungsuntergrund Stahlbeton,
Menge: 50,000 m

**3.2.330 Wickelfalzrohre DN 125**
Wickelfalzrohre DN 125
wie vor beschrieben
Menge: 50,000 m

**3.2.340 Wickelfalzrohre DN 150**
Wickelfalzrohre DN 150
wie vor beschrieben
Menge: 10,000 m

**3.2.350 Wickelfalzrohre DN 160**
Wickelfalzrohre DN 160
wie vor beschrieben
Menge: 35,000 m

**3.2.360 Wickelfalzrohre DN 200**
Wickelfalzrohre DN 200
wie vor beschrieben
Menge: 40,000 m

**3.2.370 Wickelfalzrohre DN 250**
Wickelfalzrohre DN 250
wie vor beschrieben
Menge: 35,000 m

**3.2.380 Wickelfalzrohre DN 280**
Wickelfalzrohre DN 280
wie vor beschrieben
Menge: 15,000 m

**3.2.390 Wickelfalzrohre DN 315**
Wickelfalzrohre DN 315
wie vor beschrieben
Menge: 50,000 m

**3.2.400 Bogen Luftleitg rund 45 Grad Stahl verz DN100 H bis 4,5 m**
Bogen, für Luftleitung, rund, Luftdichtheitsklasse C DIN EN
12237, Biegeradius größer gleich 1 DN, 45 Grad, Maße
DIN EN 1506, aus verzinktem Stahl, DN 100, mit Einsteckenden, mit Lippendichtung, geschraubt/genietet, min./max. Temperatur der geförderten Luft -15 bis 40 Grad C, Druckbereich von -750 bis 2000 Pa, Montagehöhe über Gelände/ Fußboden bis 4,5 m
Menge: 15,000 St

**3.2.410 Bogen Luftleitg rund 90 Grad Stahl verz DN100 H bis 4,5 m**
Bogen, für Luftleitung, rund, Luftdichtheitsklasse C DIN EN
12237, Biegeradius größer gleich 1 DN, alle Winkelgrade, Maße
DIN EN 1506, aus verzinktem Stahl, DN 100, mit Einsteckenden, mit Lippendichtung, geschraubt/genietet, min./max. Temperatur der geförderten Luft -15 bis 40 Grad C, Druckbereich von -750 bis 2000 Pa, Montagehöhe über Gelände/ Fußboden bis 4,5 m
Menge: 15,000 St

**3.2.420 Bogen Luftleitg rund 90 Grad Stahl verz DN125**
Bogen DN 125
wie vor beschrieben
Menge: 20,000 St

**3.2.430 Bogen Luftleitg rund 90 Grad Stahl verz DN150**
Bogen DN 150
wie vor beschrieben
Menge: 1,000 St

**3.2.440 Bogen Luftleitg rund 90 Grad Stahl verz DN160**
Bogen DN 160
wie vor beschrieben
Menge: 15,000 St

**3.2.450 Bogen Luftleitg rund 90 Grad Stahl verz DN200**
Bogen DN 200
wie vor beschrieben
Menge: 15,000 St

**3.2.460 Bogen Luftleitg rund 90 Grad Stahl verz DN250**
Bogen DN 250
wie vor beschrieben
Menge: 5,000 St

**3.2.470 Bogen Luftleitg rund 90 Grad Stahl verz DN280**
Bogen DN 280
wie vor beschrieben
Menge: 10,000 St

**3.2.480 Bogen Luftleitg rund 90 Grad Stahl verz DN315**
Bogen DN 315
wie vor beschrieben
Menge: 10,000 St

**3.2.490 Abzweigstück Luftleitg rund 90Grad Stahl verz DN100 symmetrisch H bis 4,5 m**
Abzweigstück, für Luftleitung, rund, Luftdichtheitsklasse C DIN
EN 12237, 90 Grad, aus verzinktem Stahl, größter DN 100,
symmetrisch, mit Einsteckenden, mit Lippendichtung,
geschraubt/ genietet, min./max. Temperatur der geförderten Luft
- 15 bis 40 Grad C, Druckbereich von -750 bis 2000 Pa,
Montagehöhe über Gelände/ Fußboden bis 4,5 m
Menge: 3,000 St

**3.2.500 Abzweigstück Luftleitg rund 90Grad Stahl verz DN 125**
Abzweigstück, verzinkt DN 125
wie vor beschrieben
Menge: 1,000 St

**3.2.510 Abzweigstück Luftleitg rund 90Grad Stahl verz DN 160**
Abzweigstück, verzinkt DN 160
wie vor beschrieben
Menge: 1,000 St

**3.2.520 Abzweigstück Luftleitg rund 90Grad Stahl verz DN 200**
Abzweigstück, verzinkt DN 200
wie vor beschrieben
Menge: 2,000 St

**3.2.530 Abzweigstück Luftleitg rund 90Grad Stahl verz DN 315**
Abzweigstück, verzinkt DN 315
wie vor beschrieben
Menge: 1,000 St

**3.2.540 Abzweigreduzierstück Luftleitg rund 90Grad konisch Stahl verz DN 125 symmetrisch H bis 4,5m**
Abzweigreduzierstück, für Luftleitung, rund, Luftdichtheitsklasse
B DIN EN 12237, 90 Grad, konisch, aus verzinktem Stahl,
DN 125 - DN 100, symmetrisch, mit Einsteckenden, mit
Lippendichtung, geschraubt/ genietet, min./max. Temperatur der
geförderten Luft - 15 bis 40 Grad C, Druckbereich von - 750 bis
1000 Pa, Montagehöhe über Gelände/ Fußboden bis 4,5 m, mit
Aufhänge-/Auflagekonstruktion,
Menge: 6,000 St

**3.2.550 Abzweigreduzierstück Luftleitg rund 90Grad Stahl verz DN 160 - DN 100**
Abzweigreduzierstück, verzinkt
DN 160 - DN 100
wie vor beschrieben
Menge: 3,000 St

**3.2.560 Abzweigreduzierstück Luftleitg rund 90Grad Stahl verz DN 160 - DN 125**
Abzweigreduzierstück, verzinkt
DN 160 - DN 125
wie vor beschrieben
Menge: 1,000 St

**3.2.570 Abzweigreduzierstück Luftleitg rund 90Grad Stahl verz DN 200 - DN 100**
Abzweigreduzierstück, verzinkt
DN 200 - DN 100
wie vor beschrieben
Menge: 1,000 St

**3.2.580 Abzweigreduzierstück Luftleitg rund 90Grad Stahl verz DN 200 - DN 125**
Abzweigreduzierstück, verzinkt
DN 200 - DN 125
wie vor beschrieben
Menge: 1,000 St

**3.2.590 Abzweigreduzierstück Luftleitg rund 90Grad Stahl verz DN 200 - DN 160**
Abzweigreduzierstück, verzinkt
DN 200 - DN 160
wie vor beschrieben
Menge: 1,000 St

**3.2.600 Abzweigreduzierstück Luftleitg rund 90Grad Stahl verz DN 250 - DN 100**
Abzweigreduzierstück, verzinkt
DN 250 - DN 100
wie vor beschrieben
Menge: 1,000 St

**3.2.610 Abzweigreduzierstück Luftleitg rund 90Grad Stahl verz DN 250 - DN 125**
Abzweigreduzierstück, verzinkt
DN 250 - DN 125
wie vor beschrieben
Menge: 1,000 St

**3.2.620 Abzweigreduzierstück Luftleitg rund 90Grad Stahl verz DN 250 - DN 200**
Abzweigreduzierstück, verzinkt
DN 250 - DN 200
wie vor beschrieben
Menge: 1,000 St

**3.2.630 Abzweigreduzierstück Luftleitg rund 90Grad Stahl verz DN 280 - DN 200**
Abzweigreduzierstück, verzinkt
DN 280 - DN 200
wie vor beschrieben
Menge: 1,000 St

**3.2.640 Abzweigreduzierstück Luftleitg rund 90Grad Stahl verz DN 315 - DN 200**
Abzweigreduzierstück, verzinkt
DN 315 - DN 200
wie vor beschrieben
Menge: 2,000 St

**3.2.650 Reduzierung Luftleitg rund Stahl verz DN 100 H bis 4 ,5m**
Reduzierung, für Luftleitung, rund, Luftdichtheitsklasse C DIN
EN 12237, 90 Grad, aus verzinktem Stahl, größter DN 100,
symmetrisch, mit Einsteckenden, mit Lippendichtung,
geschraubt/ genietet, min./max. Temperatur der geförderten Luft
- 15 bis 40 Grad C, Druckbereich von -750 bis 2000 Pa,
Montagehöhe über Gelände/ Fußboden bis 4,5 m
Menge: 1,000 St

**3.2.660 Reduzierung Luftleitg rund Stahl verz DN 125**
Reduzierung, verzinkt DN 125
wie vor beschrieben
Menge: 12,000 St

**3.2.670 Reduzierung Luftleitg rund Stahl verz DN 160**
Reduzierung, verzinkt DN 160
wie vor beschrieben
Menge: 5,000 St

**3.2.680 Reduzierung Luftleitg rund Stahl verz DN 200**
Reduzierung, verzinkt DN 200
wie vor beschrieben
Menge: 10,000 St

**3.2.690 Reduzierung Luftleitg rund Stahl verz DN 250**
Reduzierung, verzinkt DN 250
wie vor beschrieben
Menge: 5,000 St

**3.2.700 Reduzierung Luftleitg rund Stahl verz DN 280**
Reduzierung, verzinkt DN 280
wie vor beschrieben
Menge: 1,000 St

**3.2.710 Reduzierung Luftleitg rund Stahl verz DN 315**
Reduzierung, verzinkt DN 315
wie vor beschrieben
Menge: 2,000 St

**3.2.720 Bundkragen Luftleitg rund Stahl verz DN100 H bis 4,5m**
Bundkragen, für Luftleitung, rund, Luftdichtheitsklasse C DIN
EN 12237, aus verzinktem Stahl, DN 100, min. /max.
Temperatur der geförderten Luft -15 bis 40 Grad C,
Druckbereich von - 750 bis 2000 Pa, Montagehöhe über
Gelände/Fußboden bis 4,5 m.
Menge: 1,000 St

**3.2.730 Bundkragen Luftleitg rund Stahl verz DN125**
Bundkragen, DN 125
wie vor beschrieben
Menge: 1,000 St

**3.2.740 Bundkragen Luftleitg rund Stahl verz DN160**
Bundkragen, DN 160
wie vor beschrieben
Menge: 1,000 St

**3.2.750 Bundkragen Luftleitg rund Stahl verz DN200**
Bundkragen, DN 200
wie vor beschrieben
Menge: 1,000 St

**3.2.760 Bundkragen Luftleitg rund Stahl verz DN250**
Bundkragen, DN 250
wie vor beschrieben
Menge: 1,000 St

**3.2.770 Bundkragen Luftleitg rund Stahl verz DN280**
Bundkragen, DN 280
wie vor beschrieben
Menge: 1,000 St

**3.2.780 Bundkragen Luftleitg rund Stahl verz DN315**
Bundkragen, DN 315
wie vor beschrieben
Menge: 1,000 St

**3.2.790 Elastische Verbindung runde Luftleitg Durchm. bis 100mm**
*** Bezugsbeschreibung
STLB-Bau 2025-04 075
Elastisches Verbindungsstück, Baustoffklasse DIN 4102-1 B1 (schwerentflammbar), aerosolatdicht, Luftdichtheitsklasse ATC3 DIN EN 16798-3, für runde Luftleitung, Durchmesser bis 100 mm, mit Anschlussrahmen aus verzinktem Stahl.
Menge: 8,000 St
Leistungsbereichkatalog: 075
DIN276-1_08: 431

**3.2.800 Elastische Verbindung runde Luftleitg Durchm. 100-250mm**
*** wie Position 3.2.790
STLB-Bau 2025-04 075
Durchmesser über 100 bis 250 mm,
Menge: 4,000 St
Leistungsbereichkatalog: 075
DIN276-1_08: 431

**3.2.810 Elastische Verbindung runde Luftleitg Durchm. 250-500mm**
*** wie Position 3.2.790
STLB-Bau 2025-04 075
Durchmesser über 250 bis 500 mm,
Menge: 2,000 St
Leistungsbereichkatalog: 075
DIN276-1_08: 431

**3.2.820 Steckmuffe Luftleitg rund Stahl verz DN100 H bis 4,5m**
Steckmuffe, für Luftleitung, rund, Luftdichtheitsklasse C DIN
EN 12237, aus verzinktem Stahl, DN 100, min. /max.
Temperatur der geförderten Luft -15 bis 40 Grad C,
Druckbereich von - 750 bis 2000 Pa, Montagehöhe über
Gelände/Fußboden bis 4,5 m.
Menge: 5,000 St

**3.2.830 Steckmuffe Luftleitg rund Stahl verz DN125**
Steckmuffe, DN 125
wie vor beschrieben
Menge: 1,000 St

**3.2.840 Steckmuffe Luftleitg rund Stahl verz DN160**
Steckmuffe, DN 160
wie vor beschrieben
Menge: 5,000 St

**3.2.850 Steckmuffe Luftleitg rund Stahl verz DN200**
Steckmuffe, DN 200
wie vor beschrieben
Menge: 1,000 St

**3.2.860 Steckmuffe Luftleitg rund Stahl verz DN250**
Steckmuffe, DN 250
wie vor beschrieben
Menge: 1,000 St

**3.2.870 Steckmuffe Luftleitg rund Stahl verz DN280**
Steckmuffe, DN 280
wie vor beschrieben
Menge: 1,000 St

**3.2.880 Steckmuffe Luftleitg rund Stahl verz DN315**
Steckmuffe, DN 315
wie vor beschrieben
Menge: 1,000 St

**3.2.890 Enddeckel Luftleitg rund Stahl verz DN100**
*** EP-Aufgliederung gefordert
*** Bezugsbeschreibung
STLB-Bau 2025-04 075
Enddeckel, für Luftleitung, rund aerosolatdicht, Luftdichtheitsklasse ATC3 DIN EN 16798-3, aus verzinktem Stahl, DN 100, zum Einstecken, min./max. Temperatur der geförderten Luft -15 bis 80 Grad C, Druckbereich von -750 bis 1000 Pa, mit Aufhänge-/Auflagekonstruktion.
Menge: 5,000 St
Leistungsbereichkatalog: 075
DIN276-1_08: 431

**3.2.900 Enddeckel Luftleitg rund Stahl verz DN125**
*** EP-Aufgliederung gefordert
*** wie Position 3.2.890
STLB-Bau 2025-04 075
DN 125,
Menge: 2,000 St
Leistungsbereichkatalog: 075
DIN276-1_08: 431

**3.2.910 Enddeckel Luftleitg rund Stahl verz DN160**
*** EP-Aufgliederung gefordert
*** wie Position 3.2.890
Leistung wie vorstehend beschrieben, jedoch DN 160
Menge: 5,000 St
Leistungsbereichkatalog: 075
DIN276-1_08: 431

**3.2.920 Enddeckel Luftleitg rund Stahl verz DN200**
*** EP-Aufgliederung gefordert
*** wie Position 3.2.890
Leistung wie vorstehend beschrieben, jedoch DN 200
Menge: 5,000 St
Leistungsbereichkatalog: 075
DIN276-1_08: 431

**3.2.930 Enddeckel Luftleitg rund Stahl verz DN250**
*** EP-Aufgliederung gefordert
*** wie Position 3.2.890
Leistung wie vorstehend beschrieben, jedoch DN 250
Menge: 1,000 St
Leistungsbereichkatalog: 075
DIN276-1_08: 431

**3.2.940 Enddeckel Luftleitg rund Stahl verz DN280**
*** EP-Aufgliederung gefordert
*** wie Position 3.2.890
Leistung wie vorstehend beschrieben, jedoch DN 280
Menge: 1,000 St
Leistungsbereichkatalog: 075
DIN276-1_08: 431

**3.2.950 Enddeckel Luftleitg rund Stahl verz DN315**
*** EP-Aufgliederung gefordert
*** wie Position 3.2.890
Leistung wie vorstehend beschrieben, jedoch DN 315
Menge: 1,000 St
Leistungsbereichkatalog: 075
DIN276-1_08: 431

**3.2.960 Reinigungsdeckel Luftleitg rund Stahl verz DN100**
*** EP-Aufgliederung gefordert
*** Bezugsbeschreibung
STLB-Bau 2025-04 075
Reinigungsdeckel, für Luftleitung, rund, aerosolatdicht, Luftdichtheitsklasse ATC3 DIN EN 16798-3, aus verzinktem Stahl, DN 100, zum Einstecken, min./max. Temperatur der geförderten Luft -15 bis 80 Grad C, Druckbereich von -750 bis 1000 Pa, mit Aufhänge-/Auflagekonstruktion.
Menge: 2,000 St
Leistungsbereichkatalog: 075
DIN276-1_08: 431

**3.2.970 Reinigungsdeckel Luftleitg rund Stahl verz DN125**
*** EP-Aufgliederung gefordert
*** wie Position 3.2.960
Leistung wie vorstehend beschrieben, jedoch DN 125
Menge: 2,000 St
Leistungsbereichkatalog: 075
DIN276-1_08: 431

**3.2.980 Reinigungsdeckel Luftleitg rund Stahl verz DN160**
*** EP-Aufgliederung gefordert
*** wie Position 3.2.960
Leistung wie vorstehend beschrieben, jedoch DN 160
Menge: 2,000 St
Leistungsbereichkatalog: 075
DIN276-1_08: 431

**3.2.990 Reinigungsdeckel Luftleitg rund Stahl verz DN200**
*** EP-Aufgliederung gefordert
*** wie Position 3.2.960
Leistung wie vorstehend beschrieben, jedoch DN 200
Menge: 2,000 St
Leistungsbereichkatalog: 075
DIN276-1_08: 431

**3.2.1000 Reinigungsdeckel Luftleitg rund Stahl verz DN250**
*** EP-Aufgliederung gefordert
*** wie Position 3.2.960
Leistung wie vorstehend beschrieben, jedoch DN 250
Menge: 2,000 St
Leistungsbereichkatalog: 075
DIN276-1_08: 431

**3.2.1010 Reinigungsdeckel Luftleitg rund Stahl verz DN280**
*** EP-Aufgliederung gefordert
*** wie Position 3.2.960
Leistung wie vorstehend beschrieben, jedoch DN 280
Menge: 2,000 St
Leistungsbereichkatalog: 075
DIN276-1_08: 431

**3.2.1020 Reinigungsdeckel Luftleitg rund Stahl verz DN315**
*** EP-Aufgliederung gefordert
*** wie Position 3.2.960
Leistung wie vorstehend beschrieben, jedoch DN 315
Menge: 2,000 St
Leistungsbereichkatalog: 075
DIN276-1_08: 431

**3.2.1030 Revisionsstück Luftleitg rund Stahl verz DN100**
*** EP-Aufgliederung gefordert
*** Bezugsbeschreibung
STLB-Bau 2025-04 075
Revisionsstück mit Deckel, für Luftleitung, rund, aerosolatdicht, Luftdichtheitsklasse ATC3 DIN EN 16798-3, aus verzinktem Stahl, DN 100, mit Einsteckenden, mit Lippendichtung, min./max. Temperatur der geförderten Luft -15 bis 80 Grad C, Druckbereich von -750 bis 1000 Pa, mit Aufhänge-/Auflagekonstruktion.
Menge: 4,000 St
Leistungsbereichkatalog: 075
DIN276-1_08: 431

**3.2.1040 Revisionsstück Luftleitg rund Stahl verz DN125**
*** EP-Aufgliederung gefordert
*** wie Position 3.2.1030
Leistung wie vorstehend beschrieben, jedoch DN 125
Menge: 4,000 St
Leistungsbereichkatalog: 075
DIN276-1_08: 431

**3.2.1050 Revisionsstück Luftleitg rund Stahl verz DN160**
*** EP-Aufgliederung gefordert
*** wie Position 3.2.1030
Leistung wie vorstehend beschrieben, jedoch DN 160
Menge: 5,000 St
Leistungsbereichkatalog: 075
DIN276-1_08: 431

**3.2.1060 Revisionsstück Luftleitg rund Stahl verz DN200**
*** EP-Aufgliederung gefordert
*** wie Position 3.2.1030
Leistung wie vorstehend beschrieben, jedoch DN 200
Menge: 8,000 St
Leistungsbereichkatalog: 075
DIN276-1_08: 431

**3.2.1070 Revisionsstück Luftleitg rund Stahl verz DN250**
*** EP-Aufgliederung gefordert
*** wie Position 3.2.1030
Leistung wie vorstehend beschrieben, jedoch DN 250
Menge: 2,000 St
Leistungsbereichkatalog: 075
DIN276-1_08: 431

**3.2.1080 Revisionsstück Luftleitg rund Stahl verz DN280**
*** EP-Aufgliederung gefordert
*** wie Position 3.2.1030
Leistung wie vorstehend beschrieben, jedoch DN 280
Menge: 2,000 St
Leistungsbereichkatalog: 075
DIN276-1_08: 431

**3.2.1090 Revisionsstück Luftleitg rund Stahl verz DN315**
*** EP-Aufgliederung gefordert
*** wie Position 3.2.1030
Leistung wie vorstehend beschrieben, jedoch DN 315
Menge: 8,000 St
Leistungsbereichkatalog: 075
DIN276-1_08: 431

**3.2.1100 Luftltg rund flexibel Alu DN80 H bis 4,5m**
Luftleitung, rund, flexibel, aus  Aluminium, Ausführung C DIN EN 13180, B iegeradius größer gleich 1 DN, DN 100, min. / max. Temperatur der geförderten Luft -15 bis 40 Grad C,

Luftdichtheitsklasse C DIN EN 12237, Montagehöhe über
Gelände/ Fußboden bis 4,5 m.
Menge: 1,000 m

**3.2.1110 Luftltg rund flexibel Alu, DN 100**
Luftltg rund flexibel Alu, DN 100
wie vor beschrieben
Menge: 20,000 m

**3.2.1120 Luftltg rund flexibel Alu, DN 125**
Luftltg rund flexibel Alu, DN 125
wie vor beschrieben
liefern und montieren
Menge: 10,000 m

**3.2.1130 Luftltg rund flexibel Alu, DN 160**
Luftltg rund flexibel Alu, DN 125
wie vor beschrieben
liefern und montieren
Menge: 10,000 m

**3.2.1140 Luftltg rund flexibel Alu, DN 200**
Luftltg rund flexibel Alu, DN 125
wie vor beschrieben
liefern und montieren
Menge: 10,000 m

**3.2.1150 Luftltg rund flexibel Alu, DN 250**
Luftltg rund flexibel Alu, DN 250
wie vor beschrieben
liefern und montieren
Menge: 10,000 m

**3.2.1160 Rohrverschlussklappe DN 100**
Rohr-Verschlußklappe
Absperrelement zum direkten Einbau in jeder Lage, saug- oder druckseitig in den Rohrverlauf, selbsttätige Funktion.
Gehäuse aus verzinktem Stahlblech, K lappen
aus  Aluminium, Rückstellfeder aus rostfreiem Edelstahl.
DN 100
Menge: 2,000 St

**3.2.1170 Rohrschelle Lüftung DN 100**
Zweischraubenschelle mit Sicherheitsschnellverschluss
zur Befestigung von Lüftungsrohren mit einem Außendurchmesser DN 100. Fixierte Schallschutzeinlage
(unverlierbar während der Montage und bei
Gleitbewegungen der Lüftungsrohre).

Material Schelle aus Stahl, sendzimirverzinkt,
Schallschutzeinlage aus TPE-Gummi, schwarz,
mit Anschlussmutter M8, M8/10 oder ohne Gewinde
Menge: 10,000 St

**3.2.1180 Rohrschelle Lüftung DN 125**
wie vor beschrieben,
DN 125
Menge: 20,000 St

**3.2.1190 Rohrschelle Lüftung DN 160**
wie vor beschrieben,
DN 160
Menge: 30,000 St

**3.2.1200 Rohrschelle Lüftung DN 200**
wie vor beschrieben,
DN 200
Menge: 20,000 St

**3.2.1210 Rohrschelle Lüftung DN 250**
wie vor beschrieben,
DN 250
Menge: 20,000 St

**3.2.1220 Rohrschelle Lüftung DN 280**
wie vor beschrieben,
DN 280
Menge: 10,000 St

**3.2.1230 Rohrschelle Lüftung DN 315**
wie vor beschrieben,
DN 315
Menge: 50,000 St

**3.2.1240 Profilstahl**
Profilstahl
zur Lastverteilung und Bereitstellung erforderlicher
Haltepunkte in ausreichend dimensionieter Profilstärke.
Nicht unter diese Position fallen normale Halterungen
für Kanäle, Rohre, Trassen oder sonstige Leitungen und
Bauteile, deren Befestigung in den jeweiligen Positionen
beschrieben ist.
Tragkonstruktion als Tragelement, ausgeführt aus verzinktem
Stahlprofil, geschweißt oder geschraubt oder als
Rahmenkostruktion, direkt an waagerechter, senkrechter oder
geneigter Fläche befestigt.
In den Einheitspreis sind als Pauschale alles Zubehör,
Befestigungs - und Verbundungselemente, Schrauben und
Dübel einzukalkulieren.
Es dürfen jeweils nur der Konstruktion der Bauwerke
entsprechende Dübel verwendet werden.
Länge bis 2,0 m
Menge: 1200,000 kg

**3.2.1250 Montageschienenfuß**
Montageschienenfuß aus HDPE - Hochdichtes Polyethylen mit einer zulässigen Belastung 3,5 kN, Temperaturbeständig -30 bis 110 °C passend Für Montageschienen 41 x 41 mm

Höhe:  120 mm
Breite:  305 mm
Länge:  305 mm
Menge: 16,000 St

**3.2.1260 Montageschienenfuß Trennlage**
3-lagige Trennschicht zur Unterlage zwischen Montagefüßen und PVC-Flachdächern, Haftreibungskoeffizient 0.400 bis 0.500 abhängig von Dachneigung und Feuchtigkeitsgrad, Material: HDPE-Folie (weiß), Aluminium-Schicht und PET-Folie
Menge: 16,000 St

**3.2.1270 Montageschiene**
Montageschiene, C-Profil mit den Abschlusskappen inklusive
passende Schalldämmelemente für alle Schienenabmessungen
, durchgehender Schweißnaht, für den Außenbereich geeignet, feuerverzinktes Programm
Berechnungen inklusive statischem Nachweis

Breite: ca.41 mm
Höhe: ca. 41 mm
Öffnungsweite: ca. 22 mm
Langlochlänge: ca. 20 mm
Langlochbreite: ca.12,5 mm
Falzhöhe: ca. 7,5 mm
Lochabstand: ca. 35 mm
Oberfläche: feuerverzinkt
Menge: 20,000 m

**3.2.1280 Dämpfungssockel 250 mm**
Dämpfungssockel für Dächer - Ausführung mit integrierter Alu-Schiene, effizienter Dämpfungssockel zur Schwingungs- dämpfung und Reduzierung von Lärm, Vibrationen und Körperschall bei der Montage von technischen Anlagen (Klimageräte, Rohrleitungen, Kabeltrassen) auf Flachdächern.
Material: Robustes, witterungsbeständiges und langlebiges SBR-Gummi (Styrol-Butadien-Kautschuk).
Ausführung: Integrierte Aluminium-Schiene 41x22 mm zur einfachen Schraubmontage.
Abmessungen Länge ca. 250 mm, Breite ca. 180 mm, Höhe ca. 95 mm.
Eigenschaften: Hohe Schwingungsdämpfung, gute Stabilität, Geeignet für Dachkombinationen, Klimaanlagen, Wärmepumpe
Menge: 20,000 St

**3.2.1290 Dämpfungssockel 600 mm**
Dämpfungssockel für Dächer - Ausführung mit integrierter Alu-Schiene, effizienter Dämpfungssockel zur Schwingungs- dämpfung und Reduzierung von Lärm, Vibrationen und Körperschall bei der Montage von technischen Anlagen (Klimageräte, Rohrleitungen, Kabeltrassen) auf Flachdächern.
Material: Robustes, witterungsbeständiges und langlebiges SBR-Gummi (Styrol-Butadien-Kautschuk).
Ausführung: Integrierte Aluminium-Schiene 41x22 mm zur einfachen Schraubmontage.
Abmessungen Länge ca. 600 mm, Breite ca. 180 mm, Höhe ca. 95 mm.
Eigenschaften: Hohe Schwingungsdämpfung, gute Stabilität, Geeignet für Dachkombinationen, Klimaanlagen, Wärmepumpe
Menge: 10,000 St

**3.2.1300 Profilstahlkonstruktion**
Profilstahlkonstruktion für Stütz-, Hänge-, Trag- und Sonderbefestigungen einschließlich Befestigungsmaterial, verzinkt, Ausführung nach statischer und örtlicher Erfordernis, Abrechnung mit den Einheitsgewichten der zutreffenden DIN- Normen
Menge: 500,000 kg

**3.2.1310 Gehwegplatten für Dachmontage**
Gehwegplatte, verlegen auf Kiesdach, grau, aus Beton
Platte nach DIN EN1930 (500/500/50 mm), Gehwegplatte aus Beton einschl. der erforderlichen Schutz der Dachhaut verlegen, eventuell Anpassung an Einbauten
Menge: 60,000 St

**3.2.1320 Potentialausgleichskabel**
Potentialausgleichskabel
geeignet für die Verbindung von metallischen Bauteilen und metallischen Luftleitelementen mit dazwischen montierten elektrisch nichtleitenden Bauteilen, z. B. elastische Verbindungstutzen.
Länge bis 25 cm, beidseits Kabelschuhe zur Befestigung an den Bauteilen, mit entsprechender Kennzeichnung, Querschnitt
ca. 6mm²
Menge: 40,000 St
- 24,000, Orte: 1; DIN276-1_08: 431
- 16,000, Orte: 2; DIN276-1_08: 431
DIN276-1_08: 431

*Hinweis: Luftauslässe*

**3.2.1330 Lüftungsventil Abluft DN 100**
Lüftungsventil
in runder Ausführung, einsetzbar für Abluft,
bestehend aus dem Ventilring mit Randabdichtung,
dem Ventilteller mit Gewindespindel zur Volumenstromeinstellung
verdrehbar und Gegenmutter zur Sicherung der
Einstellung sowie dem Einbaurahmen.
Material
Frontteile aus Stahlblech mit einer Pulverbeschichtung
(ähnlich RAL 9010, Schichtdicke 60 µm) ;
Gewindespindel und Mutter aus verzinktem Stahl,
Einbaurahmen aus verzinktem Stahlblech.
Maßangabe Nenndurchmesser: 100 mm
Menge: 13,000 St

**3.2.1340 Lüftungsventil Abluft DN 125**
Leistung wie vor beschrieben,
jedoch Lüftungsventil Abluft DN 125
Menge: 1,000 St

**3.2.1350 Lüftungsventil Abluft DN 160**
Leistung wie vor beschrieben,
jedoch Lüftungsventil Abluft DN 160
Menge: 4,000 St

**3.2.1360 Lüftungsventil Abluft DN 200**
Leistung wie vor beschrieben,
jedoch Lüftungsventil Abluft DN 200
Menge: 3,000 St

**3.2.1370 Lüftungsventil Zuluft DN 100**
Lüftungsventil
in runder Ausführung, einsetzbar für Zuluft,
bestehend aus dem Ventilring mit Randabdichtung,
dem Ventilteller mit Gewindespindel zur Volumenstromeinstellung
verdrehbar und Gegenmutter zur Sicherung der
Einstellung sowie dem Einbaurahmen.
Material
Frontteile aus Stahlblech mit einer Pulverbeschichtung
(ähnlich RAL 9010, Schichtdicke 60 µm) ;
Gewindespindel und Mutter aus verzinktem Stahl,
Einbaurahmen aus verzinktem Stahlblech.
Maßangabe Nenndurchmesser: 100 mm
Menge: 6,000 St

**3.2.1380 Lüftungsventil Zuluft DN 125**
Leistung wie vor beschrieben,
jedoch Lüftungsventil Zuluft DN 125
Menge: 1,000 St

**3.2.1390 Decken-Luftdurchlass, Zuluft rechteckig, 600x600 mm**
Designdeckendralldurchlässe mit quadratischem oder rundem Frontdurchlass für den gehobenen Komfortbereich mit besonderen Ansprüchen an Architektur und Design. Als Zuluft- oder Abluftdurchlass. Beste lufttechnische und akustische Funktion durch Drallflügel mit aerodynamisch optimierter Formgebung für drallförmige horizontale Luftführung mit hoher Induktion. Zum Einbau in abgehängte Decken aller Art. Einbaufertige Komponente, bestehend aus Gehäuse, Frontdurchlass, Drallflügel, Luftanschlussstutzen und einer Traverse zur Befestigung des Frontdurchlasses. Mittelschraubenbefestigung des Frontdurchlasses an der Traverse. Anschlussstutzen, passend für Luftleitungen nach  EN 1506 oder EN 13180. Schallleistungspegel des Strömungsgeräusches gemessen nach EN ISO 5135.

Besondere Merkmale
-  Für höchste Anforderungen an Technik, Komfort und Design
-  Frontdurchlass in vielfältigen Designvarianten
-  Für Deckensysteme aller Art und mit Randverbreiterung auch
  freihängend
-  Luftleitungsanschluss horizontal

Materialien und Oberflächen
-  Frontdurchlass, Anschlusskasten und Traverse aus
  verzinktem Stahlblech
-  Drallflügel, Anschlussstutzen und Drosselelement aus
  Kunststoff ABS, nach UL 94, V-0, flammwidrig
-  Luftverteilelement aus Kunstfasergewebe
-  Doppellippendichtung aus Gummi
-  Frontdurchlass Pulverbeschichtet, Farbton nach RAL Classic

Bauform:  Quadratisch
Anlage:  Abluft
Abmessung: 600x600 Frontplatte
Abmessung: 550x550x400, Anschlusskasten quadratisch,
  Anschluss rund, seitlich DN200
Oberfläche: Oberfläche pulverbeschichtet
  nach RAL
Auswahl Farbe: Farbe nach Wahl des Bauherrn

Volumenstrom qv600  m³/h

Akustische Ergebnisse
  Klappenstellung AUF  Klappenst. 45°  Klappenst. ZU
dpt [Pa]  39  62  114
LWA [dB(A)]  38  39  51
63Hz [dB]  36  37  45
125Hz [dB]  41  42  51
250Hz [dB]  42  43  52
500Hz [dB]  35  36  49
1kHz [dB]  33  34  48
2kHz [dB]  21  22  38
4kHz [dB]  < 15  < 15  17
8kHz [dB]  < 15  < 15  < 15
LWNC [dB]  32  33  47
LWNR [dB]  33  34  48
Menge: 2,000 St

**3.2.1400 Decken-Luftdurchlass, Abluft rechteckig, 400x400 mm**
Designdeckendralldurchlässe mit quadratischem oder rundem Frontdurchlass für den gehobenen Komfortbereich mit besonderen Ansprüchen an Architektur und Design. Als Zuluft- oder Abluftdurchlass. Beste lufttechnische und akustische Funktion durch Drallflügel mit aerodynamisch optimierter Formgebung für drallförmige horizontale Luftführung mit hoher Induktion. Zum Einbau in abgehängte Decken aller Art. Einbaufertige Komponente, bestehend aus Gehäuse, Frontdurchlass, Drallflügel, Luftanschlussstutzen und einer Traverse zur Befestigung des Frontdurchlasses. Mittelschraubenbefestigung des Frontdurchlasses an der Traverse. Anschlussstutzen, passend für Luftleitungen nach  EN 1506 oder EN 13180. Schallleistungspegel des Strömungsgeräusches gemessen nach EN ISO 5135.

Besondere Merkmale
-  Für höchste Anforderungen an Technik, Komfort und Design
-  Frontdurchlass in vielfältigen Designvarianten
-  Für Deckensysteme aller Art und mit Randverbreiterung auch
  freihängend
-  Luftleitungsanschluss horizontal

Materialien und Oberflächen
-  Frontdurchlass, Anschlusskasten und Traverse aus
  verzinktem Stahlblech
-  Drallflügel, Anschlussstutzen und Drosselelement aus
  Kunststoff ABS, nach UL 94, V-0, flammwidrig
-  Luftverteilelement aus Kunstfasergewebe
-  Doppellippendichtung aus Gummi
-  Frontdurchlass Pulverbeschichtet, Farbton nach RAL Classic
Bauform: Quadratisch
Anlage: Abluft
Abmessung: 400x400 Frontplatte
Abmessung: 372x372x300, Anschlusskasten quadratisch,
  Anschluss rund, seitlich DN200
Oberfläche: Oberfläche pulverbeschichtet
  nach RAL
Auswahl Farbe: Farbe nach Wahl des Bauherrn

Volumenstrom qv445  m³/h

Akustische Ergebnisse
  Klappenstellung AUF  Klappenst. 45°  Klappenst. ZU
dpt [Pa]  39  62  114
LWA [dB(A)]  38  39  51
63Hz [dB]  36  37  45
125Hz [dB]  41  42  51
250Hz [dB]  42  43  52
500Hz [dB]  35  36  49
1kHz [dB]  33  34  48
2kHz [dB]  21  22  38
4kHz [dB]  < 15  < 15  17
8kHz [dB]  < 15  < 15  < 15
LWNC [dB]  32  33  47
LWNR [dB]  33  34  48
Menge: 4,000 St

**3.2.1410 Decken-Luftdurchlass, Abluft rechteckig, 400x400 mm**
Leistung wie vor beschrieben,
jedoch

Anlage: Abluft
Abmessung: 400x400 Frontplatte
Abmessung: 372x372x300, Anschlusskasten quadratisch,
  Anschluss rund, seitlich DN160

Volumenstrom qv250  m³/h
Menge: 1,000 St

**3.2.1420 Decken-Luftdurchlass, Abluft rechteckig, 600x600 mm**
Leistung wie vor beschrieben,
jedoch

Anlage:  Abluft
Abmessung:  600x600 Frontplatte
Abmessung:  550x550x400, Anschlusskasten quadratisch,
  Anschluss rund, seitlich DN250

Volumenstrom qv600  m³/h
Menge: 2,000 St

**3.2.1430 Wetterschutzgitter rechteckig Außenluft B 700mm H 800mm Stahl**
*** EP-Aufgliederung gefordert
Wetterschutzgitter, für Außenluft, rechteckig, Nennbreite 700 mm, Nennhöhe 800 mm, Rahmen und Lamellen aus Stahl, korrosionsgeschützt, Anordnung Lamellen waagerecht, mit Vogelschutzgitter aus verzinktem Stahl, einschl. Anbaurahmen Frontrahmen profiliert, mit verdeckter Schraubbefestigung.
Menge: 1,000 St
Leistungsbereichkatalog: 075
DIN276-1_08: 431

**3.2.1440 Wetterschutzgitter rechteckig Fortluft B 700mm H 800mm Stahl**
*** EP-Aufgliederung gefordert
Wetterschutzgitter, für Fortluft, rechteckig, Nennbreite 700 mm, Nennhöhe 800 mm, Rahmen und Lamellen aus Stahl, korrosionsgeschützt, Anordnung Lamellen waagerecht, mit Vogelschutzgitter aus verzinktem Stahl, einschl. Anbaurahmen und Frontrahmen profiliert, mit verdeckter Schraubbefestigung.
Menge: 1,000 St
Leistungsbereichkatalog: 075
DIN276-1_08: 431

**3.2.1450 Luftgitter verzStahlblech B 425mm H 125mm**
Luftgitter für Einbau in rechteckige Luftleitungen,
aus profilierten Blechen aus verzinktem Stahl, Frontrahmen profiliert, mit verdeckter Schraubbefestigung, mit senkrechten, einzeln verstellbaren Lamellen, Volumenstromeinstellsatz aus profilierten Blechen aus beschichtetem Stahl, mit gegenläufig gekoppelten Lamellen, Breite 425 mm, Höhe 125 mm,
max. Zuluftvolumenstrom in m3/h 250
Menge: 1,000 St
Leistungsbereichkatalog: 075
DIN276-1_08: 431

**3.2.1460 Luftgitter verzStahlblech B 425mm H 225mm**
Leistung wie vor beschrieben,
jedoch Luftgitter  Breite 425 mm, Höhe 225 mm,
max. Zuluftvolumenstrom in m3/h 500
Menge: 1,000 St

**3.2.1470 Tauwasserablaufrohr aus Hart-PVC, Rohre einseitig gemufft, DN 40, komplett bis 5 m Länge, liefern und installieren**
Tauwasserablaufrohr aus Hart-PVC, Rohre einseitig gemufft, DN 40, komplett bis 5 m Länge,
Menge: 1,000 St

#### Abschnitt 3.3 KG 431 Schalldämpfer

**3.3.10 Schalldämpfer rund Druckdifferenz bis 80Pa DN100; L 1000mm**
Schalldämpfer, rund, für Luftleitungseinbau einschl. Gehäuse,
Druckdifferenz bis 80 Pa,
wirksame Schalldämpferlänge in mm 1000, Dämmdicke 50 mm,
DN 100, Luftdichtheitsklasse C DIN EN 12237, Außenrohr aus
Aluminium, Innenrohr perforiert, aus Aluminium, Verbindung mit
Einsteckenden, geschraubt/ genietet, mit Dichtungsband.
Menge: 3,000 St

**3.3.20 Schalldämpfer rund Druckdifferenz bis 80Pa DN125; L 1000mm**
Leistung wie vor beschrieben
Rohrschalldämpfer 125x1000
Packungsdicke 50 mm
Menge: 6,000 St

**3.3.30 Schalldämpfer rund Druckdifferenz bis 80Pa DN160; L 1000mm**
Leistung wie vor beschrieben
Rohrschalldämpfer 160x1000
Packungsdicke 50 mm
Menge: 4,000 St

**3.3.40 Schalldämpfer rund Druckdifferenz bis 80Pa DN200; L 1000mm**
Leistung wie vor beschrieben
Rohrschalldämpfer 200x1000
Packungsdicke 50 mm
Menge: 2,000 St

**3.3.50 Schalldämpfer rund Druckdifferenz bis 80Pa DN250; L 1000mm**
Leistung wie vor beschrieben
Rohrschalldämpfer 250x1000
Packungsdicke 50 mm
Menge: 1,000 St

**3.3.60 Schalldämpfer rund Druckdifferenz bis 80Pa DN280; L 1000mm**
Leistung wie vor beschrieben
Rohrschalldämpfer 280x1000
Packungsdicke 50 mm
Menge: 1,000 St

**3.3.70 Schalldämpfer rund Druckdifferenz bis 80Pa DN315; L 1000mm**
Leistung wie vor beschrieben
Rohrschalldämpfer 315x1000
Packungsdicke 50 mm
Menge: 4,000 St

**3.3.80 Kulissenschalldämpfer rechteckig B/H/L 600/450/1500**
Kulissenschalldämpfer zur Reduzierung von Ventilator- und
Strömungsgeräuschen in lufttechnischen Anlagen.
Dämpfungswirkung durch Absorption und Resonanz.
Energiesparende sowie hygienisch getestete und zertifizierte
Ausführung. Schalldämpfer bestehend aus dem Gehäuse mit
Luftleitungsanschlüssen und Kulissen. K ulissen bestehend aus
strömungsgünstig profiliertem Kulissenrahmen ( Radius > 15
mm), Absorptionsmaterial und Kammerblechen.
Kulissenrahmenenden zum Schutz des Absorptionsmaterials
um gefalzt. Einfügungsdämpfung und Schallleistungspegel des
Strömungsgeräusches gemessen nach EN ISO 7235.
Hygieneanforderungen nach VDI 6022, DIN 1946, Teil 2 und Teil
4 sowie VDI 3803.
Materialien und Oberflächen
- Gehäuse, Kulissenrahmen, Mittelsteg und Kammerbleche aus
  verzinktem Stahlblech
- Luftleitungsprofil und Winkelrahmen aus verzinktem Stahl
- Absorptionsmaterial Mineralwolle
Mineralwolle
- Nach EN 13501, Baustoffklasse A 1, nicht brennbar
- R AL-Gütezeichen RAL- G Z 388
- Gesundheitlich unbedenklich, durch hohe Biolöslichkeit, nach
  TRGS 9 05 sowie EU-Richtlinie 97/69/EG
- Durch aufkaschiertes Glasseidengewebe vor Abrieb durch
  strömende Luft bis max. 20 m/ s geschützt
- Inert gegenüber Pilz- u nd Bakterienwachstum

Ausführung
Kulissendicke: 230 mm
Spaltbreite:  145 mm
Kulissenanzahl : 4 Stück
Anschlußrahmen: Luftkanalprofil 30 mm
Kulissenoberfläche: Glasseidengewebe und
  Lochblech
Breite:  600 mm
Höhe:  450 mm
Länge (in Luftrichtung):1500 mm
Produktdaten
Volumenstrom qv 24.000 m³ / h
Strömungsgeschwindigkeit im
Kulissenspalt vs 7,,7 m/ s
Statische Druckdifferenz dpst 15 Pa
Strömungsgeräusch LW, A 40 dB(A)
Strömungsgeräusch LW, NC 32 dB
Strömungsgeräusch LW, NR 34 dB
Akustische Ergebnisse
  Strömungsgeräusch,
  Schallleistungspegel, Einfügungsdämpfung
63H z [ d B ] 50  1
125H z [ d B ] 45  4
250H z [ d B ] 41  10
500H z [ d B ]37  10
1k Hz [ d B ] 34  10
2k Hz [ d B ] 31  7
4k Hz [ d B ] 28  7
8k Hz [ d B ] 24  9
Menge: 2,000 St

#### Abschnitt 3.4 KG 431 Brandschutzklappen und Volumenstromregler

**3.4.10 Brandschutzklappe EI90 Gehäuse Stahl verz B 400mm H 400mm L 500mm elektr Antrieb Federrücklauf 230V IP54**
Brandschutzklappe DIN EN 15650, Klassifizierung EI 90 DIN EN 13501-3, beidseitig geprüft DIN EN 1366-2, für vertikalen und horizontalen Einbau, Achslage waagerecht oder senkrecht, rauchdicht S, Gehäuse aus verzinktem Stahl, eckig, Nennbreite 400 mm, Nennhöhe 400 mm, Länge 500 mm, Luftdichtheitsklasse C DIN EN 1751, Einbau in massive Wand, Nasseinbau, mit einer Revisionsöffnung mit Deckel, mit Absperrklappenblatt aus mineralischem Baustoff, mit thermoelektrischer Auslösung, Auslösetemperatur 72 Grad C, mit elektrischem Antrieb mit Federrücklauf und integrierten Endlageschaltern, Bemessungsbetriebsspannung 230 V AC, Schutzart IP 54 DIN EN 60529 (VDE 0470-1).
Menge: 2,000 St
Leistungsbereichkatalog: 075
DIN276-1_08: 431

**3.4.20 Brandschutzklappe EI90 Gehäuse Stahl verz D 125mm L 400mm elektr Antrieb Federrücklauf 230V IP54**
Brandschutzklappe DIN EN 15650, Klassifizierung EI 90 DIN EN 13501-3, beidseitig geprüft DIN EN 1366-2, für horizontalen Einbau, Achslage waagerecht, rauchdicht S, Gehäuse aus verzinktem Stahl, rund,
Nenndurchmesser DN 125 mm, Länge 400 mm, Luftdichtheitsklasse C DIN EN 1751, Einbau in massive Wand, Nasseinbau, mit einer Revisionsöffnung mit Deckel, mit Absperrklappenblatt aus mineralischem Baustoff, mit thermoelektrischer Auslösung, Auslösetemperatur 72 Grad C, mit elektrischem Antrieb mit Federrücklauf und integrierten Endlageschaltern, Bemessungsbetriebsspannung 230 V AC, Schutzart IP 54 DIN EN 60529 (VDE 0470-1).
Menge: 5,000 St

**3.4.30 Brandschutzklappe EI90 Gehäuse Stahl verz D 160mm L 500mm elektr Antrieb Federrücklauf 230V IP54**
Brandschutzklappe DIN EN 15650, Klassifizierung EI 90 DIN EN 13501-3, beidseitig geprüft DIN EN 1366-2, für vertikalen und horizontalen Einbau, Achslage waagerecht oder senkrecht, rauchdicht S, Gehäuse aus verzinktem Stahl, rund,
Nenndurchmesser 160 mm, Länge 500 mm, Luftdichtheitsklasse C DIN EN 1751, Einbau in massive Wand, Nasseinbau, mit einer Revisionsöffnung mit Deckel, mit Absperrklappenblatt aus mineralischem Baustoff, mit thermoelektrischer Auslösung, Auslösetemperatur 72 Grad C, mit elektrischem Antrieb mit Federrücklauf und integrierten Endlageschaltern, Bemessungsbetriebsspannung 230 V AC, Schutzart IP 54 DIN EN 60529 (VDE 0470-1).
Menge: 2,000 St

**3.4.40 Einmörteln von Brandschutzklappe Fugenbreite bis 5 cm**
Einmörteln von Brandschutzklappe
gemäß Vorschrift des Herstellers, bzw. bauaufsichtliche
Zulassung in Mörtel MG III, gemäß DIN 1053 einbringen.
Das Verschließen der Wand- und Deckendurchbrüche hat so
zu erfolgen, dass ein homogener Mörtel, ohne Blasen und
Fehlstellen, rauchgasdicht an die Bauelemente anliegend
entsteht, der in der Lage ist, statische Kräfte bei der
thermischen Verwindung der Bleche zu übernehmen.
Die Mindesttiefe der Verfüllung beträgt 11,5 cm, wenn
vom Hersteller nicht anders vorgeschrieben.
Der Restraum der Wandtiefe ist mit einer
selbsttragenden, " verlorenen" Mineralplattenschalung zu
versehen.
Die Anschlüsse sind zu verspachteln.
Der Stellmechanismus von Klappen ist vor Verschmutzung
zu schützen.
Bei schlechter Zugängigkeit ist der Mörtel mit Pumpen
und Verpresslanzen einzubringen.
Der so eingebrachte Mörtel ist mechanisch zu verdichten .
incl. Material und Werkzeug
Wand- /Deckenstärke bis 20 cm
lfdm. Fugenbreite bis 5 cm
Menge: 15,000 m

**3.4.50 Einmörteln von Brandschutzklappe Fugenbreite bis 10 cm**
Leistung wie vorstehend beschrieben, jedoch
Fugenbreite bis 10 cm
Menge: 8,000 m

**3.4.60 Brandschutzbekl. EI90 Luftltg Kalziumsilikat-Platte Gebäude4H bis 4 ,5m**
Brandschutzbekleidung mit allgemeinem bauaufsichtlichen
Prüfzeugnis bzw. DIN 4102-4, K lassifizierung EI 90 DIN EN
13501-3, beidseitig geprüft DIN EN 1366-2, für vertikalen und
horizontalen Einbau, rauchdicht S, an Luftleitung, rechteckig,
Ausführung 4-seitig, mit Brandschutzplatten aus Kalziumsilikat,
Luftleitung aus verzinktem Stahl, i m Gebäude, Montagehöhe
über Gelände/ F ußboden bis 4,5 m
Kantenlänge bis 1500 mm
Dämmschichtdicke in mm 35
Menge: 1,000 m²

**3.4.70 Brandschutzbekl. E I90 Formstück Kalziumsilikat-Platte Gebäude H bis 4 ,5m**
Brandschutzbekleidung wie vor beschrieben,
jedoch für Formstück, Kantenlange bis 1500 mm
Dämmschichtdicke in mm 35
Menge: 1,000 m²

**3.4.80 Wandanschluss bis 1.500 mm**
Wandanschluss bis 1.500 mm
Massivwandanschluss für L90- Bekleidung Lüftungsleitung
Kantenlänge bis 1.500 mm
liefern und fachgerecht herstellen
Menge: 5,000 m

**3.4.90 Stellklappe DN160 Gehäuse Stahl verz Stahl verz elektr.Stellantrieb 230VAC IP44**
Stellklappe, mit Absperrfunktion, Dichtheitsklasse 3 DIN EN 1751, runde Ausführung, DN 160, max. Betriebsüber-/-unterdruck bis 1000 Pa, min./max. Temperatur der geförderten Luft -15 bis 40 Grad C, Gehäuse aus verzinktem Stahl, mit Einsteckenden, mit Dichtung, geschraubt/genietet, mit Dichtungsband, Klappenwellen wartungsfrei gelagert, Klappenrahmen aus verzinktem Stahl, Klappen/-blatt aus verzinktem Stahl, mit elektrischem Stellantrieb, Bemessungsbetriebsspannung 230 V AC, mit mechanischem Stellungsanzeiger, mit angebautem Klemmkasten, mit AUF-/ZU-Steuerung, mit potentialfreien Kontakten für Stellungsfernanzeige, Schutzart IP 44 DIN EN 60529 (VDE 0470-1).
Menge: 2,000 St
Leistungsbereichkatalog: 075
DIN276-1_08: 431

**3.4.100 Volumenstromregler k DN100 Gehäuse Stahl verz**
Volumenstromregler,
Volumenstrom ca. 130 m3/h, mechanisch selbsttätig für konstante Volumenströme, rund, DN 100, Gehäuse aus verzinktem Stahl, mit Einsteckenden, geschraubt/genietet, mit Dichtungsband, Klappenwellen wartungsfrei gelagert, Klappen/-blatt aus verzinktem Stahl.
Menge: 2,000 St

**3.4.110 Volumenstromregler k DN160 Gehäuse Stahl verz**
Leistung wie vorstehend beschrieben, jedoch
Volumenstromregler DN 160 mit ca.320 m³/h.
Menge: 3,000 St

**3.4.120 Volumenstromregler k DN250 Gehäuse Stahl verz**
Leistung wie vorstehend beschrieben, jedoch
Volumenstromregler DN 250 mit 620 m³/h.
Menge: 1,000 St

**3.4.130 Volumenstromregler k DN280 Gehäuse Stahl verz**
Leistung wie vorstehend beschrieben, jedoch
Volumenstromregler DN 280 mit 890 m³/h.
Menge: 1,000 St

**3.4.140 Volumenstromregler k DN315 Gehäuse Stahl verz**
Leistung wie vorstehend beschrieben, jedoch
Volumenstromregler DN 315 mit 1200 m³/h.
Menge: 2,000 St

**3.4.150 Volumenstromregler v DN100 Gehäuse Stahl verz**
Volumenstromregler in runder Bauform für variable und konstante Volumenstromsysteme, für Zuluft oder Abluft, DN 100. Hohe Regelgenauigkeit der eingestellten Volumenströme (auch bei Bogenanschluss mit R = 1D). Inbetriebnahmebereites Gerät, bestehend aus den mechanischen Bauteilen und den elektronischen Regelkomponenten. Geräte enthalten einen Mittelwert bildenden Wirkdrucksensor zur Volumenstrommessung und eine Regelklappe. Regelkomponenten werkseitig montiert, verschlaucht und verdrahtet. Wirkdrucksensor mit Messbohrungen 3 mm, dadurch unempfindlich gegen Verschmutzung. Position der Regelklappe von außen durch die Achsenform erkennbar. Regelklappe bei Auslieferung geöffnet, dadurch Luftströmung auch ohne Regelfunktion gegeben; ausgenommen Varianten mit definierter Sicherheitsstellung NC (Normally Closed). Erfüllt die Hygieneanforderungen nach EN 16798 Teil 3, VDI 3803 Blatt 1, VDI 6022 Blatt 1, DIN 1946, Teil 4, Integrierter Differenzdrucksensor mit Messbohrungen 3 mm, Werkseitige Einstellung oder Programmierung, Einstellung und nachträgliche Parametrierung an der Regelkomponente möglich; je nach Regelkomponente wird eventuell ein separates Einstellgerät erforderlich Dämmschale aus verzinktem Stahlblech inklusive Gummiprofil zur Körperschallisolierung Auskleidung aus Mineralwolle nach EN 13501, Baustoffklasse A1, nicht brennbar RAL-Gütezeichen RAL-GZ 388, nach deutscher Gefahrstoffverordnung und Anmerkung Q der europäischen Verordnung (EG) Nr. 1272/2008
Gehäuse aus verzinktem Stahlblech, Oberfläche pulverbeschichtet, Regelklappe und Achse aus Edelstahl 1.4301 Regelklappendichtung aus Kunststoff TPE Sensorrohe aus Aluminium mit Pulverbeschichtung Gleitlager aus Kunststoff
Rohrstutzen mit Einlegesicke für Lippendichtung, passend für Luftleitungen nach EN 1506 oder EN 13180, Rohrstutzen mit Doppllippendichtung beidseitig

TECHNISCHE DATEN

-  Nenngröße: 100

-  Volumenstromregelbereich: 34 - 428 m³/h

-  Mindestdruckdifferenz: 5 - 90 Pa

-  Mindestdruckdifferenz: bis zu 117 Pa

-  Maximal zulässige Druckdifferenz: ca. 1000 Pa

-  Gehäuse-Leckluftstrom nach EN 1751: Klasse C

-  Leckluftstrom bei geschlossener Regelklappe nach EN 1751:  Klasse 2

Hygiene-Konformitätserklärung nach VDI 6022, Blatt 1 (01/2018), ÖNORM H 6020 (02/2007) und ÖNORM H 6021 (09/2003)

-  Akustische Daten ermittelt nach ÖNORM EN ISO 5135

VARIANTE

Dämmschale: Dämmschale
Material: Pulverbeschichtet

Nenngröße: 100
Zubehör: beidseitig Lippendichtung

Anbaugruppe: BC0, Volumenstrom;unbelastete Luft;ohne Sicherheitsfunktion

Betriebsart: Variabel

Signalspannungsbereich: 0-10 V DC

Vmin 34m³/h

Vmax 428 m³/h

ANBAUGRUPPE:

Kategorie:

Compactregler für Volumenstrom. Regelung eines konstanten oder variablen Volumenstrom-Sollwertes. Elektronischer Regler zur Aufschaltung einer Führungsgröße und Abgriff eines Istwertsignals. Istwertsignal auf Nennvolumenstrom bezogen, dadurch vereinfachte Inbetriebnahme und nachträgliche Verstellung. Standalone-Betrieb oder Einbindung in die Gebäudeleittechnik.

Anwendung: Dynamischer Transmitter für saubere Luft in raumlufttechnischen Anlagen

Versorgungsspannung: 24 V AC/DC

Stellantrieb: Integriert; langsamlaufend (Laufzeit 110 - 150 s für 90°)

Einbaulage: Beliebig

Schnittstelle/Ansteuerung: Analogsignal 0 - 10 V DC oder 2 - 10 V DC oder Belimo MP-Bus

Anschluss: Anschlussleitung mit 4 Adern

Schnittstelleninformation:

Analog: Volumenstrom Sollwert sowie Istwertsignal. Istwertsignal werkseitig Volumenstrom; Istwertsignal bauseits umkonfigurierbar auf Klappenstellung

MP-Bus: Volumenstrom Soll- und Istwert, Klappenstellung, Fehlerstatus u.a.

Systemanbindung:

MP-Bus für optionale Erweiterungen

-  passend zu TROX X-AIRCONTROL Zonenmodul X-AIR-ZMO-MP

-  Gateways für LonWorks, Modbus, BACnet, EIB z.B. Belimo UK24xxx

-  Fan Optimiser z.B. Belimo COU24-A-MP

-  bei MP-Bus-Betrieb: Einbindung eines Sensors oder Schaltkontakts in das MP-Bus Netzwerk

Sonderfunktionen: Aktivierung Vmin, Vmid, Vmax, Geschlossen, Offen mittels externer Schaltkontakte/Beschaltung oder MP-Bus

Optional aktivierbare Betriebsarten: Open-Loop: Stellantrieb mit Luftvolumenstrommessung

Parametrierung:

-  Für Regelgerät spezifische Parameter werkseitig parametriert

-  Betriebswerte Vmin, Vmax werkseitig parametriert

-  Signalkennlinie werkseitig parametriert

Nachträgliche Anpassung mittels optionalen Tools:

-  Einstellgerät, PC-Software (jeweils kabelgebunden)

-  FlowCheck App (Drahtlos mittels integrierter NFC-Schnittstelle)

Auslieferungszustand:

-  Funktionsprüfung unter Luft durch Referenzmessung auf regelmäßig validiertem Prüfstand nach DIN EN ISO 9001 zur Überprüfung der Funktion und Regelgenauigkeit des komplettierten Volumenstromreglers

-  Justage der gerätespezifischen Parameter unter Luft durch Referenzmessung auf regelmäßig validiertem Prüfstand nach DIN EN ISO 9001

-  Das Prüfprotokoll der werksseitigen Parametrierung, Funktionsprüfung und Justage muss nach Auslieferung des Volumenstromreglers zur Verfügung gestellt werden

Gleichwertigkeitskriterium Anbauteil:

-  Das Prüfprotokoll der werksseitigen Parametrierung, Funktionsprüfung und Justage unter Luft durch Referenzmessung auf regelmäßig validiertem Prüfstand nach DIN EN ISO 9001 wird zur Verfügung gestellt
Menge: 3,000 St

**3.4.160 Volumenstromregler v DN125 Gehäuse Stahl verz**
Volumenstromregler,
Volumenstrom ca. 380 m3/h, mechanisch selbsttätig für variable Volumenströme, rund, DN 125, Gehäuse aus verzinktem Stahl, mit Einsteckenden, geschraubt/genietet, mit Dichtungsband, Klappenwellen wartungsfrei gelagert, Klappen/-blatt aus verzinktem Stahl.
Menge: 2,000 St

**3.4.170 Volumenstromregler v DN160 Gehäuse Stahl verz**
Volumenstromregler,
Volumenstrom ca. 320 m3/h, mechanisch selbsttätig für variable Volumenströme, rund, DN 160, Gehäuse aus verzinktem Stahl, mit Einsteckenden, geschraubt/genietet, mit Dichtungsband, Klappenwellen wartungsfrei gelagert, Klappen/-blatt aus verzinktem Stahl.
Menge: 1,000 St

**3.4.180 Volumenstromregler v DN315 Gehäuse Stahl verz**
Volumenstromregler,
Volumenstrom ca. 1200 m3/h, mechanisch selbsttätig für variable Volumenströme, rund, DN 315, Gehäuse aus verzinktem Stahl, mit Einsteckenden, geschraubt/genietet, mit Dichtungsband, Klappenwellen wartungsfrei gelagert, Klappen/-blatt aus verzinktem Stahl.
Menge: 2,000 St

#### Abschnitt 3.5 KG 431 Dämmung Luftleitelemente

**3.5.10 Wärmedämmung Ummantelung Luftltg Kanten-L bis 500mm im Freien Mineralwolle AS-Qualität hydrophobiert Matte D 30mm Mantel prof.Blech AlMg2Mn0,8**
*** EP-Aufgliederung gefordert
*** Bezugsbeschreibung
STLB-Bau 2025-04 047
Wärmedämmung einschl. Ummantelung DIN 4140 an haus- und betriebstechnischen Anlagen, an Luftleitung, rechteckig, Maße DIN EN 1505, Kantenlänge bis 500 mm, Mindestabstände DIN 4140 sind nicht eingehalten, im Freien, Dämmung aus Mineralwolle DIN EN 14303, AS-Qualität und hydrophobiert, als Lamellenmatte, einlagig, Dämmschichtdicke 30 mm, Brandverhaltensklasse DIN EN 13501-1 A1 (nichtbrennbar), Schmelzpunkt größer 1000 Grad C, DIN 4102-17, Wärmeleitfähigkeit 0,040 W/(mK) bei 40 Grad C Mitteltemperatur DIN EN 12667, kaschiert mit Alufolie, Ummantelung aus profiliertem Blech, Aluminium, AlMg2Mn0,8, Blechdicke 0,5 mm, Überlappungen verschrauben und mit plastischem Dichtstoff abdichten, Arbeitshöhe des Montageortes bis 3,5 m über der Standfläche des hierfür erforderlichen Gerüstes.
Menge: 10,000 m2
Leistungsbereichkatalog: 047
DIN276-1_08: 431

**3.5.20 Wärmedämmung Ummantelung Luftltg Kanten-L 500-1000mm im Freien Mineralwolle AS-Qualität hydrophobiert Matte D 30mm Mantel prof.Blech AlMg2Mn0,8**
*** EP-Aufgliederung gefordert
*** wie Position 3.5.10
STLB-Bau 2025-04 047
Kantenlänge über 500 bis 1000 mm,
Menge: 5,000 m2
Leistungsbereichkatalog: 047
DIN276-1_08: 431

**3.5.30 Wärmedämmung Ummantelung Luftltg Kanten-L 1000-1500mm im Freien Mineralwolle AS-Qualität hydrophobiert Matte D 30mm Mantel prof.Blech AlMg2Mn0,8**
*** EP-Aufgliederung gefordert
*** wie Position 3.5.10
STLB-Bau 2025-04 047
Kantenlänge über 1000 bis 1500 mm,
Menge: 4,000 m2
Leistungsbereichkatalog: 047
DIN276-1_08: 431

**3.5.40 Wärmedämmung Ummantelung Aufdopplung Flansch Kanten-L bis 500mm im Freien Mineralwolle AS-Qualität hydrophobiert Matte D 30mm Mantel prof.Blech AlMg2Mn0,8**
*** EP-Aufgliederung gefordert
*** Bezugsbeschreibung
STLB-Bau 2025-04 047
Wärmedämmung einschl. Ummantelung DIN 4140 an haus- und betriebstechnischen Anlagen, an Aufdopplung für Flansch von rechteckigen Luftleitungen, Kantenlänge bis 500 mm, Mindestabstände DIN 4140 sind nicht eingehalten, im Freien, Dämmung aus Mineralwolle DIN EN 14303, AS-Qualität und hydrophobiert, als Lamellenmatte, einlagig, Dämmschichtdicke 30 mm, Brandverhaltensklasse DIN EN 13501-1 A1 (nichtbrennbar), Schmelzpunkt größer 1000 Grad C, DIN 4102-17, Wärmeleitfähigkeit 0,040 W/(mK) bei 40 Grad C Mitteltemperatur DIN EN 12667, kaschiert mit Alufolie, Ummantelung aus profiliertem Blech, Aluminium, AlMg2Mn0,8, Blechdicke 0,5 mm, Überlappungen verschrauben und mit plastischem Dichtstoff abdichten, Arbeitshöhe des Montageortes bis 3,5 m über der Standfläche des hierfür erforderlichen Gerüstes.
Menge: 5,000 m
Leistungsbereichkatalog: 047
DIN276-1_08: 431

**3.5.50 Wärmedämmung Ummantelung Aufdopplung Flansch Kanten-L 500-1000mm im Freien Mineralwolle AS-Qualität hydrophobiert Matte D 30mm Mantel prof.Blech AlMg2Mn0,8**
*** wie Position 3.5.40
STLB-Bau 2025-04 047
Kantenlänge über 500 bis 1000 mm,
Menge: 6,000 m
Leistungsbereichkatalog: 047
DIN276-1_08: 431

**3.5.60 Bogen Mineralwolle Wärmedämmung Ummantelung Luftltg Kanten-L bis 500mm im Freien 0,040W/(mK) D 30mm Mantel Alu-Grobkorn-Folie Stahlbänder**
*** EP-Aufgliederung gefordert
*** Bezugsbeschreibung
STLB-Bau 2025-04 047
Bogen aus Mineralwolle DIN EN 14303, Wärmedämmung einschl. Ummantelung DIN 4140 an haus- und betriebstechnischen Anlagen, an Luftleitung, rechteckig, Kantenlänge bis 500 mm, im Freien, Baustoffklasse DIN 4102-1 A (nichtbrennbar), Wärmeleitfähigkeit 0,040 W/(mK) bei 40 Grad C Mitteltemperatur DIN EN 12667, Dämmschichtdicke 30 mm, Ummantelung aus Aluminium-Grobkorn-Folie, befestigen mit Stahlbändern, aluminiumplattiert, Arbeitshöhe des Montageortes bis 3,5 m über der Standfläche des hierfür erforderlichen Gerüstes.
Menge: 2,000 m2
Leistungsbereichkatalog: 047
DIN276-1_08: 431

**3.5.70 Bogen Mineralwolle Wärmedämmung Ummantelung Luftltg Kanten-L 500-1000mm im Freien 0,040W/(mK) D 30mm Mantel Alu-Grobkorn-Folie Stahlbänder**
*** EP-Aufgliederung gefordert
*** wie Position 3.5.60
STLB-Bau 2025-04 047
Kantenlänge über 500 bis 1000 mm,
Menge: 2,000 m2
Leistungsbereichkatalog: 047
DIN276-1_08: 431

**3.5.80 Wärmedämmung Luftltg Kanten-L bis 500mm Gebäude Mineralwolle AS-Qualität hydrophobiert Matte D 20mm**
*** EP-Aufgliederung gefordert
*** Bezugsbeschreibung
STLB-Bau 2025-04 047
Wärmedämmung ohne Ummantelung DIN 4140 an haus- und betriebstechnischen Anlagen, an Luftleitung, rechteckig, Maße DIN EN 1505, Kantenlänge bis 500 mm, im Gebäude, Dämmung aus Mineralwolle DIN EN 14303, AS-Qualität und hydrophobiert, als Lamellenmatte, einlagig, Dämmschichtdicke 20 mm, Baustoffklasse DIN 4102-1 A (nichtbrennbar), Schmelzpunkt größer 1000 Grad C, DIN 4102-17, Wärmeleitfähigkeit 0,040 W/(mK) bei 40 Grad C Mitteltemperatur DIN EN 12667, kaschiert mit Alufolie.
Menge: 5,000 m2
Leistungsbereichkatalog: 047
DIN276-1_08: 431

**3.5.90 Wärmedämmung Luftltg Kanten-L 500-1000mm Gebäude Mineralwolle AS-Qualität hydrophobiert Matte D 20mm**
*** EP-Aufgliederung gefordert
*** wie Position 3.5.80
STLB-Bau 2025-04 047
Kantenlänge über 500 bis 1000 mm,
Menge: 5,000 m2
Leistungsbereichkatalog: 047
DIN276-1_08: 431

**3.5.100 Ummantelung nachträglich Rauchauslöseeinrichtung im Freien Mineralwolle D 60mm Mantel prof. Blech Stahl verz**
Nachträgliche Ummantelung DIN 4140 bei vorh. Wärmedämmung, an Rauchauslöseeinrichtung (Kanalrauchmelder), angebaut an Lüftungskanal, Abmessung ca. LxBxH 200x200x150 mm, im Freien, Dämmung aus Mineralwolle, Dämmschichtdicke 30 mm, Ummantelung aus profiliertem Blech, Stahl, feuerverzinkt, befestigen mit Kappenverschlüssen und Haltebändern, Eignung der Ummantelung ist gesondert nachzuweisen,
Menge: 4,000 St
Leistungsbereichkatalog: 047
DIN276-1_08: 422

**3.5.110 Wärmedämmung Luftltg DN200 Gebäude flexibler Elastomerschaum D 19mm**
Wärmedämmung ohne Ummantelung DIN 4140 an haus- und betriebstechnischen Anlagen, an Luftleitung, rund, Maße DIN EN 1506, DN 315, Mindestabstände nach DIN 4140 sind nicht eingehalten, im Gebäude, Dämmung aus flexiblem Elastomerschaum DIN EN 14304, einlagig, Dämmschichtdicke 19 mm, Baustoffklasse DIN 4102-1 B1 (schwerentflammbar), Wärmeleitfähigkeit 0,040 W/(mK) bei 40 Grad C Mitteltemperatur DIN EN 12667.
Menge: 3,000 m
Leistungsbereichkatalog: 047
DIN276-1_08: 431

**3.5.120 Tauwasserdämmung 25 mm**
Tauwasserdämmung an eckigen und runden Luftkanälen mit
flexiblem Schaumstoff auf Basis synthetischen
Kautschuks mit
geschlossenzelliger Materialstruktur.

Farbe: Schwarz
Format der Platten:  2,0 x 0,5 m
Wärmeleitfähigkeit bei 0°C Mitteltemperatur
(DIN 51612):  l0°C £ 0,033 W/(mK)
überwacht durch das Forschungsinstitut Wärmeschutz e.V.
(FIW), München und zertifiziert durch DINCertco
Wasserdampf-Diffusionswiderstand (EN 13469): ì = 10.000
überwacht durch das Forschungsinstitut Wärmeschutz e.V.
(FIW), München und zertifiziert durch DINCertco
Baustoffklasse: schwerentflammbar, DIN EN 13823
Allgemeine bauaufsichtliche Zulassung: Z-56.269-768
Anwendungsbereich:
max. Mediumtemperatur:  bis +85° C
min. Mediumtemperatur:  -50°C

Die Platten sind vollflächig aufzukleben und alle Nähte
mit Kleber fachgerecht zu verschliessen.
Weitere Verarbeitungsrichtlinien sind der
Montageanleitung
des Herstellers zu entnehmen.

In die Preise sind Transport zur und auf der Baustelle,
Reservematerialien, Zuschnittarbeiten, Montage- und
Kleinmaterial, der Verschnitt, das Herstellen und
Einfassen von
Ausschnitten bis 0,1 m² für Meß- und Regelinstrumente,
Revisionsdeckel usw. einzurechnen.

Schwer entflammbar z.B. nach DIN 4102 Teil 1
Baustoffklasse: B1
Wärmeleitfähigkeit: 0,040 W / (mK)

Dämmdicke: 25 mm

Vom Bieter auszufüllen:
Fabrikat/ Modell: '....................................................'
Menge: 5,000 m²

**3.5.130 Bekleidung von Traversen / Abhängern**
Bekleidung von Traversen
2-, 3- oder 4 seitige Brandschutzbekleidung für die
Traversen der voranbeschriebenen L90-
Lüftungsleitungsbekleidung
Menge: 4,000 m

#### Abschnitt 3.6 KG 439 Lüftungsanlagen Sonstige Leistungen

*Hinweis: Bauleistungen, Kernbohrarbeiten*

**3.6.10 Bohrung Stahlbeton Durchm. 80-100 mm T 20-30cm Geräteeinsatz mgl. nicht schadstoffbelastet**
Bohrung, Wand oder Decke, aus Stahlbeton, Normalbeton,
Bohrdurchmesser über 80 bis 100 mm, Bohrtiefe über 20 bis
30 cm, einschl. Lösen des Bohrkerns aus dem Gefüge,
Arbeitshöhe bis 4,5 m, Geräteeinsatz ist möglich, Ausführung
erschütterungsarm DIN 4150, Ausführung innerhalb des
Bauwerks, Ausführung in allen Geschossen, über Kopf,
aufgenommene Stoffe zur Entsorgung sortieren, sammeln,
ohne Zerkleinerung, im Behälter des AN lagern, Behältergröße
nach Wahl des AN, auf LKW des AN laden und entsorgen
Menge: 6,000 St

**3.6.20 Bohrung Stahlbeton Durchmesser bis 150 mm**
Position wie vorstehend beschrieben, jedoch für
Bohrung:  bis D 100- 150 mm
Bauteildicke: 20 bis 30 cm
Menge: 2,000 St

**3.6.30 Bohrung Stahlbeton Durchmesser bis 300 mm**
Position wie vorstehend beschrieben, jedoch für
Bohrung:  bis D 300 mm
Bauteildicke: 20 bis 30 cm
Menge: 4,000 St

**3.6.40 Bohrung Stahlbeton Durchmesser bis 350 mm**
Position wie vorstehend beschrieben, jedoch für
Bohrung:  bis D 350 mm
Bauteildicke: 20 bis 30 cm
Menge: 4,000 St

**3.6.50 Bohrung Holz-, Trockenbau Durchm. 80-100 mm T 15-30cm Geräteeinsatz mgl. nicht schadstoffbelastet**
Bohrung, Wand oder Decke, aus Holzständer-, Trockenbau,
Bohrdurchmesser über 80 bis 100 mm, Bohrtiefe über 15 bis
30 cm, einschl. Lösen des Bohrkerns aus dem Gefüge,
Arbeitshöhe bis 4,5 m, Geräteeinsatz ist möglich, Ausführung
erschütterungsarm DIN 4150, Ausführung innerhalb des
Bauwerks, Ausführung in allen Geschossen, über Kopf,
aufgenommene Stoffe zur Entsorgung sortieren, sammeln,
ohne Zerkleinerung, im Behälter des AN lagern, Behältergröße
nach Wahl des AN, auf LKW des AN laden und entsorgen
Menge: 4,000 St

**3.6.60 Bohrung Holz-, Trockenbau Durchmesser bis 150 mm**
Position wie vorstehend beschrieben, jedoch für
Bohrung:  bis D 100- 150 mm
Bauteildicke: 15 bis 30 cm
Menge: 10,000 St

**3.6.70 Bohrung Holz-, Trockenbau Durchmesser bis 300 mm**
Position wie vorstehend beschrieben, jedoch für
Bohrung:  bis D 300 mm
Bauteildicke: 15 bis 30 cm
Menge: 5,000 St

**3.6.80 Bohrung Holz-, Trockenbau Durchmesser bis 350 mm**
Position wie vorstehend beschrieben, jedoch für
Bohrung:  bis D 350 mm
Bauteildicke: 15 bis 30 cm
Menge: 5,000 St

**3.6.90 Öffnung schließen Mörtel M2,5 1000-1500cm2 T 20-25cm**
*** EP-Aufgliederung gefordert
STLB-Bau 2025-04 012
Öffnung schließen, Ausführung in Wandfläche,
mit Mörtel M 2,5, Querschnitt über 1000 bis 1500 cm2, Tiefe über 20 bis 25 cm, Arbeitshöhe über 3,5 bis 5,5 m.
Menge: 20,000 St
Leistungsbereichkatalog: 012
DIN276-1_08: 342

**3.6.100 Aussparung schließen Mineralwolle 500-600cm2 T 20-25cm**
*** EP-Aufgliederung gefordert
STLB-Bau 2025-04 012
Aussparung schließen, Ausführung in Wandfläche,
mit Mineralwolle, Querschnitt über 500 bis 600 cm2, Tiefe über 20 bis 25 cm, Arbeitshöhe über 3,5 bis 5,5 m.
Menge: 30,000 St
Leistungsbereichkatalog: 012
DIN276-1_08: 342

*Hinweis: Gerüste, Hebezeuge*

**3.6.110 Hebezeug einschließlich Anfahrtskosten für Hebezeug**
*** Pauschalposition
Hebezeug einschließlich Regiekosten und
Anfahrtskosten für Hebezeug für die Montage der Verflüssigereinheiten im Außenbereich EG unterdem Überhang 1. OG, lichte Höhe ca. 4, 0 m
Menge: 1,000 psch

**3.6.120 Erstellen Abbau Arbeitsgerüst 4Wo Standgerüst flächenorientiert 2kN/m2 H1 L 5 m B 3 m**
Erstellen und Abbauen Arbeitsgerüst DIN EN 12811-1, einschl. Grundeinsatzzeit (4 Wochen),
Standgerüst, flächenorientiert, Lastklasse 3 (2 kN/m2), mit einer Gerüstlage, Höhenklasse H 1, mit senkrechtem Seitenschutz, allseitig,
Verankerung am Bauwerk nicht möglich, Standfestigkeit herstellen, als Rollrüstung
Einrüstung für Montagearbeiten, Grundfläche rechteckig, aufstellen in Gebäuden, Höhe der obersten Gerüstlage 3 m,
eine Einstiegsöffnung auf Gerüstlage mit Leiter
Standfläche waagerecht, direkt belastbar,
Länge Gerüst/-bauteil 5 m,
Breite Gerüst/-bauteil 3 m.
Menge: 45,000 m3
Leistungsbereichkatalog: 001
DIN276-1_08: 392

**3.6.130 Gebrauchsüberlassung Arbeitsgerüst Standgerüst flächenorientiert 2kN/m2 H1**
Gebrauchsüberlassung über die Grundeinsatzzeit hinaus für Arbeitsgerüst DIN EN 12811-1,
gemäß vorstehender Position
Menge: 12,000 Wo
Leistungsbereichkatalog: 001
DIN276-1_08: 392

**3.6.140 Erstellen Abbau Arbeitsgerüst 4Wo Standgerüst flächenorientiert 2kN/m2 H1 L 3 m B 2 m**
Erstellen und Abbauen Arbeitsgerüst DIN EN 12811-1, einschl. Grundeinsatzzeit (4 Wochen),
Standgerüst, flächenorientiert, Lastklasse 3 (2 kN/m2), mit einer Gerüstlage, Höhenklasse H 1, mit senkrechtem Seitenschutz, allseitig,
Verankerung am Bauwerk nicht möglich, Standfestigkeit herstellen, als Rollrüstung
Einrüstung für Montagearbeiten, Grundfläche rechteckig, aufstellen in Gebäuden, Höhe der obersten Gerüstlage 3 m,
eine Einstiegsöffnung auf Gerüstlage mit Leiter
Standfläche waagerecht, direkt belastbar,
Länge Gerüst/-bauteil 3 m,
Breite Gerüst/-bauteil 2 m.
Menge: 18,000 m3
Leistungsbereichkatalog: 001
DIN276-1_08: 392

**3.6.150 Gebrauchsüberlassung Arbeitsgerüst Standgerüst flächenorientiert 2kN/m2 H1**
Gebrauchsüberlassung über die Grundeinsatzzeit hinaus für Arbeitsgerüst DIN EN 12811-1,
gemäß vorstehender Position 1.10.70
Menge: 3,000 Wo
Leistungsbereichkatalog: 001
DIN276-1_08: 392

**3.6.160 Ab- und Aufbau Arbeitsgerüst Standgerüst flächenorientiert 2kN/m2 H1 L 3 m B 2 m**
Arbeitsgerüst DIN EN 12811-1,
gemäß vorstehender Position 1.10.70
Abbauen Arbeitsgerüst, Transport der Rüstteile in Nachbarraum, Wiederaufbau Rüstung
Menge: 3,000 St
Leistungsbereichkatalog: 001
DIN276-1_08: 392

*Hinweis: Prüfungen, IBN, Dokumentationen*

**3.6.170 Druck- und Dichtheitsprüfung Abrechnung pauschal je Kältekreis inkl. Stickstoff**
Druck- und Dichtheitsprüfung
Abrechnung pauschal je Kreis inkl. Stickstoff
Menge: 2,000 St

**3.6.180 Funktionsmessung**
*** EP-Aufgliederung gefordert
STLB-Bau 2025-04 040
Funktionsmessung für RLT-Anlage DIN 18379, alle Messwerte werden dokumentiert und in einem Soll-Istvergleich zusammengestellt, gemessen wird die Stromaufnahme des Motors bei allen Bauelementen, die Druckdifferenz wasser-/medienseitig bei allen Bauelementen, die Druckdifferenz luftseitig bei allen Bauelementen, die Wasser-/Medientemperatur bei allen Bauelementen, die Lufttemperatur bei allen Bauelementen, die Luftfeuchte bei allen Bauelementen, der Wasser-/Medien-Volumenstrom bei allen Bauelementen, der Luftvolumenstrom bei allen Bauelementen, die Luftvolumenstromverteilung in den Luftleitungen aller Anlagen, die Luftvolumenstromverteilung an den Luftdurchlässen, die Lufttemperatur in allen Räumen, die Luftfeuchte in allen Räumen, die Raumluftgeschwindigkeit in allen Räumen, der Schalldruckpegel in allen Räumen, die zum Nachweis von Funktionen und Verteilung erforderlichen Hilfsmittel (z. B. Rauchproben) stellt der AN, die Messgeräte sind vom AN zur Verfügung zu stellen.
Menge: 1,000 St
Leistungsbereichkatalog: 040
DIN276-1_08: 421

**3.6.190 Inbetriebnahme mit Testbetrieb, Einregulierung der Anlage, Überprüfung aller Sicherheitseinrichtungen**
Inbetriebnahme mit Testbetrieb, Einregulierung
der Anlage, Überprüfung aller Regel- und Sicherheitseinrichtungen auf Funktion, Kotrolle aller
Betriebsdrücke im Testbetrieb,
Überprüfung von Teillast- und Volllastbetrieb.
Menge: 1,000 St

**3.6.200 Anl vor Abnahme betreiben 2Wochen**
STLB-Bau 2025-04 070
Anlage vor der Abnahme betreiben, mit provisorischen Programmen und Parametern, während 24 Stunden, Betreibungszeit 2 Wochen.
Menge: 1,000 Std
Leistungsbereichkatalog: 070
DIN276-1_08: 482

**3.6.210 Dichtheitsprüfung an luftführenden Anlagenteilen**
*** Pauschalposition
Dichtheitsprüfung an luftführenden Anlagenteilen,Dichtheitsprüfungen der Gesamtanlagezum Nachweis der Luftdichtheit Klasse C in mehreren Abschnitten an ausreichend großen, nochzugängigen Teilstrecken mit normgerechten Messaufbaumit kallibriertem Messgerät.
Zur Dichtheitsprüfung sind alle Öffnungen des Systems zuverschließen, das Prüfgerät ist an den jeweiligen Abschnittanzubinden, als Prüfdruck-Überdruck (für Zuluft) und Prüf-Unterdruck (Abluft) ist der mittlere Betriebsdruck zu wählen.
Ermittlung der Oberfläche nach DIN EN 14239, Aufrechterhaltung des gewählten Prüfdruckes +/- 5% für 5Minuten gemäß EUROVENT 2/2
Menge: 1,000 psch
Leistungsbereichkatalog: 075
DIN276-1_08: 439

**3.6.220 Hygieneerstinspektion RLT**
Hygieneerstinspektion nach VDI 6022 Blatt 1, fachliche
Mindestqualifikation: Hygienefachkraft VDI  6022 Blatt 1, für
Raumlufttechnische Anlagen, das Personals zum Bedienen der
Anlage und zum Öffnen und Schließen der Revisionsöffnungen
und - zugänge sowie erforderlicher Steighilfen stellt der AN,
einschl. Dokumentation mit Formblatt nach VDI 6022 Blatt 1,
einschl. Prüfberichte ohne Checkliste für weitere
Hygienekontrollen, die Probenahme und deren Auswertung
gehören zum Leistungsumfang AN
Menge: 1,000 St

**3.6.230 wiederh. Einweisg**
*** Pauschalposition
Wiederholte Einweisung des Bedienungs- und Wartungspersonals vor Ort,
die durchgeführte Einweisung wird protokolliert.
Menge: 1,000 psch
Leistungsbereichkatalog: 070
DIN276-1_08: 439

**3.6.240 GA-Verkabelg Netzstromltg auf Beschriftung/Bezeichnung Gerät**
*** Pauschalposition
Prüfung der von anderen AN installierten GA-Verkabelung und Netzstromversorgungsleitungen, auf Beschriftung/Bezeichnung von Gerät, Kabel, Klemme, gemäß Adressenlisten, für die von anderen AN installierten Verbindungen an allen Bauteilen Messwertgebern, mit Prüfprotokoll.
Menge: 1,000 psch
Leistungsbereichkatalog: 070
DIN276-1_08: 482

**3.6.250 Sachverständigenabnahme RLT-Anlage**
*** Pauschalposition
Abnahme von RLT-Anlage gem. baurechtlicher Vorschriften der Landesbauordnung BbgBO und technischen Regelwerken VDI 6022 durch anerkannten Prüfsachverständigen einschl. Dokumentation, An- und Abfahrt.

Brandschutz
Funktionsprüfung von Brandschutzklappen und deren Einbindung in die MSR-Technik

Hygiene
Kontrolle auf Schmutzablagerungen, Keimfreiheit und Einhaltung der VDI 6022.

Funktion/ Wartung
Technische Prüfung der Anlage auf Einhaltung der Planungswerte
Menge: 1,000 psch

**3.6.260 Teilnahme an Begehung und Abnahme durch Sachverständigen**
*** Pauschalposition
Teilnahme an Begehung und Abnahme durch Sachverständigen
Der Bieter hat für bis zu 3 Abnahmebegehungen
Fachpersonal, welches mit den Gegebenheiten im Objekt
und der technischen Gegebenheiten der Anlage vertraut
sind, vorzusehen und die Abnahmen mit Sachverständigen
zu begleiten.
Es ist zu kalkulieren, dass diese Abnahmebegehungen
einen kompletten Arbeitstag in Anspruch nehmen wird. Es
sind in Abstimmung mit der Bauüberwachung ein Satz
Zeichnungen und eine Liste mit Einbauten vorzuhalten.
Menge: 1,000 psch
- 0,830, Orte: 1; DIN276-1_08: 439
- 0,170, Orte: 2; DIN276-1_08: 439
DIN276-1_08: 439

**3.6.270 Luftrichtungspfeile**
Zur Kennzeichnung von Lüftungsleitungen gemäß Terminologie der DIN EN 12792.
Schild aus dauerhaft selbstklebenden farbigen Foliestreifen mit beidseitigen Pfeilen zum Abschneiden nach Bedarf

Abmessungen: 126 x 26 mm
Menge: 40,000 St
DIN276-1_08: 439

**3.6.280 Bezeichnungsschild mehrschichtig Kunststoff**
Bezeichnungsschild DIN 825, Farbe und Beschriftung nach Angaben des AG, aus mehrschichtigem Kunststoff, Beschriftung 2-zeilig, gedruckt, rechteckig, Höhe 26 mm, Breite 52 mm, Befestigung durch Kleben.
Menge: 35,000 St
Leistungsbereichkatalog: 042
DIN276-1_08: 439

**3.6.290 Aushängeschaltschema**
Im Hausanschlussraum/Heizzentrale ist ein Lüftungsschema mit farbig angelegten Ausrüstungen und Rohrleitungen an geeigneterStelle aufzuhängen. Die farbliche Kennzeichnung ist
nach DIN 2403 bzw. DIN 2404 vorzunehmen.
Größe des Aushängeschaltbildes Format = DIN A0.
Die Ausführung muß licht- und alterungsbeständig sein .
Kaschierung auf Kunststoffplatte 10 mm und UV- Folie mit Rahmen aus Kunststoff (Farbe nach Wahl des AG) . Befestigt mit 4 x 8 mm Schrauben und Dübel an der Wand.
liefern und montieren
Menge: 1,000 St

**3.6.300 Erstellung Brandschutzkataster**
*** Pauschalposition
Fotodokumentation Brandschutzklappen
Der Einbauzustand der Brandschutzeinrichtungen ist
von beiden Wandseiten mittels Foto aussagekräftig und in ausreichender Qualität zu dokumentieren. Die Fotos sind zweifelsfrei bezeichnet, die Lage in Plänen zu markieren
Beim Einbau in Leichtbauwänden sind vor dem Verschließen mit Leichtbauplatten die für die Brandschutzeinrichtungen
notwendigen Unterkonstruktionen im Wandaufbau mit Foto
zu dokumentieren.
Zulassungsnummer bzw. Verweis auf den Verwendbarkeitsnachweis für jede Schottung.
Übergabe 1-fach in Papierform und digital auf Datenträger
Menge: 1,000 psch
- 0,830, Orte: 1; DIN276-1_08: 439
- 0,170, Orte: 2; DIN276-1_08: 439
DIN276-1_08: 439

**3.6.310 Dokumentation**
*** Pauschalposition
Die Anlagendokumentation ist Voraussetzung für die Abnahme. Sie ist in DIN A4 Aktenordnern mit beschrifteten Ordnerrücken einschl. einem Deckblatt, Inhaltsverzeichnis, Registern und Zeichnungen 3 – fach 14 Tage vor Abnahme zu liefern.
Inhalt der Anlagendokumentation :
Deckblatt
Objekt mit Adresse, Baumaßnahmenbezeichnung, Auftragsnummer, Gewerk, Datum,
Planungsbüro, Ausführungsfirma, Notruftelefon, Ansprechpartner
0. Inhaltsverzeichnis
Ordnernummer, Registernummer, Inhaltsbezeichnung
1. Anlagenbeschreibung
Gewerke weise Beschreibung jeder einzelnen Anlage mit Hinweisen zur Bedienung, Einstellung,
Inbetriebsetzung und Außerbetriebsetzung und Verhalten im Störfall.
2. Protokolle und Bescheinigungen
Abnahmebescheinigung, Fachunternehmererklärung, Fachbauleitererklärung, Sachverständigenprüfung, Sichtabnahmeprotokolle der Fachbauleitung, Funktions- und Leistungsmessungen mit Einstellwerten, Inbetriebnahme-/Probebetrieb des Fachunternehmens bzw. Hersteller,
Übereinstimmungserklärung, Errichterbescheinigung Brandschutz, Dichtheitsprüfungen,
Spülungen, Einweisung des Betriebspersonals, Hygieneprotokolle, Hygieneplan, Hydraulischer Abgleich, Bescheinigung über Einhaltung der VDE- und DIN Normen
3. Produktnachweise
Liste der Produkte nach Reihenfolge und Gewerk; Datenblätter, Gerätekarten, Isolierqualitäten, Brandschutzeinrichtung, Zulassungsbescheinigung, CE – Konformitäten, Ventillisten,
Ersatzteillisten, Bedienungsanleitungen mit Beschreibungen für Bedienung im Normalfall, im Störfall, besondere Schaltungen und Sicherheitseinrichtungen, Außerbetriebnahme, erforderliche
Hilfsmittel, Hilfsstoffe, Sonderwerkzeuge, Schmierstoffe und Reinigungsgeräte
4. Lieferantennachweis
Auflistung Produktgruppe, Hersteller, Adresse, Telefon, Fax, E – Mail Kontakt
5. Wartungsanweisungen
Für alle zu wartenden Bau- und Anlagenteile sind die Wartungs- und Pflegevorschriften zusammenzustellen. Erforderliche periodische und behördliche Wartungspflichten sind tabellarisch
aufzuführen. Die Wartungszyklen sind tabellarisch zu erfassen. Wiederkehrende Ersatzteile wie z.B. Filtermatten, Regeneriersalz o.ä. sind tabellarisch aufzulisten.
6. Zeichnungen
Zeichnungsverzeichnis mit Angabe Planinhalt, Maßstab, Gewerk.
Die Bestands- und Revisionspläne sind mit CAD-Programmen an Hand der vom AG übergebenen Ausführungsplanung sowie der vom AN angefertigten Montageplanung zu erstellen.
Elektrische Schaltpläne und Anschlusspläne nach DIN EN 61082-1 und 3.
Grundrisse haben den Maßstab 1 : 50, Schema ohne Maßstab gut lesbar, alle Pläne farbig
Zeichnungen sind auf DIN A4 Format gefaltet, gelocht und mit Lochverstärker versehen.
Im Technikraum des Gewerkes sind farbige Anlagenschemata mit eingestelltenHauptparametern sowie der Anschrift und dem Service-Telefon des AN in Form einer laminierten Zeichnung zu
liefern und zu montieren.
7. CD – ROM
Die Anlagendokumentation ist komplett lt. Pkt. 0-6, auf Datenträger CD-ROM ( 2 – fach ) mit Plänen im Format dwg / dxf und pdf., sowie alle Textdokumente im Format pdf. zu übergeben
Menge: 1,000 psch
DIN276-1_08: 439

**3.6.320 Facharbeiter-in sämtliche Kosten/Zuschläge**
STLB-Bau 2025-04 091
Stundenlohnarbeiten durch Facharbeiter/-in
der Verrechnungssatz für die jeweilige Arbeitskraft umfasst sämtliche Aufwendungen wie Lohn- und Gehaltskosten, Lohn- und Gehaltsnebenkosten, Zuschläge, lohngebundene und lohnabhängige Kosten, sonstige Sozialkosten, Gemeinkosten, Wagnis und Gewinn.
Menge: 10,000 h
Leistungsbereichkatalog: 091
DIN276-1_08: 399

**3.6.330 Helfer-in sämtliche Kosten/Zuschläge**
STLB-Bau 2025-04 091
Stundenlohnarbeiten durch Helfer/-in
der Verrechnungssatz für die jeweilige Arbeitskraft umfasst sämtliche Aufwendungen wie Lohn- und Gehaltskosten, Lohn- und Gehaltsnebenkosten, Zuschläge, lohngebundene und lohnabhängige Kosten, sonstige Sozialkosten, Gemeinkosten, Wagnis und Gewinn.
Menge: 10,000 h
Leistungsbereichkatalog: 091
DIN276-1_08: 399

*Hinweis: Hinweis Wartung, Inspektion*
Gemäß VOB/B §13 4 (2) beträgt die Verjährungsfrist für Mängelansprüche bei maschinellen und elektrotechnischen /
elektronischen Anlagen 4 Jahre, wenn der Auftraggeber dem Anlagenerrichter die Wartung / Inspektion überträgt. Der Gesamtpreis der Position Wartung / Inspektion geht in die Angebotsbewertung ein und wird somit bei der Ermittelung des wirtschaftlichsten Angebotes berücksichtigt. Das wirtschaft- lichstes Angebot ist das Angebot, welches nach formeller und rechnerischer Prüfung im Gesamtpaket Anlagenerrichtung + Wartung das wirtschaftlichste Angebot ist.

Der Wartungs-/Inspektionsvertrag wird erst zu einem späteren Zeitpunkt durch den Bauherren / Betreiber der Anlage
separat abgeschlossen und ist somit nicht Bestandteil der Auftragssumme für Anlagenerrichtung. Der Auftragnehmer erhält vom Bauherren / Betreiber bis zur Abnahme einen zweiten Auftrag über die angebotenen Wartungs-/Inspektionsleistungen. Wartung / Inspektion vorbezeichneter Anlage gemäß AMEV, VDMA, DIN, DIN VDE und für die errichteten Anlagen gültigen Richtlinien einschließlich aller Nebenkosten innerhalb der Verjährungszeit für Mängelansprüche. Diese Position beinhaltet alle Leistungen nach AMEV ,VDMA, DIN, DIN VDE, Vds des Auftragnehmers, die zur Aufrechterhaltung der maximalen Verjährungsfrist für Mängelansprüche von 4 Jahren notwendig sind.
Der Einheitspreis stellt den Gesamtwartungpreis pro Jahr dar. Der Gesamtpreis (4xEP) ist somit immer der Gesamtwartungspreis über den Zeitraum der Verjährung der Mängelansprüche von 4 Jahren. Falls bei bestimmten Anlagen ein vierteljährlicher oder kürzerer Wartungs-/Inspektionsrythmus zur Aufrechterhaltung der Verjährungsfrist für Mängelansprüche notwendig ist, so ist dieser ebenfalls mit dem Einheitspreis abgegolten. Der Einheitspreis stellt in diesem Falle jeweils den Jahreswartungspreis dar. Die Kosten einer vierteljährlichen Wartung / Inspektion errechnet sich dann z.B. jeweils als Viertel des Jahreswartungspreises (EP/4). Der Gesamtpreis gibt auch in diesem Fall den Gesamtwartungspreis über 4 Jahre an.
Bei Lüftungsanlagen ist die Prüfung bzw. Wiederholungsprüfung zur Erstinbetriebnahme von Brandschutzklappen mit
diesem Einheitspreis ebenfalls abgegolten.

**3.6.340 Wartung, Inspektion**
Wartungs- / Inspektionskosten innerhalb der Verjährungsfrist für Mängelansprüche Wartung / Inspektion vorbezeichneter Anlage gemäß AMEV,VDMA, DIN, DIN VDE und gültigen Richtlinien für die errichteten Anlagen einschließlich aller Nebenkosten,
wie in den oben stehenden Hinweisen beschrieben, innerhalb der Verjährungszeit für Mängelansprüche.
Menge: 1,000 St
DIN276-1_08: 439

### Bereich 4 KG 434 Kältetechnik

#### Abschnitt 4.1 KG 434 Kälteanlagen

DIN276-1_08: 434

**4.1.10 Außeneinheit Mono-Split**
Gehäuse:
Wetterfestes Gehäuse auf verwindungssteifer Grundplatte/
Rahmenkonstruktion, bestehend aus galvanisiertem und
lackierten/pulverbeschichteten Stahlblech. Bleche und
Verdichter schall- und wärmedämmend ausgekleidet. (Farbe:
ähnlich RAL 9003 Weiss) .
Verdichter:
Vollhermetischer und frequenzgeregelter
Doppelrollkolbenverdichter auf Schwingungsdämpfern gelagert.
Durch den Einsatz der DC-Inverter Technologie wird ein
hocheffizienter, leiser und komfortabler Anlagenbetrieb
gewährleistet. Die Geräteleistung wird stetig dem Kühl-, bzw .
Heizbedarf angepasst.
Lüftereinheit:
Leise laufende Axialventilatoren, direkt angetrieben mit einem
effizienten und langlebigen frequenzgeregelten DC Motor.
Integrierter Wicklungsschutz. Ventilatoren aus schlagfestem
Kunststoff, statisch und dynamisch ausgewuchtet.
Lufterschutzgitter aus schlagfestem Kunststoff in Gehäusefarbe.
Wärmeübetrager und Kältekreislauf:
Hocheffizienter – und im Wärmepumpenbetrieb
selbstreinigender - Wärmeübertrager aus speziellem
K upferdrallrohr mit aufgepressten Aluminiumlamellen. Kältekreis
mit Kappillarrohreinsprizung und Absperrventilen. Kältekreislauf
mit werkseitiger Vorfüllung, Kältemittel R32.
SEER  6,1 / A ++ W / W
SCOP  4,0 / A + W / W
Einsatzbereich Kühlen/Heizen -15°C
Leistungsbereich Kühlen 2600 (1300-3300) Watt
Leistungsbereich Heizen 2800 (1600-3000) Watt
S pannungsversorgung 230/1/50 V/ Ph/Hz
Zuleitung an AE  3 x 2,5 mm²
Steuerleitung  5 x 1,5 mm²
Anzahl anschließbarer Inneneinheiten 1
Leistungsaufnahme Kühlen 735 (180-1500) Watt
Leistungsaufnahme Heizen 680 (180-1500) Watt
N ennstromaufnahme Kühlen 3,3 A
N ennstromaufnahme Heizen 3,1 A
Luftvolumenstrom  2000 m³ / h
Schallleistungspegel  63 dB (A )
Schalldruckpegel  47/54 dB(A)
Abmessungen H xBxT ca . 482 x 715 x 240 mm
Gewicht  ca: 26 kg
K ältemittel  R 32
Kältemittelleitung Flüssigkeit 6,35 mm
Kältemittelleitung Gas 9,52 mm
notwendige LeitungslängeAE & IE 15 m
notwendige Höhendifferenz AE über IE 15 m
Menge: 2,000 St

**4.1.20 Kondensatwanne**
Kondensatwanne aus Edelstahl mit DN 50 Stutzen für die Montage einer Abwasserleitung Geruchsverschlusses

AAbmessung

Breite:  ca. 1000 mm
Länge:  ca. 500  mm
Höhe:  ca. 100  mm

Lieferung montieren einschließlich Befestigungmaterial an der Unterkonstruktion,
Menge: 2,000 St

**4.1.30 Inneneinheit Wandgerät**
Inneneinheit als Wandgerät
kompatibel zu Außeneinheit Mono-Split

Gehäuse:
Gehäuse reinweiß aus schlagfestem Kunststoff, schall -
und wärmedämmend ausgekleidet. Geschlossenes Frontpaneel
aus weißem Kunststoff – mit Akzentleiste in silber - und
integrierter LED Statusanzeige. Luftansaugung von oben.
Luftaustritt an der Geräteunterseite, horizontal justierbar mittels
motorisch einstellbaren Luftleitlamellen. V ertikale
Luftleitlamellen manuell einstellbar. Automatische “Swing -Flap-
Funktion“.

Installation Gehäuse:
Die Einheit verfügt über ein zusätzlich von der
unteren Seite zu öffnendes Gehäuse mittels verdeckt
verschraubter Blende. In Verbindung mit den ausklappbaren
Abstandhaltern am Befestigungsblech zur Wandmontage
lassen sich das Gerät sowie sämtliche Rohrleitungs- und
Versorgungsanschlüsse einfach installieren und anschließen.
Zudem werden Wartungs- und Reparaturarbeiten erheblich
vereinfacht.

Filter:
Regenerierbare Filtereinheit im Luftansaug, Feinstaubfilter mit
“Anti-Mold-B eschichtung“ und Aktivkohlefiltermodul

Lüfter:
Extrem leise laufende und hocheffiziente Lüftereinheit, statisch
und dynamisch ausgewuchtet. Mehrstufiger Motor mit internem
Wicklungsschutz, schwingungsgedämpft gelagert. 5 Lüfterstufen, “ S leep- s owie Powermodus“ .

Wärmeübertrager:
Hocheffiziente Einheit aus CU/ l, spezielles Kupferdrallrohr mit
Aluminiumlamellen und einer effektiven “ B lue-Fin“
Kondenswasserablaufbeschichtung. Bördelanschlüsse für die
Kältemittelleitungen. Isolierte Tropfschale aus Kunststoff mit
isoliertem, knickfestem Ablaufschlauch, ca. 0 ,5 m lang.

Mikroprozessorsteuerung:
Steuerung und Regelung mittels moderner und effizienter
Microprozessortechnologie, Doppelsensorsystem und
Vereisungsschutzsensor. Serienmäßig Betriebswahltaster am
Gehäuse für Notbetrieb ohne Fernbedienung. Integriertes
Selbstdiagnosesystem. Anzeige von Gerätestatus sowie
Solltemperatur über ein stylisches, integriertes und
abschaltbares LED Display auf der Gehäusefront.
Wiederanlauf nach Spannungsausfall.

Infrarotfernbedienung: mit integriertem
Raumtemperaturfühler. Kommunikation mit der Inneneinheit . “
IFeel / S mart Fuzzy Logic “ - Regelungsoptionen zur
bedarfsgerechten Klimatisierung der Räumlichkeiten.
Temperaturmessung zwischen Inneneinheit und Infrarot -
Fernbedienung frei wählbar. Optionale “ long distance“
Luftvolumenstromeinstellung zur optimalen Durchflutung auch
großer Räume. Stand By Betrieb mit nur 1 Watt
Leistungsaufnahme. Serienmäßig Auskühlschutz mit der
“8 °Grad Celsius“ Ferienhausfunktion.
E instellmöglichkeiten: E IN/AUS, Kühlen/Heizen,
Automatikbetrieb, E ntfeuchtungsbetrieb, Umluftbetrieb .
Automatische Temperaturregelung, 3 Lüfterstufen zzgl .
Lüfterautomatik, Sleepfunktion, Powerfunktion, Umschaltung
Heizen/K ühlen, Timerbetrieb, Nachtprogramm, Einstellung der
Luftleitlamellen.
WiFi - App Steuerung:
Optionale intelligente Anlagensteuerung mit einer App für iOS
und Android Systeme. Steuerung des Systems bequem von
überall, “ in – oder out- house“ - Funktion. Moduswahl,
Temperaturwahl, Lüfterstufenanwahl, Aktivierung
verschiederner Parameter und Timer, Fehlerrückmeldung.
Potentialfreier und Störmeldekontakt:
Serienmäßiger Potentialfreier und Störmeldekontakt, nur in
Verbindung mit optionaler Kabelfernbedienung

Zum externen Ein- oder Ausschalten und Störmeldung
des Geräts zusätzlich Kabelfernbedienung liefern

SEER  6,1 / A ++ W / W
SCOP  4,0 / A + W / W
Einsatzbereich Kühlen/Heizen -15°C
Leistungsbereich Kühlen 2600 (1600-3300) Watt
Leistungsbereich Heizen 2800 (1600-3000) Watt
Spannungsversorgung 230/1/50 V / Ph/Hz
Steuerleitung  5 x 1,5 mm²
Steuerleitung Multisplit 4 x 1,5 mm²
L uftvolumenstrom  350/380/430/600 m³/ h
Schallleistungspegel  56 dB (A )
S challdruckpegel  19/26/31/35/39 dB( A )
Abmessungen HxBxT ca. 270x 8 5x 210 mm
Gewicht  ca. 8,5 kg
Kältemittelleitung Flüssigkeit 6,35 mm
Kältemittelleitung Gas 9,52 mm
Max. mögliche Leitungslänge AE & IE 15 m
Max. mögliche Höhendifferenz AE über IE 5 m
Max. mögliche Höhendifferenz IE über AE 5 m

Inklusive Fernbedienung liefern und montieren.
Menge: 2,000 St

**4.1.40 Kondensatpumpe**
Kondensatpumpe für Innenheit Splitkälte.
Die Kondensatpumpe ist eine vollautomatische Hebeanlage inkl Sammeltank.
Max. Medium-Temperatur + 2 bis + 30 °C
Max. Umgebungs-Temperatur + 5 bis + 45°C
Für Kondensat mit pH- Wert > 3
Gehäusematerial Kunststoff, chemisch beständig
Technische Daten
Elektrischer Anschluss: 230 V, 50/60 Hz, Netzkabel inkl . Stecker
Leistungsaufnahme:  65 W
Alarmkontakt:  Öffner NO/Schließer NC,
  max. 230 V/ 8 A
Schutzart:  IP 55
Medium:  Kondensat pH > 3,
Temperatur  max. 30 °C
Förderstrom:  max. 350 l/ h
Förderhöhe:  max. 6 m
Schalldruckpegel:  max. 50 dB [ A ]
Abmessungen: .  ca 185x85x100 mm (LxBxH)
Kondensat -Zulauf:  Ø 24 mm
Kondensat -Zulaufhöhe: 83 mm
Tank: ABS,  ca . 1 l
Kondensat-Ablauf:  S tutzen für  Schlauchanschluss Ø 8 x 2 mm
einschl. Ablaufschlauch: 15 m, Ø 8 x 2 mm
Menge: 2,000 St

**4.1.50 Kältemittelltg Kupferrohr AD 8 mm diffusionsdichte Wärmedämmung**
Kältemittelleitung DIN EN 14276-2 als Saug- und
Flüssigkeitsleitung, aus Kupferrohr DIN EN 1 2735-1 und DIN
EN 12735-2, nahtlos, Außendurchmesser 8 mm,
Rohrbefestigungen werden gesondert vergütet, mit
diffusionsdichter Wärmedämmung, aus Dämmstoffen
Baustoffklasse DIN 4 102-1 B1 (schwerentflammbar),
Verbindung durch Hartlöten/ Schweißen mit Schutzgas.
Menge: 20,000 m

**4.1.60 Kältemittelltg Kupferrohr AD 10 mm diffusionsdichte Wärmedämmung**
Kältemittelltg. wie vor beschrieben,
jedoch AD 10 mm
Menge: 20,000 m

**4.1.70 Bogen 90Grad Kupfer AD 8mm**
Bogen als Kapillarlötfitting DIN EN 1254-1, 90 Grad, aus Kupfer, für Kältemittelleitung, Außendurchmesser 8 mm.
Menge: 15,000 St
Leistungsbereichkatalog: 078
DIN276-1_08: 434

**4.1.80 Bogen 90Grad Kupfer AD 10mm**
Bogen als Kapillarlötfitting DIN EN 1254-1, 90 Grad, aus Kupfer, für Kältemittelleitung, Außendurchmesser 10 mm.
Menge: 15,000 St
Leistungsbereichkatalog: 078
DIN276-1_08: 434

**4.1.90 Muffe Kupfer AD 8mm**
Muffe als Kapillarlötfitting DIN EN 1254-1, aus Kupfer, für Kältemittelleitung, Außendurchmesser 8 mm.
Menge: 10,000 St
Leistungsbereichkatalog: 078
DIN276-1_08: 434

**4.1.100 Muffe Kupfer AD 10mm**
Muffe als Kapillarlötfitting DIN EN 1254-1, aus Kupfer, für Kältemittelleitung, Außendurchmesser 10 mm.
Menge: 10,000 St
Leistungsbereichkatalog: 078
DIN276-1_08: 434

**4.1.110 Mediendurchführung einfach Flachdach D 35-40cm ID 100mm Kupfer AD bis 25mm geschlossen**
*** EP-Aufgliederung gefordert
STLB-Bau 2025-04 042
Mediendurchführung, einfach, rund, für Klimakaltwasser, in Flachdach, Deckendicke über 35 bis 40 cm, in vorh. Futterrohr, Innendurchmesser 100 mm, Medienrohr aus Kupfer, Außendurchmesser Medienrohr bis 25 mm, dicht gegen nichtdrückendes Wasser, geschlossene Ausführung.
Menge: 2,000 St
Leistungsbereichkatalog: 042
DIN276-1_08: 499

**4.1.120 Schwingungsdämpfer druckbelast. Gummifederelem. Schutzkappe**
STLB-Bau 2025-04 075
Schwingungsdämpfer abgestimmt auf die niedrigste Erregerfrequenz des Aggregates und die Gesamtmasse des gefederten Systems, Isoliergrad mind. 75 %, als druckbelastetes Gummifederelement mit Schutzkappe.
Menge: 8,000 St
Leistungsbereichkatalog: 075
DIN276-1_08: 431

**4.1.130 Kälterohrschelle für Cu AD 8 mm**
Kälterohrschelle für Cu AD 8 mm
bestehend aus Elastomer-Rohrträger und Rohrschelle
Anwendungstemperatur: -50 °C bis +105°C
Dämmung tauwasserdicht / diffusionsdicht
Isolierstärke 20 mm
inklusive Klein- und Befestigungsmaterial
Menge: 20,000 St
DIN276-1_08: 434

**4.1.140 Kälterohrschelle für Cu AD 10 mm**
Kälterohrschelle für Cu AD 10 mm
bestehend aus Elastomer-Rohrträger und Rohrschelle
Anwendungstemperatur: -50 °C bis +105°C
Dämmung tauwasserdicht / diffusionsdicht
Isolierstärke 20 mm
inklusive Klein- und Befestigungsmaterial
Menge: 20,000 St
DIN276-1_08: 434

**4.1.150 Profilstahl**
Profilstahl
zur Lastverteilung und Bereitstellung erforderlicher
Haltepunkte in ausreichend dimensionieter Profilstärke.
Tragkonstruktion als Tragelement, ausgeführt aus verzinktem
Stahlprofil, geschweißt oder geschraubt oder als
Rahmenkostruktion, direkt an waagerechter, senkrechter oder
geneigter Fläche befestigt.
In den Einheitspreis sind als Pauschale alles Zubehör,
Befestigungs - und Verbundungselemente, Schrauben und
Dübel einzukalkulieren.
Es dürfen jeweils nur der Konstruktion der Bauwerke
entsprechende Dübel verwendet werden.
Länge bis 2,0 m
Menge: 100,000 kg

**4.1.160 Gehwegplatten für Dachmontage**
Gehwegplatte, verlegen auf Kiesdach, grau, aus Beton
Platte nach DIN EN1930 (500/500/50 mm), Gehwegplatte aus Beton einschl. der erforderlichen Schutz der Dachhaut verlegen, eventuell Anpassung an Einbauten
Menge: 12,000 St

**4.1.170 Kältedämmung, systh Kautschuk für Cu AD 8 mm, nicht brennbar**
Kältedämmung, systh Kautschuk für Cu AD 8 mm
Kältedämmung DIN 4140 an Rohrleitung im Gebäude, Dämmung aus geschlossenzelligem synth. Kutschuk, ungeschlitzt,
Baustoffklasse A2 - s1, d0 nach DIN 4102-17
Anwendung für Kälteanlagen
Wärmeleitfähigkeit 0,032 W/mK nach DIN EN ISO 8497
Dämmschichtdicke 20 mm
Menge: 12,000 m
DIN276-1_08: 434

**4.1.180 Kältedämmung, systh Kautschuk für Cu AD 10 mm, nicht brennbar**
Kältedämmung, systh Kautschuk für Cu AD 10 mm
Kältedämmung DIN 4140 an Rohrleitung im Gebäude, Dämmung aus geshlossenzelligem synth. Kutschuk, ungeschlitzt,
Baustoffklasse DIN 4102 B1
Anwendung für Kälteanlagen
Wärmeleitfähigkeit bei 0°C = 0,032 W/mK
Dämmschichtdicke 20 mm
Menge: 12,000 m
DIN276-1_08: 434

**4.1.190 Blechummantelung gedämmter Rohreitungen im Freien AD 8 mm**
Blechummantelung gedämmter Rohreitungen im Freien AD 8 mm, nachträgliche Ummantelung gedämmter Kälterohrleitungen im Freien, Ummantelung aus nichtprofiliertem Stahlblech, verzinkt, überlappend verschraubt, dauerelastisch, UV-beständig, wasserdicht abgedichtet, einschließlich Formarbeit an End- und Formstücken
Menge: 12,000 m
DIN276-1_08: 434

**4.1.200 Blechummantelung gedämmter Rohreitungen im Freien AD 10 mm**
Blechummantelung gedämmter Rohreitungen im Freien AD 10 mm, nachträgliche Ummantelung gedämmter Kälterohrleitungen im Freien, Ummantelung aus nichtprofiliertem Stahlblech, verzinkt, überlappend verschraubt, dauerelastisch, UV-beständig, wasserdicht abgedichtet, einschließlich Formarbeit an End- und Formstücken
Menge: 12,000 m
DIN276-1_08: 434

**4.1.210 Zulage Ausschnitt Blechummantelung 8/10**
Menge: 10,000 St

**4.1.220 Zulage Bogen 8/10 mm**
Menge: 30,000 St

**4.1.230 Zulage Endkappen 8/10mm**
Menge: 8,000 St

**4.1.240 Brandschutzabschottung Rohr Kupfer R90 AD 8 mm Gebäude Wand D 150mm**
Brandschutzabschottung von Rohrleitung aus Kupfer, mit
allgemeinem bauaufsichtlichen Prüfzeugnis/allgemeiner
bauaufsichtlicher Zulassung, Feuerwiderstandsklasse R 90 DIN
EN 13501-2,
Rohrleitung mit vorh. Kältedämmung, Rohraußendurchmesser 8
mm, Dämmung aus flexiblem Elastomerschaum DIN EN 14304,
Baustoffklasse DIN 4102-1 B 1 (schwerentflammbar), Verlegung
im Gebäude, Arbeitshöhe des Montageortes bis 3,5 m über
Fußboden, Wand aus Beton, Dicke 150 mm, runder Durchbruch
ohne Hüllrohr, freier Ringspalt im Durchbruch bis 15 mm, Spalt
schließen mit bauaufsichtlich zugelassenem Baustoff, Mörtel oder Brandschutzschaum.
Menge: 1,000 St

**4.1.250 Brandschutzabschottung Rohr Kupfer R90 AD 10 mm Gebäude Wand D 150mm**
Brandschutzschottung wie vor beschrieben,
jedoch Rohr Kupfer AD12mm
Menge: 1,000 St

**4.1.260 Kältemittelbetriebsfüllung**
Kältemittelbetriebsfüllung, mit Kältemittel R32,
Verarbeitung nach Herstellervorschrift.
Menge: 3,000 kg
DIN276-1_08: 439

#### Abschnitt 4.2 KG 439 Kälteanlagen Sonstige Leistungen

**4.2.10 Bezeichnungsschilder aus Resopal, selbstklebend, 80 - 120 x 20 mm, weiß, Schrift schwarz**
Menge: 30,000 St

**4.2.20 zusätzliche Einweisung Personal**
zusätzliche Einweisung des Personal nach Inbetriebnahme
Menge: 1,000 St

### Bereich 5 KG 470 Nutzungsspezifische Anlagen

#### Abschnitt 5.1 KG 475 Feuerlöschanlagen

**5.1.10 Handfeuerlöscher Gaslöscher CO2 Kl.B 2LE 2kg**
Tragbarer Feuerlöscher DIN EN 3, als Gaslöscher, Löschmittel CO2, Leistungsklasse B, 2 LE, Füllmenge 2 kg, mit Wandhalter.
Menge: 3,000 St

**5.1.20 Handfeuerlöscher Aufladelöscher Pulver Kl.A 6LE 6kg**
Tragbarer Feuerlöscher DIN EN 3, als Schaumlöscher, mit Manometer zur Überprüfung des Betriebsdrucks, Löschmittel Schaum für Leistungsklasse A, 6 Löscheinheiten, Füllmenge 6 kg, Spritzweite ca. 4m, Funktionsdauer bis zu 35 Sek., Maße ca. 50-55 cm x 15-20 cm (Höhe x Durchmesser) mit stabilen Fußring aus Kunststoff und Wandhalter.
Menge: 7,000 St
Leistungsbereichkatalog: 049
DIN276-1_08: 475

**5.1.30 Fahnenschild Feuerlöscher KN 15x5**
Menge: 13,000 St

**5.1.40 Brandschutzzeichen Feuerlöscher (ISO7010) Kunststoff nachleuchtend 15x15**
Menge: 13,000 St

**5.1.50 Handfeuerlöscher Fettbrandlöscher**
Fettbrand-Löscher, Konzipiert und ausgelegt nach EN 3.
Druckhebel-Armatur (schlagfester Hochleistungskunststoff),
Überwurfmutter aus Messing, 1-Griff-Bedienung,
innenliegende CO2-Druckgasstahlflasche.
Bauart W 6 H-0, Aufladegerät.
Gefüllt mit 6 l Febramax, nicht frostsicher, mit Sprühdüse.
Ø 160 mm, Höhe 545 mm.
Leistungsklasse/Rating 8 A und 75 F, Löschmitteleinheiten (LE) 2.
Zulassungs- Kennzeichen EN3-08/135.Fettbrandlöscher aus Stahl, Wurfweite 3,5m
Menge: 1,000 St

**5.1.60 Löschdecke**
Löschdecke geprüft und zugelassen nach EN 1869
massives Glasfasergewebe, beidseitig beschichtet
rundum abgenähte Borde gegen Ausfransen
hitzebeständig bis 1250 °C, einfarbige Beschriftung
inklusive Löschdeckenbehälter mit Befestigung
Abmaße 160 cm x 180 cm
Menge: 1,000 St

**5.1.70 BrandscBezeichnungsschild mehrschichtig Kunststoff Winkelschild geschraubthutzzeichen Feuerlöscher (ISO7010) Kunststoff nachleuchtend 15x15**
*** Bedarfsposition mit GB
Bezeichnungsschild Winkelschild mit Symbol Feuerlöscher nach BGV A8 (F05), aus mehrschichtigem Kunststoff, Sicherheitsfarbe: Signalrot RAL 3001 nach DIN 5381, Symbolfarbe: Signalweiß RAL 9003 nach DN 5681, gedruckt, nachleuchtend ausgelegt, rechteckig, Höhe 1485 mm, Breite 148 mm, Befestigung mit Schrauben, Befestigungsuntergrund Mauerwerk.
Menge: 17,000 St
